# generalsanierung dft fürstenstein_NK
Angebotsaufforderung (GAEB DA XML 3.2, DA83)
Projekt: 2023-1
Währung: EUR
Erstellt mit: GXML Toolbox V3.3 R20220330, ORCA AVA 25.0.5 - Professional Edition 25.00.05, 27.01.2026

## Zusätzliche technische Vertragsbedingungen
1. ALLGEMEINER TEIL

Die ausgeschriebene Leistung dient der Generalsanierung der Dreifachturnhalle in Fürstenstein

Grundstück:
Jahnweg 6
94538 Fürstenstein

Hinweis zur Ausschreibung
Die Maßnahme wird aus verschiedenen Förderprogrammen finanziert. Aus diesem Grund ist die Ausschreibung in die nachfolgenden Förderbereiche gegliedert:
Los 01 - Bundesförderung (Turnhalle C)
Los 02 - Städtebauförderung (Kulturzentrum, Jugendräume)
Los 03 - FAG (Turnhallen A und B, Sanitärbereiche, Umkleiden)
Los 04 - FAG + 15 % (Nachmittagsbetreuung)
Los 05 - Übergeordneter Bereich
Infolge dieser Gliederung ist es erforderlich, inhaltlich gleiche Leistungspositionen mehrfach, jeweils zugeordnet zu unterschiedlichen Förderbereichen, auszuweisen.
Die ausgewiesenen Mengen sind jedoch insgesamt zu betrachten, da die Maßnahme in einem einheitlichen und zusammenhängenden Ausführungsvorgang realisiert wird.
Entsprechend sind Mindermengenzuschläge nicht anzusetzen, auch wenn in einzelnen Förderbereichen geringere Mengen ausgewiesen sind, die isoliert betrachtet eine solche Zuschlagskalkulation zulassen würden.
Im Los 05 werden die allgemeinen Leistungspositionen aufgeführt, die den Förderbereichen jeweils anteilig zugeordnet werden können.
Die Maßnahme wird in einem Bauabschnitt durchgeführt und im Gesamten vergeben. Die Abrechnung erfolgt jedoch nach Teillosen mit einzelnen Rechnungen pro Los.
Die Angebotsabgabe erfolgt im Format GAEB 84 und PDF.

Baubeschreibung
Die Gemeinde Fürstenstein im Landkreis Passau plant die Generalsanierung der Dreifachturnhalle mit der Anschrift Jahnweg 6 in Fürstenstein. Das bestehende Bauwerk wurde in den 70er Jahren errichtet. Neben der Dreifachturnhalle mit den dazugehörigen Geräte-, Umkleide- und Sanitärräumen befindet sich im Erdgeschoss auch ein Veranstaltungssaal mit Nebenräumen. Im Untergeschoss wird in Zukunft die Mittagsbetreuung der benachbarten Grundschule stattfinden, außerdem sind hier Jugendräume sowie Technik- und Lagerflächen angeordnet. Es handelt sich um einen Massivbau mit Dachkonstruktionen aus Doppel-T-Platten in Stahlbeton. Die Außenwände sind in Mauerwerk und Stahlbeton errichtet und im Bestand teilweise ungedämmt. Große Teile der Fassade sind mit einer dunkelbraunen Holzschalung verkleidet. Die Dächer in Satteldach- und Pultform sind mit Ziegeln gedeckt.
Gegenstand der Baumaßnahme sind Umbauarbeiten im Rahmen des neuen Nutzungskonzeptes sowie die energetische Sanierung der Gebäudehülle. Die Fassaden erhalten eine Außendämmung mit hinterlüfteter Holzverschalung. Die Dachflächen werden wärmegedämmt und mit einer neuen Metalldacheindeckung aus Blechelementen ausgeführt. Sämtliche vorhandenen Fenster- und Türelemente werden durch neue Elemente ersetzt.
Bestandteil der Maßnahme sind ferner die Erneuerung der Drainage- und Erdungseinrichtungen, der kompletten Dachentwässerungsanlage sowie die teilweise Erneuerung der Grundleitungen. Die gesamte Haustechnik wird erneuert.
Ein neuer Aufzug soll die beiden Geschosse des Turnhallengebäudes sowie das Niveau der räumlich angeschlossenen Grundschule miteinander verbinden. Hierfür ist ein Stahlbeton-Glas-Anbau am südseitigen Treppenhaus vorgesehen, dessen Grundfläche den Schacht sowie das Podest des neuen Aufzugs umfasst. Der ehemalige Balkon an dieser Stelle entfällt. Im Erdgeschoss werden die bestehenden Höhenversprünge mittels Rampen und einem Treppenlift barrierefrei überwunden. Im Süden wird der Hauptzugang von der Grundschule aus durch den Anbau neu organisiert.
Im Zuge der Sanierung werden die Brandschutzvorkehrungen ertüchtigt. Gemäß aktuellem Brandschutzkonzept werden u.a. neue Brandschutzelemente vorgesehen, die RWA-Anlagen in der Turnhalle auf ein ausreichendes Maß vergrößert und die erforderlichen Fluchtwege hergestellt.
Entsprechend dem Bericht des Fachgutachters wurden mittels Probenentnahme und Laboruntersuchung mehrere Schadstoffe im Bestand nachgewiesen. Schadstoffhaltige Bauteile müssen ausgebaut bzw. entfernt und fachgerecht entsorgt werden.
Der Gebäudekomplex ist der Gebäudeklasse 3 zugeordnet, als Sonderbau eingestuft und als Versammlungsstätte definiert. Die Ausführung hat unter Einhaltung der einschlägigen technischen Regeln, Normen, Richtlinien sowie der brandschutztechnischen Anforderungen gemäß dem vorliegenden Brandschutzkonzept zu erfolgen.
Durch einen Zwischenbau, welcher im Zuge der Baumaßnahme erweitert wird, ist das Gebäude mit der benachbarten Grundschule verbunden. Die Grundschule bleibt während der gesamten Bauphase durchgehend in Betrieb. Unmittelbar neben der Schule befindet sich ein Kindergarten mit Kinderkrippe.
Bei den Bauarbeiten ist auf den alltäglichen Betrieb dieser Einrichtungen besondere Rücksicht zu nehmen. Lärm-, Staub- und Erschütterungsbelastungen sind auf ein Mindestmaß zu reduzieren. Sicherheitsrelevante Maßnahmen sind so umzusetzen, dass Kinder, Eltern und Personal zu keiner Zeit gefährdet werden. Die dafür notwendigen Aufwendungen sind, wenn nicht gesondert aufgeführt, in die Einheitspreise der Positionen miteinzukalkulieren.
Störende Arbeiten, wie Kernbohrungen und Betonschneidarbeiten sind bzgl. der Ausführungszeit rechtzeitig mit der Bauleitung abzustimmen.
An der Nordseite befindet sich auf Straßenniveau ein allgemeiner Stromkasten, sowie ein Verteilerkasten der Telekom (siehe Baustelleneinrichtungsplan). Dies ist bei sämtlichen Arbeiten in diesem Bereich zu berücksichtigen.
Zur Begutachtung des Gebäudebestandes sowie der topographischen Situation (Hanglage!) empfiehlt sich eine Ortsbesichtigung vor Angebotslegung.
Kontakt: Gemeinde Fürstenstein  08504 91 55 - 0, Herr Klessinger

Weitere Hinweise:

Es muss zu jeder Zeit der Bauzaun umlaufend geschlossen werden.

Der Zugang zur Grundschule, dem Kindergarten und zu den angrenzenden Sportanlagen muss jederzeit gefahrlos möglich sein.

Feuerwehrzufahrten und Fluchtwege der Grundschule sind jederzeit, auch in den Ferien freizuhalten.

Weder auf der Baustelle noch auf dem sonstigen Schulgelände ist das Rauchen gestattet.

Ein Verantwortlicher für Sicherheits- und Gesundheitskoordination wird vom Bauherrn noch beauftragt.

Der Auftragnehmer hat dafür Sorge zu tragen, dass während der Ausführung seiner Leistungen immer mindestens ein fließend deutsch sprechender Mitarbeiter seiner Firma auf der Baustelle anwesend ist.

Gleichzeitig laufende Bauarbeiten:
Es muss ein reibungsloser Ablauf der Bauarbeiten ohne gegenseitige Behinderung sichergestellt sein. Eine Abstimmung der Bauabläufe sind intern vom Bieter mit den Beteiligten zu koordinieren.
Diese Leistungen werden nicht separat vergütet.

Fertigungs- und Montagezeichnungen sind rechtzeitig vor Fertigungsbeginn dem AG zur
Freigabe vorzulegen.
Die Zeichnungen sind bis 4 Wochen vor Fertigungsbeginn vorzulegen. Eingearbeitete Korrekturen nochmals bis 2 Wochen vor Fertigungsbeginn. Nur freigegebene Bauteile dürfen gefertigt werden.

Alle sichtbaren Materialien sind zu bemustern, Farbfreigaben sind ebenfalls rechtzeitig vor Bestellung beim AG einzuholen.

Alle Abbruchpositionen sind einschließlich Demontage, Transport, Verpackung und Entsorgungs- und Deponiegebühren zu kalkulieren.
Die von der jeweiligen Deponie geforderte Art der Anlieferung, Gebindegrößen, Verpackungen etc. sind vor Angebotslegung vom Auftragnehmer zu erfragen und mit einzukalkulieren.
Es ist darauf zu achten, dass das Abbruchmaterial, insbesondere Polystyrolbruch stets sicher gelagert ist, sodass kein Material z.B. vom Wind in die Umgebung getragen wird.
Entsorgung von Abfall hat nach geltenden Vorschriften und spätestens täglich zum Abschluss der jeweiligen Arbeiten zu erfolgen.

Einrichtungen für Baustrom- und Bauwasser müssen vom Auftragnehmer beantragt und erstellt werden. siehe Pos.
Baustrom und Bauwasser werden vom Bauherrn zur Verfügung gestellt.

2. BESCHREIBUNG DER ÖRTLICHEN VERHÄLTNISSE

2.1 Vorhandene öffentliche Verkehrswege

Die Baustelle liegt im Bereich von öffentlichen Verkehrswegen ist somit gut erreichbar.

2.2 Zugänge, Zufahrten

Die Straßenerschließung erfolgt von der Dreiburgenstraße her kommend über den Jahnweg. Die vom Jahnweg abzweigenden Zufahrten haben ein starkes Gefälle nach Süden.

Der AN hat sich über den Zustand, die Wegbreite, Befestigungsart usw. und die Eignung der zur Benutzung vorgesehenen öffentlichen und privaten Wege, sowie über evtl. Beschränkungen auf diesen, selbst zu unterrichten und notwendige Genehmigungen bei den Baulastträgern einzuholen.

Notwendige Änderungen zur Aufrechterhaltung des Verkehrs, für Unterhaltung und Wiederinstandsetzung sämtlicher benutzter Weganlagen, sowie die Verkehrssicherungspflicht, gehen in vollem Umfang zu Lasten des AN.

Regressansprüche von Anliegern, verursacht durch den Baubetrieb, hat der AN zu erfüllen.

2.3 Anschlussmöglichkeiten an Ver- und Entsorgungsleitungen

Anschlussmöglichkeiten für Baustelleneinrichtung an Ver- und Entsorgungsleitungen sind Sache des AN und können vom AG nicht zur Verfügung gestellt werden.

2.4 Oberflächenwasser

Der AN hat dafür zu sorgen, dass das während der Bauzeit anfallende Oberflächenwasser ordnungsgemäß abfließen kann, ohne Schaden zu verursachen.

Durch mangelnde Ableitung des Oberflächenwassers erforderlich werdende Bodenaustauscharbeiten gehen zu Lasten des AN.

Während der Bauzeit ist auch darauf zu achten, dass die fertiggestellten Entwässerungseinrichtungen nicht durch den Baubetrieb verschmutzt und in ihrer späteren Funktion beeinträchtigt werden.

Die hierfür erforderlichen Aufwendungen sind in die entsprechenden Positionen einzurechnen und werden nicht gesondert vergütet.

2.5 Boden- und Untergrundverhältnisse

Zum Aushub für den Verbindungsgang ist ein Geologe zur Beurteilung des vorgefundenen Gründungsbereiches hinzuzuziehen. Für die rechtzeitige Terminvereinbarung ist Sorge zu tragen.
Die Ergebnisse sind entsprechend zu dokumentieren.

2.6 Zu schützende Bereiche und Objekte

Die gesetzlichen Auflagen des Umweltschutzes sind einzuhalten, wobei für die entsprechenden Aufwendungen keine besondere Vergütung erfolgt.

Für den Gewässerschutz sind die einschlägigen Vorschriften, insbesondere für die Lagerung wassergefährdender Flüssigkeiten, zu beachten. Gewässer und Rohrleitungen sind vor jeglicher Verschmutzung zu schützen.

Vermutete Bodenfunde sind dem AG umgehend anzuzeigen. Auf die Meldepflicht nach dem Denkmalschutzgesetz wird hingewiesen. Für evtl. dadurch erforderliche Stillstandszeiten wird keine Vergütung gewährt.

Die Geräte- und Maschinenschutzverordnung und das Bundes-Immissionsschutzgesetz §22 in der neusten Fassung sowie die einschlägigen Vorschriften für die Lagerung Wassergefährdender Flüssigkeiten sind zu beachten.

Die Richtlinien zum Schutz von Bäumen und Sträuchern im Bereich von Baustellen (RSBB) sind zu beachten. Durch den Baubetrieb verursachte Schäden an Baum- und Strauchbestand hat der AN zu verantworten. Es dürfen nur die vom AG angezeigten Bäume beseitigt werden.

Die angrenzenden Grundstücke und Gebäude sind vor Beschädigung und Verschmutzung zu schützen.

2.7 Anlagen im Baugelände

Der AN hat sich eigenverantwortlich über das Vorhandensein und die Lage von Ver- und Entsorgungsleitungen im Baugelände bei den zuständigen Stellen zu informieren und die entsprechenden Unterlagen einzuholen.

Es wird darauf hingewiesen, dass sich Versorgungsleitungen der üblichen Spartenträger wie
Wasserleitung - Schmutz-/ Regenwasserkanal -Straßenentwässerung - Telefon - Deutsche Telekom und Vodafone, Breitband - Strom-/Starkstromkabel - , Straßenbeleuchtung -Gasleitung -
auf dem Grundstück befinden.
Die Elektro Haupteinführung befindet sich im Bereich des neuen Verbindungsganges.

Besonderer Hinweis:
Starkstromleitungen sind grundsätzlich außer Betrieb zu nehmen. Die Beantragung der Freischaltung muss durch den AN erfolgen.
Die Einholung der o.g. Freigaben sind Sache des AN und werden nicht gesondert vergütet.
Die Funktionsfähigkeit sämtlicher im Baustellenbereich vorhandener Leitungen ist während der gesamten Bauzeit aufrecht zu erhalten.

2.8 Öffentlicher Verkehr auf der Baustelle

Der öffentliche Verkehr auf den durch die Baumaßnahme betroffenen, öffentlichen Verkehrsflächen ist soweit wie möglich aufrecht zu erhalten.
Der Gehweg im Bereich des Kranstellplatzes wird gesperrt, die Bushaltestelle muss während der Bauzeit in Betrieb bleiben.
Die Sperrung des Gehweges muss während der gesamten Bauzeit aufgestellt werden.
Für die Kranstellung wird die Straße nördlich der Turnhalle einspurig verengt.
Für die Dauer der Baumaßnahme muss die Straßenbenutzung jedoch auch für Rettungsfahrzeuge und Versorgungsunternehmen wie Post, Müllabfuhr, Milchsammelfahrzeuge, Schulbusse usw. gewährleistet bleiben.

3. AUSFÜHRUNG DER BAULEISTUNG

3.1 Verkehrsführung, Verkehrssicherung

Ggfs. notwendige verkehrsrechtliche Genehmigungen sind auf eigene Rechnung zu erwirken.

Die Sperrung des Gehweges am Kranstellplatz muss vom Auftragnehmer während der gesamten Bauzeit aufgestellt werden.
Der Auftragnehmer hat für eine sichere Verkehrsführung im Bereich der Baustelle, auch während der Nachtstunden, zu sorgen.
Es ist sicherzustellen, dass der Baubereich entsprechend den geltenden Vorschriften abgesperrt und gesichert ist. Soweit erforderlich sind hierfür transportable Zaunelemente oder ähnliches zu verwenden.
Während der arbeitsfreien Zeiten ist der unmittelbare Baustellenbereich nach den geltenden Bestimmungen abzusperren und zu sichern.
Vor Beginn der Bauarbeiten ist bei der zuständigen Verkehrsbehörde eine verkehrsrechtliche Anordnung für die Durchführung der Bauarbeiten einzuholen. Hierin wird u.a. auch die Beschilderung und Verkehrsregelung während der Bauarbeiten festgelegt.
Die Baustelle ist entsprechend den Angaben der Verkehrsanordnung zu beschildern. Die Verkehrsanordnung ist ständig auf der Baustelle vorzuhalten.
Alle hierfür notwendigen Aufwendungen sind in die EP einzurechnen, sofern nicht gesonderte Ansätze im LV vorgesehen sind.
Der Baustellenbereich einschl. der Zufahrten ist regelmäßig, wenn erforderlich arbeitstäglich, von Verunreinigungen (Bauschutt, Verschmutzung der Straße durch Baustellenfahrzeuge, etc.) zu säubern.
Der verantwortliche Bauleiter des AN muss im Besitz eines Nachweises gemäß ZTV-SA über die Eignung und Qualifikation zur Sicherung von Arbeitsstellen für Straßen innerorts und außerorts sein, die nicht älter als vier Jahre ist.
Dieser Nachweis ist auf Verlangen vorzulegen.

3.2 Baubehelfe

Baugruben- und Wandsicherungen sind nach statischen Erfordernissen und unter Einhaltung der geltenden Unfallverhütungsvorschriften herzustellen.
Trag- und Arbeitsgerüste haben den einschlägigen DIN-Normen und den geltenden Unfallverhütungsvorschriften zu entsprechen.

3.3 Stoffe, Bauteile

Eignungs- und Eigenüberwachungsprüfungen sind durch den AN durchzuführen. Auf die Eignungs- bzw. Eigenüberwachungsprüfungen für Erdarbeiten gemäß ZTV E-StB und ZTV A-StB in der jeweils gültigen Fassung wird hingewiesen. Gleiches gilt für die Herstellung der Frostschutzschicht entsprechend ZTV SoB-StB in der jeweils gültigen Fassung.
Die Prüfungsergebnisse sind dem AG rechtzeitig vor Ausführung vorzulegen. Kontrollprüfungen werden durch den AG durchgeführt.

3.4 Anpassung der Ausführung

Der Auftragnehmer verpflichtet sich, nach Auftrag des Auftraggebers das Projekt den tatsächlichen Gegebenheiten bzw. eventuellen baulichen Änderungen der Baustelle anzupassen. Alle Einzelheiten des Projektes, Dimensionierung, Maße usw. sind auf ihre Übereinstimmung mit dem Bau laufend zu überprüfen.
Erstellt der Auftragnehmer Ausführungszeichnungen und sonstige Unterlagen, so ist er für diese gegenüber dem Auftraggeber verantwortlich. Sie sind vom Auftraggeber oder den von ihm beauftragten
Personen zu genehmigen oder zu bestätigen. Durch seine Unterschrift übernimmt der Auftraggeber keine Verantwortung für die technische Funktionsfähigkeit, sondern gibt nur sein Einverständnis.

3.5 Besondere Anforderungen zur späteren Nutzung

Das zu sanierende Gebäude dient als Turnhalle der angrenzenden Grundschule.
Im Untergeschoss befinden sich Jugendräume und die Nachmittagsbetreuung der Grundschule.
Die Bestimmungen der E1 Klassifizierung müssen bei allen verwendeten Materialien, Hölzern und Holzwerkstoffen eingehalten werden.
Vorschriften und Richtlinien zum Schul- und Turnhallenbau insbesondere der GUVV Richtlinien sind einzuhalten.

Das Gebäude ist als Sonderbau und Versammlungsstätte eingestuft.
Das Brandschutzkonzept ist zu beachten.

## Technische Vorbemerkungen Gerüstarbeiten
Technische Vorbemerkungen Gerüstarbeiten

Mitgeltende Normen und Regeln

Allgemeines
Es gelten jeweils die Normen und Regeln in der zum Vertragsschluss gültigen Fassung einschließlich der Änderungen, Berichtigungen und Beiblätter.
Soweit in der Leistungsbeschreibung auf Technische Spezifikationen, z. B. nationale Normen, mit denen Europäische Normen umgesetzt werden, europäisch technische Bewertungen, gemeinsame technische Spezifikationen, Internationale Normen, Bezug genommen wird, werden auch ohne den ausdrücklichen Zusatz: "oder gleichwertig", immer gleichwertige Technische Spezifikationen in Bezug genommen.
(Erläuterung:
"Gilt nur für öffentliche Bauvorhaben: Dieser Hinweis soll gemäß ATV DIN 18299 grundsätzlich in die Vorbemerkungen aufgenommen werden, sobald in der Leistungsbeschreibung auf technische Spezifikationen Bezug genommen wird.")
DIN EN 280-1
Fahrbare Hubarbeitsbühnen - Teil 1: Berechnung - Standsicherheit - Bau - Sicherheit - Prüfungen
DIN EN 280-2
Fahrbare Hubarbeitsbühnen - Teil 2: Zusätzliche Standsicherheitsanforderung für Lastaufnahmemittel an Hubeinrichtung und Arbeitsbühne
DIN EN 13374
Temporäre Seitenschutzsysteme - Produktfestlegungen - Prüfverfahren
DIN EN 13377
Industriell gefertigte Schalungsträger aus Holz - Anforderungen, Klassifikation und Nachweis
DIN EN 13411-5
Endverbindungen für Drahtseile aus Stahldraht - Sicherheit - Teil 5: Drahtseilklemmen mit U-förmigem Klemmbügel
DIN EN 13414-1
Anschlagseile aus Stahldrahtseilen - Sicherheit - Teil 1: Anschlagseile für allgemeine Hebezwecke
DIN VDE 0682-742
Hubarbeitsbühnen zum Arbeiten an unter Spannung stehenden Teilen bis AC 1000 V und DC 1500 V
ISO 18893
Fahrbare Hubarbeitsbühnen - Sicherheitsgrundlagen, Prüfung, Wartung und Betrieb
BG Bau Broschüre
SARS-CoV-2 Arbeitsschutzstandard für das Baugewerbe
Herausgeber: Berufsgenossenschaft der Bauwirtschaft (BG Bau)
DGUV Information 201-011
Handlungsanleitung für den Umgang mit Arbeits- und Schutzgerüsten
Herausgeber: Deutsche Gesetzliche Unfallversicherung e.V. (DGUV)
(bisher: BGI 663)
DGUV Information 201-026
Auswahl und Einsatz von Transportbühnen bei Bauarbeiten
Herausgeber: Deutsche Gesetzliche Unfallversicherung e.V. (DGUV)
(bisher: BGI 825)
DGUV Regel 101-011
Einsatz von Schutznetzen (Sicherheitsnetzen)
Herausgeber: Deutsche Gesetzliche Unfallversicherung e.V. (DGUV)
(bisher BGR/GUV-R 179)

Angaben zur Ausführung
Allgemeines
Pro Gerüstseite soll ein Montagepunkt für einen Schwenkarmaufzug angegeben werden. Das Gerüst ist an diesem Punkt zusätzlich zu verstreben und mit der Wand zu verankern.
Eingänge, Hauseingänge und Einfahrten sind im vollen Öffnungsquerschnitt von Bauteilen der Gerüstanlage freizuhalten.
Werden Gerüste auf wasserführenden Flächen wie Vordächer, Dachterrassen und Flachdächer erstellt, hat der Auftragnehmer dafür zu sorgen, dass die wasserführende Eindichtung durch die Gerüstbelastung nicht perforiert bzw. beschädigt wird. Diese Flächen dürfen nur im Rahmen der zulässigen Belastung genutzt werden. Im Zweifel ist die Bauleitung zu informieren.
Das Verkleiden von Gerüsten mit Folie kann von der Bauleitung geschossweise verlangt werden, um bei ungünstigen Verhältnissen eine Kaminwirkung auszuschließen.
Metallgerüste sind gegen statische Aufladung zu erden.
Bohlen und Abdeckungen sind gegen Verschieben zu sichern.
Sofern im Leistungsverzeichnis nicht näher beschrieben, erfolgt die Gerüstverankerung nach den allgemeinen technischen Regeln. Im Zuge der Leistungserfüllung ist es Aufgabe des Auftragnehmers, sich fachkundig mit dem Auftraggeber oder dessen Vertreter über die Gerüstverankerung an der Fassade oder sonstigen Bauteilen abzusprechen. Die Verankerung ist so zu wählen, dass die Verankerungstechnik und das Schließen der Verankerungslöcher auf den Schichtenaufbau des Bauteilelementes (geputzte Fassade, WDVS, Fassade mit Thermohaut geputzt, Ziegelsichtmauerwerk, Betonsichtflächen, Metallfassaden, Fassadenverkleidungen sonstiger Art etc.) abgestimmt ist.

Beim Abrüsten an der Fassade entstehende Beschädigungen sind zu beseitigen oder über den Unternehmer für die Fassadengestaltung in eigener Regie und auf eigene Kosten ausbessern zu lassen. Werden die Schäden, sofern sie gering sind, selbst beseitigt, kann der Auftragnehmer das dazu benötigte Material in Kleinmengen über die Bauleitung anfordern. In jedem Fall sind die Beschädigungen der Bauleitung anzuzeigen.

Hier:
Das Bestandsgebäude ist aus massiven Bauteilen in Mauerwerk und Stahlbeton errichtet an den Fassaden sind teilweise Holzverschalungen vorhanden.
Das angrenzende Grundschulgebäude ist mit einer Verkleidung aus Faserzementplatten versehen.
Die Verankerung ist entsprechend darauf abzustimmen.

## Technische Vorbemerkungen Abbrucharbeiten
Technische Vorbemerkungen

Mitgeltende Normen und Regeln

Allgemeines
Es gelten jeweils die Normen und Regeln in der zum Vertragsschluss gültigen Fassung einschließlich der Änderungen, Berichtigungen und Beiblätter.
Soweit in der Leistungsbeschreibung auf Technische Spezifikationen, z. B. nationale Normen, mit denen Europäische Normen umgesetzt werden, europäisch technische Bewertungen, gemeinsame technische Spezifikationen, Internationale Normen, Bezug genommen wird, werden auch ohne den ausdrücklichen Zusatz: "oder gleichwertig", immer gleichwertige Technische Spezifikationen in Bezug genommen.

(Erläuterung:
"Gilt nur für öffentliche Bauvorhaben: Dieser Hinweis soll gemäß ATV DIN 18299 grundsätzlich in die Vorbemerkungen aufgenommen werden, sobald in der Leistungsbeschreibung auf technische Spezifikationen Bezug genommen wird.")
BG Bau Broschüre
SARS-CoV-2 Arbeitsschutzstandard für das Baugewerbe
Herausgeber: Berufsgenossenschaft der Bauwirtschaft (BG Bau)
DGUV Information 201-012
Emissionsarme Verfahren nach TRGS 519 für Tätigkeiten an asbesthaltigen Materialien
Herausgeber: Deutsche Gesetzliche Unfallversicherung e.V. (DGUV)
(bisher: BGI 664)

Gerüste siehe eigener Abschnitt

Angaben zu Stoffen und Bauteilen
Bauschutt und andere Bauabfälle sind vor der Abfuhr gemäß den Deponieklassen bzw. Abfallschlüsseln der AVV zu separieren, getrennt abzufahren und zu entsorgen.
Die Vorschriften über die Entsorgung von Sondermüll und Sonderabfall sowie Reststoffverwertung und örtlich festgelegte Maßnahmen für Recycling sind einzuhalten. Das Eingraben oder Verbrennen auf der Baustelle ist grundsätzlich untersagt.
Schutt-Container sind zur Vermeidung von Staub mit Planen dicht abzudecken; bei Bedarf ist ein Netzmittel zu verwenden.

Angaben zur Ausführung
Allgemeines
Gefahrbereiche bei Abbrucharbeiten auf der Baustelle sind abzusperren und zu kennzeichnen. Entstehen dadurch Behinderungen für andere Unternehmer oder Dritte, sind der Zeitraum der Absperrung sowie alternative Maßnahmen mit der Bauleitung abzustimmen.
Vor Ausführungsbeginn hat der Auftragnehmer mit dem Auftraggeber festzulegen, wo das erforderliche Gerät, Schutt, Container und dergleichen auf der Baustelle gelagert werden kann, um gegenseitige Störungen der am Bau beteiligten Handwerker während der Bauausführung zu vermeiden.
Die nach ATV DIN 18299 Abschnitt 4.1.11 durch den Auftragnehmer zu beseitigenden Verunreinigungen beziehen sich auch auf die Verunreinigung der öffentlichen Verkehrswege durch Fahrzeuge und Maschinen des Auftragnehmers oder seiner Subunternehmer. Solche Verunreinigungen sind durch geeignete Maßnahmen möglichst zu vermeiden. Trotzdem auftretende Verunreinigungen sind so rechtzeitig zu beseitigen, dass durch sie keine Gefährdung des öffentlichen Verkehrs entstehen kann.
Der Auftragnehmer hat eine eventuell erforderliche Aufgrabungserlaubnis der Rechtsträger einzuholen.
Der Auftraggeber sorgt für die Medienfreiheit der in den Gebäuden oder baulichen Anlagen vorhandenen Leitungen für Strom, Wasser, Gas und anderer Medien.
Der Auftragnehmer hat vor Baubeginn und auch ständig während der Durchführung die tatsächliche Medienfreiheit zu kontrollieren und Mängel oder Behinderungen unverzüglich anzuzeigen.
Die Abbrucharbeiten sind mit größter Sorgfalt durchzuführen. Die Standsicherheit darf hierbei zu keiner Zeit beeinträchtigt werden. Zeigen sich trotz sorgfältigem Abbruch Risse, Setzungen etc., ist unverzüglich der Auftraggeber zu benachrichtigen. Für den weiteren Verlauf der Arbeiten sind mit dem Auftraggeber umgehend gesondert Vereinbarungen zu treffen.
Erforderliche Schutzmaßnahmen für Altbausubstanz, Nachbargrundstücke, Umwelt und Verkehr sind vom Bieter in Abhängigkeit von der von ihm vorgesehenen technologischen Lösung bei Angebotsabgabe darzulegen, sofern sie nicht mit den angebotenen Preisen abgegolten sind.
Vor Beginn der Abbrucharbeiten ist über den Zustand der benachbarten Grundstücke, Bauwerke und Verkehrswege gemeinsam mit dem Auftraggeber ein Zustandsprotokoll zu erstellen. Dabei erkannte Schäden sind zu fotografieren und zu dokumentieren.
Der Auftraggeber lässt rechtzeitig vor Beginn der Abbrucharbeiten ein Beweissicherungsverfahren durchführen.
Unter Denkmalschutz stehende Gebäudeteile sind entsprechend den Auflagen der Behörden zu behandeln.
Gut erhaltene oder erhaltungswürdige Bauteile sind vor Beginn der Abbrucharbeiten mit dem Auftraggeber bei einer Baubegehung festzulegen. Diese Bauteile sind sorgfältig vor Beschädigung zu schützen, im Falle einer im Zuge der Arbeiten notwendigen Entfernung sind solche Bauteile vorsichtig zu demontieren, abzubrechen oder anderweitig zu entfernen. Diese Bauteile sind zu sichern und fachgerecht zur späteren Wiederverwendung nach Angabe des Auftraggebers zwischenzulagern.
Bauteile, die nach der Durchführung von Renovierungsmaßnahmen wieder ihren ursprünglichen Aufbau erhalten, z.B. Fachwerk, Holzbalkendecken und dergleichen, sind beim Abbruch in ihrem Aufbauschema zu fotografieren und zu dokumentieren. Diese Unterlagen sind dem Auftraggeber jeweils spätestens nach Fertigstellung der entsprechenden Abbrucharbeiten zu übergeben.
Bei der Entfernung von Putzflächen oder Teilen von diesen sind die Putzanschlüsse zu den zu erhaltenden Bauteilen, Durchbrüchen und dergleichen durch sauberes Beschneiden der Ränder herzustellen.
Werden bei den Arbeiten kontaminierte oder asbesthaltige Materialien angetroffen, so ist der Auftraggeber unverzüglich zu verständigen. Diese Verpflichtung gilt auch im Verdachtsfall.
Bauschutt ist über geschlossene Schuttrutschen abzuwerfen. Das direkte Abwerfen ist nicht gestattet.
In bewohnten Gebieten dürfen nur schallarme Kompressoren (Schrauben- oder Rotationskompressoren) eingesetzt werden.
Beim Abbruch von Mineralfaserdämmstoffen sind Stäube zu vermeiden. Das Kehren ist untersagt. Für eine ausreichende Bindung durch Feuchtigkeit ist zu sorgen.
Das Lagern von Druckgasflaschen in Kellerräumen, Treppenhäusern, Durchgängen und Durchfahrten ist untersagt. Bei Arbeiten mit brennbaren Gasen muss ein Feuerlöscher, tragbar, nach DIN EN 3 vorhanden sein.
Vor Brennschneidearbeiten an Steig- und Fallleitungen muss sich der Auftragnehmer wegen der Gefahr ablaufender Schweißperlen über Verlauf und Zustand der Leitungen informieren.
Bei Brennschneidearbeiten oder sonstigen funkenerzeugenden Arbeiten, z.B. auch Trennarbeiten mit Trennscheiben, in der Nähe von Bauteilen der Baustoffklasse B2 bzw. B3 nach DIN 4102 Teil 1 sind geeignete Brandschutzmaßnahmen vom Auftragnehmer zu treffen.
Bei funkenerzeugenden Arbeiten, z.B. Trennarbeiten mit Trennscheiben und Brennschneidearbeiten, in der Nähe zu erhaltender Bauteile sind Glasflächen, glasierte Keramikoberflächen und andere durch den Funkenflug gefährdete Oberflächen abzudecken.
Zur Abwicklung des Bauvorhabens ist die Zusammenarbeit mit anderen Gewerken erforderlich. Deshalb sind in Absprache mit der Bauleitung die technischen Bedingungen und Zeitabläufe der betroffenen Roh- und Ausbaugewerke zu beachten.
Fertiggestellte Bereiche sind dem nachfolgenden Gewerk besenrein zur Verfügung zu stellen.
Der Auftragnehmer hat die erforderlichen Maßnahmen zum Schutz vor Winterschäden zu treffen. Dazu gehört auch die ggf. erforderliche Kontrolle der Baustelle, insbesondere der Schutz der Messeinrichtungen unabhängig von deren Rechtsträgerschaft.
Weil die Lage vorhandener Leitungen, Kabel, Dräne, Kanäle, Vermarkungen und sonstiger Hindernisse vor der Ausführung der Arbeiten nicht angegeben werden kann, hat der Auftragnehmer das Vorhandensein und die Lage entsprechend Abschnitt 3 der ATV zu erkunden.

Diese Besondere Leistung ist in die Angebotspreise einzurechnen.

Verkehrssicherung
Gefahrbereiche bei Abbrucharbeiten im Umfeld der Baustelle sind abzusperren und zu kennzeichnen.
Der Auftragnehmer hat einen Verantwortlichen für die Verkehrssicherung mit Angabe der Eignung und Qualifikation zu benennen.
Zur Verkehrssicherung der Baustelle gehört auch die laufende Kontrolle der Sicherungseinrichtungen. Die zeitlichen Abstände der Kontrollen richten sich nach den örtlichen Gegebenheiten.
Verkehrsbeschränkungen, die nur während der Arbeitszeit notwendig sind, müssen in der übrigen Zeit aufgehoben werden (Beseitigen oder Ungültigmachen von Verkehrszeichen).
Es sind maximal drei Schilder oder zwei Vorschriftszeichen an einem Pfosten zulässig.
Verkehrs- und Streckenverbote sollen möglichst nur in Kombination mit Gefahrenzeichen aufgestellt werden, damit das Aufstellen von Zeichen zur Beendigung des Streckenverbotes (Zeichen 278 bis 282 StVO) vermieden werden kann.
Freistehende oder nicht gesicherte Batterien für Warnleuchten sind nicht zulässig.
Transportable Lichtsignalanlagen müssen die gleiche verkehrstechnische Sicherheit wie stationäre Anlagen aufweisen.
Vor dem rechtzeitigen Aufstellen von Beschilderungen für Halteverbote sind aus Beweisgründen die Kennzeichen der im Bereich parkenden Fahrzeuge zu protokollieren.
Aufgrabungen, Baugruben und Gräben im Bereich von Flächen des Fahrzeugverkehrs sind in ausreichendem Abstand zu sichern.
Rot-weiße Warnbänder (Flatterbänder) dürfen nur als zusätzliche optische Sicherung und nur außerhalb von Fahrbahnen im öffentlichen Raum angebracht werden.

Angaben zur Abrechnung
Die Abrechnungsmengen von Leistungen, die nach der Masse abzurechnen sind, sind durch Wiegen auf einer amtlich zugelassenen Waage zu ermitteln und durch amtlichen Wiegeschein zu belegen, sofern im Leistungstext nicht das Ermitteln der Masse durch Berechnung vorgegeben ist.

Sonstige Angaben
Der Auftragnehmer hat dafür Sorge zu tragen, dass während der Ausführung seiner Leistungen immer mindestens ein fließend deutsch sprechender Mitarbeiter seiner Firma auf der Baustelle anwesend ist.
Zu den auf der Baustelle vorzuhaltenden Ausführungsunterlagen zählt neben den Ausführungsplänen auch eine Ausfertigung dieser Leistungsbeschreibung.

Weitere Angaben:

Der Umwelttechnische Bericht, einschl. Ergänzung ist zu beachten.

Alle Abbruchpositionen sind einschließlich Demontage, Schuttbeseitigung, Transport,
Verpackung und Entsorgungs- und Deponiegebühren zu kalkulieren.
Es sind immer die kompletten Befestigungsmittel zu Entfernen.
Die von der jeweiligen Deponie geforderte Art der Anlieferung,
Gebindegrößen, Verpackungen etc. sind vor Angebotslegung vom
Auftragnehmer zu erfragen und mit einzukalkulieren.

Es ist darauf zu achten, dass das Abbruchmaterial, insbesondere Polystyrolbruch stets sicher gelagert ist, sodass kein Material z.B. vom Wind in die Umgebung getragen wird.

Die geltenden Vorschriften für den Umgang mit den festgestellten Schadstoffen und Faserdämmstoffen sind einzuhalten die entsprechenden Schutzmaßnahmen sind in die Positionen mit einzukalkulieren.

Die ordnungsgemäße und schadlose Verwertung/Entsorgung der mineralischen oder nicht mineralischen
Bestandteile, der PAK-kontaminierten Dichtungsbahnen und der Dämmstoffe KMF sind mittels
Wiege-/Übernahmescheinen und Entsorgungsnachweisen dem Auftraggeber nach geltenden Vorschriften und nachzuweisen. Die Dokumentationspflichten sind einzuhalten.

## Technische Vorbemerkungen Entwässerungskanalarbeiten
Technische Vorbemerkungen Entwässerungskanalarbeiten

Mitgeltende Normen und Regeln

Allgemeines
Es gelten jeweils die Normen und Regeln in der zum Vertragsschluss gültigen Fassung einschließlich der Änderungen, Berichtigungen und Beiblätter.
Soweit in der Leistungsbeschreibung auf Technische Spezifikationen, z. B. nationale Normen, mit denen Europäische Normen umgesetzt werden, europäisch technische Bewertungen, gemeinsame technische Spezifikationen, Internationale Normen, Bezug genommen wird, werden auch ohne den ausdrücklichen Zusatz: "oder gleichwertig", immer gleichwertige Technische Spezifikationen in Bezug genommen.
(Erläuterung:
"Gilt nur für öffentliche Bauvorhaben: Dieser Hinweis soll gemäß ATV DIN 18299 grundsätzlich in die Vorbemerkungen aufgenommen werden, sobald in der Leistungsbeschreibung auf technische Spezifikationen Bezug genommen wird.")
DIN 4045
Abwassertechnik - Grundbegriffe
DIN 18920
Vegetationstechnik im Landschaftsbau - Schutz von Bäumen, Pflanzenbeständen und Vegetationsflächen bei Baumaßnahmen
DIN EN 14457
Allgemeine Anforderungen an Bauteile, die bei grabenlosem Einbau von Abwasserleitungen und -kanälen verwendet werden
AGI-TIB Z 1
Kanalinstandhaltungs-, -sanierungsarbeiten - Anforderungen an Injektionen
Herausgeber: Arbeitsgemeinschaft Industriebau e.V. (AGI)
AGI-TIB Z 3
Kanalinstandhaltungs-, -sanierungsarbeiten - Dichtheitsnachweis von Abwasserkanalsystemen
Herausgeber: Arbeitsgemeinschaft Industriebau e.V. (AGI)
AGI-TIB Z 5
Kanalisationssysteme in der Industrie - Qualitätssicherung bei Inliner-Verfahren mit Werkstoffen aus GFK und PE-HD
Herausgeber: Arbeitsgemeinschaft Industriebau e.V. (AGI)
AGI-TIB Z 6
Kanalisationssysteme in der Industrie - Kanalanschlüsse, Detaillösungen.
Herausgeber: Arbeitsgemeinschaft Industriebau e.V. (AGI)
BG Bau Broschüre
SARS-CoV-2 Arbeitsschutzstandard für das Baugewerbe
Herausgeber: Berufsgenossenschaft der Bauwirtschaft (BG Bau)
DWA-A 139
Einbau und Prüfung von Abwasserleitungen und -kanälen
Herausgeber: Deutsche Vereinigung für Wasserwirtschaft, Abwasser und Abfall e.V. (DWA)
DWA-A 143
Arbeitsblattreihe: Sanierung von Entwässerungssystemen außerhalb von Gebäuden
Herausgeber: Deutsche Vereinigung für Wasserwirtschaft, Abwasser und Abfall e.V. (DWA)
DWA-A 157
Bauwerke der Kanalisation
Herausgeber: Deutsche Vereinigung für Wasserwirtschaft, Abwasser und Abfall e.V. (DWA)
DWA-A 166
Bauwerke der zentralen Regenwasserbehandlung und -rückhaltung - Konstruktive Gestaltung und Ausrüstung
Herausgeber: Deutsche Vereinigung für Wasserwirtschaft, Abwasser und Abfall e.V. (DWA)
DWA-M 167
Merkblattreihe: Abscheider und Rückstausicherungsanlagen in der Grundstücksentwässerung: Einbau, Betrieb, Wartung und Kontrolle
Herausgeber: Deutsche Vereinigung für Wasserwirtschaft, Abwasser und Abfall e.V. (DWA)
RAL-GZ 961
Herstellung und Instandhaltung von Abwasserleitungen und -kanälen - Gütesicherung
Herausgeber: RAL Deutsches Institut für Gütesicherung und Kennzeichnung e.V.

Angaben zur Ausführung
Allgemeines
Die nach ATV DIN 18299 Abschnitt 4.1.11 durch den Auftragnehmer zu beseitigenden Verunreinigungen beziehen sich auch auf die Verunreinigung der öffentlichen Verkehrswege durch Fahrzeuge und Maschinen des Auftragnehmers oder seiner Subunternehmer. Solche Verunreinigungen sind durch geeignete Maßnahmen möglichst zu vermeiden. Trotzdem auftretende Verunreinigungen sind so rechtzeitig zu beseitigen, dass durch sie keine Gefährdung des öffentlichen Verkehrs entstehen kann.
Bereits vorhandene Absteckungen, Grenzsteine, Festpunkte, Höhenmarken und dergleichen sind vor Arbeitsbeginn vom Auftragnehmer zu sichern.
Nach Abschnitt 8.6.2 DIN EN 1610 darf eine Einbaukorrektur der Höhen- und Seitenlage nicht durch örtliches Unterstopfen/Verdichten erfolgen.
Weitere Angaben: (EIGENE ANGABEN)
Rohrverlegearbeiten
Nach dem Herstellen der Grund- und Kanalleitungen hat, soweit die örtlichen Vorschriften es bestimmen, eine Abnahme durch die zuständige Behörde zu erfolgen. Diese Abnahme ist vom Auftragnehmer rechtzeitig zu beantragen. Ohne Genehmigung der Bauleitung darf kein Bauteil verfüllt werden.
Rohrdurchgänge durch Fundamente und Wände sind äußerst sorgfältig auszuführen; soweit möglich und erforderlich, hat dies mit Spezial-Dichtmanschetten zu erfolgen.
Zur späteren Verbindung vorgesehene Rohrenden und -anschlüsse sind wasserdicht zu verschließen, einzumessen und an der Grabenoberfläche zu markieren.
Für Rohrleitungen ist ohne besondere Vergütung die Oberfläche der Sohle von Abtrag und Auffüllung mit folgenden max. zulässigen Abmaßen herzustellen: Rohplanum +/- 5,0 cm, Feinplanum +/- 2,5 cm. Unter den Rohrleitungen ist das Feinplanum so genau herzustellen, dass das geforderte Gefälle der Leitungen erreicht wird.
Rohrenden sind während der gesamten Bauzeit gegen das Eindringen von Erde und Fremdkörpern zu sichern.

Verkehrssicherung
Verkehrsbeschränkungen, die nur während der Arbeitszeit notwendig sind, müssen in der übrigen Zeit aufgehoben werden (Beseitigen oder Ungültigmachen von Verkehrszeichen).
Vor dem rechtzeitigen Aufstellen von Beschilderungen für Halteverbote sind aus Beweisgründen die Kennzeichen der im Bereich parkenden Fahrzeuge zu protokollieren.
Aufgrabungen, Baugruben und Gräben im Bereich von Flächen des Fahrzeugverkehrs sind in ausreichendem Abstand zu sichern.
Rot-weiße Warnbänder (Flatterbänder) dürfen nur als zusätzliche optische Sicherung und nur außerhalb von Fahrbahnen im öffentlichen Raum angebracht werden.
Behelfsmäßige Überfahrten in Grundstücke müssen rutschsicher sein und die zu erwartenden Horizontalkräfte aufnehmen können.
Behelfsmäßige Fußgängerbrücken dürfen keine Stolper- oder Absturzgefährdungen aufweisen. Sie müssen auch für Behinderte und Rollstuhlfahrer nutzbar sein. Sie sind bei Aufgrabungen vor Hauseingängen, bei Querungen von Fußwegen sowie an absturzgefährdeten Stellen zu errichten.

Angaben zur Abrechnung
Die Wasserhaltung gemäß Abschnitt 6.6 DIN EN 1610 zählt zu den Besonderen Leistungen, ausgenommen Leistungen nach Abschnitt 4.1.10 DIN 18299.

## Technische Vorbemerkung - Erdarbeiten
Technische Vorbemerkung - Erdarbeiten
1. Mitgeltende Normen und Regeln
Allgemeines
Es gelten jeweils die Normen und Regeln in der zum Vertragsschluss gültigen Fassung einschließlich der Änderungen, Berichtigungen und Beiblätter.

Soweit in der Leistungsbeschreibung auf Technische Spezifikationen, z.B. nationale Normen, mit denen Europäische Normen umgesetzt werden, europäisch technische Bewertungen, gemeinsame technische Spezifikationen, Internationale Normen, Bezug genommen wird, werden auch ohne den ausdrücklichen Zusatz: "oder gleichwertig", immer gleichwertige Technische Spezifikationen in Bezug genommen.

Erläuterungen:
Gilt nur für öffentliche Bauvorhaben: Dieser Hinweis soll gemäß ATV DIN 18299 grundsätzlich in die Vorbemerkungen aufgenommen werden, sobald in der Leistungsbeschreibung auf technische Spezifikationen Bezug genommen wird.

DIN 18127
Baugrund, Untersuchung von Bodenproben - Proctorversuch

DIN EN 16907-1
Erdarbeiten - Teil 1: Grundsätze und allgemeine Regeln

DIN EN 16907-2
Erdarbeiten - Teil 2: Materialklassifizierung

DIN EN 16907-3
Erdarbeiten - Teil 3: Ausführung von Erdarbeiten

DIN EN 16907-4
Erdarbeiten - Teil 4: Bodenbehandlung mit Kalk und/oder hydraulischen Bindemitteln

DIN EN 16907-5
Erdarbeiten - Teil 5: Qualitätskontrolle und Überwachung

DIN EN 16907-6
Erdarbeiten - Teil 6: Landgewinnung mit nassgebaggertem Einbaumaterial

DIN EN ISO 22476-2
Geotechnische Erkundung und Untersuchung - Felduntersuchungen - Teil 2: Rammsondierungen

DVGW GW 315
Maßnahmen zum Schutz von Versorgungsanlagen bei Bauarbeiten
Herausgeber: Deutscher Verein des Gas- und Wasserfaches e.V.

FGSV 516
Merkblatt für die Verdichtung des Untergrundes und Unterbaues im Straßenbau
Herausgeber: Forschungsgesellschaft für Straßen- und Verkehrswesen

FGSV 526
M HifüBau - Merkblatt über den Einfluss der Hinterfüllung auf Bauwerke
Herausgeber: Forschungsgesellschaft für Straßen- und Verkehrswesen

FGSV 535
M Geok E - Merkblatt über die Anwendung von Geokunststoffen im Erdbau des Straßenbaus
Herausgeber: Forschungsgesellschaft für Straßen- und Verkehrswesen

FGSV 551
Merkblatt über Bodenbehandlungen mit Bindemitteln
Herausgeber: Forschungsgesellschaft für Straßen- und Verkehrswesen

FGSV 559
Merkblatt über Bauweisen für technische Sicherungsmaßnahmen beim Einsatz von Böden und Baustoffen mit umweltrelevanten Inhaltsstoffen im Erdbau
Herausgeber: Forschungsgesellschaft für Straßen- und Verkehrswesen

2. Angaben zur Baustelle
Baugrund
Art und Beschaffenheit der zu bearbeitenden Fläche: (IHRE EINGABE)

Art und Beschaffenheit vorhandener Einfassungen: (IHRE EINGABE)
Diese sind vor Beschädigungen zu schützen, sofern nicht im Leistungsverzeichnis deren Beseitigung vorgegeben wird.

Geotechnische Kategorie nach DIN 4020 des Bauvorhabens:
(  ) GK 1
(  ) GK 2
(  ) GK 3

Erläuterungen:
Tragen Sie bei der zutreffenden Angaben ein x in die Klammer ein.

Es liegt ein Sachverständigengutachten vor.

Es ist diesem Leistungsverzeichnis vollständig als Kopie beigefügt.

Erläuterungen:
Dies ist eine alternative Klausel zur folgenden Klausel. Bitte wählen Sie die entsprechende Klausel, die für Ihre Vergabeeinheit passt.

Es ist diesem Leistungsverzeichnis auszugsweise als Kopie beigefügt.

Erläuterungen:
Dies ist eine alternative Klausel zur vorhergehenden Klausel. Bitte wählen Sie die entsprechende Klausel, die für Ihre Vergabeeinheit passt.

Es ist in vollem Umfang zu beachten.

Erläuterungen:
Dies ist eine alternative Klausel zur folgenden Klausel. Bitte wählen Sie die entsprechende Klausel, die für Ihre Vergabeeinheit passt.

Es ist an den in der Kopie markierten Stellen zu beachten.

Erläuterungen:
Dies ist eine alternative Klausel zur vorhergehenden Klausel. Bitte wählen Sie die entsprechende Klausel, die für Ihre Vergabeeinheit passt.

Erläuterungen:
Tragen Sie bei den zutreffenden Angaben ein x in die Klammer ein.

3. Angaben zu Stoffen und Bauteilen
Das auf der Baustelle anfallende und nicht zum Verfüllen benötigte Aushubmaterial ist vom Auftragnehmer vor der Abfuhr gemäß den Deponieklassen bzw. Abfallschlüsseln der AVV zu separieren.

Das auf der Baustelle anfallende und nicht zum Verfüllen benötigte Aushubmaterial ist vom Auftragnehmer auf eine Deponie seiner Wahl abzutransportieren, sofern im Leistungsverzeichnis nichts anderes angegeben ist.

Wird vom Auftraggeber eine Kippe als Zwischenlager oder Deponie vorgegeben, so ist das für die Angebotsabgabe verbindlich. Im Zuge der Bauausführung kann etwas anderes vereinbart werden.

Falls das Leistungsverzeichnis keine Festlegung enthält, ist über wieder verwertbares Aushubmaterial (z.B. Humus, Kies, Sand, Lehm, Natursteinmaterial) vor der Verfügung eine Vereinbarung zu treffen.

4. Angaben zur Ausführung
Allgemeines
Die nach ATV DIN 18299 Abschnitt 4.1.11 durch den Auftragnehmer zu beseitigenden Verunreinigungen beziehen sich auch auf die Verunreinigung der öffentlichen Verkehrswege durch Fahrzeuge und Maschinen des Auftragnehmers oder seiner Subunternehmer. Solche Verunreinigungen sind durch geeignete Maßnahmen möglichst zu vermeiden. Trotzdem auftretende Verunreinigungen sind so rechtzeitig zu beseitigen, dass durch sie keine Gefährdung des öffentlichen Verkehrs entstehen kann.

Der Auftragnehmer hat eine eventuell erforderliche Aufgrabungserlaubnis der Rechtsträger einzuholen.

Weil die Lage vorhandener Leitungen, Kabel, Dräne, Kanäle, Vermarkungen und sonstiger Hindernisse vor der Ausführung der Arbeiten nicht angegeben werden kann, hat der Auftragnehmer das Vorhandensein und die Lage entsprechend Abschnitt 3 der ATV zu erkunden.

Diese Besondere Leistung ist in die Angebotspreise einzurechnen.

Falls erforderlich, ist das vorhandene Gelände vor Ausführung der Arbeiten gemeinsam von Auftragnehmer und Auftraggeber im Hinblick auf Lage und Höhe zu vermessen und das Ergebnis im Protokoll festzuhalten.

Erdarbeiten, Straßenaufbruch
Grasnarben und Oberbodenaushub sind nach Absprache mit dem Auftraggeber an geeigneter Stelle und auf geeigneter Lagerfläche getrennt zu lagern.

Auf der Baustelle wieder benötigter Oberboden ist in trapezförmigen Mieten, Höhe max. 1,50 m, zu lagern; die Böschungen sind abzugleichen. Die Mieten sind bei Bauvorhaben mit längerer Bauzeit mit Lippenblütlern zu bepflanzen.

Werden beim Aushub von der Leistungsbeschreibung abweichende Bodenverhältnisse angetroffen oder treten Umstände ein, durch die die vorgeschriebenen Aushubarbeiten nicht durchgeführt werden können, ist umgehend die Bauleitung zu verständigen.

Bei Auftreten von bindigem Boden im Bereich oberhalb der Gründungssohle ist vom Auftragnehmer rechtzeitig die Bauleitung zu verständigen und zunächst zu klären, ob eine Schutzschicht über der Gründungssohle verbleiben soll, wenn eine solche nicht bereits in der Leistungsbeschreibung gefordert worden ist. Ein Aufweichen der geplanten Gründungssohle, auch durch Niederschläge, ist unbedingt zu vermeiden.

Zur Herstellung des Planums der Baugrubensohle in homogenen bindigen Böden sind zur Vermeidung von Auflockerung glatte Baggerschaufeln zu verwenden.

Hat der Auftragnehmer die Lockerung des Bodens im Bereich der Gründungssohle zu vertreten, besteht für ihn kein Anspruch auf Vergütung für das Wiederherstellen der ursprünglichen Lagerungsdichte.

Bei feuchten bindigen Böden darf das Planum nicht nachträglich verdichtet werden, um ein Aufweichen zu vermeiden.

Bei Straßenaufbrüchen sind die Ränder gebundener Schichten vor Beginn der Erdarbeiten geradlinig zu beschneiden. Der Aufbruch hat so zu erfolgen, dass der nach Abzug einer eventuellen Böschung verbleibende Rand unterhalb der Tragschicht noch ca. 20 cm breit ist. Wird die Fahrbahndecke unterspült, ist nachträglich entsprechend zu verfahren. Die Tragschicht ist vor dem Schließen der Deckschicht fachgerecht in vergleichbarer Qualität wieder herzustellen. Ein Verfüllen mit Kies genügt diesem Anspruch nicht

Entwässerungsmaßnahmen, zu denen der Auftragnehmer gemäß ATV DIN 18300 oder Vertrag verpflichtet ist, sind so auszuführen, dass der Baugrund und der zum Einbau bestimmte Boden nicht unzulässig durchfeuchtet wird. Werden die notwendigen zwischenzeitlichen Entwässerungsmaßnahmen unterlassen oder unsachgemäß ausgeführt oder werden die planmäßig herzustellenden Entwässerungsanlagen nicht rechtzeitig hergestellt, darf dadurch unbrauchbar gewordener Boden nicht verwendet werden und ist ggf. auszutauschen.

Bei Erdarbeiten in unmittelbarer Nähe von Bauwerken, Grenzbebauungen, Leitungen, Kabeln, Dränagen und Kanälen ist die Bauleitung sofort zu verständigen, wenn andere Verhältnisse angetroffen werden, als aus den Bestandsplänen zu ersehen ist. Von dieser Forderung wird auch nicht abgesehen, wenn die Situation vom Statik-Büro alternativ vorgesehen oder in Augenschein genommen worden ist.

Werden vorhandene Leitungen beschädigt, hat der Auftragnehmer sofort das zuständige Versorgungsunternehmen sowie die Bauleitung des Auftraggebers zu verständigen.

Bei Erdbauwerken und Hinterfüllungen ist darauf zu achten, dass der für den vorgesehenen Verwendungszweck geeignete Boden oder Fels eingebaut wird. Bestehen berechtigte Zweifel an der Verdichtungsfähigkeit von durch den Auftraggeber vorgegebenem Material, ist der Auftraggeber oder dessen Bauleiter zu informieren.

Kies- und Sandmaterial, das beim Aushub der Rohrleitungsgräben gewonnen wird und sich zur Auf- und Hinterfüllung der Rohrleitungen eignet, ist seitlich zur Wiederverwendung zu lagern.

Das Verdichten der Rohrleitungsauffüllungen und Hinterfüllungen durch Einschlämmen ist grundsätzlich nicht zulässig.

Der Auftragnehmer ist verpflichtet, vor Verfüllung von Bauwerken zu prüfen, ob der zu verfüllende Raum frei von Bauschutt, Müll u. dgl. ist. Trifft das nicht zu, ist der Auftraggeber unverzüglich zu verständigen.

Rohrgrabenverfüllung
Für Rohrleitungen ist ohne besondere Vergütung die Oberfläche der Sohle von Abtrag und Auffüllung mit folgenden max. zulässigen Abmaßen herzustellen: Rohplanum +/- 5,0 cm, Feinplanum +/- 2,5 cm. Unter den Rohrleitungen ist das Feinplanum so genau herzustellen, dass das geforderte Gefälle der Leitungen erreicht wird.

Rohrenden sind während der Bauzeit gegen das Eindringen von Erde und Fremdkörpern zu sichern.

Verkehrssicherung
Verkehrsbeschränkungen, die nur während der Arbeitszeit notwendig sind, müssen in der übrigen Zeit aufgehoben werden (Beseitigen oder Ungültigmachen von Verkehrszeichen).

Vor dem rechtzeitigen Aufstellen von Beschilderungen für Halteverbote sind aus Beweisgründen die Kennzeichen der im Bereich parkenden Fahrzeuge zu protokollieren.

Aufgrabungen, Baugruben und Gräben im Bereich von Flächen des Fahrzeugverkehrs sind in ausreichendem Abstand zu sichern.

Rot-weiße Warnbänder (Flatterbänder) dürfen nur als zusätzliche optische Sicherung und nur außerhalb von Fahrbahnen im öffentlichen Raum angebracht werden.

Behelfsmäßige Überfahrten in Grundstücke müssen rutschsicher sein und die zu erwartenden Horizontalkräfte aufnehmen können.

Behelfsmäßige Fußgängerbrücken dürfen keine Stolper- oder Absturzgefährdungen aufweisen. Sie müssen auch für Behinderte und Rollstuhlfahrer nutzbar sein. Sie sind bei Aufgrabungen vor Hauseingängen, bei Querungen von Fußwegen sowie an absturzgefährdeten Stellen zu errichten.

5. Angaben zur Abrechnung
Nach ATV DIN 18299 ist der Abrechnung nach Zeichnung Vorrang zu geben. Wenn trotzdem nach örtlichem Aufmaß abgerechnet wird, sind auch hierbei die vereinbarten Sollmaße Grundlage der Abrechnung. Abweichungen hiervon werden nur in den Fällen bei der Abrechnung berücksichtigt, in denen die Abweichung von den Sollmaßen mit dem Auftraggeber oder seinem Objektüberwacher vereinbart oder von diesen angeordnet worden sind. Wenn eine solche Abweichung aufgrund der örtlichen Verhältnisse zwingend erforderlich wird, hat der Auftragnehmer den Auftraggeber unverzüglich darüber zu informieren und die Maßabweichung zu vereinbaren.

Bei einer Abrechnung nach örtlichem Aufmaß werden nur die technisch erforderlichen und technologisch möglichen Maße maximal anerkannt. Mehrleistungen einschließlich der Folgeleistungen gehen zu Lasten des schuldhaft handelnden Verursachers.

Im Leistungsverzeichnis aufgeführte Handschachtung wird nur für solche Leistungen vergütet, bei denen aus objektiven Gründen kein Bagger (auch kein Kleinbagger) eingesetzt werden kann (Engstellen, Leitungskreuzungen, Suchschachtung, Querschläge u.ä.).

Durch Verschulden des Auftragnehmers zu viel abgefahrene oder ausgehobene Aushubmassen sind durch gleichwertige Massen zu ersetzen.
Eine Vergütung dafür erfolgt nicht.

Durch unsachgemäßen Verbau, unzureichende Böschungen oder durch Witterungseinflüsse, mit denen im Allgemeinen zu rechnen ist, entstandene Mehrarbeiten werden nicht vergütet.

## Technische Vorbemerkungen Beton - und Stahlbetonarbeiten
Beton- und Stahlbetonarbeiten

2.1 Geltungsbereich und Ausführungsgrundlage

Der sachliche Geltungsbereich ergibt sich ebenso wie die technische
Ausführung aus ATV/DIN 18331 - Beton- und Stahlbetonarbeiten und den
folgenden technischen Regeln.

Ergänzend sind folgende ATV zu berücksichtigen:
DIN 18314 - Spritzbetonarbeiten
DIN 18349 - Betonerhaltungsarbeiten
DIN 18451 - Gerüstbauarbeiten

Ergänzend zu den in VOB, Teil C aufgeführten Normen gelten:
DIN 1025 - Warmgewalzte I-Träger
DIN 1101 - Holzwolle-Leichbauplatten und Mehrschicht-Leichtbauplatten
als Dämmstoffe für das Bauwesen - Anforderungen, Prüfung
DIN 1102 - Holzwolle-Leichbauplatten und Mehrschicht-Leichtbauplatten
nach DIN 1101 als Dämmstoffe für das Bauwesen; Verwendung, Verarbeitung
DIN 4102 - Brandverhalten von Baustoffen und Bauteilen
DIN 4109 - Schallschutz im Hochbau
DIN 7865 - Elastomer-Fugenbänder zur Abdichtung von Fugen in Beton
DIN 18164-1 - Schaumkunststoffe als Dämmstoffe für das Bauwesen - Teil
1: Dämmstoffe für die Wärmedämmung
DIN 18165-1 - Faserdämmstoffe für das Bauwesen - Teil 1: Dämmstoffe für
die Wärmedämmung
DIN 18174 - Schaumglas als Dämmstoff für das Bauwesen; Dämmstoffe für
die Wärmedämmung
DIN 18217 - Betonflächen und Schalungshaut
DIN 18218 - Frischbetondruck auf lotrechte Schalungen
DIN 18540 - Abdichten von Außenwandfugen im Hochbau mit
Fugendichtstoffen
DIN 18541 - Fugenbänder aus thermoplastischen Kunststoffen zur
Abdichtung von Fugen in Ortbeton
DIN 18551 - Spritzbeton; Herstellung und Güteüberwachung
DIN 18806-1 - Verbundkonstruktionen; Verbundstützen
DIN EN 197-1 - Zement - Teil 1: Zusammensetzung, Anforderungen und
Konformitätskriterien von Normalzement
DIN EN 450 - Flugasche für Beton
DIN EN 445 - Einpressmörtel für Spannglieder; Prüfverfahren
DIN EN 446 - Einpressmörtel für Spannglieder; Einpressverfahren
DIN EN 447 - Einpressmörtel für Spannglieder; Anforderungen für üblichen
Einpressmörtel
DIN EN 10088-1 - Nicht rostende Stähle
DIN EN 13162 - Wärmedämmstoffe für Gebäude - Werkmäßig hergestellte
Produkte aus Mineralwolle (MW)
DIN EN 13163 - Wärmedämmstoffe für Gebäude - Werkmäßig hergestellte
Produkte aus expandiertem Polystyrol (EPS)
DIN EN 13164 - Wärmedämmstoffe für Gebäude - Werkmäßig hergestellte
Produkte aus extrudiertem Polystyrolschaum (XPS)
DIN EN 13165 - Wärmedämmstoffe für Gebäude - Werkmäßig hergestellte
Produkte aus Polyurethan-Hartschaum (PUR)
DIN EN 13166 - Wärmedämmstoffe für Gebäude - Werkmäßig hergestellte
Produkte aus Phenolharzhartschaum (PF)
DIN EN 13167 - Wärmedämmstoffe für Gebäude - Werkmäßig hergestellte
Produkte aus Schaumglas (CG)
DIN EN 13168 - Wärmedämmstoffe für Gebäude - Werkmäßig hergestellte
Produkte aus Holzwolle (WW)
DIN EN 13169 - Wärmedämmstoffe für Gebäude - Werkmäßig hergestellte
Produkte aus Blähperlit (EPB)
DIN EN 13171 - Wärmedämmstoffe für Gebäude - Werkmäßig hergestellte
Produkte aus Holtfasern (WF)

Zu beachtende Technische Regeln:
Richtlinien des Deutschen Ausschuss für Stahlbeton:
- Richtlinie für Beton mit verlängerter Verarbeitbarkeitszeit
(Verzögerter Beton), DAfStb
- Richtlinie für Beton mit rezykliertem Zuschlag, DAfStb
Ergänzend für Arbeiten im Baubestand:
- Richtlinien für Schutz und Instandsetzung von Betonbauteilen, DAfStb
- Richtlinie für die Ausbesserung und Verstärkung von Betonbauwerken mit
Spritzbeton, DafStb

Merkblätter:
Merkblätter des Bundesverbandes der Porenbetonindustrie e.V.
Merkblätter des Deutschen Beton- und Bautechnikvereins e.V.
Merkblätter der Bauberatung Zement des Bundesverbandes der Deutschen
Zementindustrie e.V.
Merkblätter des Industrieverbandes Dichtstoffe e.V., insbesondere
- Nr. 1: Abdichtung von Bodenfugen mit elastischen Dichtstoffen
- Nr. 3: Konstruktive Ausführung und Verarbeitung von Fugen im
Sanitärbereich
- Nr. 4: Abdichtung von Außenwandfugen im Hochbau mit
Elastomer-Fugenbändern unter Verwendung von ausreagierenden Klebstoffen.
- Nr. 5: Butylbänder

Bei Widersprüchen zwischen DIN-Normen gelten DIN 1045 und DIN 1164
vorrangig.

DIN V ENV 206 ist nur nach besonderer Vereinbarung anzuwenden oder wenn
die Berechnung des Bauwerks nach anderen Normen als nach DIN 1045
erfolgte.

2.2 Stoffe, Bauteile

Der Auftragnehmer hat auf Verlangen - soweit es nicht durch
Vorschriften ohnehin erforderlich ist - die Prüfprotokolle für
Güteprüfung und Druckfestigkeit gemäß Nr. 7.4.3.1 i.V.m. 7.4.3.5 DIN
1045 als Nebenleistung zu übergeben.
Bei Versäumnis dieser Obliegenheit können Prüfungen nach Nr. 7.4.5 DIN
1045 zu Lasten des Auftragnehmers vorgenommen werden.

Für Stahlbetonfertigteile sind in analoger Anwendung die Kopien der
Lieferscheine gemäß Nr. 7.2.2 DIN 1045 zu übergeben.

Die Herkunft von Zement, Zuschlagstoffen, Wasser, Zusatzmitteln und
Zusatzstoffen sowie Schalungstrennmitteln ist der Bauleitung auf
Anforderung nachzuweisen.

Im Beton dürfen keine organischen Bestandteile (Holz, Kohle u. dgl.)
enthalten sein.

Bei Faserbeton ist ausschließlich der Einsatz bauaufsichtlich
zugelassener Fasern (auch bei Glasfasern) gestattet. Es dürfen nur
alkaliresistente Fasern zugegeben werden. Das gilt auch für Fertigteile
aus Zulieferungen.

Betonschalungssteine dürfen nur nach Zustimmung der Bauleitung
verwendet werden, falls diese Leistung nicht ausdrücklich ausgeschrieben
ist.

Dämmplatten aus Polystyrol-Hartschaum müssen zur Vermeidung von
Schwindfugen ausreichend abgelagert sein. Die Bauleitung kann einen
Nachweis über das Herstellungsdatum verlangen.

Zement

Vorübergehend im Freien gelagerter Sackzement muss eine belüftete
Unterlage erhalten. Folien zum Abdecken dürfen die Zementsäcke nicht
unmittelbar berühren. Die Verwendung von Zement auch mit leichter
Klumpenbildung ist grundsätzlich nicht gestattet. Sackzement Z 55 darf
maximal einen Monat, die übrigen Zemente dürfen maximal zwei Monate
gelagert sein. Auf Verlangen ist der Bauleitung eine Zementprobe von 5
kg je Lieferung zur Prüfung zu übergeben. Das gilt auch für Silozement.
Es sind nur chromatarme Zemente zu verwenden.

Zuschläge

Zuschläge für Normalbeton müssen DIN 4226 - Zuschlag für Beton -
entsprechen. Der Nachweis der Eigen- und Fremdüberwachung kann verlangt
werden. Für den Einsatz bei Stahlbeton oder Spannbeton ist eine
Alkali-Kieselsäure-Reaktion auszuschließen.

Im Bereich sich kreuzender Bewehrung (Haupt- und Nebenunterzug mit
Stützen) sowie für die darunter zu betonierenden Bauteile ist das
Größtkorn entsprechend zu begrenzen. Diese Regelung geht dem Einhalten
der genormten Anteile von Überkorngrößen vor.

Betonzusatzmittel

Bei Betonzusatzmitteln dürfen - außer bei Fließmitteln - nicht mehrere
Zusatzmittel derselben Wirkungsgruppe verwendet werden. Zusatzmittel
dürfen für Spannbeton nur dann verwendet werden, wenn dafür die
Zulassung im Prüfbescheid ausdrücklich erfolgt ist. Bei Stahlbeton
bedarf der Einsatz von Stabilisierern der ausdrücklichen Genehmigung
durch die Bauleitung. Das gilt analog beim Einsatz von Dichtungsmitteln
für wasserundurchlässigen Beton. Bei Stahlbeton sind chloridhaltige
Zusatzmittel nicht zugelassen.

Betonzusatzstoffe

Betonzusatzstoffe müssen genormt sein oder ein Prüfzeichen besitzen.
Eine Eignungsprüfung kann verlangt werden. Sie dürfen keine
korrosionsfördernden Bestandteile haben.

2.3 Ausführung

2.3.1 Allgemeines

Der Auftragnehmer hat sich vor Arbeitsausführung über die genaue Lage
von Hindernissen, wie unter- und oberirdische Leitungen, Kabel, Kanäle,
Vermarkungen u. dgl. zu informieren und ggf. eine Aufgrabungserlaubnis
der Rechtsträger einzuholen.

Es obliegt grundsätzlich dem Auftragnehmer, die Reihenfolge der
Herstellung der einzelnen Bauteile zu bestimmen. Daraus resultierende
zusätzlich technologisch bedingte Maßnahmen, wie Schalungsausschnitte,
Bewehrungsanschlüsse, Abstellungen, gelten als Nebenleistungen.

Der Beton ist entmischungsfrei einzubringen; das Betonieren in freien Fall ist untersagt.

Auf frisch betonierten Decken dürfen keine Arbeiten ausgeführt werden.
Dies gilt im besonderen für das Lagern von Material, Aufstellen von
Gerüsten etc.; bei niedrigen Temperaturen verlängern sich die
Blastungsfristen auf frisch betonierten Decken entsprechend.

In der Regel ist der Beton lagenweise einzubringen und zu verdichten.
Dabei ist die Rüttelflasche in die vorherige Schicht mit einzuführen.
Rüttler aller Art dürfen nicht zum Verteilen des Betons verwendet
werden. Ein Ersatzrüttler ist vorzuhalten. Für das Verdichten durch
Rütteln ist DIN 4235 zu beachten.

Es ist zu gewährleisten, dass nach Erstarrungsbeginn (unter
Normbedingungen in der Regel nach einer Stunde nach Herstellung des
Frischbetons) der Beton nicht durch Rütteln - auch nicht in
Anschlussbereichen - gestört wird. Gegebenenfalls sind
Arbeitsunterbrechungen einzuplanen.

Öffnungen, Durchbrüche, Aussparungen in Decken sind gegen
Niederschlagswasser während der Rohbauarbeiten provisorisch abzudichten.
Ebenso sind Maßnahmen zu treffen, dass beim Betonieren von Decken die
Lochziegel wegen möglicher Rissbildung nicht teilweise mit Beton gefüllt
werden.

Das Verlegen von Stahl- oder flexiblen Kunststoffpanzerrohren in Beton,
insbesondere in Sichtbeton, soll nur unter Anwesenheit des Elektrikers
erfolgen. Auf die entsprechende Fixierung ist zu achten.

Die Art der Nachbehandlung des frischen Betons richtet sich nach den
angegebenen Vorschriften bzw. nach dem Ermessen des Auftragnehmers sowie
vorrangig nach den Projektunterlagen und den Anweisungen der Bauleitung.
Wird die Entscheidung dem Auftragnehmer überlassen, kommen nach dessen
Wahl zur Anwendung:
- Längere Ausschalungsfristen
- Abdeckung mit Folie oder feuchtzuhaltenden Materialien
- Aufbringen spezieller Nachbehandlungsmittel; sie müssen farbig
erkennbar sein.
- Kontinuierliches Besprühen mit Wasser; der Beton darf in diesem Fall
nicht zeitweise trocken sein; das Feuchthalten ist also auch nach
Arbeitsende zu gewährleisten.
Das Besprühen aus dem Schlauch ohne Brauseeinrichtung ist unzulässig.
Ein Temperaturschock ist zu vermeiden.
Frische Betonoberflächen sind nicht direkt zu besprühen, damit
Feinanteile nicht ausgewaschen werden.
Nachbehandlungsmittel dürfen die Haftung späterer Nutzschichten (z.B.
Fliesen, Verbundestrich) nicht negativ beeinflussen.

Der Auftragnehmer ist verpflichtet, die erforderlichen Maßnahmen zum
Schutz vor Winterschäden zu treffen. Dazu gehört auch die ggf.
erforderliche Kontrolle der Baustelle, insbesondere der Schutz der
Messeinrichtungen unabhängig von deren Rechtsträgerschaft.

Tragende Innenwände sollen in einem Zusammenhang mit den Außenwänden
hergestellt werden.
Bei Deckenplatten aus wasserundurchlässigem Beton sind Gleitschichten
zwischen Platte und Auflager einzubauen. Dabei darf kein statisch
unbestimmtes bzw. überbestimmtes System entstehen.

Beim Einziehen von Stahlbetondecken in vorhandene Bausubstanz sind die
statischen Berechnungen für die Auflager - falls nicht Bestandteil der
Ausführungsunterlagen - anzufordern. Falls aus den Unterlagen nicht
ersichtlich, sind die technologischen Vorgänge, Größe und Tiefe der
Aussparungen im Bereich der Auflager sowie die Maßnahmen für den
kraftschlüssigen Verbund mit Tragwerksplaner und Bauleitung abzustimmen.
Einfüllöffnungen für die Auflager sind nach oben abzuschrägen.

Die Flächen von Konstruktionsteilen, die Gleitlager aufnehmen sollen,
sind grundsätzlich eben und glatt herzustellen; dafür sind die
statischen Vorgaben einzusehen.

Sollen Dachdichtungen um Kanten und Ecken geführt werden, sind diese zu
brechen (abzufasen).

2.3.2 Schalung

Das Aufbringen von Trennmitteln im Sprühverfahren nach Einbringung der
Bewehrung bedarf der Zustimmung der Bauleitung; die
Verarbeitungsrichtlinien des Herstellers sind dazu vorzulegen.

Gegen die Verwendung von zugelassenem Schalungsöl besteht kein Einwand,
sofern keine Schäden, Verfärbungen und dergleichen entstehen.

Das Einlegen von Rohrleitungen in die Schalung durch andere
Unternehmen, z. B. Stahlpanzerrohre der elektrischen Leitungen, Rohre
für die sanitäre Installation usw. sowie Anker und sonstige
Befestigungseisen, ist zu gestatten.

Die Löcher der Schalungsabstandhalter sind nach dem Ausschalen zu
schließen (Nebenleistung).

Holzschalungen sind gleichbleibend feucht zu halten, damit durch
Schwinden keine klaffenden Fugen entstehen und sich die Schalungsbretter
nicht werfen.

Vor dem Betonieren sind die - entsprechend ausgebildeten - Schalungen
von Fremdkörpern zu reinigen. Das Eindringen von Schnee ist durch
geeignete Maßnahmen auszuschließen.

Köcherschalungen sind zu entwässern.

Werden zur Herstellung von Aussparungen Schaumkörper in die Schalung
eingebaut, sind sie beim Ausschalen restlos zu entfernen. Das Ausbrennen
von Schalungen für Aussparungen ist untersagt.

Hilfsstützen sind grundsätzlich als verbleibende Teile der Schalung
auszubilden. Ein nachträgliches Einziehen ist nur mit Zustimmung der
Bauleitung zulässig. Hilfsstützen sind auch vorzusehen unter tragenden
Bauteilen, wenn die darunter liegenden Konstruktionsteile noch nicht die
zulässige Tragfähigkeit erreicht haben.

2.3.3 Sichtbeton

Für den Begriff "Sichtbeton" gibt es noch keine verbindlichen
Definitionen.

Zur inhaltlichen Abgrenzung der ausgeschriebenen Positionen kann
deshalb nachfolgende Einteilung vorgenommen werden:

Sichtbeton I
Sichtbar bleibende Betonflächen ohne spezielle Forderung; Schalung nach
freier Wahl des Auftragnehmers

Sichtbeton II
Sichtbar bleibende Betonflächen für bauseitige malermäßige
Oberflächenbearbeitung (Teilspachtelung und Anstrich oder Tapezieren)
Schalung: - einheitliche nicht saugende Schalung
- regelmäßige Anordnung der Schalungsstöße und -anker
- gefaste/nicht gefaste Kanten nach Wahl des Auftraggebers
- Grate abgeschliffen

Sichtbeton III
Sichtbar bleibende Betonflächen mit gehobenen Ansprüchen, ohne
wesentliche Nachbearbeitung
Schalung: - einheitliche nicht saugende/saugende Schalung und
Schalungsstruktur nach Wahl des Auftraggebers
- regelmäßige Anordnung der Schalungsstöße und -anker
- Kanten glatt/mit Dreikantleisten gefast
- Arbeitsfugen glatt/mit Dreikantleisten gebrochen
- Grate abgeschliffen
- Ansichtsfläche weitgehend frei von Flecken und Verunreinigungen
- Ansichtsflächen mit weitgehend einheitlicher Farbtönung und
Porenstruktur (Porengröße, Porenverteilung)
- Verwendung von Schalungsbahnen als Alternative

Sofern im Leistungsverzeichnis oder unter 2.6 nicht näher beschrieben,
gilt Sichtbeton II als Ausführungs- und Kalkulationsgrundlage.

Bei Sichtbeton II und III sind Durchankerstellen materialgerecht zu
schließen. Bei Sichtbeton I können auch Plastikstöpsel verwendet werden.

Bei Sichtbeton dürfen wachshaltige Entschalungsmittel nicht verwendet
werden.

Bei Sichtbeton sind nur Zuschlagstoffe und Zemente eines Lieferers von
gleicher Farbe zu verwenden; dabei sind Arbeitsfugen zu vermeiden.

Der Schutz vor Austrocknung und Fremdwasser des Sichtbetons soll durch
nicht direkt anliegende Kunststofffolien erfolgen. Eine Nassbehandlung
ist zu vermeiden.

Wird saugende Schalung verwendet, so ist sie mit Zementleim
vorzubehandeln und vor dem Einbau trocken abzubürsten.

Schalungsstöße sind gegen austretenden Zementleim abzudichten.
Horizontale Schalungsstöße sollen auf einer Höhe liegen; vertikale Stöße
sollen gleichen Abstand haben. Beton für Sichtbeton soll mit möglichst
kleinem Größtkorn unter Beachtung der Sieblinien nach DIN 1045 und mit
einem W/Z-Faktor kleiner als 0,55 hergestellt werden.
Schütthöhen dürfen 50 cm nicht überschreiten. Auf eine gleichmäßige
Schütthöhe und Verdichtung ist unbedingt zu achten.
Eine nachträgliche Ausbesserung von Fehlstellen ist ohne vorherige
Abstimmung mit der Bauleitung untersagt.

2.3.4 Wasserundurchlässiger Beton

Für wasserundurchlässigen Beton sind langsam erhärtende Zemente zu
verwenden, z. B. Z 32,5. Die Sieblinie der Zuschlagstoffe soll zwischen
A und B liegen. Vor Erstarrungsbeginn ist eine Nachverdichtung
vorzunehmen. Mechanische Beanspruchungen und Erschütterungen durch
Bauprozesse sind in den ersten Tagen zu vermeiden. Abstandhalter aus
Kunststoff sind grundsätzlich nicht zu verwenden. Falls das Betonieren
aus technologischen oder vom Auftraggeber zu vertretenden zeitlichen
Gründen nicht in einem Arbeitsgang erfolgen kann, sind
wasserundurchlässige Fugen mit Fugenbändern oder -blechen herzustellen;
eine besondere Vergütung erfolgt in diesem Fall nicht.

2.3.5 Beton mit hohem Verschleißwiderstand

Der Zementgehalt für Beton mit hohem Verschleißwiderstand soll bei
einem Größtkorn von 32 mm 350 kg/m3 und bei 16 mm 400 kg/m3 nicht
überschreiten. Das Zuschlaggemisch soll sandarm, grobkörnig, aber
hohlraumarm sein. Der Frischbeton muss plastische bis steife Konsistenz
aufweisen und einen ausreichenden Anteil gebrochener Zuschlagstoffe
enthalten. Es darf nicht zu lange gerüttelt werden, um eine Anreicherung
von Wasser und Zementleim an der Oberfläche zu verhindern. Eine
übermäßig lange Bearbeitung der Oberfläche beim Abziehen bzw. Abreiben
oder Glätten ist aus dem gleichen Grund zu vermeiden. Eine
Vakuumbehandlung stellt ggf. eine Besondere Leistung dar.

In Garageneinfahrten für Tiefgaragen, auf betonierten Hofflächen und
vergleichbaren Nutzschichten ist Beton mit hohem Frost- und
Tausalzwiderstand nach Abschnitt 6.5.7.4 DIN 1045 zu verarbeiten. Die
Nachbehandlung ist gegenüber den Richtlinien um zwei Tage zu verlängern.
Dem Bauherrn ist mitzuteilen, ab wann eine Belastung mit Streusalz u.
dgl. erfolgen darf.

2.3.6 Bewehrung

Das Einbringen der Bewehrung ohne Abstandhalter ist unzulässig. Bei
Abstandhaltern aus Kunststoff ist zu garantieren, dass keine Verformung
durch Erwärmen oder kein Sprödbruch eintritt; ein Prüfnachweis kann
verlangt werden. Für frei bewitterte Aussenbauteile sind zementgebundene
Abstandhalter zu verwenden. Die Bewehrung darf beim Betonieren nicht
betreten werden, geeignete Laufstege sind vorzusehen.

Die Angaben über die Überdeckung der Bewehrung sind den
Ausführungsplänen für die Bewehrung und den Schalungszeichnungen zu
entnehmen. Aus Gründen des Brandschutzes oder der Gefahr der schnellen
Karbonatisierung des Betons können wesentlich höhere Werte als die
Mindestwerte nach DIN 1045 gefordert sein.

Bei Kragplatten im Außenbereich ist die Bewehrung so aufzubiegen, dass
auch im Bereich von Tropfkanten oder gefasten Kanten die
Mindestbetondeckung garantiert ist.

Wird (spätestens) beim Einbringen der Bewehrung im Bereich von
Kreuzungspunkten, z.B. an Stützen mit Unterzügen oder Haupt- und
Nebenunterzügen, erkannt, dass ein ordnungsgemäßes Einbringen oder
Verdichten des Betons nicht möglich ist, ist unverzüglich der
Tragwerksplaner zu konsultieren, um Rüttellücken und Betoniergassen
festzulegen. Das ist nicht erforderlich, wenn entsprechnde Angaben in
den Ausführungsplänen enthalten sind.

Der Auftragnehmer vereinbart rechtzeitig die Termine für
vorgeschriebene Abnahmen mit der Baubehörde bzw. dem Statiker oder
Prüfingenieur. Die Bauleitung ist darüber zu informieren.

Eine Ausfertigung des Abnahmeprotokolls der Bewehrung ist dem
Auftraggeber zu übergeben.

2.3.7 Stahlbetonfertigteile

Für Stahlbetonfertigteile gilt der Angebotspreis für Herstellung,
Lieferung und Montage einschließlich Hilfs- und Schutzgerüste;
Montagehalterungen sowie Kraneinsatz und das Verschließen der
Transportöffnungen.

Für Stahlbetonfertigteile hat das liefernde Unternehmen ohne besondere
Aufforderung den Güteschutznachweis, Prüfzeugnisse und den
Eignungsprüfungsnachweis zu stellen. Konstruktionszeichnungen sind auf
Verlangen zu liefern.

Werden statische Nachweise gefordert, so umfasst die Leistung auch:

- Anforderungen an die Auflager
- Berücksichtigung der Anhängelasten
- Angabe der Verbindungsmittel
- Befestigungspunkte für provisorische Umwehrungen
- Montageabsteifungen einschließlich Befestigungspunkte oder -linien

Kennzeichnungen müssen im Montagezustand lesbar sein.

Einzubauende Rohre und Kästen aus PVC verformen sich bei der
Wärmeentwicklung des Betonabbindevorganges. Diesem Umstand ist bei der
Herstellung von Fertigteilen Rechnung zu tragen.

Für Stahlbeton-Fertigteil-Decken dürfen nur allgemein bauaufsichtlich
zugelassene und güteüberwachte Fabrikate verwendet werden.

Die Deckenuntersicht ist aus glatter, nicht saugender Schalung
herzustellen, mit regelmäßigen Stößen und mit gefasten Längskanten. Die
Untersicht muss weitgehend frei von Flecken und Verunreinigungen sein
und von weitgehend einheitlicher Porenstruktur (Porengröße und
Verteilung) sein. Die streichfertige Untersicht muss absolut planeben
und ohne Absätze bei den Elementstößen hergestellt werden. Erkennbare
Versätze sind zu vermeiden, anderenfalls ist großflächig beizuspachteln.

Beim Einbau sind die Vorschriften und Verlegeanleitungen des
Herstellerwerkes zu beachten; des weiteren die im Zulassungsbescheid
festgelegten Maßnahmen hinsichtlich Druckfestigkeit zum Zeitpunkt des
Aufbringens des Ortbetons, der Auflagertiefen, der
Montageunterstützungen beim Betoniervorgang und dergleichen.

Der Zulassungsbescheid muss auf der Baustelle in Abschrift oder Kopie
vorliegen.

In Fertigteilen aus Porenbeton muss die Bewehrung einen zusätzlichen
Korrosionsschutz, der in den Preis einzurechnen ist, enthalten.

Gefahrbereiche bei Montagearbeiten sind abzusperren und zu
kennzeichnen. Entstehen dadurch Behinderungen für andere Unternehmer
oder Dritte, sind der Zeitraum der Absperrung sowie alternative
Maßnahmen mit der Bauleitung abzustimmen.

Bohrungen in Decken sind mit dem Statiker vorher abzustimmen.

2.3.8 Gründungen

- Vor Einbringen des Betons bzw. von Sauberkeits- oder
kapillarbrechenden Schichten ist grundsätzlich die Zustimmung der
Bauleitung einzuholen.
- Es darf nur auf ein ungestörtes Planum bzw. eine Fundamentsohle aus
gewachsenem Erdreich gegründet werden. Die Fläche ist von losen
Bestandteilen zu befreien.
- Rohrleitungen dürfen durch Fundamente nicht belastet werden.
Aussparungen sind vorzunehmen.
- Anschlussbögen für Grundleitungen in Bodenplatten sind mit einer
flexiblen Umhüllung zu versehen.
- Sind aus den Planungsunterlagen betonangreifende Böden oder Wässer
ersichtlich oder können diese nach Durchführung der Erdarbeiten vermutet
werden, sind mit der Bauleitung entsprechende Maßnahmen abzusprechen.
- Fundamentübergänge, z.B. von unterkellerten zum nichtunterkellerten
Teil eines Gebäudes, sind treppenartig auszubilden

Für Unterfahrungen bestehender Fundamente ist zu beachten:
- Das vorhandene Fundament darf nur in Abschnitten von 1,0 bis 1,25 m
Länge unterfahren werden, falls die statischen Berechnungen keine Werte
angeben (in dem Fall gelten letztere). Der Betoniervorgang hat
abschnittsweise, z.B. in der Reihenfolge 1,3,5 - 2,4.6, zu erfolgen.
- Der Beton ist über höherliegende Einfüllöffnungen einzubringen und
intensiv zu verdichten. Nach 30 - 45 Minuten ist zwecks Schließung der
eventuellen Setzung ohne nochmalige Verdichtung fließfähiger Beton
nachzufüllen oder Quellmörtel zu verwenden. Vertikale Trennfugen sind
anzuordnen.
- Bei der Durchführung von Unterfahrungen ist die Bauleitung zu
verständigen, damit eine unmittelbare Überwachung vorgenommen werden
kann.

2.3.9 Fugen

Wenn in den Projektunterlagen nichts anderes gefordert wird, bleibt die
Herstellung von Arbeitsfugen dem Grunde nach dem Auftragnehmer
überlassen. Sie sind auf ein Mindestmaß zu begrenzen. Bei Sichtbeton
sind sie möglichst zu vermeiden oder nach Abstimmung mit dem Architekten
im Sinne von Nr. 10.2.3 DIN 1045 herzustellen.

In Bereichen dicht liegender Bewehrung, insbesondere an Kreuzungen von
Unterzügen dürfen keine Arbeitsfugen ausgebildet werden.

In wasserdichten Bauteilen sind Arbeitsfugen durch spezielle
Fugenbänder zu dichten. Ihre Lage und Ausbildung ist mit der Bauleitung
oder dem Tragwerksplaner abzustimmen.

Besteht in langgestreckten Bauteilen die Gefahr von Spaltrissen
(abhängig von Jahreszeit, Anzahl der Fugen), so ist dem durch geeignete
Maßnahmen (W/Z-Faktor, Zement mit niedriger Hydratationswärme, längere
Ausschalfristen) entgegenzuwirken.

Das Ausbilden von Arbeitsfugen ist eine Nebenleistung; sie gelten
jedoch im Zusammenhang mit - aus statischen, bauphysikalischen oder aus
gestalterischen Gründen - geforderten Fugen als Besondere Leistung.

2.3.10 Transportbeton

Der Lieferer ist auf den Verwendungszweck hinzuweisen!

Eine nachträgliche Wasserzugabe zum Transportbeton auf der Baustelle
ist untersagt!

Die Eigenüberwachung ist vom Auftragnehmer eigenverantwortlich
durchzuführen; sie darf nicht ausschließlich dem Lieferer von
Transportbeton überlassen werden.

Auf Verlangen hat der Auftragnehmer den Nachweis über die Herkunft von
Transportbeton zu führen, die Rezeptur und die Kornzusammensetzung
nachzuweisen.
Das Reinigen von Maschinen und Fahrzeugen für Transportbeton darf nur
an mit der Bauleitung abgestimmten Orten erfolgen.

2.4 Preisinhalte

Soweit in der Ausschreibung und dem Leistungsverzeichnis nichts anderes
vorgesehen ist, gilt in Ergänzung der DIN-Vorschriften:

Ergänzend zu Nr. 4.1 DIN 18331 gelten als Nebenleistung:

- Das Einlegen von einfachen Dreikantleisten in die Schalung zur
Kantenausbildung der sichtbaren Stützen und Unterzüge.
- Das Herstellen von Arbeitsfugen, die sich aus dem Arbeitsablauf des
Auftragnehmers ergeben.
- Bei Fertigteilen, auch bei Filigrandecken und -wänden, die werkseitig
eingebrachte Bewehrung, die Schalung, das Herstellen der Auflager mit
Ausnahme spezieller Gleitlager oder Knoten, das Vergießen
montagebedingter Aussparungen sowie das Schließen der Fugen an der
Untersicht bei Decken und der Stoß- und Lagerfugen bei Wänden mit
Ausnahme von Bewegungsfugen.
- Bei Spannbetonfertigteilen die Spannarbeiten einschließlich
Spannstähle, Spannglieder und Hilfsmaterialien bei sofortigem Verbund.
- Das Entfernen belassener Abdeckungen und Umwehrungen von Öffnungen
nach Aufforderung durch die Bauleitung.
- Das Entfernen von Halterungen für Konsolgerüste.
- Das Mitbenutzen von Gerüsten des Auftragnehmers während dessen
Tätigkeitszeitraumes durch andere Auftragnehmer, sofern keine
Behinderungen entstehen.
- Das Vorhalten von Abdeckungen und Umwehrungen bis zu 4 Wochen über
die eigene Benutzungszeit hinaus.
- Der Schutz des Betons gegen Austrocknen (besonders bei kühler
Witterung).
- Das Kühlen des Betons bei Gleitbauweisen.
- Das Reinigen von Fugen - bei Bedarf auch das Beseitigen von
Betonbrücken - wenn Maßnahmen des Schall- und Wärmeschutzes
ausgeschrieben oder aus den Plänen zu erkennen sind. Das gilt analog bei
der Ausbildung von Gerbergelenken.
- Das Ausschalen, auch wenn das im Leistungsverzeichnis nicht erwähnt
ist. Die Leistung entfällt nur dann, wenn "verlorene Schalung"
ausgeschrieben ist, über deren örtliche Anwendung hat sich der
Auftragnehmer im Zweifel mit der Bauleitung abzustimmen.
- Auf- und Abbau sowie Vorhaltung von Montagehalterungen für
Fertigteile
- Bei Unterfahrungen von Fundamenten oder beim Einziehen von Decken die
nachträgliche kraftschlüssige Verbindung mit Quellmörtel.
- Das Entfernen der Hartschaumkerne von Ankerschienen nach dem
Ausschalen; die Schienen sind zu säubern.
- Hilfskonstruktionen, wie Hilfsstützen, nach dem Ausschalen oder
Unterstützungen von Stahlbeton- und Filigrandecken.
- Das Hinterfüllen von ausgeschriebenen Fugen, das Reinigen,
Vorbehandeln und das Begradigen der Ränder ggf. durch Abkleben.
- Statische Nachweise für den Montagezustand und für die Anschlag-
(Lastaufnahme-) Vorrichtungen bei Stahlbetonfertigteilen.

Ergänzend zu Nr. 4.2 DIN 18331 gelten als Besondere Leistung:

- Die wärmedämmende Nachbehandlung des Betons.
- Maßnahmen zur Beweissicherung an bestehenden Gebäuden.
- Setzungs- und Verformungsmessungen nach DIN 4107.

2.5 Abrechnungshinweise
Für das Aufmaß werden nur die technisch erforderlichen und
technologisch möglichen Maße maximal anerkannt. Mehrleistungen
einschließlich der Folgeleistungen gehen zu Lasten des schuldhaft
handelnden Verursachers.

Die Preise gelten auch, wenn die Massen um mehr als 10 % über - oder
unterschritten werden und dadurch kein grobes Missverhältnis zwischen
Preis und Leistung entsteht. Diese Regelung schließt den Wegfall von
ausgeschriebenen Leistungen nicht ein.

Sie gilt ebenfalls nicht, wenn sich die Mengenänderung nicht aus der
Abwicklung des Bauvertrages ergibt, sondern auf Änderungen des
Bauvertrages oder sonstigen Anordnungen des Auftraggebers bis hin zu
wesentlichen Änderungen der Pläne beruht.

Ideelle Balken werden nach den Positionen für die Decke abgerechnet,
weil dafür keine besondere Schalung erforderlich ist.

Werden Durchbrüche oder Schneidarbeiten in Mauerwerk, Beton oder
Stahlbeton nach m ausgeschrieben, so gilt als Aufmaß die gemäß Zeichnung
oder Angabe auszuschneidende Länge. Gleiches gilt, wenn die
Ausschreibung nach Stück unter Angabe der Fläche oder Größe erfolgt.
Technologische Zwischenschnitte können nicht gesondert berechnet
werden.

Werden Mehrdicken als Zulagepositionen oder in anderer Form
ausgeschrieben, so gilt bei Nichteinhaltung der genormten Toleranzen
durch den vorhandenen Untergrund der Preis für die Mehrdicke bereits bei
geringer Überschreitung der ursprünglich vorgesehenen Gesamtdicke,
sofern in der gleichen Position kein angemessener Ausgleich für die
Mehrleistung enthalten ist.
In allen anderen Fällen wird der Gesamteinzelpreis für eine bestimmte
vorgegebene Dicke aus dem Grundpreis zuzüglich der Mehrdicke je
angefangene Einheit gebildet.

Werden Schubbewehrungen mit Sonderzulassung verwendet, so sind sie als
Bewehrungsstahl und nicht als Kleineisenteile abzurechnen.
Schalungen für Aussparungen werden auch für übermessene Öffnungen
abgerechnet.

Werden Einwegschalungen, z.B. PE-beschichteter Karton, eingesetzt, ist
keine Zulage für verlorene Schalung zu berechnen.

Bei Umstellung auf Fertigteile geht die Umstellung, wie Änderung der Bewehrungspläne etc. zu Lasten des Auftragnehmers.

## Zusätzliche Technische Vertragsbedingungen Abdichtungsarbeiten
Abdichtungsarbeiten
Technische Vorbemerkungen
Mitgeltende Normen und Regeln
Allgemeines
Es gelten jeweils die Normen und Regeln in der zum Vertragsschluss gültigen Fassung einschließlich der Änderungen, Berichtigungen und Beiblätter.
Soweit in der Leistungsbeschreibung auf Technische Spezifikationen, z. B. nationale Normen, mit denen Europäische Normen umgesetzt werden, europäisch technische Bewertungen, gemeinsame technische Spezifikationen, Internationale Normen, Bezug genommen wird, werden auch ohne den ausdrücklichen Zusatz: "oder gleichwertig", immer gleichwertige Technische Spezifikationen in Bezug genommen.
(Erläuterung:
"Gilt nur für öffentliche Bauvorhaben: Dieser Hinweis soll gemäß ATV DIN 18299 grundsätzlich in die Vorbemerkungen aufgenommen werden, sobald in der Leistungsbeschreibung auf technische Spezifikationen Bezug genommen wird.")
DIN EN 12591
Bitumen und bitumenhaltige Bindemittel - Anforderungen an Straßenbaubitumen
DIN EN 12597
Bitumen und bitumenhaltige Bindemittel - Terminologie
DIN EN 13074-1
Bitumen und bitumenhaltige Bindemittel - Rückgewinnung des Bindemittels aus Bitumenemulsion oder verschnittenen oder gefluxten Bitumen - Teil 1: Rückgewinnung durch Verdunstung
DIN EN 13074-2
Bitumen und bitumenhaltige Bindemittel - Rückgewinnung des Bindemittels aus Bitumenemulsion oder verschnittenen oder gefluxten Bitumen - Teil 2: Stabilisierung nach Rückgewinnung durch Verdunstung
BFS Merkblatt Nr. 3
Beschichtungen für Balkone, Loggien und Laubengänge sowie vergleichbar genutzte Flächen aus Beton mit oder ohne Estrich
Herausgeber: Bundesausschuss Farbe und Sachwertschutz (BFS)
BG Bau Broschüre
SARS-CoV-2 Arbeitsschutzstandard für das Baugewerbe
Herausgeber: Berufsgenossenschaft der Bauwirtschaft (BG Bau)
BWA-Richtlinien
BWA-Richtlinien für Bauwerksabdichtungen
Reihe: Technische Regeln für die Planung und Ausführung von Abdichtungen
Herausgeber: BFA-BWA - Bundesfachabteilung Bauwerksabdichtung im Hauptverband der Deutschen Bauindustrie e.V.
IVD-Merkblatt Nr. 3-1
Konstruktive Ausführung und Abdichtung von Fugen in Sanitär- und Feuchträumen. Teil 1: Abdichtung mit spritzbaren Dichtstoffen
Herausgeber: Industrieverband Dichtstoffe e.V. (IVD)
IVD-Merkblatt Nr. 3-2
Konstruktive Ausführung und Abdichtung von Fugen in Sanitär- und Feuchträumen Teil 2: Abdichtung von Wannen und Duschwannen in Verbindung mit flexiblen Zargenbändern/Wannenrand-Dichtbändern
Herausgeber: Industrieverband Dichtstoffe e.V. (IVD)
IVD-Merkblatt Nr. 4
Abdichten von Fugen im Hochbau mit aufzuklebenden Elastomer-Fugenbändern
Herausgeber: Industrieverband Dichtstoffe e.V. (IVD)
IVD-Merkblatt Nr. 5
Abdichtungen mit Butylbändern
Herausgeber: Industrieverband Dichtstoffe e.V. (IVD)
IVD-Merkblatt Nr. 6
Fugenabdichtung an Anlagen zum Umgang mit wassergefährdenden Stoffen
Herausgeber: Industrieverband Dichtstoffe e.V. (IVD)
IVD-Merkblatt Nr. 14
Dichtstoffe und Schimmelpilzbefall Ursachen - Vorbeugung - Sanierung
Herausgeber: Industrieverband Dichtstoffe e.V. (IVD)
IVD-Merkblatt Nr. 17
Anschlussfugen im Schwimmbadbau
Herausgeber: Industrieverband Dichtstoffe e.V. (IVD)
IVD-Merkblatt Nr. 27
Abdichten von Anschluss- und Bewegungsfugen an der Fassade mit spritzbaren Dichtstoffen
Herausgeber: Industrieverband Dichtstoffe e.V. (IVD)
IVD-Merkblatt Nr. 28
Sanierung von defekten Fugenabdichtungen an der Fassade
Herausgeber: Industrieverband Dichtstoffe e.V. (IVD)
Merkblatt
Hinweise für die Ausführung von Abdichtungen im Verbund mit Bekleidungen und Belägen aus Fliesen und Platten für den Innenbereich
Herausgeber: Fachverband Fliesen und Naturstein im ZDB
Richtlinie
Richtlinie für die Planung und Ausführung von Abdichtungen mit mineralischen Dichtungsschlämmen (MDS)
Herausgeber: Deutsche Bauchemie e.V.
Richtlinie
Richtlinie für die Planung und Ausführung von Abdichtungen mit polymermodifizierten Bitumendickbeschichtungen (PMBC)
Herausgeber: Deutsche Bauchemie e.V.
Richtlinie
Richtlinie für die Planung und Ausführung von Abdichtungen mit flexiblen polymermodifizierten Dickbeschichtungen (FPD)
Herausgeber: Deutsche Bauchemie e.V.
vdd Technische Regeln
Technische Regeln für die Planung und Ausführung von Abdichtungen mit Polymerbitumen- und Bitumenbahnen
Herausgeber: vdd-Industrieverband Bitumen- Dach- und Dichtungsbahnen e.V.
VdS 2008
Feuergefährliche Arbeiten; Richtlinien für den Brandschutz
Herausgeber: Gesamtverband der Deutschen Versicherungswirtschaft e.V. (GDV)
VdS 2021
Baustellen - Unverbindlicher Leitfaden für ein umfassendes Schutzkonzept
Herausgeber: Gesamtverband der Deutschen Versicherungswirtschaft e.V. (GDV)
VdS 2047
Sicherheitsvorschriften für feuergefährliche Arbeiten
Herausgeber: Gesamtverband der Deutschen Versicherungswirtschaft e.V. (GDV)
WTA-Merkblatt 4-5-99/D
Beurteilung von Mauerwerk - Mauerwerksdiagnostik
Herausgeber: Wissenschaftlich-Technische Arbeitsgemeinschaft für Bauwerkserhaltung und Denkmalpflege e.V. (WTA)
WTA-Merkblatt 4-6-14/D
Nachträgliches Abdichten erdberührter Bauteile
Herausgeber: Wissenschaftlich-Technische Arbeitsgemeinschaft für Bauwerkserhaltung und Denkmalpflege e.V. (WTA)
WTA-Merkblatt 4-7-15/D
Nachträgliche mechanische Horizontalsperre
Herausgeber: Wissenschaftlich-Technische Arbeitsgemeinschaft für Bauwerkserhaltung und Denkmalpflege e.V. (WTA)
WTA-Merkblatt 4-9-19/D
Nachträgliches Abdichten und Instandsetzen von Gebäude- und Bauteilsockeln
Herausgeber: Wissenschaftlich-Technische Arbeitsgemeinschaft für Bauwerkserhaltung und Denkmalpflege e.V. (WTA)
WTA-Merkblatt 4-10-15/D
Injektionsverfahren mit zertifizierten Injektionsstoffen gegen kapillaren Feuchtetransport
Herausgeber: Wissenschaftlich-Technische Arbeitsgemeinschaft für Bauwerkserhaltung und Denkmalpflege e.V. (WTA)
WTA-Merkblatt 4-11-16/D
Messung des Wassergehalts bzw. der Feuchte von mineralischen Baustoffen
Herausgeber: Wissenschaftlich-Technische Arbeitsgemeinschaft für Bauwerkserhaltung und Denkmalpflege e.V. (WTA)
WTA-Merkblatt 4-12-21/D
Ziele und Kontrolle von Schimmelpilzschadensanierungen in Innenräumen
Herausgeber: Wissenschaftlich-Technische Arbeitsgemeinschaft für Bauwerkserhaltung und Denkmalpflege e.V. (WTA)
ZVDH-Fachregel
Regeln für Abdichtungen - mit Flachdachrichtlinie -
Herausgeber: Zentralverband des Deutschen Dachdeckerhandwerks e.V.
Weitere Angaben:  (EIGENE ANGABEN)
Angaben zur Baustelle
Baugrund

Allgemeines
Das Lagern von Druckgasflaschen in Kellerräumen, Treppenhäusern, Durchgängen und Durchfahrten ist untersagt. Bei Arbeiten mit brennbaren Gasen muss ein Feuerlöscher, tragbar, nach DIN EN 3 vorhanden sein.
Der Beginn der Abdichtungsarbeiten ist der Bauleitung rechtzeitig mitzuteilen, damit eine Überwachung der Arbeiten sichergestellt werden kann.
Bevor Abdichtungen durch weitere Arbeiten, z.B. durch Vorstellen von Schutzschichten, verdeckt werden, muss die Leistung durch den Auftraggeber abgenommen werden. Die Bauleitung ist entsprechend frühzeitig zu informieren.
Kelleraußenwände mit Dichtungsschichten sind stets vor dem Einhängen von Fertigteilen (Lichtschächte etc.) bis zu den Fertigteil-Innenkanten zu beschichten.
Die Überprüfung des Untergrundes umfasst auch den Hinweis auf vorstehende Teile, z. B. Drähte, Rundstahlenden, Anker und dergleichen sowie auf unverschlossene Öffnungen von Spanndrähten, Verbindungsstäben und dergleichen.
Der Anschluss Sohle zur Wand im Außenbereich ist bzgl. Sauberkeit entsprechend der Anforderungen des geplanten Abdichtungssystems zu untersuchen und ggf. von Mörtelresten u. dgl. mechanisch zu befreien.
Zur schnelleren Trocknung bei kühler Witterung dürfen unter Beachtung der Herstellervorschriften nur Warmluftgebläse eingesetzt werden.
Offene Flammen und Infrarotstrahler sind verboten.
Vor dem Aufbringen oder Vorstellen von Schutzschichten muss die Dichtung durchgetrocknet sein.
Beim Kehlenstoß von Dichtungsbahnen als Übergang von waagerechten zu senkrechten Flächen sind die Stoßüberdeckungen an der senkrechten Fläche anzuordnen.
Beim Kantenstoß von Dichtungsbahnen als Übergang von waagerechten zu senkrechten Flächen ist darauf zu achten, dass die Abdichtungslagen der waagerechten Fläche die entsprechenden Abdichtungslagen der senkrechten Fläche überdecken, damit das Wasser nicht gegen den Stoß läuft.
Das Einstellen der Wasserhaltung, um die Funktionsfähigkeit der Dichtung nachweisen zu können, sowie die Sicherung gegen Auftrieb ist mit dem Auftraggeber abzusprechen.
Bituminöse Abdichtungen, die beim Verlegen von Bewehrungsstahl gefährdet werden können, sind mit einem Anstrich aus Zementmilch zu versehen, um mechanische Beschädigungen erkennen zu können.
Bituminöse Abdichtungen, die im vertikalen oder stark geneigten Bereich starker Sonneneinstrahlung ausgesetzt sind, sind mit einem Anstrich aus Zementmilch zu versehen oder mit Planen abzuhängen, um ein Erwärmen und Abrutschen der Dichtung zu verhindern.

Der Auftragnehmer hat dafür Sorge zu tragen, dass während der Ausführung seiner Leistungen immer mindestens ein fließend deutsch sprechender Mitarbeiter seiner Firma auf der Baustelle anwesend ist.
Zu den auf der Baustelle vorzuhaltenden Ausführungsunterlagen zählt neben den Ausführungsplänen auch eine Ausfertigung dieser Leistungsbeschreibung.

## Technische Vorbemerkungen Mauerarbeiten
Mauerarbeiten

Mitgeltende Normen und Regeln

Allgemeines
Es gelten jeweils die Normen und Regeln in der zum Vertragsschluss gültigen Fassung einschließlich der Änderungen, Berichtigungen und Beiblätter.
Soweit in der Leistungsbeschreibung auf Technische Spezifikationen, z. B. nationale Normen, mit denen Europäische Normen umgesetzt werden, europäisch technische Bewertungen, gemeinsame technische Spezifikationen, Internationale Normen, Bezug genommen wird, werden auch ohne den ausdrücklichen Zusatz: "oder gleichwertig", immer gleichwertige Technische Spezifikationen in Bezug genommen.
(Erläuterung:
"Gilt nur für öffentliche Bauvorhaben: Dieser Hinweis soll gemäß ATV DIN 18299 grundsätzlich in die Vorbemerkungen aufgenommen werden, sobald in der Leistungsbeschreibung auf technische Spezifikationen Bezug genommen wird.")
DIN 1025
Normenreihe: Warmgewalzte I-Träger
DIN 4108-3
Wärmeschutz und Energie-Einsparung in Gebäuden - Teil 3: Klimabedingter Feuchteschutz - Anforderungen, Berechnungsverfahren und Hinweise für Planung und Ausführung
DIN 4109-1
Schallschutz im Hochbau - Teil 1: Mindestanforderungen
DIN 4109-2
Schallschutz im Hochbau - Teil 2: Rechnerische Nachweise der Erfüllung der Anforderungen
DIN 18100
Türen; Wandöffnungen für Türen; Maße entsprechend DIN 4172
DIN 18515-1
Außenwandbekleidungen - Grundsätze für Planung und Ausführung - Teil 1: Angemörtelte Fliesen oder Platten
DIN EN 771-5
Festlegungen für Mauersteine - Teil 5: Betonwerksteine
DIN EN 771-6
Festlegungen für Mauersteine - Teil 6: Natursteine
DIN EN 772-7
Prüfverfahren für Mauersteine - Teil 7: Bestimmung der Wasseraufnahme von Mauerziegeln für Feuchteisolierschichten durch Lagerung in siedendem Wasser
DIN EN 1051-1
Glas im Bauwesen - Glassteine und Betongläser - Teil 1: Begriffe und Beschreibungen
DIN EN 1051-2
Glas im Bauwesen - Glassteine und Betongläser - Teil 2: Konformitätsbewertung/Produktnorm
BG Bau Broschüre
SARS-CoV-2 Arbeitsschutzstandard für das Baugewerbe
Herausgeber: Berufsgenossenschaft der Bauwirtschaft (BG Bau)
IVD-Merkblatt Nr. 27:
Abdichten von Anschluss- und Bewegungsfugen an der Fassade mit spritzbaren Dichtstoffen
Herausgeber: Industrieverband Dichtstoffe e.V. (IVD)
IVD-Merkblatt Nr. 28:
Sanierung von defekten Fugenabdichtungen an der Fassade
Herausgeber: Industrieverband Dichtstoffe e.V. (IVD)
Lehmbau Regeln
Die Lehmbau Regeln, Begriffe - Baustoffe - Bauteile
Herausgeber: Dachverband Lehm e.V.
MB 876
Merkblatt 876: Edelstahl Rostfrei im Mauerwerksbau
Herausgeber: Informationsstelle Edelstahl Rostfrei (ISER)
Merkblatt
Mauerwerk mit Dünnbettmörtel (Dünnbettmauerwerk)
Herausgeber: Verband für Dämmsysteme, Putz und Mörtel e. V. (VDPM)
Porenbetonbericht 9
Ausmauerung von Holzfachwerk
Herausgeber: Bundesverband Porenbeton
Porenbetonbericht 14
Mauerwerk aus Porenbeton - Beispiele zur Bemessung nach Eurocode 6
Herausgeber: Bundesverband Porenbeton
Porenbetonbericht 25
Brandschutz mit Porenbeton
Herausgeber: Bundesverband Porenbeton
Porenbetonbericht 27
Schallschutz mit Porenbeton
Herausgeber: Bundesverband Porenbeton
Porenbetonbericht 28
Bekleidungen auf Porenbetonmauerwerk
Herausgeber: Bundesverband Porenbeton
Porenbeton-Handbuch
Herausgeber: Bundesverband Porenbeton
Porenbeton Bautechnische Daten
Mauerwerksprodukte aus Porenbeton
Herausgeber: Bundesverband Porenbeton
RAL-RG 517
Schornsteinsanierung - Gütesicherung
Herausgeber: RAL Deutsches Institut für Gütesicherung und Kennzeichnung e.V.
WTA-Merkblatt 4-5-99/D
Beurteilung von Mauerwerk - Mauerwerksdiagnostik
Herausgeber: Wissenschaftlich-Technische Arbeitsgemeinschaft für Bauwerkserhaltung und Denkmalpflege e.V. (WTA)
WTA-Merkblatt 4-7-15/D
Nachträgliche mechanische Horizontalsperre
Herausgeber: Wissenschaftlich-Technische Arbeitsgemeinschaft für Bauwerkserhaltung und Denkmalpflege e.V. (WTA)
WTA-Merkblatt 4-9-19/D
Nachträgliches Abdichten und Instandsetzen von Gebäude- und Bauteilsockeln
Herausgeber: Wissenschaftlich-Technische Arbeitsgemeinschaft für Bauwerkserhaltung und Denkmalpflege e.V. (WTA)
WTA-Merkblatt 6-16-19/D
Technische Trocknung durchfeuchteter Bauteile: Planung, Ausführung und Kontrolle
Herausgeber: Wissenschaftlich-Technische Arbeitsgemeinschaft für Bauwerkserhaltung und Denkmalpflege e.V. (WTA)
WTA-Merkblatt 7-1-18/D
Erhaltung und Instandsetzung von Mauerwerk - Konstruktion und Tragfähigkeit
Herausgeber: Wissenschaftlich-Technische Arbeitsgemeinschaft für Bauwerkserhaltung und Denkmalpflege e.V. (WTA)
WTA-Merkblatt 7-4-21/D
Ermittlung der Druckfestigkeit von Bestandsmauerwerk aus künstlichen kleinformatigen Steinen
Herausgeber: Wissenschaftlich-Technische Arbeitsgemeinschaft für Bauwerkserhaltung und Denkmalpflege e.V. (WTA)
WTA-Merkblatt 8-3-22/D
Fachwerkinstandsetzung nach WTA III: Ausfachungen von Sichtfachwerk
Herausgeber: Wissenschaftlich-Technische Arbeitsgemeinschaft für Bauwerkserhaltung und Denkmalpflege e.V. (WTA)
WTA-Merkblatt 8-5-18/D
Fachwerkinstandsetzung nach WTA V: Innendämmungen
Herausgeber: Wissenschaftlich-Technische Arbeitsgemeinschaft für Bauwerkserhaltung und Denkmalpflege e.V. (WTA)
WTA-Merkblatt 8-6-20/D
Fachwerkinstandsetzung nach WTA VI: Beschichtungen von Sichtfachwerkfassaden - Ausfachungen/Putze
Herausgeber: Wissenschaftlich-Technische Arbeitsgemeinschaft für Bauwerkserhaltung und Denkmalpflege e.V. (WTA)
WTA-Merkblatt 8-7-20/D
Fachwerkinstandsetzung nach WTA VII: Beschichtungen von Sichtfachwerkfassaden - Holz
Herausgeber: Wissenschaftlich-Technische Arbeitsgemeinschaft für Bauwerkserhaltung und Denkmalpflege e.V. (WTA)
Weitere Angaben: (EIGENE ANGABEN)
Abgasanlagen
DIN EN 13384-1
Abgasanlagen - Wärme- und strömungstechnische Berechnungsverfahren - Teil 1: Abgasanlagen mit einer Verbrennungseinrichtung
DIN EN 13384-2
Abgasanlagen - Wärme- und strömungstechnische Berechnungsverfahren - Teil 2: Abgasanlagen mit mehreren Verbrennungseinrichtungen

Angaben zu Stoffen und Bauteilen
Stein-/Ziegelpakete sind bei der Anlieferung auf Paletten, Bohlengelege oder Ähnlichem abzusetzen und zu lagern.
Auf der Baustelle lagernde Baustoffe, auch Steine und Ziegel, sind durch Abdecken mit Folie, Planen oder dergleichen gegen Niederschläge zu schützen.
Steine/Ziegel unterschiedlicher Festigkeitsklassen, Rohdichte, Wärmeleitfähigkeit sind auf der Baustelle eindeutig gekennzeichnet getrennt zu lagern.
Weitere Angaben: (EIGENE ANGABEN)
Angaben zur Ausführung
Allgemeines
Vor der Durchführung von Stemm-, Bohr- und Einsetzarbeiten an Estrichen sowie geputzten Wänden und Decken sind Leitungen mit einem Suchgerät zu orten.
Wände dürfen nur aus dem in der Leistungsbeschreibung, dem Standsicherheitsnachweis und den Ausführungszeichnungen angegebenen Steinen ausgeführt werden. Mischmauerwerk, auch durch Verwenden einzelner von den Vorgaben abweichender Steine ist unzulässig.
Sofern die Hersteller für das zu verwendende großformatige Steinmaterial Passstücke anbieten, sind diese grundsätzlich zu verwenden.
Wenn Steine für Passstücke getrennt werden müssen, weil die Industrie für das zu verwendende Steinmaterial keine fertigen Passstücke anbietet, dann ist das Trennen nur durch materialgerechte Verfahren, z.B. Sägen bei Porenbeton oder Leichtziegel, zulässig.
Wenn bei Wänden, deren Dicke ein Steinmaß beträgt, die bündige Seite nicht aus den Ausführungsunterlagen entnommen werden kann, ist die betreffende Angabe vor Beginn der Ausführung beim Auftraggeber oder dessen Objektüberwacher zu erfragen.
Nicht tragende innere Trennwände, die nicht zur Gebäudeaussteifung herangezogen werden, sind grundsätzlich erst nach Fertigstellung des Rohbaus einzubauen, soweit baustellenbezogen nichts anderes festgelegt ist. Im Regelfall bleibt die Wahl der starren Wandanschlüsse (Nut, Verzahnung, Anker) dem Auftragnehmer überlassen. Werden bei Stumpfstoßtechnik Flachstahlanker eingebaut, so sind sie grundsätzlich mit einer Einzellänge von 30 cm und im Abstand von maximal 25 cm mittig in die Lagerfuge einzubauen.
Nichtragende innere Trennwände dürfen auch nach Fertigstellung und Ingebrauchnahme dauerhaft keinen Belastungen aus Deckenplatten, Unterzügen, Balken und dergleichen ausgesetzt werden. Deshalb ist darauf zu achten, dass es zu keiner starren Verbindung der Wand zu Decke, Unterzug, Balken oder dergleichen kommt und ein der noch zu erwartenden Durchbiegung dieser Bauteile entsprechender gleitender Deckenanschluss ausgebildet wird.
Brüstungsmauerwerk ist immer gemeinsam mit dem Wandmauerwerk aufzumauern.
Die Ausführung von Stoßfugen hat nach den Herstellervorschriften zu erfolgen. Das Schließen breiterer Stoßfugen durch nachträgliches Ausmörteln gilt insbesondere bei Außenwänden aus hochdämmenden Steinen als
schwerwiegender Mangel.
Die freien Enden von Drahtankern bei zweischaligem Mauerwerk sind bis zum Anbringen der Wärmedämmung und dem Aufmauern der Verblendung an der Außenseite der tragenden Schale um 90° abzubiegen, damit diese keine Verletzungsgefahr darstellen können.
Alle groben Verschmutzungen am Mauerwerk sind täglich zu entfernen, bevor der Abbindeprozess abgeschlossen ist. Spezielle Reinigungsverfahren bei starker Verschmutzung sind vor Ausführung mit dem Auftraggeber festzulegen.
Löcher im Mauerwerk (z.B. entstanden durch Gerüste oder das Befestigen von Schalung) sind vor Aufbringen des Putzes oder einer anderen Außenhaut materialgerecht zu schließen.
Mauersteinversetzungsgeräte ("Deckenkräne") dürfen nur nach Zustimmung der Bauleitung eingesetzt werden, es sei denn, die Decken haben ihre projektierte Tragfähigkeit erreicht und die zulässigen Einzellasten werden durch das Gerät nicht überschritten.
Horizontale Mauerwerksdichtungen sind unabhängig von der Planung dann in ihrer Höhenlage zu verändern, wenn sich bei der Bauausführung eine Änderung der Höhe des Geländes, z.B. durch Anschüttung, Wegebau, erkennen lässt, die von der Planung abweicht. Der Auftragnehmer hat in diesem Fall vor Ausführung die Bauleitung zu verständigen.
Abtreppungen in horizontalen Mauerwerksdichtungen - auch im Bereich zweischaliger Wände - sind nur über ausgerundete Mörtelkehlen und -kanten zu führen.
Zweischalige Haustrennwände müssen zur Vermeidung von Körperschallübertragung an jeder Stelle - auch im Bereich der Deckenauflager und der Brandwände über der Dachhaut - schalltechnisch entkoppelt sein. Um das Eindringen von Deckenbeton in die Hohlräume zu verhindern, sind die Fugen mit Folie abzudecken, falls eine Abmauerung nicht ausreichend ist. Die Folie ist nach Erhärten des Betons zu entfernen. Dämmungen sind beim Aufmauern fortlaufend einzubauen. Beim Abstreichen des Mörtels darf dieser nicht in den Zwischenraum fallen.
Nach Möglichkeit sind Dünnbettfugen auszubilden.
Lose Ausblühungen sind durch trockenes Bürsten (keine Metallbürsten) zu beseitigen.
Ungeschützte Bauteile aus Aluminium dürfen keinen Kontakt mit Zement- oder Kalkmörtel haben. Nicht korrosionsgeschützte Stahlteile dürfen nur mit reinem Zementmörtel eingesetzt oder umhüllt werden.
Für Kabel- oder ähnliche Abschottungen in Mauer- und Deckenöffnungen mit Brandschutzforderungen sind spezielle quellfähige Brandschutzmörtel zu verwenden. Die Eignung ist nachzuweisen. Das gilt entsprechend für Dichtungsmassen in Randbereichen und für Ringspalten sowie für Leerschotte und Nachinstallationselemente (Keile o.ä.)
Rücklagemauerwerk für Dichtungen gegen drückendes Wasser, welches wieder abzubrechen ist, darf nur mit Mörtel der Klasse M 1 gemauert werden. Wird auf der wasserabgewandten Seite der vertikalen Dichtung konstruktives Mauerwerk erstellt, so ist zwischen Dichtung und Mauerwerk ein 5 cm breiter Zwischenraum zu belassen, der beim Aufmauern schichtweise mit Mörtel der Klasse M 10 zu verfüllen und vorsichtig zu verdichten ist.
Vor dem Einmauern von Badewannen und Duschwannen ist das Vorhandensein des Potentialausgleichs bzw. der Erdung zu überprüfen.
Installationsschächte dürfen erst nach Freigabe durch die Bauleitung geschlossen werden.
Weitere Angaben: (EIGENE ANGABEN)
Ziegelmauerwerk
Die gezahnte Fläche von Zahnziegeln darf nicht in der Ansichtsfläche von zu verputzenden Außenwänden zu sehen sein. Das nachträgliche Verstreichen mit Mörtel ist ein Mangel. Das gilt analog für die entsprechenden Schnittflächen von Hochlochziegeln.
Wände, Fensterbrüstungen u. dgl. aus Hochlochziegeln, bei denen eine vertikale Verbindung zwischen mehreren Steinschichten besteht, sind grundsätzlich vor zu erwartenden starken Niederschlägen und bei Arbeitsunterbrechungen, z.B. Ende des Arbeitstages, durch Folie oder dergleichen zum Schutz vor Durchnässung oberseitig abzudecken. Diese Abdeckung ist durch geeignete Maßnahmen, z.B. Auflegen von Brettern, vor Verrutschen und Verwehen zu schützen.
Vor Aufbringen von Ortbeton, z.B. für Decken, sind die Hohlräume von Hochlochziegeln grundsätzlich abzudecken.
Weitere Angaben: (EIGENE ANGABEN)
Sichtmauerwerk, Verblendschalen
Auf Verlangen des Auftraggebers sind Muster vorzulegen. Dabei gilt das Vorlegen von Mustern der Hersteller analog zu den Regelungen von ATV anderer Gewerke als Nebenleistung. Das Anlegen von Musterflächen durch den Auftragnehmer auf Anforderung des Auftraggebers gilt dagegen als Besondere Leistung, falls die Musterfläche nicht als Teil der endgültigen Leistung verwendet werden kann.
Nach der Fertigstellung ist Verblend- und Sichtmauerwerk vor zu schneller Austrocknung durch Sonne und Wind zu schützen.
Bei längeren Arbeitsunterbrechungen und bei Regen ist das Mauerwerk abzudecken.
Auch muss dieses vor Spritzwasser von den Arbeitsbühnen der Gerüste geschützt werden, falls diese nicht aus durchlässigem Material bestehen.
Verblend- und Sichtmauerwerk ist je nach Einbauort und nach Absprache mit der Bauleitung gegen Verschmutzung zu schützen. Im Sockelbereich ist i.d.R. eine Folie für die Bauzeit dauerhaft zu befestigen und nach Fertigstellung der Putzarbeiten zu beseitigen.
Bei Verblend- und Sichtmauerwerk sind grundsätzlich alle benötigten Ziegel oder Steine für das gesamte Bauwerk, oder, nach Absprache mit dem Auftraggeber, mindestens für zusammenhängende Bauabschnitte, gemeinsam zu bestellen und anzuliefern, um Farbunterschiede zu vermeiden. Bei der Verarbeitung sind Ziegel oder Steine aus mindestens 4 Paketen gleichzeitig zu entnehmen und zu mischen.
Steine und Ziegel für Verblend- und Sichtmauerwerk sind vor Transportschäden zu bewahren. Der Einbau von beschädigten oder verschmutzten Steinen und Ziegeln ist unzulässig.
Sichtbare Schnittflächen von Steinen sind unzulässig.
Bei einschaligem Sichtmauerwerk mit Hintermauerung sollen Verblender und Steine für die Hintermauerung aus Material gleicher Druck- und Saugfähigkeit bestehen.
Verblend- und Sichtmauerwerk aus Mauerziegeln oder künstlichen Steinen ist im regelmäßigen Verband nach Wahl des Auftragnehmers auszuführen, sofern im Leistungsverzeichnis nichts anderes vorgegeben wird. Auf eine gleichmäßige Ausbildung der Fugen sowie der Stein- und Ziegelkanten ist zu achten. Das gilt auch für nur aus Sichtmauerwerk bestehende Wände.
Fugenglattstrich ist nach dem Ansteifen, aber noch im verformungsfähigen Zustand, des Mörtels mittels eines Kunststoffschlauchs (Durchmesser ca. 1,5- bis 2-fache Fugenbreite), eines Holzspatels oder eines Fugeisens durchzuführen. Um ein gleichmäßiges Farbbild der Fugen zu erhalten, ist Werkmörtel gleicher Zusammensetzung zu verwenden.
Das Auskratzen von nachträglich zu verfugendem Mauerwerk darf bei Lochziegeln nicht bis zur Lochung erfolgen. Das Auskratzen der Fugen soll mit einem Fugenkratzholz erfolgen. Spitze Gegenstände, z.B. Bauklammern, dürfen dafür nicht verwendet werden. Ein spärlicher Mörtelauftrag, durch den das Auskratzen der Fugen erspart werden sollte, ist unzulässig.
Bei nachträglichem Verfugen ist Fertigfugenmörtel zu verwenden, der einen Zusatz für das Wasserrückhaltevermögen enthalten soll.
Das Mauerwerk ist nach entsprechender Mörtelabbindezeit unverzüglich zu säubern.
(Zutreffendes bitte auswählen:)
Für die in der Ziegelverblendschale zweischaligen Mauerwerks anzulegenden vertikalen Bewegungsfugen nach EC 6 gelten folgende Richtwerte für den Abstand der Fugen, sofern in der Leistungsbeschreibung keine genaueren Vorgaben gemacht werden:
- Wandaufbau mit Luftschicht: 10 - 12 m
- Wandaufbau mit Luftschicht und Wärmedämmung: 10 - 12 m
- Wandaufbau mit Kerndämmung: 6 - 8 m
- Wandaufbau mit Putzschicht: 10 - 12 m
(oder)
Die in der Verblendschale aus Kalksandsteinverblendern zweischaligen Mauerwerks erforderlichen vertikalen Bewegungsfugen müssen in einem Abstand von 6 m angelegt werden, sofern in der Leistungsbeschreibung keine genaueren Vorgaben enthalten sind.
(oder)
Die in der Verblendschale aus Betonvormauersteinen zweischaligen Mauerwerks erforderlichen vertikalen Bewegungsfugen müssen in einem Abstand von ca. 6 m angelegt werden, sofern in der Leistungsbeschreibung keine genaueren Vorgaben enthalten sind.
Abfangkonstruktionen in zweischaligen Außenwänden, die nach dem Einbau nicht mehr kontrollierbar sind, müssen aus nicht rostendem Stahl bestehen.

Stürze und Leibungen
Sind Ziegelflachstürze ausgeschrieben, dürfen alternativ Stahlbetonstürze mit Ziegel-U-Schalen als verlorene Schalung eingebaut werden.
Vor Einbringen von Ortbeton sind Ziegelschalen abzusteifen und vorzunässen.
Fertigstürze sind so abzusteifen, dass sie beim Betonieren von Decken u.ä. nicht aus ihrer Lage gedrückt werden können oder unzulässigen Belastungen vorübergehend ausgesetzt sind.
Fertigstürze müssen mindestens 11,5 cm Auflager auf jeder Seite haben. Die Auflager sind mit Mörtel herzustellen.
Bei nachträglich einzubauenden Sturzträgern sind die Auflager nicht zu stemmen, sondern zur Erhaltung der Altbausubstanz zu sägen oder zu fräsen.
Leibungen von Außenwandöffnungen sind mit Fugenglattstrich auszuführen, damit ein späteres luftdichtes Anschließen der Fenster und Türen an das Mauerwerk sicher möglich ist.

Verkehrssicherung
Zum Leistungsumfang der nach ATV Abschnitt 4.1 als Nebenleistung durch den Auftragnehmer herzustellenden Abdeckungen und Umwehrungen zählen auch deren Überprüfung und deren Erhalt im ordnungsgemäßen Zustand bis zum Zeitpunkt der Übergabe an den Auftraggeber nach Fertigstellung der eigenen Arbeiten.

Angaben zur Abrechnung
Bei Durchbrüchen oder Schneidarbeiten in Mauerwerk, Beton oder Stahlbeton, die nach dem Längenmaß abgerechnet werden, ist die gemäß Zeichnung oder Angabe auszuschneidende Länge für die Abrechnung maßgebend. Technologische Zwischenschnitte werden nicht gesondert abgerechnet.
Die Abrechnung von Schüttgütern, z.B. losen Schüttungen, nach dem Raummaß erfolgt nach dem Volumen der Schüttgüter am Einbauort. Wenn die Ermittlung der Menge am Einbauort nicht möglich ist, erfolgt die Abrechnung nach dem nachgewiesenen Aufmaß in den Transportmitteln, z.B. durch den Nachweis der verbrauchten Säcke und dem darauf angegebenen Volumen des Inhalts.

Besondere Leistungen
Sonstige Angaben
Der Auftragnehmer hat dafür Sorge zu tragen, dass während der Ausführung seiner Leistungen immer mindestens ein fließend deutsch sprechender Mitarbeiter seiner Firma auf der Baustelle anwesend ist.
Zu den auf der Baustelle vorzuhaltenden Ausführungsunterlagen zählt neben den Ausführungsplänen auch eine Ausfertigung dieser Leistungsbeschreibung.

## 01 Baumeisterarbeiten

### Los 01 LOS 1 BUNDESFÖRDERUNG HALLE C

#### Bereich 01.01 THC Gerüstarbeiten

*Hinweis: THC*

**01.01.1 Fassadengerüst, Lastklasse 3, W09, Aufbau**
Fassadengerüst, Arb.gerüst,LK 3,W09
 als längenorientiertes Standgerüst ohne
Bekleidung, gemäß
DIN EN 12811-1 und DIN EN 12810-1
Ausführung
Konstruktionsart: Systemgerüst mit Belag und
dreiteiligem Seitenschutz
Höhe einzurüstender Fläche: ca.6- 8 m
Standfläche: eben, teilweise schräg, normal
belastbar
Verwendungszweck:
Dachdeckerarbeiten,
Zugang: mit Leiter (LA)
Breitenklasse: W09
Lastklasse: 3
Menge: 466,000 m²

**01.01.2 Zulage für die Gerüststellung über Pultdächern**
Zulage für die Gerüststellung über Pultdächern und Satteldächern mit unterschiedlichen Höhen.
Die Pultdächer verspringen über den jeweiligen Bauteilen in der Höhe.
Höhe ca. 3,0 m - 9 m über Gelände
Pauschal für Auf- und Abbau
Menge: 90,000 m²

**01.01.3 Dachdeckerschutz Aufbau**
Aufbauen einer Dackdeckerschutz
mit Systemgerüstteilen an oben beschriebenem Standgerüst herstellen
einschließlich An- und
Abtransport.
Menge: 70,000 m

**01.01.4 Gerüstverbreiterung mit Konsolen 0,30 m**
Gerüstverbreiterung für Fassadengerüst Lastklasse wie Hauptposition,
Verbreiterung um 0,30 m.
bei Neuer Fassadenverkleidung
Menge: 466,000 m²

**01.01.5 Fassadengerüst Gebrauchsüberlassung 35 Wochen**
Fassadengerüst, Gebrauchsüberlassung
Fassadengerüst als Standgerüst.
Gebrauchsüberlassung : 35 Wochen
Gerüstklasse : 3
Menge: 16350,000 m²/W

**01.01.6 Treppenturm zweiläufig, Gebrauchsüberlassung**
Gerüstvorhaltung des Treppenturms am
Fassadengerüst jede weitere Woche.
Menge: 455,000 mWo

**01.01.7 Gebrauchsüberlassung Dachdeckerschutz**
Gerüstvorhaltung über die Grundeinsätze
hinaus, für jede angefangene Woche
Abrechnungsbasis EUR/lfm/Woche.
Gerüstmiete Dachdeckerschutzwand
Menge: 2450,000 mWo

**01.01.8 Gebrauchsüberlassung Gerüstverbreiterung mit Konsolen 0,30 m**
Gerüstverbreiterung für Fassadengerüst Lastklasse wie Hauptposition,
Verbreiterung um 0,30 m.
bei Neuer Fassadenverkleidung
Menge: 16350,000 m²/W

**01.01.9 Fassadengerüst LKL 3 siehe oben Abbau Abtransport**
Menge: 466,000 m²

**01.01.10 Dachdeckerschutz siehe oben Abbau, Abtransport**
Menge: 70,000 m

**01.01.11 Abbau Gerüstverbreiterung Abbau und Abtransport**
siehe oben
für Montage der Fassadenverkleidung
Menge: 466,000 m

**01.01.12 Umbauen des Fassadengerüstes an der Nordfassade und Pultdach**
Umbauen nach Notwendigkeit im Bauablauf.
Demontieren der Gerüstfläche Südseite über dem Pultdach bzw. Nordseite
für die Montage der Fensterelemente und wieder montieren

Nordseite bei Giebelverglasungen: ca. 5,5 m Höhe
Höhe über Pultdach ca. 4,50m

Erforderliche Standsicherheit über Gerüstanker und zusätzliche Stabilisierung durch Abstrebungen nach Erfordernis.

Die Gerüstteile können auf dem Baufeld zwischengelagert werden. Lagerort in Abstimmung mit der Bauleitung.
Menge: 85,000 m²

**01.01.13 Zulage für das Überspannen der Bushaltestelle mit Gitterträgern**
Überspannen der Bushaltestellen-Überdachung mit Gitterträgern
als Zulage für Fassadengerüst

Länge der Bushaltestellen-Überdachung ca. 7,30m
Auskragung: ca. 1,40m
Höhe ca. 2,60m
Lichte Höhe ca. 2,18

Für Fassadenarbeiten/WDVS und Dachdeckerfanggerüst
Menge: 8,200 m

**01.01.14 Gerüstunterbau als Zulage bei Pultdach auf Blechdach**
Bautenschutzmatten und Lastverteilende Kanthölzer und OSB-Platten auf geneigten Dachflächen für aufzustellende Gerüste zur Gewährleistung der Lastverteilung und zum Schutz der Dachhaut vor Beschädigungen.
Leistungsumfang: Anbringen, Entfernen
Untergrund: Blechdach mit Stehfalzdeckung, gedämmt
Tragwerk: Stahlbeton-Dachelemente
Dachneigung ca. 15°
Bauschutzmatte: Gummigranulat, 8 mm
einschließlich wieder abbauen und entsorgen.
Über den Pultdächern Süden und Westen und am Kamin
Menge: 40,000 m²

**01.01.15 Gerüstunterbau als Zulage bei Pultdach, auf Tragwerk**
Bautenschutzmatten und Lastverteilende Kanthölzer  auf geneigten Dachflächen für aufzustellende Gerüste zur Gewährleistung der Lastverteilung und zum Schutz der Dachhaut vor Beschädigungen.
Leistungsumfang: Anbringen, Entfernen
Untergrund: Tragwerk: Stahlbeton-Dachelemente
Dachneigung ca. 15°
Bauschutzmatte: Gummigranulat, 8 mm
einschließlich wieder abbauen und entsorgen.
Über den Pultdächern Süden und Westen und am Kamin
Menge: 40,000 m²

**01.01.16 Zulage für Mehraufwand bei Giebelverglasungen**
Zulage für die Stabilisierung/Abstützung  bei Fensteröffnungen an den Giebeln nach Erfordernis und Wahl des Auftragnehmers.

Fensterbreite: 7 m
Höhe Giebelverglasung: 1,70 m bis 3,30 m
davon sind je 6 Stück an der Nord und Südseite vorhanden

Nord- und Südseite der Turnhalle
Menge: 120,000 m²

**01.01.17 Seitenschutz innen**
Zusätzlich inneren Seitenschutz nach DIN EN 12811-1 Arbeitsgerüste, einbauen und wieder entfernen
Bei Giebelverglasungen
Menge: 70,000 m2

**01.01.18 Aufbau Rollgerüst Innen für Demontagen, Montage von Deckenverkleidungen**
Arbeitsgerüst Aufbauen
als Rollgerüst zur Demontage und Montage von z.B.  Plattenverkleidungen  an den Dachuntersichten, Hallenwänden und Unterzügen.
Mauerarbeiten über dem Unterzug

Wandhöhe innen traufseitig: ca. 7,2 m
Giebelwände innen: ca. 7,0 m - 9 m am First
UK Unterzüge: ca. 7,30m, 5,65 m

Abrechnung Standzeit tageweise nach Nachweis, in gesonderter Postition
Menge: 1,000 St

**01.01.19 Abbauen Rollgerüst Innen für Demontagen, Malerarbeiten und Plattenmontage**
Arbeitsgerüst Abbauen
als Rollgerüst zur Demontagen von Elektroinstallationen und Montage von Plattenverkleidungen aus Holzwolleplatten an den Giebelwänden innen und Malerarbeiten an den Unterzügen und Innenwänden.

Wandhöhe innen traufseitig: ca. 7,2 m
Giebelwände innen: ca. 7,0 m - 9 m
UK Unterzüge: ca. 7,30m, 5,65 m
Menge: 1,000 St

**01.01.20 Umsetzen Rollgerüst Innen für Demontagen, Malerarbeiten und Plattenmontage**
Arbeitsgerüst Umsetzen
als Rollgerüst zur Demontagen von Elektroinstallationen und Montage von Plattenverkleidungen aus Holzwolleplatten an den Giebelwänden innen und Malerarbeiten an den Unterzügen und Innenwänden.

Wandhöhe innen traufseitig: ca. 7,2 m
Giebelwände innen: ca. 7,0 m - 9 m
UK Unterzüge: ca. 7,30m, 5,65 m
Menge: 1,000 St

**01.01.21 Rollgerüst vorhalten**
Rollgerüst wie vor beschrieben
vorhalten.
Abrechnung in halben Arbeitstagen, nach Nachweis.
Menge: 26,000 Wo

**01.01.22 Innengerüst Wände Putzarbeiten W09 Aufbau**
Innengerüst, Arb.gerüst,LK 3,W09
 als längenorientiertes Standgerüst ohne
Bekleidung, gemäß
DIN EN 12811-1 und DIN EN 12810-1
Ausführung
Konstruktionsart: Systemgerüst mit Belag und
dreiteiligem Seitenschutz
Höhe einzurüstender Fläche: ca.7m, in Teilen 9 m
Standfläche: eben Rohboden

Verwendungszweck: Innenputzarbeiten, Malerarbeiten
Fenstermontagearbeiten
Zugang: mit Leiter (LA)
Breitenklasse: W09
Lastklasse: 3

Turhalle innen
Menge: 400,000 m²

**01.01.23 Innengerüst siehe oben Abbau Abtransport**
Menge: 400,000 m²

**01.01.24 Innengerüst Gebrauchsüberlassung 12 Wochen**
Fassadengerüst, Gebrauchsüberlassung
Fassadengerüst als Standgerüst.
Gebrauchsüberlassung : 12 Wochen
Gerüstklasse : 3
Menge: 4800,000 m²/W

*Hinweis: Allgemein*

**01.01.25 Gerüst für Kaminturm drei- und vierseitig - Aufbauen**
Gerüststellung oberhalb des Pultdaches für die Sanierungsarbeiten eines Kamins aus Stahlbeton-Fertigteilen, Abbruch, Putzarbeiten, Spenglerarbeiten, Montage von Leitergängen am Kamin.

Der Leitergang wird an der Ostseite des Kamins montiert.
Die östliche Teilfläche des Gerüstes muss daher zeitlich getrennt vorab demontiert werden können.

Erforderliche Standsicherheit über Gerüstanker und zusätzliche Stabilisierung durch Abstrebungen nach Erfordernis.

Kaminabmessungen B/T:  1,78 m x 1,05 m
Höhe der Fertigteile 50 cm, Wanddicke gesamt 20 cm

Höhe ab Pultdach: 8,20 m
davon freie Höhe über Satteldach: 4,50m
Fußpunkt Dachfläche des Pultdaches über Gelände: + 8,60m

Der Kamin ist während der Sanierung in Betrieb, da die daran angeschlossene Pelletsheizung die angrenzende Schule und Kindergarten versorgt.

Abrechnung Pauschal
Menge: 1,000 St

**01.01.26 Umbauen Gerüst für Kaminturm- komplett**
Umbauen nach Notwendigkeit im Bauablauf.
Demontieren des Gerüstes und nochmaliges Aufbauen des vorbeschriebenen Gerüstes am Kaminturm.

Die Gerüstteile können auf dem Baufeld zwischengelagert werden. Lagerort in Abstimmung mit der Bauleitung.

Abrechnung Pauschal
Menge: 1,000 St

**01.01.27 Umbauen- Demontieren Teilfläche für Leitergang**
*** Pauschalposition
Umbauen nach Notwendigkeit im Bauablauf.
Demontieren der Gerüstfläche an der Ostseite des Kamins.
Für die Montage eines Leiterganges

Auf ganzer Höhe über dem Pultdach: 8,20 m
Die übrigen drei Seiten müssen erhalten bleiben.
Erforderliche Standsicherheit über Gerüstanker und zusätzliche Stabilisierung durch Abstrebungen nach Erfordernis.

Die Gerüstteile können auf dem Baufeld zwischengelagert werden. Lagerort in Abstimmung mit der Bauleitung.

Abrechnung Pauschal
Menge: 1,000 psch

**01.01.28 Vorhaltung Gerüst für Kaminturm**
Gerüstvorhaltung über die Grundeinsätze
hinaus, für jede angefangene Woche
Abrechnungsbasis EUR//Woche/St.
Gerüstmiete Gerüst für Kaminturm
siehe oben
Menge: 10,000 St/W

**01.01.29 Gerüst für Kaminturm drei- und vierseitig - Abbauen**
siehe oben komplett

Abrechnung Pauschal
Menge: 1,000 St

**01.01.30 Fußgänger-Schutztunnel zu Fassadengerüst Nordfassade**
Schutztunnel unter und seitlich der Bushaltestellenüberdachung
gemäß geltender Vorschriften zum Schutz von Arbeitnehmern und Passanten.
Herstellen, Vorhalten und nach Abschluss der Maßnahme wieder Abbauen und Abtransportieren
Einschließlich Schutzdach und Seitenschutz.
Höhe 2,0 m
Tiefe ca. 1,80m
Bordwanderhöhung min. 60 cm

Länge der Bushaltestellen-Überdachung ca. 7,30m
Auskragung: ca. 1,40m
Höhe ca. 2,60m
Lichte Höhe ca. 2,18m

Gebäudeseitig schließen H bis UK Schutzdach
geschlossener Seitenschutz Straßenseitig  mit zwei Brüstungsstangen von  H 1 m schließen
und einen Durchgang herstellen.

Hier im speziellen gilt der Schutz den wartenden Schulkindern der Grundschule an der Bushaltestelle.
Die Zäune, Umwehrungen und Brüstungen sind geschlossen auszuführen dürfen nicht zum Klettern einladen.

Abrechnung in Länge des Schutztunnels

Bei Bushaltestelle, Gehweg unmittelbar an der Nordfassade
Menge: 19,000 m

**01.01.31 Dachdeckung entfernen für Gerüststellung**
Dachdeckung aus Dachziegeln oder Betondachpfannen entlang aufgehender Bauteile entfernen für nachträgliche Gerüststellung.
Seitlich lagern. Das Material wird im Zuge der Abbruchmaßnahmen mit entsorgt.
Einschließlich Lattung und Konterlattung.

Breite ca, 1,3m
Menge: 130,000 m²

**01.01.32 Provisorischen Witterungsschutz anbringen über den Pultdächern**
Folienabdeckung als provisorischen Witterungsschutz.
einschließlich wieder Abbauen und Entsorgen
Breite ca. 2,5 m
Im Anschluss Pultdächer zum Hauptbau
Menge: 250,000 m²

**01.01.33 Witterungsschutz mit Plane, Gebäude**
Witterungsschutz mit Plane als Abdeckung der abschnittsweise freigelegten Dachkonstruktion für die Dauer der Dachsanierung
 vorhalten und unterhalten,
inkl. Rückbau der Schutzabdeckung.
Verlegung der Plane, falls erforderlich auf Kanthölzern im Bereich der Dachfläche und als Überbrückung von Mauerwerk. Fixierung der Plane gegen Abheben mittels Lattung.
Material: Gewebeverstärkte Plane, Lattung, Kanthölzer
Dachform: Pultdach, Flachdach
Dachneigung: ca. 10 °

Im Anschluss zum Bestandsbau der Grundschule
Menge: 100,000 m²

#### Bereich 01.02 THC Abbruch und Maurerarbeiten

##### Abschnitt 01.02.01 Abbrucharbeiten

**01.02.01.1 TH C Hallentrennwand schützen**
Bestehende Hallentrennwand zwischen den Turnhallen
während der Baumaßnahme schützen.
Der Behang ist seitlich der Unterzüge, H 1,50 m unter den Kehlen montiert.
Behang nach oben einfahren und komplett staubdicht mit stabiler Folie einpacken.
Stöße und Ränder mit geeigneten Klebebändern verkleben.
Behang H/B: ca. 6m / 25,5 m

Höhe Unterzug 1,50m
Höhenlage Uk (eingefahren) 6,0 m
benötigte Abwicklung ca. 2,5 m
Länge 25,5 m
Menge: 1,000 St

**01.02.01.2 TH C Demontieren Schiene für Ball-Fangnetz an der Hallenstirnseite**
Tragschiene Stahl, lackiert, Länge ca. 16 m
6 Stück auskragende Wandhalterungen, mit Zugstreben an Massivwand montiert
Kraglänge ca. 1,30m
einschließlich Ballfangnetz demontieren.
Lagern für Wiedereinbau.
Montagehöhe ca. 5,50m

TH C
Menge: 1,000 St

**01.02.01.3 TH C Abbruch Basketballkorb mit Wandausleger klein - seitlich**
Ausleger klappt seitlich an die Wand,
Ausladung ca. 1,30m
einschließlich Stahlrahmen, Ausleger, Brett und Korb, Kurbel und Antriebsstange etc.
Demontieren und Entsorgen
Montagehöhe ca. 2,50 m bis 3,30 m

TH C
Menge: 1,000 St

**01.02.01.4 TH C Abbruch Basketballkorb mit Höhenverstellung- vertikal**
Basketballkorb mit Höhenverstellung um ca. 1,0m
Ausladung ca. 0,3m
einschließlich Stahlrahmen, Ausleger, Brett und Korb
Demontieren und Entsorgen
Montagehöhe ca. 2,50 m bis 3,30 m

TH C
Menge: 2,000 St

**01.02.01.5 TH C Abbruch Basketballkorb mit Wandausleger groß**
Basketballkorb mit Ausleger, der klappt nach oben an die Wand,
Ausladung ca. 3,0 m
einschließlich mehrteiligem Stahlrahmen, Ausleger mit Ober- und Untergurten, Auskreuzungen, Brett und Korb.
Seilzug und Winde, Umlenkrollen etc.
Demontieren und Entsorgen
Montagehöhe ca. 2,0 m Über dem Tribünenpodest.

TH C oberhalb der Sitztribüne
Menge: 2,000 St

**01.02.01.6 TH C Demontage Ringanlage**
*** Pauschalposition
Tragschiene Rundrohr Länge ca. 8,0 m
4 Stück Doppel - Deckenabhänger Höhe 1,7 m - 3,0 m
zusätzlich 4 x 2 Stück Seilabspannungen
4 x 2 St Ringe mit Seilen
Montagehöhe ca. 5,50m - 8,0m

Demontieren und Entsorgen

TH C
Menge: 1,000 psch

**01.02.01.7 TH C Abbruch Kletterstangen-Anlage**
*** Pauschalposition
Kletterstangen Doppel- Anlage
Bestehend aus 2 Rahmen hintereinander, mit je 6 Stück Stahl-Rundrohren, oben und unten verbunden.
Einschließlich je 2 x  Wandmontage-Ausleger oben und unten
Demontieren und Entsorgen
ca. 7,20 m Hoch
ca. 4 m Breit

TH C
Menge: 1,000 psch

**01.02.01.8 TH C Abbruch Seilanlage**
*** Pauschalposition
Seile sind in Ruhepostion an der Innenwand gebündelt
Führungsschiene unter dem Stahlbetonunterzug montiert
Länge der Schiene ca. 7 m

Demontieren und Entsorgen
einschl. Befestigungsmittel und Seilen

TH C
Menge: 1,000 psch

**01.02.01.9 TH C Abbruch Bodenhülsen komplett**
Abbruch Überstand von Bodenhülsen einschließlich
Stahlhülsen, Betonbettung und Betonfüllung.
Einschließlich Schneid- und Stemmarbeiten.
Rückbau ebenengleich mit der Oberkante Rohboden
Gerätehülse bis OK Bodenplatte mit Beton vergießen.

Aufbauhöhe Sportboden ca. 7,5 cm

Hülsendurchmesser ca. 50 - 80 mm

Turnhalle nicht unterkellerter Bereich
Menge: 13,000 St

**01.02.01.10 TH C Abbruch Bodenhülsen komplett- unterkellerter Bereicch**
Abbruch Überstand von Bodenhülsen einschließlich
Stahlhülsen, Betonbettung und Betonfüllung.
Einschließlich ausbetonierter "Stahl-topf" an der Deckenunterseite
Einschließlich Schal-, Schneid- und Stemmarbeiten.
Rückbau ebenengleich mit der Ober- und Unterkante Rohboden
Deckenöffnung D ca 20 cm mit Beton vergießen.

Aufbauhöhe Sportboden ca. 7,5 cm

Hülsendurchmesser ca. 50 - 80 mm
"Topf" C ca. 22 cm, H ca. 20 cm

Turnhalle unterkellerter Bereich
Menge: 5,000 St

**01.02.01.11 TH C Abbruch Versenkreckanlage komplett**
Abbruch Versenkreck komplett, rohbodenbündig
Gerätemast ca. 2,70 m, mit Verriegelungshebel, Seilzug etc.
und alle Metallteile Demontieren und Entsorgen.
Hülse H 3,0 m  Durchmesser ca. 160mm
Rohrhülse bündig mit der Rohbodenplatte abtrennen, Betonbettung abstemmen.
Einschließlich Schal-, Schneid- und Stemmarbeiten.
Rohr bis 55 cm unter OKF mit Beton vergießen.

Halle 3 nicht unterkellerter Bereich
Menge: 6,000 St

**01.02.01.12 TH C Abbruch Bodenhülse für Hülse an gleicher Stelle 50cm**
Vorhandene Bodenhülse von Altgeräten aus bestehendem Fundamentköcher und Vergussmörtel mittels Kernbohrung herausbohren.

Für das Setzen neuer Gerätehülsen, bauseits

Bohrdurchmesser 200 mm
Bohrtiefe ca. 40-50 cm
Bohrkern und Bodenhülse entsorgen
Menge: 8,000 St

**01.02.01.13 TH C Abbruch Bodenhülse für Hülse an gleicher Stelle 70cm**
Vorhandene Bodenhülse von Altgeräten aus bestehendem Fundamentköcher und Vergussmörtel mittels Kernbohrung herausbohren.

Für das Setzen neuer Gerätehülsen, bauseits.

Bohrdurchmesser 200 mm
Bohrtiefe 70 cm
Bohrkern und Bodenhülse entsorgen
Menge: 3,000 St

**01.02.01.14 TH C Kernbohrung Bodenplatte für neue Bodenhülse - nichtunterkellert**
Kernbohrung mit Diamantbohrgeräten in
Stahlbeton-Bodenplatte
Bohrlochdurchmesser : 200 mm
Deckendicke :  ca. 25 cm

Bodenplatte Turnhalle
Menge: 4,000 St

**01.02.01.15 TH C Kernbohrung Decke für neue Bodenhülse - unterkellert**
Kernbohrung mit Diamantbohrgeräten in
Stahlbeton-Decke
Bohrlochdurchmesser: 200 mm
Deckendicke: ca. 25 cm

Decke über UG
Menge: 2,000 St

**01.02.01.16 TH C Abbruch Unterhängdecke Turnhalle**
Abbruch Unterhängdecke
aus Akustik Grobspanplatten Dicke ca.18 mm
mit horizontalen Aluminium Trennprofilen á ca. 63 cm

einschließlich zweilagiger Metallunterkonstruktion und
Befestigungsmaterial
einschließlich Randausbildungen.
Die Metall-UK ist direkt an die Rippen der P-Platten Fertigteilen montiert, dazwischen Abhänger.
Abhängehöhe ca. 38 cm
Höhe der Rippen 30 cm
Die P-Platten Untersicht bleibt nach dem Umbau Sicht,
die Befestigungen müssen daher rückstandsfrei demontiert werden, ohne die Stahlbetonelemente zu beschädigen.

Einschl. Deckenbekleidung im Anschluss zu den Fensterelementen.
Höhe ca. 7,30 m bis 9,0 m

Turnhalle
Menge: 412,000 m²

**01.02.01.17 TH C Abbruch Verkleidung an Stb-Unterzügen**
Abbruch Verkleidung aus beschichteten/lackierten Holzwerkstoffplatten Dicke ca. 20 mm
mit Kantenprofilen.

einschließlich Metallrahmenunterkonstruktion und
Befestigungsmaterial
einschließlich Randausbildungen.
Die Metall-UK ist auf Abstand vor den Stahlbetonträgern montiert.
Dahinter befindet sich die Trennwandanlage der Halle.

Höhe ca. 1,70m
UK ca. 5,60 m über OKF

Die P-Platten Untersicht bleibt nach dem Umbau Sicht,
die Befestigungen müssen daher rückstandsfrei demontiert werden, ohne die Stahlbetonelemente zu beschädigen.

bei Turnhalle Unterzug
Menge: 49,000 m²

**01.02.01.18 TH C Abbruch Akustikvlies an Turnhallenwänden**
Akustikvlies aus Nadelfilz, Dicke ca. 3-5 mm
flächig auf verputzte Massivwänden, auf hervortretenden Stahlbetonstützen
und Korpus der Regiekanzel mit Spanplattenunterlage
verklebt,

einschließlich Kleber abschaben und Entsorgen.

OK Boden bzw OK Prallwand
bis UK Decke an den Traufen bzw Brüstungshöhe an den Hallenlängsseiten.

Turnhalle
Menge: 275,000 m²

**01.02.01.19 TH C Putzflächen wegen Kleberresten schleifen**
Putzflächen aus Kalk oder Kalkzementputzen im Innenbereich wegen Kleberresten oder anderen Rückständen vollflächig abschleifen, ca. 2 mm.

als Vorbereitung des Untergrunds für nachfolgende Beschichtungsarbeiten.

Nach dem Schleifen trocken reinigen, lose Verschmutzung entfernen.
anfallenden Schmutz entsorgen.

Für nachträgliche Sanierspachtelung lt gesonderter Position.

bei Innenputz Turnhalle
Menge: 275,000 m²

**01.02.01.20 TH C Zusätzliche Schaumunterlage teilweise bei Akustikvlies**
Zusätzliche Schaum-Dämmstoffunterlage bei Akustikvlies
20 mm
flächig auf verputzte Massivwänden verklebt,
als Unterlage für Akustikvlies

einschließlich Kleber abschaben und Entsorgen.

Turnhalle Nordseite
Menge: 72,000 m²

**01.02.01.21 TH C Abbruch Prallwandkonstruktion- Panele**
Wandverkleidung in Form von Prallwandelementen an der massiven Hallenaußenwand montiert,
aus Holz und Holzwerkstoffplatten
einschließlich Anschlüsse zu anderen Bauteilen, wie Türen und oberseitige Abdeckleiste
einschl. aller Unterkonstruktionen, Schienen, Federbügel etc. und Befestigungsmittel
Höhe der Verkleidung ca. 2,3 m
Aufbaustärke ca. 12cm
Menge: 55,000 m²

**01.02.01.22 TH C Abbruch 2-flgTorelement EG**
Außen-Torelement Holz oder Holz- Stahlrahmenkonstruktion, 2-flg.
 komplett, einschl.  Beschlägen und Befestigungsmittel
Abmessungen ca. 2,0 m x 2,0 m
einschl Schwelle, Alu/beschichtet
Menge: 1,000 St

**01.02.01.23 TH C AW Toröffnung ändern in StB-Wand neu EG**
Vergrößerte Öffnung herstellen in Außenwand aus Stahlbeton,
Dicke 42 cm, innen verputzt

Türsturz in der Höhe wie folgt verändern:
- Putzbereich einschneiden und abschlagen
- Abstützung für über dem Sturz befindliches Mauerwerk einbauen und nach erfolgter Reparatur entfernen
- Öffnung auf die vorgesehene Sturzauflagerhöhe schneiden,  ausbrechen und verbreitern
- Flächen von Mörtel und losen Bestandteilen säubern
- Auflagertaschen herstellen, beidseitig ca. 18 cm für Einbau eines Sturzes
- Ziegelfertigteilsturz einbauen
- Schlitz zwischen dem Sturzträger zum aufgehenden Mauerwerk übermauern und verkeilen
- Einschl. Bauschutt entsorgen und Bohr, Schneid und Stemmarbeiten
Mörtelgruppe: NM II
Alte Türhöhe: ca. 1,90 m
Neue Türhöhe: bis ca. 2,60 m
Wanddicke Stahlbeton: bis 42 cm
Öffnungsbreite: alt ca. 1,85 m
Öffnungsbreite neu: ca. 1,85 cm

Für nachträglichen Einbau eines neuen Tores.

Außenwand UG 42 cm
EG Osten
Menge: 1,000 St

**01.02.01.24 Toröffnung behelfsmäßig schließen**
Tür- und Toröffnungen mit Kanthölzern und OSB -Platten verschließen,
außenseitig Folien als Witterungsschutz anbringen.
Bei neuen Öffnungen.
zur Montage der Tür- und Fensterelemente wieder ausbauen und Material entsorgen.

Türen und Tore bis 2,20 m/2,50m
Menge: 5,000 m²

**01.02.01.25 TH C Abbruch Turnhallentüren 1-flg**
Innentüre als Prallwandtüre 1-flg., Holzwerkstoff, beschichtet
bzw. furniert oder mit Nadelfilz beklebt.
Einschließlich allseitig umlaufender Zarge Metall, Blendrahmen Beschläge, Befestigungsmaterial
B/H: ca. 1,0 - 1,1 m x 2,10 m
in Turnhalle 3
Menge: 2,000 St

**01.02.01.26 TH C Abbruch Geräteraumtore**
Geräteraumtor als Schwingtor., Stahlrahmenkonstrukion Holzwerkstoff, beschichtet, bzw.  mit Nadelfilz beklebt.
Einschließlich allseitig umlaufender Zarge Metall, Beschläge, Befestigungsmaterial
B/H: ca. 3,25 m/2,26 m
in Turnhalle 1-2
Menge: 2,000 St

**01.02.01.27 TH C Abbruch Tribünenkonstruktion komplett**
Ausziehbare Tribünenkonstruktion mit 3 Sitzebenen
incl. ausziehbare Treppenaufgänge.
Aus lackierter Stahlkonstruktion mit beschichteten Holzwerkstoffverkleidungen.
an Boden und Stahlbetonkragplatte montiert.
incl. Stahlzarge entlang der Stahlbetondeckenkante
incl. aller Verkleidungen
incl. Schienenkonstruktionen unter der Kragplatte.
Komplett incl. aller Unterkonstruktionen und Befestigungsmaterial.
einschl. zusätzlicher Steckbrüstungen für die unterste Sitzebene in ganzer Länge

Höhe Turnhallenboden bis Ok Tribüne: 1,15m
Ausladung ab Vorderkante Kragplatte ca. 2,0 m
Gesamtlänge 45,5 m über alle drei Hallenteile!

Abrechnung über gesamte 3-fach-Halle pauschal
Menge: 1,000 St

**01.02.01.28 TH C Brüstung entlang Tribünenkonstruktion**
Fest auf der Stahlbetonkragplatte montierte Brüstung entlang der Oberseite der Tribünen-Kragplatte.
Aus lackierter Stahlkonstruktion mit beschichteten Holzwerkstoffverkleidungen.
Stahlhandlauf und Pfosten.
Komplett incl. Befestigungsmaterial und Unterkonstruktionen
Höhe ca. 110 cm
Menge: 45,500 lfm

**01.02.01.29 TH C Öffnung Geräteraumtor vergrößern**
Vergrößerte Öffnung herstellen in Innenwand
Dicke ca. 40 cm, beidseitig verputzt

Türsturz in der Höhe wie folgt verändern:
- Putzbereich einschneiden und abschlagen
- Abstützung für über dem Sturz befindliches Mauerwerk einbauen und nach erfolgter Reparatur entfernen
- Vorhandenen Stahlbetonsturz in H/B 30/40cm  ausbrechen
- Flächen von Mörtel und losen Bestandteilen säubern
- Auflagertaschen anpassen und aufmauern, beidseitig ca. 18 cm für Einbau eines Sturzes
für Setzen von Stahlträgern HEB 120 lt gesonderter Pos. an OK des vorherigen Unterzuges

Alte Türhöhe: ca. 2,26 m
Neue Türhöhe: bis ca. 2,40 m
Wanddicke Stahlbeton: bis 42 cm
Öffnungsbreite: ca. 3,20 m
Menge: 2,000 St

**01.02.01.30 TH C Abfangung bei Geräteraumtor**
Abfangung der Last einer bestehenden Wand im EG.
Öffnungsbreite ca. 3,25 m, Höhe ca. 2,40
Stahlträger Abschnittsweise einbauen 3 x HEB 120 in Mörtelbett setzen mit Stahlkeilen.
Profilstahl S 235, Korrosionsschutz nach Erfordernis

für Wanddicke ca.  40 cm,

Mauerwerksseitig
auf Vollziegelunterlage setzen.
Auflager Ausmauern, verkeilen und mit Quellmörtel Verbund zu aufliegendem Mauerwerk herstellen.

Stützenseitig
Konsolauflagerung verschrauben an Stahlbetonstütze
Winkel 200/100/12 mm, Länge 40 cm
mit 5 x Dübel M12, FAZ II Montieren

einschließlich Unterstützen.

Für Einbau neuer Geräteraumtore
Menge: 2,000 St

**01.02.01.31 TH C Stahlträger Ausmauern und Verputzen F30 IW**
2 x Stahlträger Höhe ca.  120 mm
mit kleinformatigem Ziegel ausmauern und
mit geeignetem Putz Verputzen Dicke 2,5cm mit Armierung.
bei Innenwand, Wandbreite 36,5cm
Anforderung Brandschutz F30
DIN 4102 - Teil 4
einschließlich beidseitig Kantenprofile setzen.
Putzaußenkanten  bündig mit angrenzenden Flächen.
Abrechung in Laufmetern Sturz
Menge: 6,000 m

**01.02.01.32 TH C Öffnungsgröße anpassen, Türsturz anheben, Wanddicke bis 40 cm**
Türsturz in der Höhe wie folgt verändern:
- Putzbereich einschneiden und abschlagen
- Abstützung für über dem Sturz befindliches Mauerwerk einbauen und nach erfolgter Reparatur entfernen
- alten Ziegelsturz ausbauen
- Öffnung auf die vorgesehene Sturzauflagerhöhe ausbrechen und verbreitern
- Flächen von Mörtel und losen Bestandteilen säubern
- Auflager mit Ziegeln ausreichender Druckfestigkeit mit Mörtel herstellen, einschl. Verzahnung mit vorhandenem Mauerwerk
- Ziegelfertigteilsturz einbauen
- Schlitz zwischen dem Sturzträger zum aufgehenden Mauerwerk übermauern und verkeilen
- Einschl. Bauschutt entsorgen und Schneid und Stemmarbeiten
Mörtelgruppe: NM II
Alte Türhöhe: ca. 2,1 m
Neue Türhöhe: bis 2,30 m
Wanddicke: bis 40 cm
Öffnungsbreite: alt 1,10 m
Öffnungsbreite neu: 1,15 m

EG THC
Menge: 1,000 St

*Hinweis: TH C Maurerarbeiten*

**01.02.01.40 TH C Deckenrippen ausmauern, 11,5 cm**
Deckenfelder der Dachkonstruktion nachträglich ausmauern, incl. flächenbündigem Abgleichen der letzten Lage an die Dachschräge und seitlich Anarbeiten an die Rippen der Dachelemente.
Rippenbreite oben 20 cm
Rippenbreite unten 17,5 cm

Höhe des Zwischenraumes: ca. 24 cm

Auf Hauptträger aus Stahlbeton.
in Höhe der Kehlen
Arbeitshöhe ca. 7,40 m

Anforderung der Wandkonstruktion: feuerhemmend in Verbindung mit einseitigem, raumseitigem Putzauftrag

Bezeichnung: Planziegel (HLz) DIN EN 771-1, DIN 20000-401
oder Gasbetonsteine,
mit geeignetem Mörtel
Dicke Wand: 11,5 cm
für nachträglichen einseitigen Putzauftrag

Zwischen den Rippen der P-Platten der Dachkonstruktion.
Menge: 102,000 m

**01.02.01.41 TH C Brüstung aufmauern bei Fensteröffnungen Turnhalle**
Brüstung aufmauern um ca. 15 cm Höhe bei vorhandenen Fensterbrüstungen aus Stahlbeton.
Wandbreite aufnehmen für nachträgliches Flächenbündiges Verputzen.
Anker eindübeln in Stahlbeton nach stat. Erfordernis
Kalksandstein 20 N/mm²
vorhandene Wandbreite/Ringanker 40 cm

bei Fensterelemente der Turnhalle
Abrechnung nach Laufmeter Brüstung
Menge: 30,000 lfm

**01.02.01.42 TH C Türöffnungen Schließen in Innenwand Stb 36 cm**
Vorhandene Tür- und Fensteröffnung schließen in Ziegelmauerwerk.
bzw. Brüstung aufmauern.
Hochlochziegel
Druckfestigkeit 1,2 MN/m²
Wandstärke 36,5cm
Anschluss zu Bestandsmauerwerk mit geeigneten Mauerwerksverbindern herstellen.

für nachträglichen beidseitigen Putzauftrag.

bei Öffnungen in allen Geschoßen
ca. 0,90m x 2,125m m bis ca. 1,20 m x 2,26m
Innentüren
Menge: 2,000 m²

**01.02.01.43 THC Toröffnung in StB-Wand neu UG Osten**
Öffnung herstellen in Außenwand aus Stahlbeton,
Dicke 42 cm

B/H: 2,2 m/ 2,50m
einschließlich  Schneiden der Leibung
beidseitig ca. 20 cm Auflager herstellen für Einbau eines Sturzes
einschließlich Bohr- und Schneidarbeiten im Stahlbeton
eischließlich Unterstützen.
Für nachträglichen Einbau eines Tores.

Außenwand UG 42 cm
Menge: 1,000 St

**01.02.01.44 THC Abfangung bei Abbruch Außenwand HEA 120 Jugendräume**
Abfangung Außenwand
Öffnungsbreite ca. 2,30 m,
Stahlträger Abschnittsweise einbauen 2 x HEA 120 in Mörtelbett setzen mit Stahlkeilen.
Profilstahl S 235, Korrosionsschutz nach Erfordernis

Auflager Ausmauern und mit Quellmörtel Verbund zu aufliegendem Mauerwerk herstellen.
eischließlich Unterstützen.
UG Ost
Menge: 1,000 St

**01.02.01.45 Glattstrich Leibungen Bestand und neu**
Glattstrich Herstellen in Leibungen des Außenmauerwerks für Fenstermontage nach RAL
Bei Abgebrochenen Fensterelementen und neuen Fensteröffnungen
Menge: 99,000 m

*Hinweis: Foyer Nord zu Halle C zugeordnet++++++++*

**01.02.01.46 Abbruch Innentüre, Raumhoch 2-flg. incl Stahlzarge**
Innentüre 2-flg., raumhoch Holzwerkstoff, beschichtet
Einschließlich allseitig umlaufender Zarge Metall, Beschläge, Befestigungsmaterial
B/H: ca. 1,0 m x 2,55 m
bei Aufstieg zu Dachraum
Menge: 1,000 St

**01.02.01.47 Abbruch Treppenbelag EG-OG**
*** Pauschalposition
Abbrechen des Treppenbelags
aus Kunststein-Formteilen über Tritt- und Setzstufen
mit eingelassen Anti-Rutsch-Profilen aus Kunststoff
Dicke ca. 4 cm
einschließlich Setzmörtel und Ausgleichschichten, Fugenmaterial, Rand- und Übergangsschienen
Untergrund Stahlbeton-Treppenlauf
bei Treppenlauf mit 10 Steigungen 17/30
Treppenbreite ca. 1,50 m
bei Eingangshalle
Menge: 1,000 psch

**01.02.01.50 Abbruch Sauberlauf und Mattenrahmen**
Abbruch Sauberlaufmatten und Mattenrahmen
eingelassen in Bodenbeläge aus Fliesen, Kunststeinplatten
Mattenrahmen aus verzinktem Stahlwinkel
Matten aus Gummi, Nadenflilz, Kokos etc.

Größe ca. 0,8 m x 1,8 m
Menge: 1,000 St

**01.02.01.51 Abbruch Handlauf**
Holzhandlauf Hartholz H ca. 16 cm, lackiert,
an Treppenhauswand mit gekröpften Stahlhaltern montiert
einschl. Befestigungen
bei Treppenläufen
Menge: 12,000 lfm

*Hinweis: THC Abbruch Fassadenverkleidung*

**01.02.01.52 Abbruch Holz-Fassadenverkleidung**
Horizontale Stülpschalungen an der Außenwand
aus Holzbrettern, lackiert
auf ein/zweilagiger Holz-Lattenunterkonstruktion.
komplett einschl Verbindungsmittel

Ausbau Schadstoffhaltiger Dämmung gesondert

Dicke der Verkleidung ca. 12 cm.

Bei Außenwänden überwiegend als großflächige Verkleidungen teilweise Kleinflächen z..B im Sturzbereich

Fassadenhöhe ca.  4,0 m bis 11,0 m
Menge: 225,000 m²

**01.02.01.53 Ausbauen MIneralfaserdämmung in Außenwandverkleidungen**
MIneralfaserdämmung in Wandverkleidungen, diese müssen zunächst demontiert werden.
Dicke ca. 60 mm
Ausbauen von alter MIneralfaserdämmung KMF> 50% WHO-Fasern
Ausbau, Handhabung, Verpackung, Entsorgung etc. gemäß
TRGS 521
Trennung und staubdichte Verpackung gemäß Anforderung TRGS 521 und der Deponie
Einstufung als Sondermüll
Dämmstoffe 170603,
Einhaltung und Teilnahme am elektronischen Abfallnachweisverfahren, eANV-Erste

Enstsorgungskosten lt gesonderter Pos.
Fassadenhöhe ca.  4,0 m bis 11,0 m
Menge: 225,000 m²

**01.02.01.54 Entsorgung KMF**
Enstorgung von Mineralfaserdämmungen KMF>50% WHO-Fasern

Ausbau, Handhabung, Verpackung, Entsorgung etc. gemäß
TRGS 521
Trennung und staubdichte Verpackung gemäß Anforderung TRGS 521 und der Deponie
Einstufung als Sondermüll
Dämmstoffe 170603,
Einhaltung und Teilnahme am elektronischen Abfallnachweisverfahren, eANV-Erste

Entsorgungsnachweise sind gem Vorschriften zu führen und zur Abrechnung vorzulegen.
Menge: 1400,000 kg

**01.02.01.55 Abbruch Leibungs- und Anschlussbleche**
Anschlussbleche seitlich von Leibungen und Wänden
aus verzinktem, lackiertem Blech
Ausladung ca. 13-16 cm
Demontieren und entsorgen.
Bei Leibungen und Wandanschlüssen, Oberen Abschlüssen
Menge: 65,000 lfm

##### Abschnitt 01.02.02 THC Abbrucharbeiten Bodenaufbauten

**01.02.02.1 TH C Abbruch Sportbodenaufbau in Halle Schwingboden**
Schwingboden als Sportboden ausbauen und entsorgen aus
PVC Belag
Aufbau aus Holzlatten und Holzwerkstoffplatten, Faserplatten
auf Ausgleichshölzern, geklebt, verschraubt,
einschließlich aller Unterkonstruktionen, Randleisten,
Sicherheitssockel, Übergangsprofile, Hülsenabdeckungen, Dehnfugenprofil,
Übergangsschienen und Verbindungsmittel
gesamt Aufbauhöhe: Regelaufbau ca. 7,5 cm

in der Turnhalle, auch unter dem Tribünenpodest
Menge: 400,000 m²

**01.02.02.2 TH C Schüttung unter dem Sportboden**
Schüttung als Teil des Schwingbodens
leichte nicht gebundene Schüttung
Auftragstärke ca. 3 cm
Auffällig bei Laboruntersuchung: Metalle, siehe Laborberichte
Schüttung ordnungsgemäß und schadlos entsorgen.
incl. Ausbauen, trennen und Entsorgen

in der Turnhalle, auch unter dem Tribünenpodest
Menge: 400,000 m²

**01.02.02.3 TH C Mineralfaser Dämmung Turnhalle**
Mineralfaserdämmung, Dicke ca. 15-20 mm
laut Beprobung unauffällig auf KMF

ordnungsgemäß und schadlos entsorgen.
incl. Ausbauen, trennen  und Entsorgen

in Turnhalle als Teil des Schwingbodens
Menge: 400,000 m²

**01.02.02.4 TH C Abdichtungsbahn PAK haltig Turnhalle**
Abdichtungsbahn bituminös, Dicke ca. 5 mm
Schadstoffgehalt siehe Schadstoffgutachten

PAK-Summenkonzentrationen
mit 67 mg/kg
kohlenteerhaltige Produkte, die separat rückzubauen und gesondert
ordnungsgemäß und schadlos zu entsorgen sind.
incl. Ausbauen, trennen  und Entsorgen

in Turnhalle als Teil des Schwingbodens
Menge: 400,000 m²

**01.02.02.5 TH C Zulage für das Arbeiten unter der Tribünen Kragplatte**
*** Pauschalposition
Zulage für das Arbeiten mit einer eingeschränkten Arbeitshöhe.
Lichte Raumhöhe von ca. 95 cm
auf einer Breite von 1,80 m

Für alle Abbrucharbeiten
unterhalb der Kragplatte der Tribünenkonstruktion an der Turnhallen Nordseite
Menge: 1,000 psch

**01.02.02.6 Abbruch Bodenaufbauten Kunststein 3 cm**
Abbrechen des Bodenaufbaus
aus Kunststein-Platten ca. 30/30 - 40/40cm
Dicke ca. 3,0 cm
einschließlich Setzmörtel, Fugenmaterial und Ausgleichschichten, Rand- und Übergangsschienen
Untergrund Stahlbetondecke
Aufbaustärke ca. 5 cm
Für nachträgliches Aufbringen eines neuen Bodenaufbaus

bei EG Foyer Nord
Menge: 35,000 m²

**01.02.02.7 Putzbündige Sockelfliesen entfernen**
Sockelfliesen Höhe ca. 8-10 cm
aus Kunststein, Dicke ca. 20 mm
Putzbündig verklebt,
einschl Fugenmaterial
in Fluren und Treppenhaus
Menge: 31,000 lfm

**01.02.02.8 TH C Abbruch Bodenaufbauten PVC auf Ausgleichsestrich Tribüne**
Abbrechen des Bodenbelag bestehend aus:

PVC Bahnenbelag, 3 mm
einschl Kleber, Fugenmaterial, Spachtelung, Sockelleisten,
Rand- und Übergangsschienen
Zementverbundestrich ca. 3 cm bleibt erhalten

Untergrund Stahlbetondecke
Aufbaustärke ca. 3,5 cm
Für nachträgliches Aufbringen eines neuen Bodenbelags

Breite Kragplatte ca. 1,70m

bei Turnhalle Tribüne entlang der Hallennordseite
Menge: 33,000 m²

**01.02.02.9 TH C Abbruch Verbundestrich Tribüne**
Abbrechen des vorhandenen Verbundestrichs bestehend aus:

lockeren, nicht tragfähigen Zementverbundestrich ca. 3 cm

Untergrund Stahlbetondecke
Aufbaustärke ca. 3 cm
Für nachträgliches Aufbringen eines neuen Bodenaufbaus

Breite Kragplatte ca. 1,70m

bei Turnhalle Tribüne entlang der Hallennordseite
Menge: 33,000 m²

#### Bereich 01.03 TH C Abdichtung gegen nicht drückendes Wasser

*Hinweis: Zusätzliche Technische Vertragsbedingungen*
Zusätzliche Technische Vertragsbedingungen
1.  Abdichtung gegen Wasser

Bei der Ausführung sind zusätzlich zu den ZTV für alle
Gewerke die nachfolgenden Hinweise für das oben
genannte
Gewerk zu beachten. Leistungen, die sich hieraus
ergeben
und im Leistungsverzeichnis nicht gesondert vermerkt
sind,
müssen in die Einheitspreise eingerechnet werden.

1.1 Geltungsbereich und Ausführungsgrundlage

Der sachliche Geltungsbereich ergibt sich ebenso wie
die
technische Ausführung grundsätzlich aus DIN 18336
-Abdichtungsarbeiten und DIN 18195 -
Bauwerksabdichtungen und DIN 18533 erdberührte Bauteile. Für die Ausführung und für die
Abgabe von Nebenangeboten wird DIN 18195 in ihren
Teilen
durch DIN 18336 nicht eingeschränkt.

1.2 Ausführung

1.2.1 Allgemeines

Das Lagern von Druckgasflaschen in Kellerräumen,
Treppenhäusern, Durchgängen und Durchfahrten ist untersagt.
Ein
Feuerlöscher, tragbar, der Klasse C nach DIN EN 2 -
oder
vergleichbar einsetzbar - muß bei Arbeiten mit
brennbaren
Gasen vorhanden sein.

Die Überprüfung des Untergrundes umfasst auch den
Hinweis
auf vorstehende Teile, z. B. Drähte, Rundstahlenden,
Anker
und dergleichen sowie auf unverschlossene Öffnungen von
Spanndrähten, Verbindungsstäben u. ä.
Der Anschluss Sohle zur Wand im Außenbereich ist auf
absolute Sauberkeit zu untersuchen und ggf. von
Mörtelresten u. dgl. mechanisch zu reinigen.

1.3.2
Abdichtung gegen nichtdrückendes Wasser

Die Lage der Nahtstelle zwischen waagerechten und
senkrechten Flächen ist gesondert mit dem Auftraggeber
abzusprechen, falls diese nicht aus den
Planungsunterlagen
ersichtlich ist.

1.3.3
Abdichtung gegen drückendes Wasser
Vor Ausführung ist die Bauleitung zu verständigen,
damit eine unmittelbare Überwachung vorgenommen werden
kann.

Für Rohrdurchführungen und Einbauteile gelten besondere
Einbauvorschriften der Hersteller, die der
Auftragnehmer
sorgfältig zu beachten hat und deren Ausführung vom
Auftraggeber gesondert abgenommen wird.

Beim Kehlenstoß als Übergang von der Sohle zur Wand
sind
die Stoßüberdeckungen an der Wand anzuordnen. Beim
Kantenstoß als Übergang von der Wand- zur Deckenfläche
ist darauf zu achten, daß die Abdichtungslagen der
Deckenfläche immer die entsprechenden Abdichtungslagen
der Wandfläche überdecken, damit das Wasser nicht gegen
den Stoß läuft.

Das Einstellen der Wasserhaltung, um die
Funktionsfähigkeit
der Dichtung nachweisen zu können, sowie die Sicherung
gegen Auftrieb ist mit dem Auftraggeber abzusprechen.

1.4 Preisinhalte

Ergänzend zu Nr. 4.1 DIN 18336 gelten als
Nebenleistung:

- Das Zuarbeiten von Zwickel-, Rest- und
Ergänzungsstücken.
- Schutzabdeckungen für angrenzende Bauteile zur
  Vermeidung der Verschmutzung.
- Mehrbreiten der horizontalen Mauerwerksabdichtung zum
  Anschluss anderer Bahnen.

**01.03.1 Abdichtung, Bodenfeuchte,V60S4 Al,Estrich**
Abdichtung unter der Dämmung von
Fußbodenflächen gegen Bodenfeuchtigkeit,
aus einer Lage Bitumenschweißbahn V60
S4 Al, vollflächig verklebt, inkl.
Voranstrich an den Wänden über
Estrichhöhe hochgezogen, 10 cm überlappt
und verschweißt.
Einschließlich andichten an vorhandene Abdichtung unter den Mauerwerkswänden.
Angeb. Fabrikat : '..........'

Stahlbeton Decken und Bodenplatten
Menge: 400,000 m2

**01.03.2 Außenflächen vorbereiten, Abdichtung**
Untergrund von Außenwandflächen für
Außenabdichtungen vorbereiten.
Flächen reinigen, lose Teile und Grate
abstoßen sowie haftungsmindernde
Schichten entfernen, kleinere
Beschädigungen mit Mörtel ausbessern.
Untergrund : Beton
Menge: 90,000 m2

**01.03.3 Hohlkehle Wand-Fundament, Abdichten**
Hohlkehle ausformen
aus Mörtel MG III,
an Wand-Fundamentanschlüssen.

Hohlkehlen am Fundament-/Wandanschluß
mit Abdichtung ausbilden und in die Flächenabdichtung
einbinden.
Menge: 57,000 m

**01.03.4 Dickbeschichtung Wände außen**
Voranstrich für Bitumen-Dickbeschichtung
mit einem systembezogenen
Voranstrichmittel für Ortbeton und Elementwände
Stahlbetonwand UG in Ortbeton oder Elementwände

Abdichtung nach DIN 18533 von erdberührten Wänden von
außen mit kunststoffmodifizierter
Bitumendickbeschichtung als
Spachtelmasse in zwei Arbeitsgängen.
Voranstrich gesondert.
DIN 18533-1 gemäß Fall W1.2-E
nach Verarbeitungsrichtlinien des Herstellers.
Bauteil: Außenwand
Untergrund: Stahlbetonaußenwand
Belastungsart: Bodenfeuchte, nicht stauendes Sickerwasser (mit Dränung)
von uk Bodenplatte/ Fundament bis ok Bodenplatte EG
Trockenschichtdicke : mind. 3 mm
Menge: 90,000 m2

**01.03.5 Drän- und Schutzmatte_Noppenbahn**
als 3-schichtige Grundmauerschutz-Noppenbahnen liefern
und vertikal an den Kelleraußenwänden zum Schutz der Abdichtung anbringen.
Im Preis inbegriffen ist sämtliches Material einschl. das fachgerechte Anbringen der Bahnen nach Herstellervorschrift sowie die
mechanische Befestigung an den Wänden.

bei Kelleraußenwand und Stützmauer

Abflussspende im Endzustand über 0,3
l/sm bei max. 40 kN/m2 Erddruck.
Mattendicke : 4 mm
Noppenhöhe : 5 bis 8 mm
Menge: 90,000 m2

**01.03.6 Perimeterdämmung 12cm Sockel**
Perimeterdämmung auf Kelleraußenwand als
Wärmedämmung aus
Polystyrol-Hartschaumplatten mit
umlaufendem Stufenfalz.
Platten einlagig und dicht gestoßen mit
lösungsmittelfreiem Kleber punktweise
verkleben.
Wärmedämmung : XPS
Anwendungsgebiet : PW n. DIN 4108-10

Dämmdicke : 120 mm
Wärmeleitfähigkeitsgruppe : 035

ab UK Fundament/Bodenplatte bis UK Bodenplatte des nicht unterkellerten Bereichs
Mindesteinstand unter Gelände ca. 70 cm,
Platten Abschrägen
nach Angabe der Bauleitung.
Menge: 90,000 m2

**01.03.7 TH C Feuchteschutz Spritzwasser und erdberührter Bereich**
Feuchteschutz des Sockelputzes im erdberührten und im Spritzwasser-Bereich
mit einer mineralisch, hochvergüteten 2 komponentigen Abdichtungsspachtel, filzbar

Abdichtungsspachtel

Angebotenes Sockel-Putzsystem: '.........'
Menge: 86,000 m²

**01.03.8 Verputzen von XPS-Platten im Sockelbereich**
Mineralische Haftbrücke ca.3 mm stark, quer aufkämmen,
auf XPS-Platzten im Sockelbereich,
Armierungsgewebe 4x4 mm einlegen,
anschließend wasserabweisenden Sockelleichtputz
auf entsprechend vorbereiteten tragfähigen Untergrund einlagig
15 mm auftragen und lot-und fluchtgerecht abziehen. Sockelputz zum Untergrund hin abgeschrägt (45°) ausführen.
Oberfläche herrichten
Mineralische Armierungsmasse ca. 3-4 mm stark mit Gewebeeinlage auftragen.

Produkt: ´  Flex-Fassadenspachtel
  Armierungsgewebe
  Maschinen-Sockelleichtputz

Angebotenes Sockel-Putzsystem: '.........'
Menge: 86,000 m²

#### Bereich 01.04 THC Innenputzarbeiten

*Hinweis: ZTV Innenputz*
Dieser Leistungsbeschreibung liegen folgende Teile der VOB zu Grunde:
- VOB Teil B: Allgemeine Vertragsbedingungen für die Ausführung von
Bauleistungen - DIN 1961
- VOB Teil C: Allgemeine Technische
Vertragsbedingungen (ATV) für Bauleistungen - ATV DIN 18299

Es gelten folgende Normen, Vorschriften und Merkblätter:

- DIN EN 998-1: Festlegungen für Mörtel im Mauerwerksbau - Teil 1: Putzmörtel
- DIN V 18550: Putz und Putzsysteme - Ausführung
- DIN EN 13914-1: Planung, Zubereitung und Ausführung von Innen- und Außenputzen -
Teil 2: Innenputz
- DIN 18201: Toleranzen im Hochbau - Teil 1:
Vorgefertigte Teile aus Beton, Stahlbeton und Spannbeton
- DIN 18202: Toleranzen im Hochbau - Bauwerke
- DIN 18350: VOB Vergabe- und Vertragsordnung für Bauleistungen -
Teil C: ATV - Putz- und Stuckarbeiten
- DIN 18352: VOB Vergabe- und Vertragsordnung für
Bauleistungen - Teil C: ATV - Fliesen- und
Plattenarbeiten
- DIN 18363: VOB Vergabe- und Vertragsordnung für
Bauleistungen - Teil C: ATV - Maler- und Lackiererarbeiten
- DIN 18451: VOB Vergabe- und Vertragsordnung für Bauleistungen -
Teil C: ATV - Gerüstarbeiten
- DIN 4420: Arbeits- und Schutzgerüste
- WTA-Merkblatt 2-9-04/D Sanierputzsysteme
- Leitlinien für das Verputzen von Mauerwerk und Beton
- Merkblatt Verputzen bei hohen und tiefen Temperaturen
- Merkblatt für den Einbau und das Verputzen von
extrudierten Polystyrol-Hartschaumstoffplatten
- Merkblatt BFS Nr. 25 Farbübereinstimmungen und Farbabweichung
- Technisches Merkblatt Verputzen von Fensteranschlussfolien
- Merkblatt Gipsputze und gipshaltige Putze auf Beton
- Merkblatt Haftbrücken für Gipsputze und gipshaltige Putze
- Merkblatt Putzoberflächen im Innenbereich -Qualitätsstufen
- Merkblatt Dünnlagenputze im Innenbereich
- Jeweils gültige Landesbauordnung
- Allgemein anerkannten Regeln der Technik

Alle Putz- und Spachtelflächen Q3, nach DIN V 18550 sowie Merkblatt

Geschosshöhe UG bis: 3,0 m
Geschoßhöhe EG bis ca. 5,5 bei Pultdächern
Gechoßhöhe in der Turnhalle
bis Traufe  ca.7,30 m,
First bis 9,0 m

Es muss je Putzfläche ein in sich abgestimmtes Putzsystem gewählt werden, mit untereinander zugelassenen und verträglichen Produkten.

**01.04.1 Bauteile Abkleben**
*** Pauschalposition
Oberflächenfertige Bauteile, wie z.B. Fenster, Türen, Böden, Hölzer, Dachflächen und dergleichen zum Schutz vor Verschmutzungen wasserfest abkleben.
Einschließlich rückstandsfreiem Beseitigen nach Abschluss der Arbeiten.
Menge: 1,000 psch

**01.04.2 Bauteile Abkleben Dachelemente aus Sichtbeton**
*** Pauschalposition
Oberflächenfertige Bauteile,
hier Sichtbetonteile des Dachtragwerkes aus P-Platten
Rippenabstand ca. 1,30 m - 1,70 m
zum Schutz vor Verschmutzungen wasserfest abkleben.
Einschließlich rückstandsfreiem Beseitigen nach Abschluss der Arbeiten.
Im Randbereich zu Wänden und zu Stahlbetonbindern in der Halle
bei Turnhalle und Sanitär- und Umkleidebereich
Menge: 1,000 psch

**01.04.3 Putzgrund reinigen.**
Putzgrund mit dem Stahlbesen trocken reinigen. Staub gründlich abkehren oder mit ölfreier Druckluft abblasen.
ggfs Schalölreste oder andere Fette mit geeigneten Reinigungsmitteln entfernen, z. B. Schalölenferner.
Menge: 475,000 m²

**01.04.4 Haftgrundanstrich HLZ, STB**
Haftgrundanstrich gemäß Herstellerrichtlinien als
Putzgrundvorbereitung aufbringen.

Putzgrund HLZ, Stahlbeton

für nachträgliches Aufbringen von Innenputzen.
Der Haftgrund muss daher Teil des Putzsystems des Innenputzes sein.

Angebotenes Putzsystem: '.........'
Menge: 9,000 m²

**01.04.5 Spritzbewurf, voll deckend**
Zement-Maschinenputz, CS IV W1 nach DIN EN 998-1 als Spritzbewurf zur Egalisierung des Saugvermögens
des Untergrundes und zur Haftvermittlung volldeckend aufbringen.
Sinterhaut nach dem Ansteifen mit einem Besen entfernen.
Auf: Hochlochziegel neu oder nach Putzabschlag
Menge: 9,000 m2

**01.04.6 Verschließen Schlitze und Wandausbrüche 0,3 m²**
Schlitze und Wandausbrüche im Mauerwerk verschließen mit einem hydraulisch erhärtender Werktrockenmörtel
auf Kalk-Zement-Basis, CS I W 0 gemäß DIN EN 998-1 nach Herstellervorschrift aufbringen
als Vorbereitung für den flächigen Verputz des Mauerwerks. Sorgfältige und vollfugige Ausführung.

Maße Öffnung: bis ca. 0,3 m²
Auftragstärke 1,5 cm -2,5 cm im Mittel

mit geeeignetem Verfüll- und Ausgleichsmörtel
Menge: 8,000 m²

**01.04.7 Verschließen Schlitze und Wandausbrüche 0,3 -1 m²**
Schlitze und Wandausbrüche im Mauerwerk verschließen mit einem hydraulisch erhärtender Werktrockenmörtel
auf Kalk-Zement-Basis, CS I W 0 gemäß DIN EN 998-1 nach Herstellervorschrift aufbringen
als Vorbereitung für den flächigen Verputz des Mauerwerks. Sorgfältige und vollfugige Ausführung.

Maße Öffnung: bis ca. 0,3-1 m²
Auftragstärke 1,5 cm -2,5 cm im Mittel

mit geeeignetem Verfüll- und Ausgleichsmörtel
Menge: 20,000 m²

**01.04.8 Haftgrundanstrich auf Altputze zu Sanierspachtel**
Haftgrundanstrich gemäß Herstellerrichtlinien als
Putzgrundvorbereitung aufbringen.
Putzgrund Altputze mit Altanstrichen
für nachträgliches Aufbringen einer Sanierspachtel gemäß nachfolgender Position.
Der Haftgrund muss daher teil des Putzsystems der Sanierspachtel sein.

Angebotenes Putzsystem: '.........'
Menge: 75,000 m²

**01.04.9 Sanierungsspachtel auf vorhandene Putzflächen**
Mineralischen Leichtputz,  LW CS III W 2 gemäß DIN EN 998-1
vollflächig ca. 6 mm dick auftragen.
Alkalibeständiges Armierungsgewebe eindrücken und planspachteln.
Gewebestöße mindestens 10 cm überlappen.
Oberfläche sauber filzen
Die Verarbeitungsrichtlinien des  Herstellers sind zu beachten.
Oberfläche Q 2
Für nachträglichen Anstrich.

Produkte:  Klebe-und Armierungsmörtel KAM plus
  Armierungsgewebe 4 x 4 mm

Angebotenes Putzsystem: '.........'
Menge: 75,000 m²

**01.04.10 Haftgrundanstrich auf angeschliffene Altputze zu Sanierspachtel- ballwurfsicher**
Haftgrundanstrich gemäß Herstellerrichtlinien als
Putzgrundvorbereitung aufbringen.
Putzgrund Altputze angeschliffen wegen Entfernung von Klebern.
für nachträgliches Aufbringen einer Sanierspachtel gemäß nachfolgender Position.
Der Haftgrund muss daher teil des Putzsystems der Sanierspachtel sein.

Bei ballwurfsicherem Aufbau

Angebotenes Putzsystem: '.........'
Menge: 290,000 m²

**01.04.11 Sanierungsspachtel auf vorhandene Putzflächen- ballwurfsicher**
Mineralischen Leichtputz,  LW CS III W 2 gemäß DIN EN 998-1
vollflächig ca. 6 mm dick auftragen.
Alkalibeständiges Armierungsgewebe eindrücken und planspachteln.
Gewebestöße mindestens 10 cm überlappen.
Oberfläche sauber filzen
Die Verarbeitungsrichtlinien des  Herstellers sind zu beachten.
Oberfläche Q 2

Als ballwurfsichere Ausführung für Putzflächen in der Turnhalle.

Für nachträglichen Anstrich.

Produkte:  Klebe-und Armierungsmörtel KAM plus
  Armierungsgewebe 4 x 4 mm

Angebotenes Putzsystem: '.........'
Menge: 290,000 m²

**01.04.12 Innenputz- gefilzt- Kalkzementputz**
Kalk-Zement-Innenleichtputz LW CS II WC0 (DIN EN 998-1) als
Innenputz auf Mauerwerk auftragen.
Die Oberfläche ist lot- und fluchtrecht herzustellen.
Oberfläche sauber gefilzt
Körnung 0-1,4 mm
Mindestputzdicke: 15 mm

Vorhandener Putzgrund: Ziegelmauerwerk, Stahlbetonwände, grundiert.

Oberflächenqualität:
Q 3 gefilzt, nach DIN V 18550 sowie Merkblatt "Putzoberflächen im Innenbereich".

für nachfolgenden Innenanstrich
Menge: 9,000 m²

**01.04.13 Innenputz- gefilzt- Kalkzementputz zwischen Rippen der Dachelemente**
Kalk-Zement-Innenleichtputz LW CS II WC0 (DIN EN 998-1) als
Innenputz auf Mauerwerk auftragen.
Die Oberfläche ist lot- und fluchtrecht herzustellen.
Oberfläche sauber gefilzt
Körnung 0-1,4 mm
Mindestputzdicke: 15 mm

Vorhandener Putzgrund: Ziegelmauerwerk, Gasbetonsteine, grundiert
Arbeitshöhe ca. : 7,5 m

Oberflächenqualität:
Q3  gefilzt, nach DIN V 18550 sowie Merkblatt "Putzoberflächen im Innenbereich".

Putzfelder zwischen den Rippen der Dachelemente
H ca. 25 cm
B ca. 105 cm, 140 cm

für nachfolgenden Innenanstrich

Bei Ausmauerung der Dachelemente über den Unterzügen in der Kehle.
Abrechnung je Laufmeter des Unterzugs
Menge: 104,000 lfm

**01.04.14 Leibungen Fenster 38**
Ausführung von Leibungen an Fenster- oder Türöffnungen entspr. VOB, Teil C, DIN 18350. Ausführung wie Hauptposition,
Leibungherstellen,
einschließlich Kunststoff-Putzanschlussprofil an Fensterprofile
und anarbeiten.
Leibungstiefe: ca. 38 cm
Menge: 30,000 m

**01.04.15 Anputzen nachtr. Kleinstflächen**
Anputzen nachtr. Kleinstflächen
Nachträgliches Anputzen an Durchführungen
in Wänden
Durchmesser '2 bis 5 cm'
Ausführung 'nach Freigabe durch die Objektüberwachung'
Maße 'für Kleinstflächen'
Menge: 20,000 St

**01.04.16 Zulage Mehrputzdicke 5**
Hauptposition für Mehrputz pro 5 mm Dicke.
Ausführung nur in Absprache mit der Bauleitung!
Menge: 20,000 m²

**01.04.17 Zulage Mehrputzdicke 10**
Hauptposition für Mehrputz pro 10 mm Dicke.
Ausführung nur in Absprache mit der Bauleitung!
Menge: 30,000 m²

**01.04.18 Trennschnitte**
Trennschnitte zu Innenputz, für Ausführung eines Trennschnittes zwischen:
Decken- und Wandputz und Putz und Holzbauteilen
Menge: 82,000 m

**01.04.19 Armierungsgewebe Streifen**
An Risse gefährdeten Stellen wie z.B. Fassadenöffnungen (Diagonal-
Armierung)  Armierungsgewebe liefern und
im oberen Drittel der Putzschicht in die Nassmörtelschicht
einlegen.

Steifenbreite: ca. 60 cm
Menge: 40,000 m

**01.04.20 Kantenprofil verzinkt**
Kantenprofil aus verzinktem Stahlblech an Gebäudekanten und -öffnungen auf Unterputzdicke mit Ansetzmörtel auf vorbereiteten Untergrund lot- und fluchtrecht anbringen.
Putzdicke: ca. 1,5 - 2,0cm
Menge: 132,000 m

#### Bereich 01.05 THC Sockel freimachen

*Hinweis: Entlang THC*

**01.05.1 Pflasterfläche Betonstein Gehweg Nordseite**
Natursteinpflaster (Kleinpflaster), in Sand oder Splitt verlegt, Fugen mit Sand verfüllt, ausbauen, reinigen und zur Wiederverwendung seitlich lagern.
Nach Verlegen der Leitungen wieder Einbauen.
Einschließlich Unterbau
Größe: ca. 80/80/200 mm
Menge: 30,000 m²

**01.05.2 Frostschutzschotter 0/32 Baustellenzugang**
Frostschutzschicht als Tragschicht ztvt-stb, in Gehwegen liefern,
Einbau und lageweise verdichten: Verdichtungsgrad Dpr
mind. 100 % aus Frostschutzschotter 0/32 Schichtdicke 20 cm in verdichtetem Zustand, abgerechnet wird nach Auftragsprofilen
Einbauort: Zuwegung in Freianlagen
Breite ca. 2,3m
Menge: 30,000 m³

**01.05.3 Frostschutzschotter 0/32 wieder ausbauen**
Frostschutzschicht als Tragschicht  in provisorischen Gehwegen rückbauen nach Beendigung der Maßnahme.
Material ausbauen und Abtransportieren
Einbauort: Zuwegung in Freianlagen
Breite ca. 2,3m
Menge: 30,000 m³

**01.05.4 Sockel freilegen bei Bestandsbau**
Baugrube/Arbeitsraum für die Sockelabdichtung profilgerecht ausheben, Aushubmaterial entsorgen
Aushubtiefe :  bis ca. 1,40m
Bodenklasse:  3 - 5
Menge: 37,000 m³

**01.05.5 Sockelbereich Verfüllen**
Sockelbereich mit geeignetem, beigefahrenem Material wieder verfüllen.
Bodeneinbau der Arbeitsräume,
in Schichten  von 0,30m einbauen und verdichten,
mit vom AN zu lieferndem Boden,
Bodengruppen nach DIN 18196
GW - GI
bzw GU mit
Schlemmkornanteil < 10%
Verdichtungsgrad DPr mind. 103 %,
Abdichtungen sind zu schützen.
Die Verdichtung ist lagenweise zu prüfen.
Menge: 37,000 m³

**01.05.6 Drainageleitung ausbauen und entsorgen**
Vorhandene Drainageleitungen,
aus Betonrohren, Kunststoff-Sickerrohren etc.
Menge: 15,000 m

**01.05.7 Revisionsschacht zu Sickerleitung ausbauen und entsorgen**
Vorhandene Revisionsschächte der Drainageleitungen,
aus Betonrohren
ca. DN 50cm, einschließlich Deckel, Gerinne, etc.
Ausbauen und entsorgen.
Menge: 3,000 m

### Los 02 lOS 2 STÄDTEBAUFÖRDERUNG KULTURSAAL UND JUGENDRÄUME

#### Bereich 02.00 Abbruch Verbindungsbau und Balkon für Eingangsbereich

**02.00.1 Abbruch Dachaufbau Verbindungsgang**
Abbruch des kompletten Dachaufbaus.

Regelaufbau:
Bekiesung
Foliendach FPO
Verbundbleche
Trennvlies
Wämedämmung Mineralfaser 16-32 cm
Dampfsperre bituminös, selbstklebend

einchl. aller Befestigungsmaterial, Verblechungen,
Abläufe, Hochzüge, Attikadämmung und Attikabohlen und Blechabdeckung

Dachränder und Anschlüsse ca. 16 m
Menge: 16,000 m²

**02.00.2 Abbruch Dachkonstruktion aus Brettstapel-Massivdecke**
Brettstapeldecke
Dicke 16 cm,
Breite 2,20m
Länge
incl Stahlträger im Auflagerbereich zu den Massivbauten.
Rechteckrohr/Winkel ca. 250/150/10mm
komplett Demontieren und entsorgen, einschl Verbindungsmittel

bei Verbindungsgang zur Schule
Menge: 15,000 m²

**02.00.3 Demontage Außenwandverkleidung Faserzementplatten lagern**
Fassadenverkleidung aus Faserzementplatten demontieren und lagern für spätere Verwendung.

Metallunterkonstruktion, zweilagig,
Fassadenbahn und Mineralfaserdämmung 16 cm
samt Befestigungsmaterial entsorgen.

Fassadenhöhe ca. 4,2 m

bei Außenwand der Schule, angrenzend zur Turnhalle
Menge: 46,000 m²

**02.00.4 Abbruch Außenwandverkleidung Faserzementplatten**
Fassadenverkleidung aus Faserzementplatten demontieren und entsorgen.
Metallunterkonstruktion, zweilagig,
Fassadenbahn und Mineralfaserdämmung 16 cm
samt Befestigungsmaterial entsorgen.

Fassadenhöhe ca. 4,2 m

bei Verbindungsgang Schule zur Turnhalle
Menge: 21,000 m²

**02.00.5 Abbruch Fensterelemente EG Verbindungsgang**
Holz-Aluminiumelemente lackiert,
MIt je 2 Fixverglasungen unterschiedlicher Größe
 komplett, einschl. Verglasung und Beschlägen
Abmessungen ca. 2,50 m x 3,15 m,
 ca. 2,50 m x 2,65 m

einschl Blechfensterbank, Alu/beschichtet
Menge: 2,000 St

**02.00.6 Abbruch Außenwandkonstruktion Holzbau, gedämmt**
Holzständerwand, gedämmt,
Regelquerschnitt ca.  8/16 Kanthölzer
OSB Platten ca, 18mm, beidseitig,
Dampfsperre, verklebt
mit Mineralfaserdämmung 14 cm ausgefüllt
incl. Lattenunterkonstruktionen und Bohlen
Außenwand und Attikakonstruktion bei Verbindungsgang
Menge: 19,000 m²

**02.00.7 Abbruch Anschlussfuge Verbindungsgang zur Turnhalle**
Die Anschlussfuge ist mit KMF Dämmung ausgestopft.

MIneralfaserdämmung im Wand- und Deckenanschluss, diese müssen zunächst demontiert werden.
Dicke ca. 40 mm
Ausbauen von alter MIneralfaserdämmung KMF> 50% WHO-Fasern
Ausbau, Handhabung, Verpackung, Entsorgung etc. gemäß
TRGS 521
Trennung und staubdichte Verpackung gemäß Anforderung TRGS 521 und der Deponie
Einstufung als Sondermüll
Dämmstoffe 170603,
Einhaltung und Teilnahme am elektronischen Abfallnachweisverfahren, eANV-Erste

Enstsorgungskosten lt gesonderter Pos.
Wandhöhe ca.  4,5 m
Menge: 12,000 lfm

**02.00.8 Sitzbank entlang der Fensterbrüstung**
*** Pauschalposition
Sitzbank aus Mehrschichtplatten Fichte,
einschließlich Holzunterkonstruktion und aller Verbindungsmittel und Anschlüsse
B/H ca. 40/50 cm
Länge ca. 3,35 m
bei Fensterbrüstung im Verbindungsgang
Menge: 1,000 psch

**02.00.9 Abbruch Bodenaufbau Verbindungsbau Schule**
Abbruch Bodenaufbau
Bestehend aus
Bodenbelag Linoleum,
incl. Randstreifen und Sockel
Schwimmender Estrich, Anhydritestrich, Zementestrich 60 mm
Trennlage
Trittschalldämmung EPS ca. 30 mm
Ausgleichsdämmung EPS ca. 80 mm
Schweißbahn, mit Aluminiumeinlage
Gesamtstärke Bodenaufbau ca. 17,5 cm
im Verbindungsbau
Menge: 9,000 m²

**02.00.10 Abbruch Stahlbetontreppe im Übergang Verbindungsbau zur Turnhalle**
*** Pauschalposition
Stahlbetontreppe komplett, Treppenlauf und 6 Stufen
Lauf aus Stahlbeton, Laufdicke ca. 18 cm

Treppenbelag Linoleum,
einschl. Ausgleichsmörtel und Spachtelungen
einschl. Randsteifen und Sockel und Schienen

6 Steigungen ca. 18/29cm
Breite ca. 2,35 m

Abbrechen, einschließlich bündig abschneiden zur Außenwand der Turnhalle und zum Bodenplatte
incl. Bewehrungsstahl schneiden
Menge: 1,000 psch

**02.00.11 Betonkragplatte Stahlbeton Balkon**
Balkonplatte aus Stahlbeton, bewehrt
Dicke ca. 16 cm
Dreiseitig umschlossen, daher dreiseitig bündig zur Außenwand schneiden
Einschließlich Belag aus Waschbetonplatten in Mörtelbett verlegt
Abmessungen 2,20 x 1,20 m
Menge: 1,000 St

**02.00.12 Abbbruch Ringanker oberhalb Balkon**
*** Pauschalposition
Ringanker/Unterzug aus Stahlbeton, bewehrt,
B/H ca. 37/60cm
Zwischen zwei Außenwänden gelagert, daher beidseitig bündig zur Außenwand schneiden.

einschl. aller Bohr-, Schneid- und Stemmarbeiten

Tragende Dachelemente aus P-Platten
auf einer Breite von ca. 2,5 m sicher unterstützen.

Abstützungen herstellen mit Kanthölzer, Verteilerschwellen über der vorhandenen Rohdecke,
einschließlich abschließender Rückbau.

zum Einbau einer neuen Decke über dem neuen Aufzugpodest, auf der die Dachelemente dann neu auflagern.

Überzug/Ringanker 37/60 cm, 2,60 m lang

Dachrand oberhalb Balkon
Menge: 1,000 psch

**02.00.13 Abbruch Balkongeländer Holz/Stahl**
*** Pauschalposition
Balkongeländer
incl. Stahlrahmen-Unterkonstruktion, verzinkt
Montagewinkel und Konsolen
Brüstung aus Holz-Stülpschalung und Holzabdeckung, mit Anstrich

Breite ca. 2,20 m
Höhe ca. 1,20 m
Menge: 1,000 psch

**02.00.14 Traufe ausdecken und Verblechungen entfernen**
*** Pauschalposition
Traufe oberhalb der Balkonkonstruktion ausdecken
um ca. 1,25 m
auf einer Breite ca. 2,50m.
Asubauen und Entsorgen von Betonpfannen, Lattung,
Dachrandverblechungen, Einlaufblech, Dachrinne
und Untersichtverkleidung auf einer Tiefe von ca. 1,25 m komplett.
Folienabdeckung aus Gewebeplane und Holzlatten/Kanthölzern herstellen zum Sichern des Bestands gegen eindringendes Wasser. Regenwasser provisorisch ableiten.

Breite ca. 5 m

Für Einbau eines neuen Überzuges und Decke über dem Aufzugschacht.
Menge: 1,000 psch

**02.00.15 Attika freilegen Brandwand zur Schule**
Attikaverblechungen der vorhandenen Brandwand,
Hochzüge Rückbauen, Dämmungen Attikabohle etc. oberhalb der Attika und innenseitig MIneralwolle
abbauen und entsorgen.
Die Angrenzende Dachfläche der Schule darf nicht beschädigt werden.
Einschl Abdecken mit Folie
bei Dachanschluss der Grundschule
Menge: 12,500 lfm

**02.00.16 Attika Schneiden für Auflager neue Decke**
Vorhandene Stb-Attika des Schulbaus horizontal
schneiden bis auf Auflagerhöhe der neuen Stahlbetondecke.
Wandteil um ca. 30 cm laut Plan und Angabe abbrechen.
Einschl. aller Bohr-, Schneid- und Stemmarbeiten
Wanddicke 25 cm
Stahlbeton bewehrt.
ca. 4,50 m über Gelände
Menge: 12,500 lfm

**02.00.17 Abbruch Ringanker betoniert, bewehrt**
Ringanker mit Mantelsteinen Ziegel, ausbetoniert, bewehrt
Querschnitt ca. 30/30 - 36,5/,30 cm

beidseitig trennen, einschließlich der Bewehrung
Ringanker oberhalb der Wandscheibe
Menge: 1,500 lfm

**02.00.18 Deckenrand aufrauhen für Randverbund**
Vorhandenen geschalten Deckenrand aufrauhen für Randverbund mit der Deckenergänzung.

bei Anschluss Decke über EG an Deckenergänzung
Menge: 15,000 m

**02.00.19 Wandscheibe am Bestand abbrechen**
Wandvorlage an der Außenwand abbrechen
von OK Streifenfundament bis OK Wand komplett

Ziegelaußenmauerwerk dreiseitig verputzt.

einschließlich Wandseitig bündig zur Außenkante der Außenwand  in Höhe von ca. 8,5 m schneiden

einschl Sicherungsmaßnahmen

1,20m Ausladung
Dicke 42,5 cm
Höhe ca. 8,5 m
Menge: 11,000 m²

**02.00.20 Abbruch Sturz/Unterzug Stahlbeton**
Abbruch Unterzug Stahlbeton, bewehrt
Abmessungen ca. 30/24 - 36,5/30 cm
einschließlich 2 x bündig schneiden an der Gebäudeaussenkante
einschl. aller Bohr-, Schneid- und Stemmarbeiten
Breite 2,50m
oberhalb Balkontüre
Menge: 1,000 St

**02.00.21 Abbruch Streifenfundament der Wandscheibe**
Streifenfundament Stahlbeton, bewehrt
Abmessungen ca. 0,6/1,20 m
Gebäudeseitig bündig abtrennen
Einschließlich Bohr-, Schneidarbeiten und Stemmarbeiten und Entsorgung
Länge ca. 1,3 m
Bei Wandscheibe Eingang UG
Menge: 1,500 m³

**02.00.22 Vorhandenes Streifenfundament Abstemmen**
Vorhandenes Streifenfundament an der Außenseite abstemmen um ca. 10 cm
Breite 2,60m
Höhe ca. 1,20 m
einschl. aller Bohr-, Schneid- und Stemmarbeiten
für das Setzen des neuen Aufzugssschachtes.

bei Streifenfundament Treppenhaus
Menge: 0,500 m³

**02.00.23 Auflagertaschen herstellen in Stahlbeton Decke**
Auflagertaschen für neue Stahlbetondecke stemmen
in Bestandsdecke aus Stahlbeton
Einschl. Bohr-, Schneid- und Stemmarbeiten

Abmessungen:
B/T/H: 70 cm/ 12 cm/30 cm
Menge: 3,000 St

**02.00.24 Auflagertaschen herstellen in Stahlbeton UZ**
Auflagertaschen für das Einbinden der neuen  Stahlbetonunterzüge stemmen
in Bestandsdecke oder Außenwand aus Stahlbeton
Einschl. Bohr-, Schneid- und Stemmarbeiten
Abmessungen:
B/T/H: 30 cm/ 25 cm/30 cm
Menge: 3,000 St

**02.00.25 Auflagertaschen herstellen in Mauerwerk**
Auflagertaschen für neue Stahlbetondecke stemmen
in Mauerwerkswand.
Einschl. Bohr-, Schneid- und Stemmarbeiten

Abmessungen:
B/T/H: 70 cm/ 12 cm/30 cm
Menge: 7,000 St

#### Bereich 02.01 KU Gerüstarbeiten

**02.01.1 Fassadengerüst, Lastklasse 3, W09, Aufbau**
Fassadengerüst, Arb.gerüst,LK 3,W09
 als längenorientiertes Standgerüst ohne
Bekleidung, gemäß
DIN EN 12811-1 und DIN EN 12810-1
Ausführung
Konstruktionsart: Systemgerüst mit Belag und
dreiteiligem Seitenschutz
Höhe einzurüstender Fläche: ca.6- 8 m
Standfläche: eben, teilweise schräg, normal
belastbar
Verwendungszweck:
Dachdeckerarbeiten,
Zugang: mit Leiter (LA)
Breitenklasse: W09
Lastklasse: 3
Menge: 540,000 m²

**02.01.2 Zulage für die Gerüststellung über Pultdächern**
Zulage für die Gerüststellung über Pultdächern und Satteldächern mit unterschiedlichen Höhen.
Die Pultdächer verspringen über den jeweiligen Bauteilen in der Höhe.
Höhe ca. 3,0 m - 9 m über Gelände
Pauschal für Auf- und Abbau
Menge: 80,000 m²

**02.01.3 Treppenzugang zu vorbeschriebenem Gerüst Aufbau**
Treppenturm zweiläufig, Fassadengerüst
mit Zwischenpodest gemäß DIN EN 12811-1
vorgebaut vor
Fassadengerüst, inkl. Doppelhandlauf und
Stirngeländer.
Laufbreite : mind. 0,60 m
Lastklasse : 4
Grundfläche ca. 3,00 / 5,00 m
Abrechnung m Höhe
Menge: 10,000 m

**02.01.4 Dachdeckerschutz Aufbau**
Aufbauen einer Dackdeckerschutz
mit Systemgerüstteilen an oben beschriebenem Standgerüst herstellen
einschließlich An- und
Abtransport.
Menge: 110,000 m

**02.01.5 Gerüstverbreiterung mit Konsolen 0,30 m**
Gerüstverbreiterung für Fassadengerüst Lastklasse wie Hauptposition,
Verbreiterung um 0,30 m.
bei Neuer Fassadenverkleidung
Menge: 550,000 m²

**02.01.6 Fassadengerüst Gebrauchsüberlassung 35 Wochen**
Fassadengerüst, Gebrauchsüberlassung
Fassadengerüst als Standgerüst.
Gebrauchsüberlassung : 35 Wochen
Gerüstklasse : 3
Menge: 18900,000 m²/W

**02.01.7 Treppenturm zweiläufig, Gebrauchsüberlassung**
Gerüstvorhaltung des Treppenturms am
Fassadengerüst jede weitere Woche.
Menge: 350,000 mWo

**02.01.8 Gebrauchsüberlassung Dachdeckerschutz**
Gerüstvorhaltung über die Grundeinsätze
hinaus, für jede angefangene Woche
Abrechnungsbasis EUR/lfm/Woche.
Gerüstmiete Dachdeckerschutzwand
Menge: 3850,000 mWo

**02.01.9 Gebrauchsüberlassung Gerüstverbreiterung mit Konsolen 0,30 m**
Gerüstverbreiterung für Fassadengerüst Lastklasse wie Hauptposition,
Verbreiterung um 0,30 m.
bei Neuer Fassadenverkleidung
Menge: 18900,000 m²/W

**02.01.10 Fassadengerüst LKL 3 siehe oben Abbau Abtransport**
Menge: 540,000 m²

**02.01.11 Treppenzugang siehe oben Abbau, Abtransport**
Menge: 10,000 m

**02.01.12 Dachdeckerschutz siehe oben Abbau, Abtransport**
Menge: 110,000 m

**02.01.13 Gerüstverbreiterung Abbau und Abtransport**
siehe oben
für Montage der Fassadenverkleidung
Menge: 540,000 m

**02.01.14 Gerüstunterbau, Dachaufstandsflächen, Anbringen/Entfernen**
Bautenschutzmatten und Lastverteilende Kanthölzer
für auf waagerechten Dachflächen aufzustellende Gerüste zur Gewährleistung der Lastverteilung und zum Schutz der Dachhaut vor Beschädigungen.
Leistungsumfang: Anbringen, Entfernen und entsorgen
Untergrund: Foliendach über dem Umkleidentrakt
Bauschutzmatte: Gummigranulat, 8 mm
Kanthölzer ca. 8/14 cm
einschließlich wieder abbauen und entsorgen.

Über angrenzenden Flachdächern
Tragwerk Stahlbeton mit gedämmtem Flachdachaufbau
Menge: 35,000 m²

**02.01.15 Innengerüst Wände Putzarbeiten W06 Aufbau**
Innengerüst, Arb.gerüst,LK 3,W06
 als längenorientiertes Standgerüst ohne
Bekleidung, gemäß
DIN EN 12811-1 und DIN EN 12810-1
Ausführung
Konstruktionsart: Systemgerüst mit Belag und
dreiteiligem Seitenschutz
Höhe einzurüstender Fläche: ca.7m, in Teilen 9 m
Standfläche: eben Rohboden

Verwendungszweck: Innenputzarbeiten, Malerarbeiten

Zugang: mit Leiter (LA)
Breitenklasse: W06
Lastklasse: 3

Innenräume
Menge: 270,000 m²

**02.01.16 Gerüststellung im Treppenhaus**
Zulage für Gerüststellung im Treppenhaus
bei Einläufigen Treppen und
zweiläufigen Treppenläufen mit Treppenpodesten.
vorhandene Treppenläufe massiv.
Menge: 120,000 m²

**02.01.17 Innengerüst Gebrauchsüberlassung 12 Wochen**
Fassadengerüst, Gebrauchsüberlassung
Fassadengerüst als Standgerüst.
Gebrauchsüberlassung : 6 Wochen
Gerüstklasse : 3
Menge: 2340,000 m²/W

**02.01.18 Innengerüst siehe oben Abbau Abtransport**
Menge: 270,000 m²

#### Bereich 02.02 KU Abbruch Kulturzentrum

##### Abschnitt 02.02.00 Bodenaufbauten

**02.02.00.1 Abbruch Bodenaufbauten PVC auf Estrich**
Abbrechen des Bodenaufbaus bestehend aus:

PVC Fliesen, 60/60, 3 mm
einschl Kleber, Fugenmaterial, Spachtelung, Sockelleisten, Rand- und Übergangsschienen
Zementestrich ca. 6 cm

Untergrund Stahlbetondecke
Aufbaustärke ca. 7 cm
Für nachträgliches Aufbringen eines neuen Bodenaufbaus

bei EG Kulturzentrum
Menge: 70,000 m²

**02.02.00.2 Abbruch Bodenaufbauten Kunststein 3 cm**
Abbrechen des Bodenaufbaus
aus Kunststein-Platten ca. 30/30 - 40/40cm
Dicke ca. 3,0 cm
einschließlich Setzmörtel, Fugenmaterial und Ausgleichschichten, Rand- und Übergangsschienen
Untergrund Stahlbetondecke
Aufbaustärke ca. 5 cm
Für nachträgliches Aufbringen eines neuen Bodenaufbaus

incl Sockel

bei EG Bühne Kultursaal
Menge: 32,000 m²

**02.02.00.3 Abbruch Bodenaufbau in Sanitärräumen Fliesen**
Abbrechen des Bodenaufbaus bestehend aus:

Fliesenbelag, 5 x 5 cm, und 10 x 10 cm, Dicke 6 - 8 mm, geklebt
einschl Kleber, Fugenmaterial, Spachtelung, Dichtungsbahn und Sockelleisten, Rand- und Übergangsschienen
Zementestrich ca. 6 cm

Untergrund Stahlbetondecke
Aufbaustärke ca. 7 cm
Für nachträgliches Aufbringen eines neuen Bodenaufbaus

bei EG Dusch- und WC-Räume
Menge: 45,000 m²

**02.02.00.4 Abbruch Bodenaufbauten Kunststein 3 cm**
Abbrechen des Bodenaufbaus
aus Kunststein-Platten ca. 30/30 - 40/40cm
Dicke ca. 3,0 cm
einschließlich Setzmörtel, Fugenmaterial und Ausgleichschichten, Rand- und Übergangsschienen
Untergrund Stahlbetondecke
Aufbaustärke ca. 5 cm
Für nachträgliches Aufbringen eines neuen Bodenaufbaus

bei EG Treppenhäuser und Eingangsbereiche
Menge: 102,000 m²

**02.02.00.5 Putzbündige Sockelfliesen entfernen**
Sockelfliesen Höhe ca. 8-10 cm
aus Kunststein, Dicke ca. 20 mm
Putzbündig verklebt,
einschl Fugenmaterial
in Fluren und Treppenhaus
Menge: 83,000 lfm

**02.02.00.6 Abbruch Bodenaufbau in Sanitärräumen Fliesen**
Abbrechen des Bodenaufbaus bestehend aus:

Fliesenbelag, 5 x 5 cm, und 10 x 10 cm, Dicke 6 - 8 mm, geklebt
einschl Kleber, Fugenmaterial, Spachtelung, Dichtungsbahn und Sockelleisten, Rand- und Übergangsschienen
Zementestrich ca. 4 cm

Untergrund Stahlbetondecke
Aufbaustärke ca. 6 cm
Für nachträgliches Aufbringen eines neuen Bodenaufbaus

bei UG Jugendräume WC, Bad
Menge: 12,000 m²

**02.02.00.7 Abbruch Laminat auf Altbelag**
Abbrechen des Bodenbelags bestehend aus:

Laminat, ca. 12 mm
einschl Trittschalllage Sockelleisten, Rand- und Übergangsschienen

Untergrund: Bestehender Altbelag
bei UG Kulturzentrum z.B. im Bad über Fliesenbelag
Menge: 20,000 m²

**02.02.00.8 Abbruch PVC auf Altbelag**
Abbrechen des Bodenbelags bestehend aus:

Lino, PVC etc. 5 mm
einschl Klebe, Sockelleisten, Rand- und Übergangsschienen

Untergrund: Bestehender Altbelag
bei UG Kulturzentrum
Menge: 10,000 m²

**02.02.00.9 Abbruch Bodenaufbauten PVC auf Estrich**
Abbrechen des Bodenaufbaus bestehend aus:

PVC Fliesen, Lino  60/60, 3 mm
einschl Kleber, Fugenmaterial, Spachtelung, Sockelleisten, Rand- und Übergangsschienen
Zementestrich ca. 4 cm
Trennlage
Wärmedämmung Polystyrol ca. 8 cm

Untergrund Stahlbetondecke
Aufbaustärke ca. 12,5 cm
Für nachträgliches Aufbringen eines neuen Bodenaufbaus

bei UG Jugendräume
Menge: 108,000 m²

**02.02.00.10 Abbruch Bodenaufbauten Kunststein 3 cm WIFA**
Abbrechen des Bodenaufbaus
aus Kunststein-Platten ca. 30/30 - 40/40cm
Dicke ca. 3,0 cm
einschließlich Setzmörtel, Fugenmaterial und Ausgleichschichten, Rand- und Übergangsschienen
Untergrund Stahlbetondecke
Zementestrich ca. 4 cm
Trennlage
Wärmedämmung Polystyrol ca. 4 cm
Aufbaustärke ca. 12 cm
Für nachträgliches Aufbringen eines neuen Bodenaufbaus

bei UG Windfang Hausmeisterwohnung
Menge: 4,000 m²

**02.02.00.11 Abbruch Bodenaufbauten Kunststein 3 cm TRH**
Abbrechen des Bodenaufbaus
aus Kunststein-Platten ca. 30/30 - 40/40cm
Dicke ca. 3,0 cm
einschließlich Setzmörtel, Fugenmaterial und Ausgleichschichten, Rand- und Übergangsschienen
Untergrund Stahlbetondecke

Aufbaustärke ca. 6 cm
Für nachträgliches Aufbringen eines neuen Bodenaufbaus

bei UG Treppenhaus
Menge: 28,000 m²

**02.02.00.12 Abdichtungsbahn PAK haltig**
Abdichtungsbahn bituminös, Dicke ca. 5mm
Schadstoffgehalt siehe Schadstoffgutachten
PAK haltig 34-39 mg/kg

PAK-Summenkonzentrationen
mit 34-39 mg/kg
kohlenteerhaltige Produkte, die separat rückzubauen und gesondert
ordnungsgemäß und schadlos zu entsorgen sind.
incl. Ausbauen, trennen  und Entsorgen

UG Kultursaal Jugendräume und Treppenhaus
Menge: 270,000 m²

**02.02.00.13 Putzbündige Sockelfliesen entfernen**
Sockelfliesen Höhe ca. 8-10 cm
aus Kunststein, Dicke ca. 20 mm
Putzbündig verklebt,
einschl Fugenmaterial
in Fluren und Treppenhaus
Menge: 29,000 lfm

**02.02.00.14 TRH Abbruch Sauberlauf und Mattenrahmen**
Abbruch Sauberlaufmatten und Mattenrahmen
eingelassen in Bodenbeläge aus Fliesen, Kunststeinplatten
Mattenrahmen aus verzinktem Stahlwinkel
Matten aus Gummi, Nadenflilz, Kokos etc.

Größe ca. 1m x 1,8 m
Menge: 4,000 St

##### Abschnitt 02.02.01 Abbrucharbeiten

**02.02.01.1 Abbruch Vorhänge und Vorhangschienen**
Vorhänge aus unterschiedlichen textilen Materialien
Behang Höhe ca. 2,40m bis 3,3 m

Vorhangschienen, ein- und mehrläufig,
Kunststoff, Aluminium, incl. Holzblenden
incl.  Montagematerial, Aschlüsse etc.

Abrechnung nach Laufmeter der Schienen
Bei Bühnenvorhang und Fenster
Menge: 35,000 lfm

**02.02.01.2 Abbruch Verkleidung Kabeltrassen Holz**
Zweiseitige Verkleidung von Kabeltrassen oder Vorhangschienen
aus Holzwerkstoffplatten, lackiert, furniert, etc.
einschließlich Unterkonstruktion und Befestigungsmaterial
B/H ca. 18 cm / 18 cm
im Kultursaal
Menge: 50,000 lfm

**02.02.01.3 Abbruch Unterhängdecke Holzwerkstoff, furniert, Vlies EG**
Abbruch Unterhängdecke aus furnierten Spanplatten mit offenen Fugen
Akustikvlies vollfächig
einschließlich Metallunterkonstruktion
Befestigungsmaterial
einschließlich Randausbildungen.
Abhängehöhe ab Rohdecke ca. 24 cm,
teilweise 65 cm
über die gesamte Decke.
in Räumen EG, Flurzonen, Kultursaal
Menge: 104,000 m²

**02.02.01.4 Abbruch Innentüre, incl Stahlzarge**
Innentüre mit Türblatt aus Holzwerkstoffen, beschichtet komplett einschließlich Stahlzarge und Beschlägen und Befestigungsmitteln abbrechen und entsorgen.
Abmessungen ca. 0,885m x 2,135m bis 1,135m x 2.135m
Menge: 11,000 St

**02.02.01.5 Abbruch Innenwandverkleidung Bretterschalung**
Einlagige Nut-und Feder Verkleidung, Holz, lackiert
auf Lattenunterkonstruktion, geklammert, geschraubt.

EG Kultursaal Bühne
Menge: 27,000 m²

**02.02.01.6 Ausbauen MIneralfaserdämmung in Wandverkleidungen KMF**
MIneralfaserdämmung in Wandverkleidungen, diese müssen zunächst demontiert werden.
Dicke ca. 60 mm
Ausbauen von alter MIneralfaserdämmung KMF> 50% WHO-Fasern
Ausbau, Handhabung, Verpackung, Entsorgung etc. gemäß
TRGS 521
Trennung und staubdichte Verpackung gemäß Anforderung TRGS 521 und der Deponie
Einstufung als Sondermüll
Dämmstoffe 170603,
Einhaltung und Teilnahme am elektronischen Abfallnachweisverfahren, eANV-Erste

Enstsorgungskosten lt gesonderter Pos.
Wandhöhe ca.  2,60 m bis 4,5 m
Menge: 27,000 m²

**02.02.01.7 Abbruch Innenfensterbänke Kunststein**
Kunststeinfensterbänke Dicke ca. 4-5 cm
Tiefe ca. 30 cm mit raumseitigem Überstand
mit Leibungsseitiger Aufkantung, putzbündig
Bei allen Fenstern mit Brüstung.
Menge: 26,600 lfm

**02.02.01.8 Abbruch Fenster EG Kultursaal**
Holzfenster lackiert, einflg.
 komplett, einschl. Verglasung und Beschlägen
Abmessungen ca. 1,50 m x 1,75 m
einschl Blechfensterbank, Alu/beschichtet
Menge: 4,000 St

**02.02.01.9 Abbruch Fensterelement EG Nebenraum Kultursaal**
Holzfenster, Holz-Aluminiumfenster lackiert,
6-teilig mit 2 Öffnungsflügeln, 4 Fixverglasungen
 komplett, einschl. Verglasung und Beschlägen
Abmessungen ca. 2,50 m x 3,40 m
oberseitig mit schrägem Abschluss
einschl Blechfensterbank, Alu/beschichtet
Menge: 1,000 St

**02.02.01.10 Abbruch Fenster EG WC**
Holzfenster lackiert, einflg.
 komplett, einschl. Verglasung und Beschlägen
Abmessungen ca. 0,8 m x 0,8 m
einschl Blechfensterbank, Alu/beschichtet
Menge: 1,000 St

**02.02.01.11 EG Abbruch 2-flgTürelement EG bei Balkon Treppenhaus**
Türelement Aluminium, 2-flg.mit Oberlicht
 komplett, einschl. Verglasung und Beschlägen
Abmessungen ca. 2,1 m x 2,60 m
einschl Schwelle, Alu/beschichtet
Menge: 1,000 St

**02.02.01.12 Abbruch 2-flgTürelement EG Nebeneingang**
Türelement Aluminium, 2-flg.mit Oberlicht
 komplett, einschl. Verglasung und Beschlägen, Türstopper
Abmessungen ca. 2,1 m x 2,60 m
einschl Schwelle, Alu/beschichtet
Menge: 1,000 St

**02.02.01.13 Abbruch 2-flgTürelement EG Treppenhaus**
Türelement Aluminium, 2-flg.
 komplett, einschl. Verglasung und Beschlägen
Abmessungen ca. 2 m x 2,10 m
einschl Schwelle, Alu/beschichtet
Menge: 1,000 St

**02.02.01.14 Abbruch Rahmen von 2-flgWindfangelement**
Stahl/Alu-Profil dreiseitig und Schwelle
ohne Türflügel
demontieren und entsorgen.
Menge: 1,000 St

**02.02.01.15 Abbruch Fenster Treppenhaus**
*** Pauschalposition
Holzfenster lackiert, 4-teilig
 komplett, einschl. Verglasung und Beschläge
Abmessungen ca. 2,9 m x 0,70 m
einschl Blechfensterbank, Alu/beschichtet
Menge: 1,000 psch

**02.02.01.16 Abbruch Wandvorlagen an Außenwänden**
Statisch nicht relevante Überstände an Außenecken, vertikal über die gesamte Gebäudehöhe zurückschneiden.
Aus Ziegelmauerwerk, 36,5 cm, beidseitig verputzt.

Breite der Wandvorlagen ca. 42 cm.
Überstand: ca. 15 cm
auf gesamter Höhe vertikal fluchtgerecht mit der Außenwand zurückschneiden und abbrechen.
Menge: 40,000 lfm

**02.02.01.17 Brüstung abbrechen bei vorhandenem Fenster EG Kultursaal**
Brüstungsmauerwerk bei vorhandenem Fenster abbrechen
zum nachträglichen Einau von Fenstertüren.
Breite des Bestands aufnehmen.
Abbruch bis auf Rohdecke des Bestandes
einschließlich beidseitig Schneiden.
Vorhandene Außenwand: Ziegelmauerwerk 36,5cm, beidseitig verputzt
Breite ca. 1,50 m
Brüstungshöhe ca. 1,0m
Menge: 4,000 St

*Hinweis: Hauptfoyer und Treppenhaus mit WC zu Kultursaal*

**02.02.01.18 Abbruch Unterhängdecke Holzbretter lasiert, Vlies EG**
Abbruch Unterhängdecke aus lasierten Brettern, mit offenen Fugen
Akustikvlies vollfächig
einschließlich Metallunterkonstruktion
Befestigungsmaterial
einschließlich Randausbildungen.
Abhängehöhe ab Rohdecke ca. 24 cm,
teilweise 65 cm
über die gesamte Decke.
in Räumen EG, Umkleiden - und Sanitärbereich
Menge: 55,000 m²

**02.02.01.19 Abbruch Unterhängdecke Holzwerkstoff, furniert, Vlies EG**
Abbruch Unterhängdecke aus furnierten Spanplatten mit offenen Fugen
Akustikvlies vollfächig
einschließlich Metallunterkonstruktion
Befestigungsmaterial
einschließlich Randausbildungen.
Abhängehöhe ab Rohdecke ca. 24 cm,
teilweise 65 cm
über die gesamte Decke.
in Räumen EG, Flurzonen, Kultursaal
Menge: 102,000 m²

**02.02.01.20 Dachluke einschließlich Zarge**
Abbruch Dachluke mit Scherentreppe
einschließlich Zargen Beschläge etc.
Abmessungen ca.80cm x 180 m

bei Aufgang in den Dachraum
Menge: 1,000 St

**02.02.01.21 Abbruch Pinwände etc.**
Platten, Tafeln, Pinwände etc.  einschließlich Befestigungen
Menge: 8,000 m²

**02.02.01.22 Abbruch Wandfliesen geklebt**
Wandfliesen, geklebt auf Innenputz oder Trockenbauplatten
bis auf Höhe von ca. 2,30m
großflächig in Sanitärräumen,
auf Fensterbänken und Vorsatzschalen.
einschließlich Kleinflächen z.B.  Fliesenspiegel in Küchen,
komplett, einschließlich Kleber, und Spachtelungen, Fugen, Anschlüsse, Schienen

EG Sanitärräume zu Kultursaal
Menge: 163,000 m²

**02.02.01.23 EG Abbruch Innenwand nichttragend Mauerwerk 12,5 Ziegel**
nicht tragendes Mauerwerk 11,5 bis ca. 15 cm dick
aus Ziegel, KS,
beidseitig Innenputz

Bei Grundrissänderungen z.B. Entkernung Sanitärbereich
Menge: 50,000 m²

**02.02.01.24 Abbruch Vormauerung Sanitär**
Halbhohe oder Raumhohe Vormauerungen für Sanitärinstallationen komplett abbrechen
aus Mauerziegel, Kalksandstein, verputzt
incl. aller Befestigungsanker
Tiefe ca. 20-26 cm
Menge: 26,000 m²

**02.02.01.25 Abbruch Treppenbelag Zugang Umkleiden**
*** Pauschalposition
Abbrechen des Treppenbelags
aus Kunststein-Formteilen über Tritt- und Setzstufen
mit eingelassen Anti-Rutsch-Profilen aus Kunststoff
Dicke ca. 4 cm
einschließlich Setzmörtel und Ausgleichschichten, Fugenmaterial, Rand- und Übergangsschienen
Untergrund Stahlbeton-Treppenlauf
bei Treppenlauf mit 3 Steigungen 17/30
Treppenbreite ca. 2,45 m
bei Zugang Umkleiden
Menge: 1,000 psch

**02.02.01.26 Abbruch Treppenbelag EG-UG**
*** Pauschalposition
Abbrechen des Treppenbelags
aus Kunststein-Formteilen über Tritt- und Setzstufen
mit eingelassen Anti-Rutsch-Profilen aus Kunststoff
Dicke ca. 4 cm
einschließlich Setzmörtel und Ausgleichschichten, Fugenmaterial, Rand- und Übergangsschienen
Untergrund Stahlbeton-Treppenlauf
1 Treppenlauf mit 9 Steigung 17/30 Treppenbreite ca. 1,50 m
1 Treppenlauf mit 8 Steigung 17/30 Treppenbreite ca. 1,70 m
1 Treppenpodest 3,10 m x 1,55 m

bei EG zu UG
Menge: 1,000 psch

**02.02.01.27 Abbruch Treppengeländer**
Stahlkonstruktion, lackiert,
Parallele vertikale Einzelstäbe im Bodenaufbau eingebohrt
mit Holzhandlauf Hartholz H ca. 16 cm, lackiert,
am Treppenlauf 2. Handlauf
einschl. Befestigungen und Kunststoffmanschetten
Höhe ca. 1,1m
Bei Treppenlauf und Brüstung
Menge: 9,000 lfm

**02.02.01.28 Abbruch Handlauf**
Holzhandlauf Hartholz H ca. 16 cm, lackiert,
an Treppenhauswand mit gekröpften Stahlhaltern montiert
einschl. Befestigungen
bei Treppenläufen
Menge: 18,000 lfm

**02.02.01.29 Abbruch Treppenbelag Zugang Halle**
*** Pauschalposition
Abbrechen des Treppenbelags
aus Kunststein-Formteilen über Tritt- und Setzstufen
mit eingelassen Anti-Rutsch-Profilen aus Kunststoff
Dicke ca. 4 cm
einschließlich Setzmörtel und Ausgleichschichten, Fugenmaterial, Rand- und Übergangsschienen
Untergrund Stahlbeton-Treppenlauf
bei Treppenlauf mit 3 Steigungen 17/30
Treppenbreite ca. 1,8 m
bei Eingangshalle
Menge: 1,000 psch

**02.02.01.30 Abbruch Stufen und VerkleinernTreppenpodest Zugang Halle**
*** Pauschalposition
3 Stück Stufen, Breite 1,80 m aus Stahlbeton einschließlich Unterbau abbrechen.
Verkleinern des Stahlbeton-Podests im Zugang der Eingangshalle zur Turnhalle um 30 cm.

Podesthöhe ca. 60 cm
Breite ca. 1,80 m,
Podest gerade, lotrecht beschneiden Parallel zur Innenwand.
Einschließlich Schneid- und Bohrarbeiten und Abstützungsarbeiten.
Menge: 1,000 psch

**02.02.01.31 Neue Stufen bei Zugang Halle**
*** Pauschalposition
Neue Stufen herstellen seitlich des Podestes
Anschluss schräg herstellen zur Innenwand.
Wandseitig gerader Abschluss.
3 Stück Stufen betonieren auf bestehende Bodenplatte, Steigung ca. 17/30 cm
Breite der Stufen: ca. 1,80 m

einschließlich Schalarbeiten.
für nachträglichen Belag mit Feinsteinzeug
Menge: 1,000 psch

**02.02.01.32 Podest Erweitern bei Zugang Halle**
*** Pauschalposition
Podest an der Seite der abgebrochenen Stufen mit neuer Seitenwand unterfangen.
Stahlbetonwand Dicke ca. 20 cm, neu auf die bestehende Bodenplatte aufbetonieren. Einschl verlorene Schalung auf der Innenseite herstellen.
Außen mit glatter Schalung für nachträglichen Putzauftrag.
Breite/Höhe ca. 1,80 m / 0,60 m

Podest ergänzen Höhengleich mit bestehendem Podest, trapezförmig.
einschließlich Unterbauen mit Leichtziegel als Höhenausgleich.

Bei Foyer Zugang zur Turhalle
Menge: 1,000 psch

*Hinweis: UG Treppenhaus und Jugendräume zu Kultursaal*

**02.02.01.33 Abbruch 2-flgTürelement UG Treppenhaus**
Türelement Aluminium, 2-flg.mit Oberlicht
 komplett, einschl. Verglasung und Beschlägen
Abmessungen ca. 2 m x 2,60 m
einschl Schwelle, Alu/beschichtet
Menge: 1,000 St

**02.02.01.34 Abbruch Sektionaltor UG Jugendräume**
Sektionaltor, Stahlrahmen, Aluminium,
 komplett, einschl. Schienen, Antrieb, etc.
Abmessungen ca. 2,4 m x 2,10m
einschl Schwelle, Alu/beschichtet
Menge: 1,000 St

**02.02.01.35 Ausbau Einbauschränke**
Einbauschränke, Tiefe 50-60 cm
aus verschiedenen Holzwerkstoffen
Höhe ca. 2,40 - 2,50 m
Ausbauen und Entsorgen
Abrechnung nach Laufmeter

UG Nachmittagsbetreuung
Menge: 12,000 lfm

**02.02.01.36 Abbruch Vorhänge und Vorhangschienen**
Vorhänge aus unterschiedlichen textilen Materialien
Behang Höhe ca. 2,40m bis 3,3 m

Vorhangschienen, ein- und mehrläufig,
Kunststoff, Aluminium, incl. Holzblenden
incl.  Montagematerial, Aschlüsse etc.

Abrechnung nach Laufmeter der Schienen
UG Fenster
Menge: 20,000 lfm

**02.02.01.37 UG JU Abbruch Unterhängdecke Holz N+F**
Abbruch Unterhängdecke aus lasierten Nut- und Federbrettern
einschließlich Metallunterkonstruktion
Befestigungsmaterial
einschließlich Randausbildungen.
Abhängehöhe ab Rohdecke ca. 24 cm,
über die gesamte Decke.
in Räumen UG, ehemalige Hausmeisterwohnung
Menge: 49,000 m²

**02.02.01.38 Abbruch Innentüre, incl Stahlzarge**
Türblatt Holz, Röhrenspan, beschichtet etc.
incl Zarge aus Holz, Stahl
eischließlich Bänder, Dichtungen etc.
Abmessungen 88,5 cm x 200 m
bis ca. 126 cm x 213,5 cm
Menge: 12,000 St

**02.02.01.39 Abbruch Innentüre, incl Stahlzarge, Glasfüllung**
Türblatt Holz, Röhrenspan, beschichtet etc. mit Glasfüllung
incl Zarge aus Holz, Stahl
eischließlich Bänder, Dichtungen etc.
Abmessungen 88,5 cm x 200 m
bis ca. 126 cm x 213,5 cm
Menge: 2,000 St

**02.02.01.40 Abbruch T30 Türe TRH UG**
Stahltüre lackiert,
mit Eckzarge,
T30 Türe

Zugang Technikräume
Menge: 2,000 St

**02.02.01.41 Abbruch WC-Trennwände 2 Kabinen**
*** Pauschalposition
Abbruch Wc-Trennwände komplett
2 Kabinen, einschl
Trennwand, Türen, Beschläge Befestigungen
aus Spanplatten, beschichtet,
Ränder, Kanten und Türen mit Aluminiumprofilen eingefasst.
Aluminiumfüße
Menge: 1,000 psch

**02.02.01.42 Abbruch Wandfliesen geklebt**
Wandfliesen, geklebt auf Innenputz oder Trockenbauplatten
bis auf Höhe von ca. 2,30m
großflächig in Sanitärräumen,
auf Fensterbänken und Vorsatzschalen.
einschließlich Kleinflächen z.B.  Fliesenspiegel in Küchen,
komplett, einschließlich Kleber, und Spachtelungen, Fugen, Anschlüsse, Schienen
Menge: 35,000 m²

**02.02.01.43 Abbruch Innenwand nichttragend Mauerwerk 12,5**
nicht tragendes Mauerwerk 11,5 bis ca. 15 cm dick
aus Ziegel, KS, Gasbeton,
beidseitig Innenputz
in allen Geschoßen
Menge: 72,000 m²

**02.02.01.44 Abbruch Innenwand nichttragend Holz**
Raumhohe Abtrennung aus ungedämmter Holzwand,
bestehend aus Kanthölzern und einlagiger geschlossener unbehandelter Bretterschalung,
einschl. Schiebetüre aus OSB Platten
einschl Beschläge und aller Befestigungsmittel
Höhe ca. 3,0 m
Menge: 48,000 m²

**02.02.01.45 Abbruch Innentüre, Raumhoch 2-flg. Oberlicht, Seitenteil Lager**
Innentüre 2-flg., Holz
Element raumhoch
mit Seitenteil, verglast
mit Oberlicht, verglast
B/H: ca. 2,15 m x 3,0 m
bei Lagerraum
Menge: 1,000 St

**02.02.01.46 Abbruch Raumteiler Holz-Glas**
Raumteiler-Element raumhoch
mit Holzrahmen, lackiert
Brüstungsfüllung aus Sperrholzplatte, darüber Fixverglasung aus Drahtglas
einschließlich Befestigungmittel
Gesamtabmessung B/H: ca. 1,4 m x 2,6 m
bei Windfang ehemalige Hausmeisterwohnung
Menge: 1,000 St

**02.02.01.47 Abbruch Mauerwerk 24cm Jugendräume**
Tragende Wand aus Ziegel- Mauerwerk 24 cm dick
Raumhöhe bis UK Decke ca. 2,6 m
beidseitig Innenputz
abbrechen

beidseitig der Wand Unterstützen der Decken mit geeigneten Stützen und Balken
Unterstützung nach Einbau des Stahlträgers wieder entfernen
Stahlträger in gesonderter Position

im UG, Jugendräume
Menge: 12,000 m²

**02.02.01.48 Abbruch Vorsatzschale GKB**
Halbhoch oder Raumhohe Vorsatzschalen für Sanitärinstallationen komplett abbrechen incl.
aller Metallunterkonstruktionen, Befestigungsmittel, Beplankungen
Tiefe ca. 20-26 cm
Menge: 26,000 m²

**02.02.01.49 Abbruch Verkofferung GKB**
Verkofferungen von Sanitärinstallationen komplett abbrechen incl.
aller Metallunterkonstruktionen, Befestigungsmittel, Beplankungen,
zweiseitig
Breite ca. 30 cm
Tiefe ca. 20-26 cm
Menge: 12,000 m

**02.02.01.50 Abbruch Vormauerung Sanitär**
Halbhohe oder Raumhohe Vormauerungen für Sanitärinstallationen komplett abbrechen
aus Mauerziegel, Kalksandstein,
incl. aller Befestigungsanker
Tiefe ca. 20-26 cm
Menge: 18,000 m²

**02.02.01.51 UG Toröffnung neu herstellen in Außenwand 36 cm- Jugendräume**
Größere Toröffnung in bestehender verputzter Ziegelaußenwand herstellen bei vorhandenem Tor

Wanddicke ca.  36,5  cm,
einschließlich beidseitigem Putz.

- Putzbereich einschneiden und abschlagen
- Abstützung für über dem Sturz befindliches Mauerwerk einbauen und nach erfolgter Reparatur entfernen
- alten Stuz abbrechen und entsorgen
- Öffnung auf die vorgesehene Sturzauflagerhöhe ausbrechen und verbreitern
- Flächen von Mörtel und losen Bestandteilen säubern
- Auflager mit Ziegeln ausreichender Druckfestigkeit mit Mörtel herstellen, einschl. Verzahnung mit vorhandenem Mauerwerk
- Sturz gesondert
- Schlitz zwischen dem Sturzträger zum aufgehenden Mauerwerk übermauern und verkeilen
- Einschl. Bauschutt entsorgen und Schneid und Stemmarbeiten
Mörtelgruppe: NM II

Öffnungsmaß alt B x H ca. :2,3 m x 1,9 m
Öffnungsmaß neu B x H ca. : 2,3 m x 2,40 m

UG Jugendräume
Menge: 1,000 Stüc

**02.02.01.52 Abfangung bei Abbruch Außenwand HEA 120 Jugendräume**
Abfangung Außenwand
Öffnungsbreite ca. 2,30 m,
Stahlträger Abschnittsweise einbauen 2 x HEA 120 in Mörtelbett setzen mit Stahlkeilen.
Profilstahl S 235, Korrosionsschutz nach Erfordernis
5 x mit Schrauben M 20 untereinander Verbunden
für Wanddicke ca.  40 cm,

Auflager Ausmauern und mit Quellmörtel Verbund zu aufliegendem Mauerwerk herstellen.
eischließlich Unterstützen.

Neues Tor zu Jugendräumen UG
Menge: 1,000 St

**02.02.01.53 Stahlträger Ausmauern und Verputzen F30 IW**
2 x Stahlträger Höhe 200-220mm
mit kleinformatigem Ziegel ausmauern und
mit geeignetem Putz Verputzen Dicke 2,5cm mit Armierung.
bei Innenwand, Wandbreite 36,5cm
Anforderung Brandschutz F30
DIN 4102 - Teil 4
einschließlich beidseitig Kantenprofile setzen.
Putzaußenkanten  bündig mit angrenzenden Flächen.
Abrechung in Laufmetern Sturz
Menge: 2,500 m

**02.02.01.54 KU Türöffnung neu herstellen in Stahlbetonwand 30cm**
Öffnung herstellen in Innenwand aus Stahlbeton,
Dicke 30 cm

- Öffnung auf die vorgesehene Größe ausbrechen

- Einschl. Bauschutt entsorgen und Schneid- und Stemmarbeiten
Mörtelgruppe: NM II

Öffnungsmaß B x H ca. :1,01 m x 2,135 m

UG  Für nachträglichen Türeinbau Innenwand
Menge: 2,000 Stüc

**02.02.01.55 KU Türöffnung neu herstellen in Stahlbetonwand 40cm**
Öffnung herstellen in Innenwand aus Stahlbeton,
Dicke 40 cm

- Öffnung auf die vorgesehene Größe ausbrechen

- Einschl. Bauschutt entsorgen und Schneid- und Stemmarbeiten
Mörtelgruppe: NM II

Öffnungsmaß B x H ca. :1,01 m x 2,135 m

UG  Für nachträglichen Türeinbau Innenwand
Menge: 2,000 Stüc

**02.02.01.56 KU Türöffnung neu herstellen in Stahlbetonwand 40cm 2flg**
Öffnung herstellen in Innenwand aus Stahlbeton,
Dicke 40 cm

- Öffnung auf die vorgesehene Größe ausbrechen

- Einschl. Bauschutt entsorgen
Mörtelgruppe: NM II
beidseitig ca. 15 cm Auflager herstellen für Einbau eines Sturzes

Ziegelsturz einbauen

einschließlich Bohr- und Schneidarbeiten im Stahlbeton
einschl Abstützen,

Öffnungsmaß B x H ca. : 2,01 m x 2,135 m

UG  Für nachträglichen Türeinbau Innenwand
Menge: 2,000 Stüc

**02.02.01.57 KU Türöffnung neu in Innenwand 24 1,01/2,135**
Türöffnung in bestehender verputzter Ziegelinnennwand herstellen

Wanddicke ca.  24 cm,
einschließlich beidseitigem Putz.

- Putzbereich einschneiden und abschlagen
- Abstützung für über dem Sturz befindliches Mauerwerk einbauen und nach erfolgter Reparatur entfernen
- Öffnung auf die vorgesehene Sturzauflagerhöhe ausbrechen und verbreitern
- Flächen von Mörtel und losen Bestandteilen säubern
- Auflager mit Ziegeln ausreichender Druckfestigkeit mit Mörtel herstellen, einschl. Verzahnung mit vorhandenem Mauerwerk
- Ziegelfertigteilsturz einbauen
- Schlitz zwischen dem Sturzträger zum aufgehenden Mauerwerk übermauern und verkeilen
- Einschl. Bauschutt entsorgen und Schneid und Stemmarbeiten
Mörtelgruppe: NM II

Öffnungsmaß B x H ca. :1,01 m x 2,135 m

EG UG  Für nachträglichen Türeinbau Innenwand
Menge: 6,000 St

**02.02.01.58 KU Türöffnung neu in Innenwand 11,5 1,01/2,135**
Türöffnung in bestehender verputzter Ziegelinnennwand herstellen

Wanddicke ca.  11,5 cm,
einschließlich beidseitigem Putz.

- Putzbereich einschneiden und abschlagen
- Abstützung für über dem Sturz befindliches Mauerwerk einbauen und nach erfolgter Reparatur entfernen
- Öffnung auf die vorgesehene Sturzauflagerhöhe ausbrechen und verbreitern
- Flächen von Mörtel und losen Bestandteilen säubern
- Auflager mit Ziegeln ausreichender Druckfestigkeit mit Mörtel herstellen, einschl. Verzahnung mit vorhandenem Mauerwerk
- Ziegelfertigteilsturz einbauen
- Schlitz zwischen dem Sturzträger zum aufgehenden Mauerwerk übermauern und verkeilen
- Einschl. Bauschutt entsorgen und Schneid und Stemmarbeiten
Mörtelgruppe: NM II

Öffnungsmaß B x H ca. :1,01 m x 2,135 m

EG UG  Für nachträglichen Türeinbau Innenwand
Menge: 3,000 St

**02.02.01.59 KU Vorhandene Türöffnung vergrößern, Abbruch Sturz in MW 11,5**
Größere Türöffnung in bestehender verputzter Ziegelinnennwand herstellen bei vorhandener Türe

Wanddicke ca.  11,5  cm,
einschließlich beidseitigem Putz.

- Putzbereich einschneiden und abschlagen
- Abstützung für über dem Sturz befindliches Mauerwerk einbauen und nach erfolgter Reparatur entfernen
- alten Stuz abbrechen und entsorgen
- Öffnung auf die vorgesehene Sturzauflagerhöhe ausbrechen und verbreitern
- Flächen von Mörtel und losen Bestandteilen säubern
- Auflager mit Ziegeln ausreichender Druckfestigkeit mit Mörtel herstellen, einschl. Verzahnung mit vorhandenem Mauerwerk
- Ziegelfertigteilsturz einbauen
- Schlitz zwischen dem Sturzträger zum aufgehenden Mauerwerk übermauern und verkeilen
- Einschl. Bauschutt entsorgen und Schneid und Stemmarbeiten
Mörtelgruppe: NM II

Öffnungsmaß alt B x H ca. :0,95 m x 1,9 m
Öffnungsmaß neu B x H ca. :1,135 m x 2,26 m

in allen Geschoßen
Menge: 4,000 Stüc

**02.02.01.60 KU Vorhandene Türöffnung vergrößern, Abbruch Sturz in MW 24**
Größere Türöffnung in bestehender verputzter Ziegelinnennwand herstellen bei vorhandener Türe

Wanddicke ca.  24  cm,
einschließlich beidseitigem Putz.

- Putzbereich einschneiden und abschlagen
- Abstützung für über dem Sturz befindliches Mauerwerk einbauen und nach erfolgter Reparatur entfernen
- alten Stuz abbrechen und entsorgen
- Öffnung auf die vorgesehene Sturzauflagerhöhe ausbrechen und verbreitern
- Flächen von Mörtel und losen Bestandteilen säubern
- Auflager mit Ziegeln ausreichender Druckfestigkeit mit Mörtel herstellen, einschl. Verzahnung mit vorhandenem Mauerwerk
- Ziegelfertigteilsturz einbauen
- Schlitz zwischen dem Sturzträger zum aufgehenden Mauerwerk übermauern und verkeilen
- Einschl. Bauschutt entsorgen und Schneid und Stemmarbeiten
Mörtelgruppe: NM II

Öffnungsmaß alt B x H ca. :0,95 m x 1,9 m
Öffnungsmaß neu B x H ca. :1,135 m x 2,26 m

in allen Geschoßen
Menge: 9,000 St

**02.02.01.61 KU Vorhandene Türöffnung vergrößern, Abbruch Sturz in StB 24**
Größere Türöffnung in bestehender verputzter Ziegelinnennwand herstellen bei vorhandener Türe

Wanddicke ca.  24  cm,
einschließlich beidseitigem Putz.

- Putzbereich einschneiden und abschlagen
- Abstützung für über dem Sturz befindliches Mauerwerk einbauen und nach erfolgter Reparatur entfernen
- alten Stuz abbrechen und entsorgen
- Öffnung auf die vorgesehene Sturzauflagerhöhe ausbrechen und verbreitern
- Flächen von Mörtel und losen Bestandteilen säubern
- Auflager mit Ziegeln ausreichender Druckfestigkeit mit Mörtel herstellen, einschl. Verzahnung mit vorhandenem Mauerwerk
- Ziegelfertigteilsturz einbauen
- Schlitz zwischen dem Sturzträger zum aufgehenden Mauerwerk übermauern und verkeilen
- Einschl. Bauschutt entsorgen und Schneid und Stemmarbeiten
Mörtelgruppe: NM II

Öffnungsmaß alt B x H ca. :2,0 m x 1,9 m
Öffnungsmaß neu B x H ca. :2,0 m x 2,26 m

in allen Geschoßen
Menge: 2,000 Stüc

*Hinweis: KU Abbruch Fassadenverkleidung*

**02.02.01.62 Abbruch Rollo Hausmeisterwohnung**
Vorhandenen Rollo aus Rollokasten ausbauen
komplett, einschließlich Gurt, Gurtwickler,
Revideckel, Führungsschienen etc.

Rollokasten ausdämmen mit Mineralwolle.
Reviöffnung schließen mit zementgebundenen Holzwolle-Putzträgerplatte
Dicke ca. 20 mm
über komplette Sturzbreite und -Tiefe
bei Hausmeisterwohnung UG
Menge: 5,500 lfm

**02.02.01.63 Briefkasten**
Edelstahlbriefkasten demontieren
einschl. Befestigungsmaterial
Menge: 1,000 St

**02.02.01.64 Abbruch Vordachkonstruktion Hausmeisterwohnung**
Glasdach aus Stahlkonstruktion verzinkt, lackiert verglast ESG/VSG
an Fassade befestigt,
einschl. 2 Stützen
einschließlich Uk, Stützen und Befestigungsmittel
Abmessungen ca. 2,50 m x 1,8 m
H ca. 2,20 m - 3,0 m
Menge: 1,000 St

**02.02.01.65 Abbruch Holz-Fassadenverkleidung**
Horizontale Stülpschalungen an der Außenwand
aus Holzbrettern, lackiert
auf ein/zweilagiger Holz-Lattenunterkonstruktion.
komplett einschl Verbindungsmittel

Ausbau Schadstoffhaltiger Dämmung gesondert

Dicke der Verkleidung ca. 12 cm.

Bei Außenwänden überwiegend als großflächige Verkleidungen teilweise Kleinflächen z..B im Sturzbereich

Fassadenhöhe ca.  4,0 m bis 11,0 m
Menge: 85,000 m²

**02.02.01.66 Ausbauen MIneralfaserdämmung in Außenwandverkleidungen**
MIneralfaserdämmung in Wandverkleidungen, diese müssen zunächst demontiert werden.
Dicke ca. 60 mm
Ausbauen von alter MIneralfaserdämmung KMF> 50% WHO-Fasern
Ausbau, Handhabung, Verpackung, Entsorgung etc. gemäß
TRGS 521
Trennung und staubdichte Verpackung gemäß Anforderung TRGS 521 und der Deponie
Einstufung als Sondermüll
Dämmstoffe 170603,
Einhaltung und Teilnahme am elektronischen Abfallnachweisverfahren, eANV-Erste

Enstsorgungskosten lt gesonderter Pos.
Fassadenhöhe ca.  4,0 m bis 11,0 m
Menge: 85,000 m²

**02.02.01.67 Entsorgung KMF**
Enstorgung von Mineralfaserdämmungen KMF>50% WHO-Fasern

Ausbau, Handhabung, Verpackung, Entsorgung etc. gemäß
TRGS 521
Trennung und staubdichte Verpackung gemäß Anforderung TRGS 521 und der Deponie
Einstufung als Sondermüll
Dämmstoffe 170603,
Einhaltung und Teilnahme am elektronischen Abfallnachweisverfahren, eANV-Erste

Entsorgungsnachweise sind gem Vorschriften zu führen und zur Abrechnung vorzulegen.
Menge: 340,000 kg

**02.02.01.68 Abbruch Leibungs- und Anschlussbleche**
Anschlussbleche seitlich von Leibungen und Wänden
aus verzinktem, lackiertem Blech
Ausladung ca. 13-16 cm
Demontieren und entsorgen.
Bei Leibungen und Wandanschlüssen, Oberen Abschlüssen
Menge: 65,000 lfm

#### Bereich 02.04 KU Maurerarbeiten

**02.04.1 MAURER EG Kultursaal und Jugendräume UG**
Menge: 0,000

**02.04.2 Trennschicht, D=24 cm bis 50cm**
Geeignete Abdichtungslage im Mauerwerk, Dicke 24cm bis 50 cm
Dicke ca. 5 mm.
Befestigen beim Aufmauern.
in Ausgleichsschicht aus,
MG III
Einbauen in der Fuge zwischen
Rohdecke und 1. Mauerschicht.
Menge: 38,000 m

**02.04.3 EG Innenmauerwerk HLz 12/1,2, MG II a, IW, d=11,5 WC Räume**
Hochlochziegel-Mauerwerk der Innenwand.
Steinart : HLz 12/1,2
Mörtelgruppe : II a
Wanddicke : 11,5 cm
incl. Anschluss der Wand an Bestandswände mit geeigneten Mauerankern herstellen.
für nachträglichen Putzauftrag
Anforderung Brandschutz nach DIN 4102-4 F90 feuerbeständig
bei WC EG
einschl. Wand bis UK Dachelemente Pultdach anschließen
Menge: 32,000 m2

**02.04.4 EG Türöffnung in Mauerwerk**
Türöffnung in Mauerwerk
Herstellen von Öffnungen beim Aufmauern
in Mauerwerk als Türöffnung
bis 1,50 x 2,30 m
Wanddicke 11,5 bis 17,5cm
Menge: 2,000 Stk

**02.04.5 Wandanschluss, Deckenrippen ausmauern, 11,5 cm**
Oberen Wandanschluss Herstellen an Dachkonstruktion
 incl. flächenbündigem Abgleichen der letzten Lage an die Dachschräge und seitlich Anarbeiten an die Rippen der Dachelemente.
Rippenbreite oben 20 cm
Rippenbreite unten 17,5 cm

Höhe des Zwischenraumes: ca. 24 cm

Auf Hauptträger aus Stahlbeton.
in Höhe der Kehlen
Arbeitshöhe ca. 7,40 m

Anforderung der Wandkonstruktion: feuerhemmend in Verbindung mit beidseitigem, raumseitigem Putzauftrag

Bezeichnung: Planziegel (HLz) DIN EN 771-1, DIN 20000-401
oder Gasbetonsteine,
mit geeignetem Mörtel
Dicke Wand: 11,5 cm
für nachträglichen einseitigen Putzauftrag

Zwischen den Rippen der P-Platten der Dachkonstruktion.
Menge: 5,000 m

**02.04.6 EG Außenmauerwerk 36,5 Oberlichter schließen**
Vorhandene Fensteröffnungen schließen in Ziegel-Außenmauerwerk.
Anschluss zu Bestandsmauerwerk mit geeigneten Mauerwerksverbindern herstellen.

Hochlochziegel
Druckfestigkeit 1,2 MN/m²
Wandstärke 36,5

Wärmeleitfähigkeit: 0,42 W/mK

Innen für nachträglichen Putzauftrag.
und außen für bauseitige Außendämmung

bei Öffnungen in allen Geschoßen
ca. 0,70 m x 0,70 m bis ca. 1,20 m x 1,8 m

Oberlichter Kultursaal BRH ca. 4,30m über FOK
Oberlicht im Treppenhaus BRH ca. 3,30 m ab Podest
Menge: 15,000 m²

**02.04.7 EG Außenmauerwerk 36,5 Fenster und Türöffnungen verkleinern**
Vorhandene Fensteröffnungen zur Hälfte schließen in Ziegel-Außenmauerwerk.
Anschluss zu Bestandsmauerwerk mit geeigneten Mauerwerksverbindern herstellen.
Oberseitig an Schrägen Sturz anschließen

Hochlochziegel
Druckfestigkeit 1,2 MN/m²
Wandstärke 36,5

Wärmeleitfähigkeit: 0,42 W/mK

Innen für nachträglichen Putzauftrag.
und außen für bauseitige Außendämmung

bei Öffnungen EG Nebenraum Kultursaal
Öffnungsbreite alt: 2,50 m
Öffnungsbreite neu: 1,25 m
Sturzhöhe: 2,76 m bis 3,0 m
Menge: 6,000 m²

**02.04.8 EG Außenmauerwerk 36,5 Fenster und Türöffnungen schließen**
Vorhandene Fensteröffnungen schließen in Ziegel-Außenmauerwerk.
Anschluss zu Bestandsmauerwerk mit geeigneten Mauerwerksverbindern herstellen.

Hochlochziegel
Druckfestigkeit 1,2 MN/m²
Wandstärke 36,5

Wärmeleitfähigkeit: 0,42 W/mK

Innen für nachträglichen Putzauftrag.
und außen für bauseitige Außendämmung

bei Öffnungen in allen Geschoßen
ca. 0,70 m x 0,70 m bis ca. 1,20 m x 1,8 m
Menge: 11,000 m²

**02.04.9 Türöffnungen schließen in Innenmauerwerk 11,5**
Vorhandene Tür- und Fensteröffnung schließen in Ziegelmauerwerk.
bzw. Brüstung aufmauern.
Hochlochziegel
Druckfestigkeit 1,2 MN/m²
Wandstärke 11,5 cm
Anschluss zu Bestandsmauerwerk mit geeigneten Mauerwerksverbindern herstellen.

für nachträglichen beidseitigen Putzauftrag.

bei Öffnungen in allen Geschoßen
ca. 0,90m x 2,125m m bis ca. 1,20 m x 2,26m m
Menge: 10,000 m²

**02.04.10 Türöffnungen schließen in Innenmauerwerk 24**
Vorhandene Tür- und Fensteröffnung schließen in Ziegelmauerwerk.
bzw. Brüstung aufmauern.
Hochlochziegel
Druckfestigkeit 1,2 MN/m²
Wandstärke 24cm
Anschluss zu Bestandsmauerwerk mit geeigneten Mauerwerksverbindern herstellen.

für nachträglichen beidseitigen Putzauftrag.

bei Öffnungen in allen Geschoßen
ca. 0,90m x 2,125m m bis ca. 1,20 m x 2,26m m
Menge: 10,000 m²

**02.04.11 Türöffnungen Schließen in Innenwand Stb 36 cm**
Vorhandene Tür- und Fensteröffnung schließen in Ziegelmauerwerk.
bzw. Brüstung aufmauern.
Hochlochziegel
Druckfestigkeit 1,2 MN/m²
Wandstärke 36,5cm
Anschluss zu Bestandsmauerwerk mit geeigneten Mauerwerksverbindern herstellen.

für nachträglichen beidseitigen Putzauftrag.

bei Öffnungen in allen Geschoßen
ca. 0,90m x 2,125m m bis ca. 1,20 m x 2,26m m
Menge: 2,000 m²

**02.04.12 HLz 12/1,2, MG II a, IW, d=11,5 WC Jugendräume**
Hochlochziegel-Mauerwerk der Innenwand.
Steinart : HLz 12/1,2
Mörtelgruppe : II a
Wanddicke : 11,5 cm
incl. Anschluss der Wand an Bestandswände mit geeigneten Mauerankern herstellen.
für nachträglichen Putzauftrag
Anforderung Brandschutz nach DIN 4102-4 F90 feuerbeständig
bei WC Jugendräume
Menge: 18,000 m2

**02.04.13 HLz 12/1,4, MG II a, IW, d=17,5 Jugendräume**
Hochlochziegel-Mauerwerk der Innenwand.
Steinart : HLz 12/1,2
Mörtelgruppe : II a
Wanddicke : 17,5 cm
incl. Anschluss der Wand an Bestandswände mit geeigneten Mauerankern herstellen.
für nachträglichen Putzauftrag

bei Jugendräumen
Menge: 18,000 m2

**02.04.14 HLz 12/1,2, MG II a, IW, d=11,5 WC barrierefrei**
Hochlochziegel-Mauerwerk der Innenwand.
Steinart : HLz 12/1,2
Mörtelgruppe : II a
Wanddicke : 11,5 cm
incl. Anschluss der Wand an Bestandswände mit geeigneten Mauerankern herstellen.
für nachträglichen Putzauftrag
Anforderung Brandschutz nach DIN 4102-4 F90 feuerbeständig
bei WC barrierefrei
Menge: 15,000 m2

**02.04.15 EG Überdecken von Öffnungen 11,5cm 1,5**
Überdecken von Öffnungen in Mauerwerk, aus zum System passenden Ziegel - U-Schalen einschließlich Betonfüllung
lichte Breite 1,375 bis 1,51 m
Wanddicke 11,5 cm
Menge: 1,000 Stk

**02.04.16 Überdecken von Öffnungen 11,5cm**
Überdecken von Öffnungen in Mauerwerk, aus zum System passenden Ziegel - U-Schalen einschließlich Betonfüllung
lichte Breite bis 1,135 m
Wanddicke 11,5 cm
Menge: 4,000 Stk

**02.04.17 Überdecken von Öffnungen 17,5cm**
Überdecken von Öffnungen im Mauerwerk, aus Ziegel - Fertigteilstürzen, aus bewehrtem Ziegelmauerwerk
oder Ziegelschalen mit Betonfüllung
lichte Breite bis 1,135 m
Wanddicke bis 17,5 cm
Menge: 1,000 Stk

**02.04.18 Heizkörpernischen ausmauern EG, UG**
Vorhandene Heizkörpernischen mauern Tiefe ca. 15 cm
bei Außenwänden in Ziegelmauerwerk
Wandbreite aufnehmen für nachträgliches Flächenbündiges Verputzen.
Anker eindübeln in Mauerwerk nach Erfordernis
Mauerziegel

Brüstungshöhe ca. 90 cm
in unterschiedlichen Breiten von ca. 1m bis 3 m
Menge: 24,000 m²

**02.04.19 UG Türöffnung in Mauerwerk Jugendräume**
Türöffnung in Mauerwerk
Herstellen von Öffnungen beim Aufmauern
in Mauerwerk als Türöffnung
bis 1,135 x 3,15 m
Wanddicke 11,5 bis 36,5cm
Menge: 2,000 Stk

**02.04.20 UG Türöffnungen schließen in Innemauerwerk 24 Jugendräume**
Vorhandene Tür- und Fensteröffnung schließen in Ziegelmauerwerk.
bzw. Brüstung aufmauern.
Hochlochziegel
Druckfestigkeit 1,2 MN/m²
Wandstärke 24cm
Anschluss zu Bestandsmauerwerk mit geeigneten Mauerwerksverbindern herstellen.

für nachträglichen beidseitigen Putzauftrag.

bei Öffnungen in allen Geschoßen
ca. 0,90m x 2,125m m bis ca. 1,20 m x 2,26m

Jugendräume
Menge: 4,000 m²

**02.04.21 UG Türöffnungen schließen in Innenmauerwerk 11,5 Jugendräume**
Vorhandene Tür- und Fensteröffnung schließen in Ziegelmauerwerk.
bzw. Brüstung aufmauern.
Hochlochziegel
Druckfestigkeit 1,2 MN/m²
Wandstärke 11,5 cm
Anschluss zu Bestandsmauerwerk mit geeigneten Mauerwerksverbindern herstellen.

für nachträglichen beidseitigen Putzauftrag.

bei Öffnungen in allen Geschoßen
ca. 0,90m x 2,125m m bis ca. 1,20 m x 2,26m m
Menge: 2,000 m²

**02.04.22 UG Öffnungsgröße anpassen, Türsturz anheben, Wanddicke bis 11,5 cm Jugendräume**
Türsturz von nicht normgerechten Türen zum Einbau von normgerechten Türen in der Höhe wie folgt verändern:
- Putzbereich einschneiden und abschlagen
- Abstützung für über dem Sturz befindliches Mauerwerk einbauen und nach erfolgter Reparatur entfernen
- alten Ziegelsturz ausbauen
- Öffnung auf die vorgesehene Sturzauflagerhöhe ausbrechen und verbreitern
- Flächen von Mörtel und losen Bestandteilen säubern
- Auflager mit Ziegeln ausreichender Druckfestigkeit mit Mörtel herstellen, einschl. Verzahnung mit vorhandenem Mauerwerk
- Ziegelfertigteilsturz einbauen
- Schlitz zwischen dem Sturzträger zum aufgehenden Mauerwerk übermauern und verkeilen
- Einschl. Bauschutt entsorgen und Schneid und Stemmarbeiten
Mörtelgruppe: NM II
Alte Türhöhe: ca.  1,95 m
Neue Türhöhe: bis 2,13 m
Wanddicke: 11,5 cm
Öffnungsbreite: alt 80-90 cm
Öffnungsbreite neu: 101cm - 113,5 cm

UG Jugendräume
Menge: 2,000 St

**02.04.23 UG Öffnungsgröße anpassen, Türsturz anheben, Wanddicke bis 24 cm Nachmittagsbetreuung**
Türsturz von nicht normgerechten Türen zum Einbau von normgerechten Türen in der Höhe wie folgt verändern:
- Putzbereich einschneiden und abschlagen
- Abstützung für über dem Sturz befindliches Mauerwerk einbauen und nach erfolgter Reparatur entfernen
- alten Ziegelsturz ausbauen
- Öffnung auf die vorgesehene Sturzauflagerhöhe ausbrechen und verbreitern
- Flächen von Mörtel und losen Bestandteilen säubern
- Auflager mit Ziegeln ausreichender Druckfestigkeit mit Mörtel herstellen, einschl. Verzahnung mit vorhandenem Mauerwerk
- Ziegelfertigteilsturz einbauen
- Schlitz zwischen dem Sturzträger zum aufgehenden Mauerwerk übermauern und verkeilen
- Einschl. Bauschutt entsorgen und Schneid und Stemmarbeiten
Mörtelgruppe: NM II
Alte Türhöhe: ca.  1,95 m
Neue Türhöhe: bis 2,13 m
Wanddicke: bis 24 cm
Öffnungsbreite: alt 80-90 cm
Öffnungsbreite neu: 101cm - 113,5 cm

UG Jugendräume
Menge: 3,000 St

**02.04.24 Durchbrüche in Innenwänden ausmauern 0,1/0,1 bis 0,3-0,3**
Vorhandene Durchbrüche in Innenwänden schließen Ziegelmauerwerk
Wandbreite aufnehmen für nachträgliches Flächenbündiges Verputzen.

Mauerziegel
Wandstärken von 11,5 bis 36,5 cm

in unterschiedlichen Breiten von
ca. 0,1 m x 0,1 m bis 0,3m-0,3m

in unterschiedlichen Höhen in allen Geschoßen
Menge: 5,000 m³

**02.04.25 Durchbrüche in Innenwänden ausmauern 0,4/0,4 bis 0,75/0,75**
Vorhandene Durchbrüche in Innenwänden schließen Ziegelmauerwerk
Wandbreite aufnehmen für nachträgliches Flächenbündiges Verputzen.

Mauerziegel
Wandstärken von 11,5 bis 36,5 cm

in unterschiedlichen Breiten von
ca. 0,4 m x 0,4 m bis 0,75m-0,75m

in unterschiedlichen Höhen in allen Geschoßen
Menge: 4,000 m³

**02.04.26 Glattstrich Leibungen Bestand und neu**
Glattstrich Herstellen in Leibungen des Außenmauerwerks für Fenstermontage nach RAL
Bei Abgebrochenen Fensterelementen und neuen Fensteröffnungen
Menge: 290,000 m

#### Bereich 02.05 KU Baumeister Neubau Aufzugshaus und Verbindungsgang

*Hinweis: ERDARBEITEN Eingang WEST und VERBINDUNGSBAU*
2 BESONDERER TEIL - Erdarbeiten

2.1 Geltungsbereich und Ausführungsgrundlage

Der sachliche Geltungsbereich ergibt sich ebenso wie die technische
Ausführung aus ATV/DIN 18300 - Erdarbeiten und ATV/DIN 18303 -
Verbauarbeiten und den folgenden technischen Regeln.

Ergänzend zu den in VOB, Teil C aufgeführte Normen gelten:
DIN 1054 - Baugrund - Sicherheitsnachweise im Erd- und Grundbau
DIN 4021 - Baugrund; Aufschluss durch Schürfe und Bohrungen sowie
Entnahme von Proben
DIN 4094 - Baugrund - Felduntersuchungen
DIN 18127 - Baugrund - Untersuchung von Bodenproben - Proctorversuch
DIN 18915 - Vegetationstechnik im Landschaftsbau - Bodenarbeiten

Zu beachtende Technische Regeln:
DVGW GW 315 - Hinweise für Maßnahmen zum Schutz von Versorgungsanlagen
bei Bauarbeiten
FGSV 516 - Merkblatt für die Verdichtung des Untergrundes und Unterbaues
im Straßenbau
FGSV 535 - Merkblatt für die Anwendung von Geotextilien im Erdbau
FGSV 551 - Merkblatt für Bodenverfestigungen und Bodenverbesserungen mit
Bindemitteln

Güteschutz:
RAL-RG 501/4 - Aufbereitung zur Wiederverwendung bindiger, nicht
kontaminierter Böden

2.2 Abraumbeseitigung, Stoffe, Bauteile

Das auf der Baustelle anfallende Aushubmaterial ist vom Auftragnehmer
grundsätzlich auf eine Deponie seiner Wahl abzutransportieren, sofern im
Leistungsverzeichnis nichts anderes angegeben ist.

Zur Wiedereinfüllung benötigtes Aushubmaterial ist gemäß dem
Leistungsverzeichnis oder in Absprache mit dem Auftraggeber
zwischenzulagern, falls es nicht am Einbauort verbleiben kann.

Wird vom Auftraggeber eine Kippe als Zwischenlager oder Deponie
vorgegeben, so ist das für die Angebotsabgabe verbindlich. Im Zuge der
Bauausführung kann etwas anderes vereinbart werden.

Eignungs- und Eigenüberwachungsprüfungen sind durch den AN durchzuführen. Auf die Eignungs- bzw. Eigenüberwachungsprüfungen für Erdarbeiten gemäß ZTV E-StB und ZTV A-StB in der jeweils gültigen Fassung wird hingewiesen. Gleiches gilt für die Herstellung der Frostschutzschicht entsprechend ZTV SoB-StB in der jeweils gültigen Fassung.
Die Prüfungsergebnisse sind dem AG rechtzeitig vor Ausführung vorzulegen. Kontrollprüfungen werden durch den AG durchgeführt.
Falls im Leistungsverzeichnis keine Festlegung getroffen wurde, ist
über allgemein wiederverwertbares Aushubmaterial (z.B. Humus, Kies,
Sand, Lehm, Natursteinmaterial) vor der Verfügung eine Vereinbarung zu
treffen.

2.3 Ausführung

2.3.1 Allgemeines

Der Auftragnehmer hat sich vor Arbeitsausführung über die genaue Lage
von Hindernissen, wie unter- und oberirdische Leitungen, Kabel, Kanäle,
Vermarkungen u. dgl. zu informieren und ggf. eine Aufgrabungserlaubnis
der Rechtsträger einzuholen.

Sind bei der Ausführung der Arbeiten Verschmutzungen zu erwarten, so
gehören - unbeachtlich der jeweiligen Vergütungsregelung (Nebenleistung,
Besondere Leistung) - die gewerksüblichen Maßnahmen zur Vermeidung zu
den Pflichten des Auftragnehmers, auch wenn diese nicht ausgeschrieben
sind.

Bereits vorhandene Absteckungen, Grenzsteine, Festpunkte, Höhenmarken
usw. für Gebäude oder Straßen- und Wegeführungen sind vor Arbeitsbeginn
durch den Auftragnehmer zu sichern.

Falls erforderlich, ist das vorhandene Gelände vor Ausführung der
Arbeiten gemeinsam von Auftragnehmer und Auftraggeber im Hinblick auf
Lage und Höhe zu vermessen und das Ergebnis im Protokoll festzuhalten.

2.3.2 Erdarbeiten, Straßenaufbruch

Grasnarben und Oberbodenaushub sind nach Absprache mit dem Auftraggeber
an geeigneter Stelle und auf geeigneter Lagerfläche getrennt zu lagern.

Auf der Baustelle wieder benötigter Oberboden ist in trapezförmigen
Mieten, Höhe max. 1,50 m, zu lagern; die Böschungen sind abzugleichen;
die Mieten sind bei Bauvorhaben mit längerer Bauzeit mit Lippenblütlern
zu bepflanzen. Das Bepflanzen bzw. Aussäen gilt als Besondere Leistung
und wird ggf. gesondert beauftragt.

Bei Straßenaufbrüchen sind die Ränder gebundener Schichten vor Beginn
der Erdarbeiten geradlinig zu beschneiden. Der Aufbruch hat so zu
erfolgen, dass der nach Abzug einer eventuellen Böschung verbleibende
Rand unterhalb der Tragschicht noch ca. 20 cm breit ist. Wird die
Fahrbahndecke unterspült, ist nachträglich entsprechend zu verfahren.
Die Tragschicht ist vor dem Schließen der Deckschicht fachgerecht in
vergleichbarer Qualität wieder herzustellen. Ein Verfüllen mit Kies
genügt diesem Anspruch nicht.

Werden beim Aushub von der Leistungsbeschreibung abweichende
Bodenverhältnisse angetroffen oder treten Umstände ein, durch die die
vorgeschriebenen Aushubarbeiten nicht durchgeführt werden können, sind
mit dem Auftraggeber umgehend gesonderte Vereinbarungen zu treffen.

Bei Auftreten von Grund- oder Sickerwasser auf relativ undurchlässigem
Boden- oder Gesteinsschichten ist die Bauleitung unverzüglich zu
verständigen. Ein Aufweichen der geplanten Gründungssohle ist zu
vermeiden.

Erdarbeiten in unmittelbarer Nähe von Bauwerken, Grenzbebauungen,
Leitungen, Kabeln, Dränagen und Kanälen sind mit besonderer Vorsicht
durchzuführen. Werden vorhandene Leitungen beschädigt, hat der
Auftragnehmer sofort das zuständige Versorgungsunternehmen sowie die
Bauleitung des Auftraggebers zu verständigen.

Gefährdete bauliche Anlagen sind dabei zu sichern; die DIN 4123 -
Gebäudesicherungen im Bereich von Ausschachtungen, Gründungen und
Unterfangungen - ist hierbei zu beachten.

Für Gründungen an Nachbargebäuden sowie für Unterfahrungen von
Fundamenten gilt:
- Unterfahrungen und Vertiefungen dürfen nur auf dem Grundstück des
Auftraggebers vorgenommen werden. Bei der evtl. notwendigen Unterfahrung
von Grenzwänden oder Nachbarwänden ist vorher der Auftraggeber und die
Bauleitung zu verständigen.

- Es muss ständig eine fachlich ausgebildete Aufsichtsperson anwesend
sein.

- Wasserhaltungen - auch als geschlossene Wasserhaltung - sind zeitlich
und räumlich so zu gestalten, dass der höchste Grundwasserstand 0,50 m
unter der vorgesehenen Gründungssohle liegt.

- Ausschachtung und Fundamentherstellung darf nur in Abschnitten von
maximal 1,25 m Fundamentlänge erfolgen, wenn die statische Berechnung
keine anderen Forderungen stellt. Es darf gleichzeitig nur 1/4 der Länge
unterfahren werden.

- Eventuelle Grundbruchgefahr ist durch entsprechende provisorische
Auflasten zu beseitigen.

- Sind aus technologischen Gründen Stichgräben erforderlich, werden sie
für Aushub und Verfüllung mit aufgemessen. Zwischen zwei gleichzeitig
hergestellten Stichgräben oder schachtartigen Baugruben muss ein Abstand
von mindestens der dreifachen Breite des breiteren Stichgrabens
eingehalten werden (gerechnet für senkrechte Schachtung, ggf. mit
Absteifung; Böschungen sind zu vermeiden).
  Bei Stichgräben über 1,25 m Tiefe ist auch die rückseitige Stirnwand
zu verbauen, wenn der Graben im übrigen abzuteifen ist.

- Unterfangungen für den jeweiligen Abschnitt sind in voller Höhe
kraftschlüssig herzustellen.

- Die Bauleitung ist sofort zu verständigen, wenn andere Verhältnisse
angetroffen werden, als aus den Bestandsplänen zu ersehen ist. Von
dieser Forderung wird auch nicht abgesehen, wenn die Situation vom
Statik-Büro alternativ vorgesehen oder in Augenschein genommen worden
ist.

Beim Aushub im Bereich von zu erhaltendem Baumbestand sind besondere
Maßnahmen zu treffen. Der Wurzelbereich soll nicht verletzt werden; über
Schutzmaßnahmen und notwendige Eingriffe ist mit der Bauleitung
Rücksprache zu halten.

Bei Erdbauwerken und Hinterfüllungen ist darauf zu achten, dass der für
den vorgesehenen Verwendungszweck geeignete Boden oder Fels eingebaut
wird. Bestehen berechtigte Zweifel an der Verdichtungsfähigkeit, ist der
Auftraggeber oder dessen Bauleiter zu informieren.

Das Einschlämmen für Hinterfüllungen ist nur mit Genehmigung des
Auftraggebers zulässig.

Kies- und Sandmaterial, das beim Aushub der Rohrleitungsgräben gewonnen
wird und sich zur Auf- und Hinterfüllung der Rohrleitungen eignet, ist
seitlich zur Wiederverwendung zu lagern.

Das Verdichten der Rohrleitungsauffüllungen und Hinterfüllungen durch
Einschlämmen ist grundsätzlich nicht zulässig.

Der Auftragnehmer ist verpflichtet, vor Verfüllung von Bauwerken zu
prüfen, ob der zu verfüllende Raum frei von Bauschutt, Müll u. dgl. ist.
Trifft das nicht zu, ist der Auftraggeber unverzüglich zu verständigen.

Vor dem Wiedereinbau bauseitig gewonnenen Materials bzw. vor dem
Verfüllen oder Überschütten mit vom Auftragnehmer beschafften Material
ist die Zustimmung des Auftraggebers bezüglich dessen Verwendbarkeit
einzuholen. Nr. 3.11.2 DIN 18300 wird insoweit eingeschränkt.

Zur Herstellung des Planums der Baugrubensohle in homogenen bindigen
Böden sind zur Vermeidung von Auflockerung glatte Baggerschaufeln zu
verwenden.

Hat der Auftragnehmer die Lockerung des Bodens im Bereich der
Gründungssohle zu vertreten, besteht für ihn kein Anspruch auf Vergütung
für das Wiederherstellen der ursprünglichen Lagerungsdichte.

Bei feuchten Böden dieser Art darf das Planum nicht nachträglich
verdichtet werden, um ein Aufweichen zu vermeiden.

Entwässerungsmaßnahmen, zu denen der Auftragnehmer gemäß DIN 18300 oder
Vertrag verpflichtet ist, sind so auszuführen, dass der Baugrund und der
zum Einbau bestimmte Boden nicht unzulässig durchfeuchtet wird. Werden
die notwendigen zwischenzeitlichen Entwässerungsmaßnahmen unterlassen
oder unsachgemäß ausgeführt oder werden die planmäßig herzustellenden
Entwässerungsanlagen nicht rechtzeitig hergestellt, darf dadurch
unbrauchbar gewordener Boden nicht verwendet werden und ist ggf.
auszutauschen.

2.3.3. Rohrgrabenverfüllung

Für Rohrleitungen ist ohne besondere Vergütung die Oberfläche der Sohle
von Abtrag und Auffüllung mit folgenden max. zulässigen Abmaßen
herzustellen: Rohplanum +/- 5,0 cm, Feinplanum +/- 2,5 cm. Unter den
Rohrleitungen ist das Feinplanum so genau herzustellen, dass das
geforderte Gefälle der Leitungen erreicht wird.

Die Rohrleitungen sind mit feinkörnigem Auffüllmaterial gemäß der
Bettungsart bis 30 cm über deren Scheitel zu umhüllen und satt zu
unterfüttern.
Rohrendungen sind während der Bauzeit gegen das Eindringen von Erde und
Fremdkörpern zu sichern.

2.3.4 Verkehrssicherung

Ist der Auftragnehmer mit der Verkehrssicherung der Baustelle
beauftragt, so gehört dazu auch die laufende Kontrolle der
Sicherungseinrichtungen. Die zeitlichen Abstände der Kontrollen richten
sich nach den örtlichen Gegebenheiten.

Behelfsmäßige Überfahrten in Grundstücke müssen rutschsicher sein und
die zu erwartenden Horizontalkräfte aufnehmen können.
Behelfsmäßige Fußgängerbrücken dürfen keine Stolper- oder
Absturzgefährdungen aufweisen. Sie müssen auch für Behinderte und
Rollstuhlfahrer nutzbar sein.
Sie sind bei Aufgrabungen vor Hauseingängen, bei Querungen von Fußwegen
sowie an absturzgefährdeten Stellen zu errichten.
Vor dem rechtzeitigen Aufstellen von Beschilderungen für Halteverbote
sind aus Beweisgründen die Kennzeichen der im Bereich parkenden
Fahrzeuge zu protokollieren.
Aufgrabungen, Baugruben und Gräben im Bereich von Flächen des
Fahrzeugverkehrs sind in ausreichendem Abstand zu sichern.
Rot-weiße Warnbänder dürfen nur als zusätzliche optische Sicherung und
nur außerhalb von Fahrbahnen im öffentlichen Raum angebracht werden.
Verkehrsbeschränkungen, die nur während der Arbeitszeit notwendig sind,
müssen in der übrigen Zeit aufgehoben werden (Beseitigen oder
Ungültigmachen von Verkehrszeichen).

2.4 Preisinhalte

Soweit in der Ausschreibung nichts anderes vorgesehen ist, gilt in
Ergänzung der DIN-Vorschriften:

Mit den Preisen sind u.a. abgegolten:
- Zwischentransporte, unabhängig von der Technologie (nicht jedoch vom
Auftraggeber angeordnete Zwischenlagerung).
- Herstellen von Baggerstandflächen, Bermen.
- Erschwernisse durch wasserhaltigen Aushub.
- Erschwernisse, die jahreszeitlich oder witterungsbedingt sind und mit
denen normalerweise gerechnet werden muss.
- Beseitigen von normalen Niederschlägen.
- Schutzmaßnahmen vor normalen Niederschlägen.
- Umsetzen von Maschinen und Geräten im Bereich der Baustelle, sofern
vom Auftraggeber nicht zu vertreten.
- Verkehrssicherung und laufende Reinigung der benutzten öffentlichen
Straßen und Wege, soweit durch die Erdarbeiten verursacht und soweit es
sich nicht ausdrücklich um Besondere Leistungen handelt.
- Staubschutz bei Transporten.
- Zwischenlagerung auf Veranlassung des Auftragnehmers.
- Eignungsnachweise gemäß Nr. 3.9.2 DIN 18 300.

Ist der Auftragnehmer mit der Verkehrssicherung der Baustelle
beauftragt, so gehört dazu auch die laufende Kontrolle der
Sicherungseinrichtungen. Die zeitlichen Abstände der Kontrollen richten
sich nach den örtlichen Gegebenheiten.

Mit den Preisen sind nicht abgegolten:
- Wasserhaltungsarbeiten, sofern es sich nicht um die Beseitigung von
Niederschlägen handelt.
- Stillstandszeiten bei Unterbrechungen durch Funde von Munition und
durch historisch bedeutsame Ausgrabungen.
- Nachschachtung, sofern die Erdarbeiten von Dritten ausgeführt werden.

2.5 Abrechnungshinweise

Die Bestimmungen des Abschnitts 5.2.3 der DIN 4124 für Gräben bis 1,25
m Tiefe ohne betretbaren Arbeitsraum gelten auch für Gräben, in denen
folgende Arbeiten ausgeführt werden:
- Herstellen der Sohle einschließlich Absanden
- Ausrichten von Kabeln
- Abdecken von Kabeln
- manueller Grabenaushub.

Der Wert für "Umsteifung" gemäß Tabelle 2 DIN 4124 gilt nur, wenn wegen
der Länge der Rohre eine Umsteifung objektiv erforderlich ist.
Bei nichtkreisförmigen Rohrquerschnitten gilt die größte Außenbreite
als Rohrschaftdurchmesser.

Sind in einem Graben mehrere Leitungen erforderlich und wird ein
betretbarer Arbeitsraum notwendig, so ist der Arbeitsraum der Abstand
zwischen äußerer Leitung und Grabenwand. Der Abstand zwischen den
Leitungen ergibt sich nach technologischen Erfordernissen, den
technischen Regeln für die Rohr- und Kabelverlegung oder den Angaben der
Betreiber der Leitungen.

Die Regeln für Aushub und Verfüllen von Rohrleitungsgräben gelten
sinngemäß auch für die Schächte des Leitungssystems.

Der Mengenermittlung für Aushub, Einbau und Verdichtung liegen feste
Massen (Volumen nach gewachsenem oder fertig verdichtetem Boden)
zugrunde, sofern im Leistungsverzeichnis nichts anderes beschrieben ist.
Für unverdichtete Massen gilt das beim Einbau bestehende Volumen.

Sind ausnahmsweise aufgemessene lose Massen auf feste Massen
zurückzurechnen, so gelten folgende Umrechnungsfaktoren, sofern kein
spezifischer Nachweis geführt wird.
Bodenklasse 1: 0,84
Bodenklasse 3: 0,84
Bodenklasse 4: 0,82
Bodenklasse 5: 0,77
Bodenklasse 6: 0,73
Bodenklasse 7: 0,68

Sofern Handschachtung ausdrücklich ausgeschrieben ist, wird sie nur
dort vergütet, wo aus objektiven Gründen kein Bagger (auch kein
Kleinbagger) eingesetzt werden kann (Engstellen, Leitungskreuzungen,
Suchschachtung, Querschläge u.ä.)

Durch Verschulden des Auftragnehmers zu viel abgefahrene oder
ausgehobene Aushubmassen sind durch gleichwertige Massen zu ersetzen;
eine Vergütung dafür erfolgt nicht.

Durch unsachgemäßen Verbau, unzureichende Böschungen oder durch
Witterungseinflüsse, mit denen im allgemeinen zu rechnen ist,
entstandene Mehrarbeiten werden nicht vergütet.

Die Einteilung der Bodenklassen richtet sich nach Abschnitt 2.3 der DIN
18300 - Erdarbeiten. Werden verschiedene Bodenklassen in einer
Leistungsposition ausgeschrieben, kann bei Angebotsabgabe ein der
Kalkulation zugrunde liegendes Verhältnis bekanntgegeben werden.

Für das Aufmaß werden nur die technisch erforderlichen und
technologisch möglichen Maße maximal anerkannt. Mehrleistungen
einschließlich der Folgeleistungen gehen zu Lasten des schuldhaft
handelnden Verursachers.

2.6 Besondere Angaben zur Bauausführung

2.7 Besondere Angaben zur Baustelle

2.8 Besondere Nutzungsanforderungen

*Hinweis: HINWEISE*
HINWEISE

Bei der Ausführung sind zusätzlich zu den ZTV für
alle Gewerke die nachfolgenden Hinweise für das oben
genannte Gewerk zu beachten. Leistungen, die sich
hieraus ergeben und im Leistungsverzeichnis nicht
gesondert vermerkt sind, müssen in die Einheitspreise
eingerechnet werden.

1.1 Geltungsbereich und Ausführungsgrundlage

Der sachliche Geltungsbereich ergibt sich ebenso wie
die technische Ausführung grundsätzlich aus
DIN 18300 - Erdarbeiten und DIN 18303 - Verbauarbeiten.

1.2 Abraumbeseitigung, Stoffe

Aushubmaterial darf nicht wiedereingefüllt werden.
Das Aushubmaterial geht in den Eigentum des AN über
und ist aufzuladen und zu entsorgen.
Entfernung, Transportgerät, Zeitauwendungen und
Deponiegebühren sind in die Einheitspreise
einzurechnen.
Das beiliegende Baugrundgutachten dient als Grundlage
für die Kalkulation der Einzelpositionen.

1.3 Böschungen

Das Herstellen von Böschungen ist in die Postionen
Baugrubenaushub einzurechnen.

**02.05.1 Aushubpläne**
Erstellen von Aushubpläne der Baumaßnahme

Diese Pläne müssen den Geländeverlauf vor Beginn der
Arbeiten, wie auch den gemeinsam mit der Bauleitung
vereinbarten Aushubhorizont darstellen.
Es sind alle Maße und Höhen einzutragen, die für die
nachvollziehbare Abrechnung notwendig sind.

Diese Pläne sind im M 1:50 zur Prüfung und Abrechnung
2-fach vor Beginn der Arbeiten bei der
Objektüberwachung einzureichen.
Menge: 1,000 St

**02.05.2 Roden Hainbuchenhecke**
Roden einer ca. 2,50 m hohen Hainbuchenhecke
Breite ca. 1 m
einschließlich Wurzelstöcke entfernen und entsorgen.
Menge: 19,000 lfm

**02.05.3 Roden Pflanzflächen Sträucher**
Roden von Pflanzflächen mit Sträuchern und Gehölzen unter 1,2 m
komplett Roden einschließlich Entsorgung.
Menge: 20,000 m²

**02.05.4 Oberboden abtragen und entsorgen**
Oberboden abtragen und entsorgen
Abtragsdicke bei Pflanzflächen: bis ca. 20 cm
Menge: 10,000 m3

**02.05.5 Oberboden einbau, beifahren**
Geeigneten Oberboden beifahren wieder einbauen,
Auftragsdicke: Bei Pflanzflächen i.M. 20 cm nach Angabe
Menge: 20,000 m3

**02.05.6 Baugrubenaushub, Bkl. 3-5, H-3,5m, abfahren**
Baugrube profilgerecht ausheben, abfahren und fachgerecht entsorgen
und Grobplanum herstellen.
Aushubtiefe :  bis ca. 2 m
Bodenklasse:  3 - 5
Menge: 70,000 m³

**02.05.7 Aushub Frostschürzen und Streifenfundamente, B=60**
Boden für Streifenfundamente
profilgerecht lösen, ausheben und entsorgen
Bauteilbreite des Streifenfundamentes ca.40 - 60 cm
Aushubtiefe bis 125 cm ab OK Baugrubensohle,
Bodenklassen 3 bis 5
bei Verbindungsbau UG
Menge: 10,000 m3

**02.05.8 Böschung mit Folie abdecken**
Böschung mit Folie abdecken

Böschung der Baugrube zur Sicherung gegen Tagwasser mit Polyethylenfolie,
0,5 mm stark, abdecken, einschl. windsicherer Befestigung, laufendem Unterhalt und späterer Beseitigung.
Menge: 40,000 m2

**02.05.9 Gründungssohle verdichten, 2%**
Gründungssohle verdichten in Baugruben,
geneigte  Flächen 2%,
Dachprofil lt Bodengutachten.
Verdichtungsgrad lt Bodengutachten
Bodenklasse 3 bis 5
Der Bodengutachter muss beim Aushub mit Einbezogen werden, ein Ortstermin ist rechtzeitig durch den AN zu Vereinbaren.
Menge: 60,000 m2

**02.05.10 Geotextile Vliestrennlage**
Geotextil : >= 200 g/m²
mind. 10cm Überlappung,
GRK 3,
als Trennlage liefern und
vor Einbringen des Bodenaustauschmaterials verlegen.
Abrechnung nach eingebauter Fläche, Überlappungen werden nicht abgerechnet.
Nach Erfordernis bzw Anordnung des Tragwerksplaners
Menge: 60,000 m²

**02.05.11 Kiesfilterschicht, d=20-30 cm**
Kiesfilterschicht, kapillarbrechend,
unter Boden- oder Fundamentplatten etc.,
inkl. Verdichten.
Die Einhaltung des geforderten
Verdichtungsgrades ist nachzuweisen. Der
Anteil abschlämmbarer Bestandteile darf
max. 5% betragen, Abdeckung gesondert.
Körnung : 8 - 32 mm
Dicke : 20 - 30 cm
Menge: 30,000 m³

**02.05.12 Bodeneinbau mit beigefahrenem Material**
Bodeneinbau der Arbeitsräume und Auffüllung
unterhalb der Bodenplatte

schichtenweise verdichten,
mit vom AN zu lieferndem Boden,
Bodengruppen nach DIN 18196
Weit gestuftes Kies-Sand-Gemisch der Bodengruppe GW
Schlemmkornanteil < 10%
Verdichtungsgrad DPr mind. 97 %,
Abdichtungen sind zu schützen
lt Angaben Bodengutachter
Aushubsohle darf dabei nicht befahren werden!
Menge: 60,000 m³

**02.05.13 Plattendruckversuche**
*** Pauschalposition
Die geforderten Verformungsmodule sind mittels statischer Plattendruckversuche nachzuweisen und zu protokollieren.
Einzukalkulieren sind die erforderlichen Plattendruckversuche für die zu erstellenden Tragschichten  für Bodenplatte und Fundamente,
einschließlich Protokollierung.
Menge: 1,000 psch

**02.05.14 Trennschicht**
Trennschicht
aus Polyethylenfolie (PE), d = 0,4 mm
auf der Dränschicht unter der Sohle lose verlegen,
Stossüberlappung 15 cm
Menge: 54,000 m2

**02.05.15 Sauberkeitsschicht, C8/10, Beton unbewehrt, Dicke 5-10 cm**
Sauberkeitsschicht aus unbewehrtem Beton unter Gründungsbauteilen aller Art (Einzel- und Streifenfundamente, Boden- und Fundamentplatten).
Konstruktionsschicht Gründung: Sauberkeitsschicht
Baustoff: Beton unbewehrt
Festigkeitsklasse: C8/10
Expositionsklassen: XC02
Überwachungsklasse : '....' Dicke: 5-10 cm
Menge: 54,000 m²

**02.05.16 Tiefergründung, C12/15, Beton unbewehrt, bis 2,50 m**
Tiefergründung des Bauwerks mit unbewehrtem Beton, Auffüllung bis zur geplanten Gründungssohle, Untergrund waagerecht, Schüttung gegen Erdreich, Ausführung nur auf besondere Anforderung des AG.
Bauteil Gründung: Tiefergründung
Baustoff: Beton unbewehrt
Festigkeitsklasse: C12/15
Expositionsklassen: X0
Höhe Auffüllung: ca. 1,00 - 1,50 m
seitlich Aufzugsschacht
Menge: 5,000 m³

**02.05.17 Streifenfundament, C25/30, Stahlbeton gegen Erdreich**
Streifenfundamente aus Stahlbeton, auf Sauberkeitsschicht betoniert,
gegen Erdreich Bewehrung in gesonderter Position.
Bauteil Gründung: Streifenfundament
Baustoff: Stahlbeton
Festigkeitsklasse: C25/30
Expositionsklassen: XC02, XF 01
Überwachungsklasse : '....'
Breite: ca. 60 cm
Tiefe: ca. 60 cm
gemäß Statik
Menge: 3,000 m³

**02.05.18 Fundamenthals Streifenfundament, C25/30, Stahlbeton**
Streifenfundamente aus Stahlbeton, auf Sauberkeitsschicht betoniert,
einschließlich beidseitiger Schalung.
Bewehrung in gesonderter Position.
Bauteil Gründung: Streifenfundament
Baustoff: Stahlbeton
Festigkeitsklasse: C25/30
Expositionsklassen: XC02, XF 01
Breite: 30 cm
Tiefe ca. 1,2 m
Menge: 3,000 m³

**02.05.19 Bodenplatte, C20/25, Stahlbeton, Dicke 16 cm**
Bodenplatte aus Stahlbeton auf verdichteten Kiesunterbau, incl. Trennlage, Oberfläche abgezogen, Ausführung eben oder mit Gefälle bis 1,5 %;
Bewehrung in gesonderter Position.
Bauteil Gründung: Bodenplatte
Baustoff: Stahlbeton
Festigkeitsklasse: C20/25
Expositionsklassen: XC02, XF 01
Dicke: 16 cm
Menge: 54,000 m²

**02.05.20 Randschalung der Bodenplatte**
Schalung der Bodenplattenränder
Schalungshaut für Betonflächen ohne Anforderung
Bauteilhöhe bis 30 cm, einhäuptig
Menge: 10,000 m

**02.05.21 Abfugen zum Bestandsbauwerk**
Dämmstreifen aus XPS,
Dicke 30 mm
in Höhe der Bodenplatte und Sauberkeitsschicht von ca. 28 cm einlegen zur Trennung der Bauteile Alt zu Neu
Bei  Angabe Tragwerksplanung
Menge: 17,000 lfm

**02.05.22 Verbindungsanker Bodenplatte neu zu Bestand**
Verbindungsanker setzen entlang der bestehenden Bodenplatte zur neuen Bodenplatte im UG.
Abstände gemäß Statik.
Einschließlich Bohren seitlich in vorhandene Bodenplatte und einbinden in die neue Bewehrung.
D 12 mm
Menge: 11,000 St

**02.05.23 Höhenversprung Schachtgrube**
Schachtsohle mit Ok Rohboden ca. 12 cm über dem angrenzenden Rohboden im UG.
Einschließlich betonieren und Schalung
Bewehrung gesondert.
Bauteil Gründung: Bodenplatte
Baustoff: Stahlbeton
Festigkeitsklasse: C20/25
Expositionsklassen: XC02, XF 01
Dicke ca. 12 cm
Menge: 4,000 m²

**02.05.24 Bretteinlage in Bodenplatte zur Leitungsführung 80/5**
Schacht als Vertiefung in Bodenplatte in C25/30, XC2, d = 20cm
B/T: 80 cm/5 cm
einschließlich Mehraufwand für Schalung.
Menge: 8,000 m

**02.05.25 Wand gegen Erdreich bei Höhensprung UG**
Außenwand zur nachträglichen einseitigen Verfüllung.
Wände aus Stahlbeton, Oberfläche glatt, mit regelmäßig sichtbaren Schalungsstößen.  einschließlich beidseitiger Schalung.
Bewehrung in gesonderten Positionen.
Bauteil: Außenwand
Baustoff: Stahlbeton
Festigkeitsklasse: C25/30
Expositionsklassen: XC4, XF1
Dicke: 25 cm
Höhe ca. 80 cm
Menge: 5,000 m²

**02.05.26 Außenwand, C20/25, Stahlbeton, Dicke 25 cm**
Wände aus Stahlbeton, Oberfläche glatt, mit regelmäßig sichtbaren Schalungsstößen. Betonwarzen und Grate abschleifen.
inkl. Türöffnungen und sonstiger Aussparungen gem. Einbauplan.
einschließlich beidseitiger Schalung.
Bewehrung in gesonderten Positionen.
Bauteil: Außenwand
Baustoff: Stahlbeton
Festigkeitsklasse: C20/25
Dicke: 25 cm

EG
Menge: 41,000 m²

**02.05.27 Aufzugsschachtwand, C20/25, Stahlbeton, Dicke 25 cm**
Aufzugsschachtwand aus Stahlbeton über alle Geschosse mit regelmäßig sichtbaren Schalungsstößen und gefasten Kanten, inkl. Türöffnungen und sonstiger Aussparungen gem. Einbauplan.
Betonwarzen und Grate abschleifen.
einschließlich Schalung.
Bewehrung in gesonderter Position.
Bauteil: Aufzugsschachtwand
Baustoff: Stahlbeton
Festigkeitsklasse: C20/25
Expositionsklassen: XC1, XC3
Höhe Schacht über zwei Geschoße: ca. 7,5 m
Dicke: 25 cm

UG
Menge: 19,000 m²

**02.05.28 Zulage für Tür- und Fensteröffnungen**
Zulage für das Herstellen Tür- und Fensteröffnungen in Stahlbetonbauteilen.
Zugang Aufzug
Menge: 5,000 St

**02.05.29 Überzug, C25/30, Stahlbeton, 30/60 cm**
Überzüge aus Stahlbeton, mit regelmäßig sichtbaren Schalungsstößen und gefasten Kanten. Betonwarzen und Grate abgeschliffen. Schalung und Bewehrung in gesonderter Position.
Bauteil: Überzug
Baustoff: Stahlbeton
Festigkeitsklasse: C25/30
Expositionsklassen: XC1
Überwachungsklasse : '....' Querschnittsbreite: 30 cm
Querschnittshöhe: 60 cm
Menge: 5,000 m

**02.05.30 Attika Außenwand, C20/25, Stahlbeton, Dicke 18 cm**
Wände aus Stahlbeton, Oberfläche glatt, mit regelmäßig sichtbaren Schalungsstößen. Betonwarzen und Grate abschleifen.
inkl. Türöffnungen und sonstiger Aussparungen gem. Einbauplan.
einschließlich beidseitiger Schalung.
Bewehrung in gesonderten Positionen.
Bauteil: Außenwand, Attika
Baustoff: Stahlbeton
Festigkeitsklasse: C20/25
Dicke: 18 cm
als Attika bei Dach über UG
Menge: 10,000 m²

**02.05.31 Höhenausgleich Aufbeton für Auflager neue Decke**
Höhenausgleich herstellen für neues Deckenauflager
zweiseitig Schalung herstellen.
Höhe ca. 10 cm
Wanddicke ca. 40 cm

einschl. Schalung und Bewehrung anpassen.

bei Deckenauflager für neue Stahlbetondecke auf Bestandsdecke
Menge: 15,000 lfm

**02.05.32 Gleitlager für Decke**
Einlagiges Elastomerelager für Deckenauflager oberhalb der Bestandswand/Attika
inkl. Herstellen der Auflagerfuge.
Einbauhöhe: ca. 7 mm
Auflagerbreite: 240 mm
unbewehrtes Elastomerelager für statische Beanspruchung.
Zur Akustischen Trennung und Vermeidung von Spannungen im Anschluss zum Bestandsbau.

angebotenes Fabrikat: '.........'
Menge: 12,500 lfm

**02.05.33 Deckenplatte, C20/25, Stahlbeton, Dicke 20 cm**
Stahlbetondecke C20/25, XC1, XC 3 -
in einer Stärke von d =
20 cm als horizontale ortbetonierte Vollbetonplatte
(Flachdecke) fachgerecht herstellen.

Mit einzukalkulieren sind Rinnen, Vorsprünge,
Abschalungen sowie das Einlegen von Befestigungseisen
und Leerrohren.

Vorzusehen sind Gerüste in den erforderlichen Höhen und
Stärken lt. Unfallverhütungsvorschriften. Einzubauen
sind weiterhin Aussparungen, Schlitze und Durchbrüche.

Ausführung nach Zeichnung und Statik. Im EP enthalten
ist die Ausbildung von Arbeits-- und Bauwerksfugen.
Unterstützungshöhe ca.  3,50 m.

Eventuelle Aussparungen und Schlitze sind mit
einzukalkulieren.

Ebenso ist das Schließen dieser Öffnungen in den EP
einzurechnen.

Bei Decke über UG und Decke über EG
Menge: 66,000 m²

**02.05.34 Kragplatte Vordach, C20/25, Stahlbeton, Dicke 18 cm**
Vordach Kragplatte

Stahlbetondecke C25/30, XC4, XF1-
in einer Stärke von d = 18m als horizontale ortbetonierte Vollbetonplatte
(Flachdecke) fachgerecht herstellen.
Auskragung ca. 90 cm

Bewehrungsanschluss gesondert.

Mit einzukalkulieren sind Rinnen, Vorsprünge,
Abschalungen sowie das Einlegen von Befestigungseisen
und Leerrohren.

Vorzusehen sind Gerüste in den erforderlichen Höhen und
Stärken lt. Unfallverhütungsvorschriften. Einzubauen
sind weiterhin Aussparungen, Schlitze und Durchbrüche.

Ausführung nach Zeichnung und Statik. Im EP enthalten
ist die Ausbildung von Arbeits-- und Bauwerksfugen.
Unterstützungshöhe ca.  3,50 m.

Eventuelle Aussparungen und Schlitze sind mit
einzukalkulieren.

Ebenso ist das Schließen dieser Öffnungen in den EP
einzurechnen.
Menge: 4,000 m²

**02.05.35 Kragplattenanschluss Isokorb**
Kragplattenanschluss
mit Dämmkörperdicke 120 mm, zur thermischen und trittschalltechnischen Trennung von frei auskragenden Stahlbetonbalkonen vom Gebäude mit einem Höhenversatz nach unten oder Wandanschluss.

Feuerwiderstandsklasse: REI120
Betondeckung CV: 50 mm
Dämmkörperhöhe H: 200 mm
Dämmkörperlänge L: 1000 mm
Dehnfugenabstand e: 21,7 m

Bauphysikalische Kennwerte:
Äquivalenter Wärmedurchlasswiderstand Req: 1,101 m²·K/W
Äquivalente Wärmeleitfähigkeit λeq: 0,109 W/(m·K)
gemäß EAD 050001-00-0301
Anforderungen an Kategorie B nach Beiblatt 2 DIN 4108:2019-06 erfüllt
Bewertete Trittschallminderung ΔLw in Anlehnung an EAD 050001-01-0301 (adopted) berechnet: 13,4 dB

Bauaufsichtliche Nachweise:
ETA-17/0261 und aBG Nr. Z-15.7-338

Lieferung und Einbau nach Angaben des Architekten oder Tragwerksplaners. Die technischen Unterlagen des Herstellers sind zu beachten.

Produkt der Planung:
Schöck Isokorb® XT Typ K-U-M1-V1-REI120-CV50-LR155-X120-H200-7.2
oder gleichwertiger Art.
angebotenes Fabrikat: '.........'

Anschluss Vordach  an Wand/Höhenversatz
Menge: 3,900 lfm

**02.05.36 Betonstahl 500 S**
Betonstahl BSt 500. Rundstahl liefern und für
verschiedene Stahlbetonbauteile schneiden, biegen und
verschiebungssicher nach Plan und Angabe einbauen.

Bei dieser Position wird der anfallende Verschnitt
nicht besonders vergütet und ist in die EP mit
einzukalkulieren. Die Vergütung erfolgt nach den
theoretischen  Einbaumengen, wie sie in den
Bewehrungsplänen des Statikers ausgewiesen werden.

Auf die notwendigen Eisenabstände und Betondeckungen
wird besonderer Wert gelegt. Die Vergütung der
notwendigen Abstandhalter ist im EP enthalten, jedoch
werden "APSTAS" nach Stahlliste vergütet.
Menge: 2,500 t

**02.05.37 Betonstahl 500 M**
Lagermatten BSt 500 M (IV M), neu, nach DIN 488; bei
dieser Position wird jede angefangene Matte vergütet.
Es ist daher kein Verschnitt einzurechnen. Nach
Schneideskizze schneiden, biegen und verlegen einschl.
aller Nebenarbeiten.

Abrechnung der APSTAS unter dieser Position für obere
Bewehrung.
Menge: 2,500 t

**02.05.38 Profilstahl**
Träger aus Profilstahl in Einzellängen,
einschl. Herstellen des Auflagers.
Profilstahl S 235, Korrosionsschutz nach Erfordernis

Einschließlich Bohrungen, Schweiß- und Schraubarbeiten

z.B. für Unterfangungen bei Deckenöffnungen setzen.
Menge: 350,000 kg

**02.05.39 Schwerlastdübel M 12**
Zur Montage von Profilstahl an Decken oder Stahlbetonwände.
Schwerlastdübel M12, 120 mm
einschließlich Bohrarbeiten
Menge: 40,000 St

**02.05.40 Schwerlastdübel M 16**
Zur Montage von Profilstahl an Decken oder Stahlbetonwände.
Schwerlastdübel M12, 160 mm
einschließlich Bohrarbeiten
Menge: 20,000 St

**02.05.41 Seitenschutz, Geländer Treppe**
Seitenschutz an bestehender Betontreppe und Treppenpodesten, während Bauarbeiten, bestehend aus Geländer aus Holz, mit Zwischenholm und Bordbrett,  aufbauen, nach Erfordernis umbauen, und wieder entfernen.
Treppenlauf: gerade
Menge: 17,000 m

**02.05.42 Treppenlauf verlängern EG**
*** Pauschalposition
Vorhandenen Treppenlauf aus Stahlbeton verlängern um 4 Steigungen

Treppenlauf, gerade, aus Stahlbeton für Belag auf Tritt- und Setzstufen;
einschließlich Schalung.
Bewehrung in gesonderter Position.
Festigkeitsklasse: C20/25
Expositionsklassen: XC1
4 Steigungen 16,7/30 cm
Laufbreite: ca. 1,50m
Plattendicke: 16 cm

Steigungsmaß und Stufenbreite der bestehenden Treppe aufnehmen
für das nachträgliche Belegen mit Feinsteinzeug.
Antritt auf vorhandene Stahlbeton Decke
incl. Austritt untermauern um ca. 50 cm auf ganzer Breite

EG Treppenhaus
Menge: 1,000 psch

**02.05.43 Treppenlauf UG Verbindungsbau**
*** Pauschalposition
Treppenlauf Stahlbeton
 für das nachträgliche belegen mit Feinsteinzeug.

Treppenlauf, gerade, aus Stahlbeton; mit gefasten Kanten, Betonwarzen und Grate abgeschliffen;
einschließlich Schalung
mit verlorener Schalung unterhalb,

Bewehrung in gesonderter Position.
Festigkeitsklasse: C20/25
Expositionsklassen: XC1
6 Steigungen 15,7/31 cm
Laufbreite: 3,25 m
Plattendicke: 16 cm

UG Verbindungsbau
Menge: 1,000 psch

**02.05.44 Akustisch getrenntes Auflager für Treppe**
Treppenlaufentkoppelung im Auflager bei An- und Austritt mit geeigneten schallentkoppelten Auflagerelementen.
Einschl. Schalarbeiten

Abrechnung je lfm Auflager
bei Treppe UG
Menge: 6,800 lfm

**02.05.45 Akustische Trennung Treppenlauf seitlich zu aufgehenden Wänden**
Akustische Trennung Treppenlauf seitlich zu aufgehenden Wänden mit geeigneter Trennmatte herstellen
auf gesamter Laufhöhe zuzüglich 5 cm Belag.
Menge: 8,500 lfm

**02.05.46 Podestfläche und Rampe seitlich schließen zu Treppenöffnung**
Rampe untermauern am Rande zur Treppenöffnung

Hochlochziegel-Mauerwerk der Innenwand.
Steinart : HLz 12/1,4
Mörtelgruppe : II a
Wanddicke : 24 cm

für nachträglichen Putzauftrag treppenraumseitig

einschließlich Schneidarbeiten für schräges Auflager der Treppe

Höhe 28 cm bis 50 cm: 2,5 lfm
Höhe 28 cm: 5 lfm
Menge: 7,500 lfm

**02.05.47 Unterbau für Podestfläche XPS 360mm**
Einbau eines tragfähigen homogenen Unterbaus aus XPS-Platten für eine erhöhte Podestfläche im Treppenhaus.
Untergrund: bestehende Stahlbetondecke

XPS Dämmung zweilagig verlegen 180 mm + 180 mm
Druckfestigkeit 300 kPa
Ausführung zweilagig mit versetzter Anordnung der Fugen

Gesamtdicke Unterbau: 36 cm für Einbau einer Podestplatte lt gesonderter Position

Erhöhung gesamt zu OKF Eingangsbereich: +0,365 cm

im Treppenhaus EG
Menge: 18,000 m²

**02.05.48 Unterbau Rampe 6% mit XPS + Schüttung, 0 - 360mm**
Einbau eines tragfähigen homogenen Unterbaus aus XPS-Platten für eine barrierefreie Rampe im Treppenhaus.

Untergrund: bestehende Stahlbetondecke

XPS Dämmung ein- und zweilagig verlegen
0 mm bis max. 180 mm + 180 mm
Druckfestigkeit 300 kPa
Ausführung ein- bzw. zweilagig mit versetzter Anordnung der Fugen
Zwickel und Fehlstellen auffüllen mit gebundener Schüttung.

Gesamtdicke Unterbau: 0 - 36 cm für Einbau einer Podestplatte lt gesonderter Position

Erhöhung gesamt zu OKF Eingangsbereich: +0,365 cm

im Treppenhaus EG
Menge: 25,000 m²

**02.05.49 Podestplatte C25/30, Stahlbeton**
Podestplatte aus Stahlbeton auf gebundene Schüttung/XPS Dämmung;
Oberfläche glatt abgezogen.

Für nachträglichen Fliesenbelag;
Einschließlich Randschalung bei der Treppenöffnung.
Bewehrung in gesonderter Position.
Festigkeitsklasse: C25/30
Expositionsklassen: XC3
Plattendicke: 14 cm
Neigung : 6%

Einschließlich Einbau einer Folie als Trennlage und Fugenausbildung mit Randdämmstreifen zu angrenzenden Bauteilen,
Fugen ausbilden zwischen Rampe und Podestplatten/Estrichen

im Treppenhaus EG
Menge: 18,000 m²

**02.05.50 Rampenplatte C25/30, Stahlbeton, 6% für Feinsteinzeug**
Rampenplatte aus Stahlbeton auf gebundene Schüttung/XPS Dämmung;
Oberfläche glatt abgezogen.

Für nachträglichen Fliesenbelag;
Einschließlich Randschalung bei der Treppenöffnung.
Bewehrung in gesonderter Position.
Festigkeitsklasse: C25/30
Expositionsklassen: XC3
Plattendicke: 14 cm
Neigung : 6%
Einschließlich Einbau einer Folie als Trennlage und Fugenausbildung mit Randdämmstreifen zu angrenzenden Bauteilen,
Fugen ausbilden zwischen Rampe und Podestplatten/Estrichen

im Treppenhaus EG
Menge: 25,000 m²

**02.05.51 Ebenheit Rampe 6% , Mehrpreis**
Mehrpreis zur Rampenposition für das Herstellen der Oberfläche mit erhöhten Ebenheitsanforderungen.
Für nachträgliche Verlegung von großformatigen Feinsteinzeugplatten ohne Estrich
Gefälleneigung 6% barrierefreie Erschließung

Bei Decken- oder Rampenplatte aus Stahlbeton im Gefälle
verlegt.

im Treppenhaus EG
Menge: 25,000 m²

**02.05.52 Ebenheit Podest, Mehrpreis**
Mehrpreis zur Podestposition für das Herstellen der Oberfläche mit erhöhten Ebenheitsanforderungen.
Für nachträgliche Verlegung von großformatigen Feinsteinzeugplatten ohne Estrich
Bei Deckenplatte aus Stahlbeton

im Treppenhaus EG
Menge: 18,000 m²

**02.05.53 Öffnungen schließen in Stahlbetondecken**
Öffnungen in Bestandsdecken
Dicke 20-25 cm
Einzelgrößen bis ca. 0,3 m²
einschließlich unterseitig Schalen und ausbetonieren.
in allen Geschoßen
Menge: 60,000 St

**02.05.54 Erkundungsöffnungen schließen in Stahlbetonbodenplatte**
Öffnungen in der bestehenden Bodenplatte bündig schließen.

Hohlraum von ca. 1 m³ unter der Bodenplatte mit Rollies  8/32 auffüllen und Öffnung in Bodenplatte ausbetonieren.

Dicke 25 cm
ca. 0,75 x 0,75 m

im UG Jugendräume
Menge: 2,000 St

**02.05.55 Öffnungen schließen in Stahlbetonwänden bis 0,3m²**
Öffnungen in Bestandswänden
Dicke ca. 30-40 cm
Einzelgrößen bis ca. 0,3 m²
einschließlich beisdeitig Schalen und ausbetonieren.
in allen Geschoßen
Menge: 60,000 St

**02.05.56 Öffnungen schließen in Stahlbetonwänden bis 0,5m²**
Öffnungen in Bestandswänden
Dicke ca. 30-40 cm
Einzelgrößen bis ca. 0,3 bis 0,5 m²
einschließlich beisdeitig Schalen und ausbetonieren.
in allen Geschoßen
Menge: 20,000 St

**02.05.57 Toröffnung behelfsmäßig schließen**
Tür- und Toröffnungen mit Kanthölzern und OSB -Platten verschließen,
außenseitig Folien als Witterungsschutz anbringen.
Bei neuen Öffnungen.
zur Montage der Tür- und Fensterelemente wieder ausbauen und Material entsorgen.

Türen und Tore bis 2,20 m/2,50m
Menge: 25,000 m²

#### Bereich 02.06 KU Abdichtung gegen nicht drückendes Wasser

*Hinweis: Zusätzliche Technische Vertragsbedingungen*
Zusätzliche Technische Vertragsbedingungen
1.  Abdichtung gegen Wasser

Bei der Ausführung sind zusätzlich zu den ZTV für alle
Gewerke die nachfolgenden Hinweise für das oben
genannte
Gewerk zu beachten. Leistungen, die sich hieraus
ergeben
und im Leistungsverzeichnis nicht gesondert vermerkt
sind,
müssen in die Einheitspreise eingerechnet werden.

1.1 Geltungsbereich und Ausführungsgrundlage

Der sachliche Geltungsbereich ergibt sich ebenso wie
die
technische Ausführung grundsätzlich aus DIN 18336
-Abdichtungsarbeiten und DIN 18195 -
Bauwerksabdichtungen und DIN 18533 erdberührte Bauteile. Für die Ausführung und für die
Abgabe von Nebenangeboten wird DIN 18195 in ihren
Teilen
durch DIN 18336 nicht eingeschränkt.

1.2 Ausführung

1.2.1 Allgemeines

Das Lagern von Druckgasflaschen in Kellerräumen,
Treppenhäusern, Durchgängen und Durchfahrten ist untersagt.
Ein
Feuerlöscher, tragbar, der Klasse C nach DIN EN 2 -
oder
vergleichbar einsetzbar - muß bei Arbeiten mit
brennbaren
Gasen vorhanden sein.

Die Überprüfung des Untergrundes umfasst auch den
Hinweis
auf vorstehende Teile, z. B. Drähte, Rundstahlenden,
Anker
und dergleichen sowie auf unverschlossene Öffnungen von
Spanndrähten, Verbindungsstäben u. ä.
Der Anschluss Sohle zur Wand im Außenbereich ist auf
absolute Sauberkeit zu untersuchen und ggf. von
Mörtelresten u. dgl. mechanisch zu reinigen.

1.3.2
Abdichtung gegen nichtdrückendes Wasser

Die Lage der Nahtstelle zwischen waagerechten und
senkrechten Flächen ist gesondert mit dem Auftraggeber
abzusprechen, falls diese nicht aus den
Planungsunterlagen
ersichtlich ist.

1.3.3
Abdichtung gegen drückendes Wasser
Vor Ausführung ist die Bauleitung zu verständigen,
damit eine unmittelbare Überwachung vorgenommen werden
kann.

Für Rohrdurchführungen und Einbauteile gelten besondere
Einbauvorschriften der Hersteller, die der
Auftragnehmer
sorgfältig zu beachten hat und deren Ausführung vom
Auftraggeber gesondert abgenommen wird.

Beim Kehlenstoß als Übergang von der Sohle zur Wand
sind
die Stoßüberdeckungen an der Wand anzuordnen. Beim
Kantenstoß als Übergang von der Wand- zur Deckenfläche
ist darauf zu achten, daß die Abdichtungslagen der
Deckenfläche immer die entsprechenden Abdichtungslagen
der Wandfläche überdecken, damit das Wasser nicht gegen
den Stoß läuft.

Das Einstellen der Wasserhaltung, um die
Funktionsfähigkeit
der Dichtung nachweisen zu können, sowie die Sicherung
gegen Auftrieb ist mit dem Auftraggeber abzusprechen.

1.4 Preisinhalte

Ergänzend zu Nr. 4.1 DIN 18336 gelten als
Nebenleistung:

- Das Zuarbeiten von Zwickel-, Rest- und
Ergänzungsstücken.
- Schutzabdeckungen für angrenzende Bauteile zur
  Vermeidung der Verschmutzung.
- Mehrbreiten der horizontalen Mauerwerksabdichtung zum
  Anschluss anderer Bahnen.

**02.06.1 Abdichtung, Bodenfeuchte,V60S4 Al,Estrich**
Abdichtung unter der Dämmung von
Fußbodenflächen gegen Bodenfeuchtigkeit,
aus einer Lage Bitumenschweißbahn V60
S4 Al, vollflächig verklebt, inkl.
Voranstrich an den Wänden über
Estrichhöhe hochgezogen, 10 cm überlappt
und verschweißt.
Einschließlich andichten an vorhandene Abdichtung unter den Mauerwerkswänden.
Angeb. Fabrikat : '..........'

Stahlbeton Decken und Bodenplatten
Menge: 460,000 m2

**02.06.2 Außenflächen vorbereiten, Abdichtung**
Untergrund von Außenwandflächen für
Außenabdichtungen vorbereiten.
Flächen reinigen, lose Teile und Grate
abstoßen sowie haftungsmindernde
Schichten entfernen, kleinere
Beschädigungen mit Mörtel ausbessern.
Untergrund : Beton
Menge: 90,000 m2

**02.06.3 Hohlkehle Wand-Fundament, Abdichten**
Hohlkehle ausformen
aus Mörtel MG III,
an Wand-Fundamentanschlüssen.

Hohlkehlen am Fundament-/Wandanschluß
mit Abdichtung ausbilden und in die Flächenabdichtung
einbinden.
Menge: 58,000 m

**02.06.4 Dickbeschichtung Wände außen**
Voranstrich für Bitumen-Dickbeschichtung
mit einem systembezogenen
Voranstrichmittel für Ortbeton und Elementwände
Stahlbetonwand UG in Ortbeton oder Elementwände

Abdichtung nach DIN 18533 von erdberührten Wänden von
außen mit kunststoffmodifizierter
Bitumendickbeschichtung als
Spachtelmasse in zwei Arbeitsgängen.
Voranstrich gesondert.
DIN 18533-1 gemäß Fall W1.2-E
nach Verarbeitungsrichtlinien des Herstellers.
Bauteil: Außenwand
Untergrund: Stahlbetonaußenwand
Belastungsart: Bodenfeuchte, nicht stauendes Sickerwasser (mit Dränung)
von uk Bodenplatte/ Fundament bis ok Bodenplatte EG
Trockenschichtdicke : mind. 3 mm
Menge: 90,000 m2

**02.06.5 Drän- und Schutzmatte_Noppenbahn**
als 3-schichtige Grundmauerschutz-Noppenbahnen liefern
und vertikal an den Kelleraußenwänden zum Schutz der Abdichtung anbringen.
Im Preis inbegriffen ist sämtliches Material einschl. das fachgerechte Anbringen der Bahnen nach Herstellervorschrift sowie die
mechanische Befestigung an den Wänden.

bei Kelleraußenwand und Stützmauer

Abflussspende im Endzustand über 0,3
l/sm bei max. 40 kN/m2 Erddruck.
Mattendicke : 4 mm
Noppenhöhe : 5 bis 8 mm
Menge: 90,000 m2

**02.06.6 Perimeterdämmung 12cm Sockel**
Perimeterdämmung auf Kelleraußenwand als
Wärmedämmung aus
Polystyrol-Hartschaumplatten mit
umlaufendem Stufenfalz.
Platten einlagig und dicht gestoßen mit
lösungsmittelfreiem Kleber punktweise
verkleben.
Wärmedämmung : XPS
Anwendungsgebiet : PW n. DIN 4108-10

Dämmdicke : 120 mm
Wärmeleitfähigkeitsgruppe : 035

ab UK Fundament/Bodenplatte bis UK Bodenplatte des nicht unterkellerten Bereichs
Mindesteinstand unter Gelände ca. 70 cm,
Platten Abschrägen
nach Angabe der Bauleitung.
Menge: 90,000 m2

**02.06.7 KU Feuchteschutz Spritzwasser und erdberührter Bereich**
Feuchteschutz des Sockelputzes im erdberührten und im Spritzwasser-Bereich
mit einer mineralisch, hochvergüteten 2 komponentigen Abdichtungsspachtel, filzbar

Abdichtungsspachtel

Angebotenes Sockel-Putzsystem: '.........'
Menge: 87,000 m²

**02.06.8 Verputzen von XPS-Platten im Sockelbereich**
Mineralische Haftbrücke ca.3 mm stark, quer aufkämmen,
auf XPS-Platzten im Sockelbereich,
Armierungsgewebe 4x4 mm einlegen,
anschließend wasserabweisenden Sockelleichtputz
auf entsprechend vorbereiteten tragfähigen Untergrund einlagig
15 mm auftragen und lot-und fluchtgerecht abziehen. Sockelputz zum Untergrund hin abgeschrägt (45°) ausführen.
Oberfläche herrichten
Mineralische Armierungsmasse ca. 3-4 mm stark mit Gewebeeinlage auftragen.

Produkt: ´  Flex-Fassadenspachtel
  Armierungsgewebe
  Maschinen-Sockelleichtputz

Angebotenes Sockel-Putzsystem: '.........'
Menge: 87,000 m²

#### Bereich 02.07 KU Innenputzarbeiten

*Hinweis: ZTV Innenputz*
Dieser Leistungsbeschreibung liegen folgende Teile der VOB zu Grunde:
- VOB Teil B: Allgemeine Vertragsbedingungen für die Ausführung von
Bauleistungen - DIN 1961
- VOB Teil C: Allgemeine Technische
Vertragsbedingungen (ATV) für Bauleistungen - ATV DIN 18299

Es gelten folgende Normen, Vorschriften und Merkblätter:

- DIN EN 998-1: Festlegungen für Mörtel im Mauerwerksbau - Teil 1: Putzmörtel
- DIN V 18550: Putz und Putzsysteme - Ausführung
- DIN EN 13914-1: Planung, Zubereitung und Ausführung von Innen- und Außenputzen -
Teil 2: Innenputz
- DIN 18201: Toleranzen im Hochbau - Teil 1:
Vorgefertigte Teile aus Beton, Stahlbeton und Spannbeton
- DIN 18202: Toleranzen im Hochbau - Bauwerke
- DIN 18350: VOB Vergabe- und Vertragsordnung für Bauleistungen -
Teil C: ATV - Putz- und Stuckarbeiten
- DIN 18352: VOB Vergabe- und Vertragsordnung für
Bauleistungen - Teil C: ATV - Fliesen- und
Plattenarbeiten
- DIN 18363: VOB Vergabe- und Vertragsordnung für
Bauleistungen - Teil C: ATV - Maler- und Lackiererarbeiten
- DIN 18451: VOB Vergabe- und Vertragsordnung für Bauleistungen -
Teil C: ATV - Gerüstarbeiten
- DIN 4420: Arbeits- und Schutzgerüste
- WTA-Merkblatt 2-9-04/D Sanierputzsysteme
- Leitlinien für das Verputzen von Mauerwerk und Beton
- Merkblatt Verputzen bei hohen und tiefen Temperaturen
- Merkblatt für den Einbau und das Verputzen von
extrudierten Polystyrol-Hartschaumstoffplatten
- Merkblatt BFS Nr. 25 Farbübereinstimmungen und Farbabweichung
- Technisches Merkblatt Verputzen von Fensteranschlussfolien
- Merkblatt Gipsputze und gipshaltige Putze auf Beton
- Merkblatt Haftbrücken für Gipsputze und gipshaltige Putze
- Merkblatt Putzoberflächen im Innenbereich -Qualitätsstufen
- Merkblatt Dünnlagenputze im Innenbereich
- Jeweils gültige Landesbauordnung
- Allgemein anerkannten Regeln der Technik

Alle Putz- und Spachtelflächen Q3, nach DIN V 18550 sowie Merkblatt

Geschosshöhe UG bis: 3,0 m
Geschoßhöhe EG bis ca. 5,5 bei Pultdächern
Gechoßhöhe in der Turnhalle
bis Traufe  ca.7,30 m,
First bis 9,0 m

Es muss je Putzfläche ein in sich abgestimmtes Putzsystem gewählt werden, mit untereinander zugelassenen und verträglichen Produkten.

**02.07.1 Bauteile Abkleben**
*** Pauschalposition
Oberflächenfertige Bauteile, wie z.B. Fenster, Türen, Böden, Hölzer, Dachflächen und dergleichen zum Schutz vor Verschmutzungen wasserfest abkleben.
Einschließlich rückstandsfreiem Beseitigen nach Abschluss der Arbeiten.
Menge: 1,000 psch

**02.07.2 Putzgrund reinigen.**
Putzgrund mit dem Stahlbesen trocken reinigen. Staub gründlich abkehren oder mit ölfreier Druckluft abblasen.
ggfs Schalölreste oder andere Fette mit geeigneten Reinigungsmitteln entfernen, z. B. Schalölenferner.
Menge: 1450,000 m²

**02.07.3 Haftgrundanstrich HLZ, STB**
Haftgrundanstrich gemäß Herstellerrichtlinien als
Putzgrundvorbereitung aufbringen.

Putzgrund HLZ, Stahlbeton

für nachträgliches Aufbringen von Innenputzen.
Der Haftgrund muss daher Teil des Putzsystems des Innenputzes sein.

Angebotenes Putzsystem: '.........'
Menge: 35,000 m²

**02.07.4 Spritzbewurf, voll deckend**
Zement-Maschinenputz, CS IV W1 nach DIN EN 998-1 als Spritzbewurf zur Egalisierung des Saugvermögens
des Untergrundes und zur Haftvermittlung volldeckend aufbringen.
Sinterhaut nach dem Ansteifen mit einem Besen entfernen.
Auf: Hochlochziegel neu oder nach Putzabschlag
Menge: 35,000 m2

**02.07.5 Verschließen Schlitze und Wandausbrüche 0,3 m²**
Schlitze und Wandausbrüche im Mauerwerk verschließen mit einem hydraulisch erhärtender Werktrockenmörtel
auf Kalk-Zement-Basis, CS I W 0 gemäß DIN EN 998-1 nach Herstellervorschrift aufbringen
als Vorbereitung für den flächigen Verputz des Mauerwerks. Sorgfältige und vollfugige Ausführung.

Maße Öffnung: bis ca. 0,3 m²
Auftragstärke 1,5 cm -2,5 cm im Mittel

mit geeeignetem Verfüll- und Ausgleichsmörtel
Menge: 45,000 m²

**02.07.6 Verschließen Schlitze und Wandausbrüche 0,3 -1 m²**
Schlitze und Wandausbrüche im Mauerwerk verschließen mit einem hydraulisch erhärtender Werktrockenmörtel
auf Kalk-Zement-Basis, CS I W 0 gemäß DIN EN 998-1 nach Herstellervorschrift aufbringen
als Vorbereitung für den flächigen Verputz des Mauerwerks. Sorgfältige und vollfugige Ausführung.

Maße Öffnung: bis ca. 0,3-1 m²
Auftragstärke 1,5 cm -2,5 cm im Mittel

mit geeeignetem Verfüll- und Ausgleichsmörtel
Menge: 80,000 m²

**02.07.7 Haftgrundanstrich auf Altputze zu Sanierspachtel**
Haftgrundanstrich gemäß Herstellerrichtlinien als
Putzgrundvorbereitung aufbringen.
Putzgrund Altputze mit Altanstrichen
für nachträgliches Aufbringen einer Sanierspachtel gemäß nachfolgender Position.
Der Haftgrund muss daher teil des Putzsystems der Sanierspachtel sein.

Angebotenes Putzsystem: '.........'
Menge: 950,000 m²

**02.07.8 Sanierungsspachtel auf vorhandene Putzflächen**
Mineralischen Leichtputz,  LW CS III W 2 gemäß DIN EN 998-1
vollflächig ca. 6 mm dick auftragen.
Alkalibeständiges Armierungsgewebe eindrücken und planspachteln.
Gewebestöße mindestens 10 cm überlappen.
Oberfläche sauber filzen
Die Verarbeitungsrichtlinien des  Herstellers sind zu beachten.
Oberfläche Q 2
Für nachträglichen Anstrich.

Produkte:  Klebe-und Armierungsmörtel KAM plus
  Armierungsgewebe 4 x 4 mm

Angebotenes Putzsystem: '.........'
Menge: 950,000 m²

**02.07.9 Innenputz- gefilzt- Kalkzementputz**
Kalk-Zement-Innenleichtputz LW CS II WC0 (DIN EN 998-1) als
Innenputz auf Mauerwerk auftragen.
Die Oberfläche ist lot- und fluchtrecht herzustellen.
Oberfläche sauber gefilzt
Körnung 0-1,4 mm
Mindestputzdicke: 15 mm

Vorhandener Putzgrund: Ziegelmauerwerk, Stahlbetonwände, grundiert.

Oberflächenqualität:
Q 3 gefilzt, nach DIN V 18550 sowie Merkblatt "Putzoberflächen im Innenbereich".

für nachfolgenden Innenanstrich
Menge: 350,000 m²

**02.07.10 Innenputz für Feuchträume und Fliesenuntergründe**
Kalk-Zement-Innenleichtputz LW CS II WC0 (DIN EN 998-1)als Innenputz
auf Mauerwerk auftragen. Die Oberfläche ist lot- und fluchtrecht herzustellen.
Oberfläche bei Fliesen scharf abgezogen (nicht filzen)
Körnung 0-1,4 mm
Mindestputzdicke: 15 mm
Mauerwerk: Hochlochziegel
inkl. Anbringen der verzinkten Abziehleisten
alle 80 cm.
Menge: 65,000 m2

**02.07.11 Leibungen Fenster 38**
Ausführung von Leibungen an Fenster- oder Türöffnungen entspr. VOB, Teil C, DIN 18350. Ausführung wie Hauptposition,
Leibungherstellen,
einschließlich Kunststoff-Putzanschlussprofil an Fensterprofile
und anarbeiten.
Leibungstiefe: ca. 38 cm
Menge: 170,000 m

**02.07.12 Beiputzen nachträglich**
Zulage zum Innenputz für nachträgliche Ein-Zu-und Beiputzarbeiten, die
Nicht im Zuge der allgemeinen Putzarbeiten ausgeführt werden können,
an Fenstern und an bestehenden Putzflächen
Menge: 20,000 m²

**02.07.13 Anputzen nachtr. Kleinstflächen**
Anputzen nachtr. Kleinstflächen
Nachträgliches Anputzen an Durchführungen
in Wänden
Durchmesser '2 bis 5 cm'
Ausführung 'nach Freigabe durch die Objektüberwachung'
Maße 'für Kleinstflächen'
Menge: 20,000 St

**02.07.14 Zulage Mehrputzdicke 5**
Hauptposition für Mehrputz pro 5 mm Dicke.
Ausführung nur in Absprache mit der Bauleitung!
Menge: 50,000 m²

**02.07.15 Zulage Mehrputzdicke 10**
Hauptposition für Mehrputz pro 10 mm Dicke.
Ausführung nur in Absprache mit der Bauleitung!
Menge: 50,000 m²

**02.07.16 Trennschnitte**
Trennschnitte zu Innenputz, für Ausführung eines Trennschnittes zwischen:
Decken- und Wandputz und Putz und Holzbauteilen
Menge: 240,000 m

**02.07.17 Armierungsgewebe Streifen**
An Risse gefährdeten Stellen wie z.B. Fassadenöffnungen (Diagonal-
Armierung)  Armierungsgewebe liefern und
im oberen Drittel der Putzschicht in die Nassmörtelschicht
einlegen.

Steifenbreite: ca. 60 cm
Menge: 125,000 m

**02.07.18 Kantenprofil verzinkt**
Kantenprofil aus verzinktem Stahlblech an Gebäudekanten und -öffnungen auf Unterputzdicke mit Ansetzmörtel auf vorbereiteten Untergrund lot- und fluchtrecht anbringen.
Putzdicke: ca. 1,5 - 2,0cm
Menge: 318,000 m

**02.07.19 Kantenprofil Edelstahl in Nassräumen**
Kantenprofil aus rostfreiem Edelstahl an Gebäudekanten und -öffnungen auf Unterputzdicke mit Ansetzmörtel auf vorbereiteten Untergrund lot- und fluchtrecht anbringen.
Putzdicke: 15-20 mm
Menge: 22,000 m

#### Bereich 02.08 KU Sockel freimachen und Leitungsgraben Ladestation

*Hinweis: Westseite Eingangsbereich EG UG*

**02.08.1 Abbruch Fußabstreifer mit Rahmen**
Abbruch Abmessungen ca. 1,80 m x 0,8 m in Außenbelägen
Menge: 2,000 St

**02.08.2 Eingangspodest Nebeneingang**
*** Pauschalposition
Granitplatte mit eingelassenem Fußabstreif-Gitterrost
abbrechen und Abtransport zum Bauhof
Gitterrost und Rahmen entsorgen.
B/T/H ca.
2,0 m/ 1,0 m/ 0,15 m
Menge: 1,000 psch

**02.08.3 Abbruch Überdachung Lichtschacht**
*** Pauschalposition
Lichtschachtüberdachung Holzlattenkonstruktion ca. 60/60mm
mit Acrylplatten mit Fassade und Lichtschacht verschraubt.
Demontieren und entsorgen komplett incl Befestigungsmaterial
Abmessungen ca. 1,0 m x 5,0 m
Menge: 1,000 psch

**02.08.4 Bitumenbelag, d=3 bis 5 cm, aufbrechen, Entlang der Fassade West**
Bitumenbelag aufbrechen (Asphaltbeton, Gussasphalt, Asphaltbinder, bituminöse Tragschichten). Unbrauchbares Material entsorgen, Deponiegebühr gesondert.
Bereich: Freianlagen am Gebäude
Schichtdicke: ca. 12cm
Menge: 130,000 m²

**02.08.5 Bitumenbelag einschneiden / abkanten**
Bitumenbelag (Asphaltbeton, Gussasphalt, Asphaltbinder, bituminöse Tragschicht) einschneiden oder abkanten, Schutt entsorgen.
Schichtdicke: 5 - 15 cm
Menge: 110,000 m

**02.08.6 Kleinsteinpflaster, Naturstein, in Sand, ausbauen, lagern**
Natursteinpflaster (Kleinpflaster), in Sand oder Splitt verlegt, Fugen mit Sand verfüllt, ausbauen, reinigen und zur Wiederverwendung seitlich lagern.
Größe: bis 100/100 mm
Menge: 50,000 m²

**02.08.7 Schottertragschicht ausbauen, Körnung 0/100**
Schottertragschicht ausbauen und zur Wiederverwendung seitlich lagern.
Körnung: bis 0/100
Menge: 70,000 m³

**02.08.8 Einfassstein, Einzeiler, Granit Großsteine, Betonbett, aufnehmen / lagern**
Einfassstein aus Naturstein mit Betonbettung aufnehmen, einschl. Aufbrechen des Unterbetons und der hierzu erforderlichen Erdarbeiten. Die Steine sind gereinigt zur Wiederversetzung seitlich zu lagern.
Unbrauchbares Material entsorgen; Deponiegebühr gesondert.
Format: Granit Leistensteine in unterschiedlichen Längen
Menge: 25,000 m

*Hinweis: Westseite Eingangsbereich UG*

**02.08.9 Oberboden abtragen und entsorgen**
Oberboden abtragen und entsorgen
Abtragsdicke: bis ca. 20 cm
Menge: 35,000 m3

**02.08.10 Granitpflaster gesägt, Naturstein, in Sand, ausbauen, lagern**
Natursteinpflaster Großstein, gesägt, in Sand oder Splitt verlegt, Fugen mit Sand verfüllt, ausbauen, reinigen und zur Wiederverwendung seitlich lagern.
Größe: ca. 14/14 cm, 14/26 cm
Menge: 12,000 m²

**02.08.11 Granitplatten gesägt, Naturstein, in Sand, ausbauen, lagern**
Plattenbelag Naturstein, gesägt, in Sand oder Splitt verlegt, Fugen mit Sand verfüllt, ausbauen, reinigen und zur Wiederverwendung seitlich lagern.
Größe: ca. 40/80 cm
Menge: 18,000 m²

**02.08.12 Leistensteine Beton**
Einfassstein aus Beton mit Betonbettung aufnehmen, einschl. Aufbrechen des Unterbetons und der hierzu erforderlichen Erdarbeiten.
Einschl. Entsorgung
Unbrauchbares Material entsorgen; Deponiegebühr gesondert.
Format: Beton Leistensteine in unterschiedlichen Längen
Querschnitt ca. 6cm/20 cm bis 12/30 cm
Menge: 15,000 lfm

**02.08.13 Abbrechen Pflanzringe/Böschungssteine**
Pflanzringe/Böschungssteine abbrechen und entsorgen
ca. 50 cm, H 30 cm
einschließlich Füllung mit Pflanzerde
Menge: 10,000 St

**02.08.14 Eingangspodest Haumeisterwohnung**
*** Pauschalposition
Granitplatte mit eingelassenem Fußabstreif-Gitterrost
abbrechen und Abtransport zum Bauhof
Gitterrost und Rahmen entsorgen.
B/T/H ca.
1,2 m/ 1,0 m/ 0,15 m
Menge: 1,000 psch

**02.08.15 Kies-/Schottertraufe ausbauen**
Kis-und Schottertraufe entlang des Gebäudes
Breite von ca. 40 cm - 70 cm
ausbauen und Material entsorgen
Menge: 15,000 m²

**02.08.16 Abbruch Treppenanlage Natursteinblockstufen**
*** Pauschalposition
Treppenanlage mit 5 Granit Blockstufen 17/30 cm
Breite ca. 2,35 m in einem Stück
Ausbauen
Beton-Unterbau abstemmen und Entsorgen
B/H ca. 2,35m/1,0m

Granitblockstufen lagern für Wiedereinbau in den Freianlagen
Menge: 1,000 psch

**02.08.17 Kies und Schotterflächen im Gebäudeanschluss**
Schotterfläche im Gebäudeanschluss
Ausbauen und Entsorgen
Schütthöhe im Mittel ca. 30cm

Bei Schottertraufen und im Eingangsbereich
Menge: 10,000 m³

**02.08.18 KU Entwässerungsrinne bei Terrassenausgängen**
Liefern und Einbauen Entwässerungsrinnen entlang der Fassadenelemente.
als Kastenrinne, einschließlich Endstücke und Abläufe
mit Anschluss an die Grundleitung
Breite ca. 10c m
Länge auf Maß, in den Leibungen der Fensterelemente verbaut.

Gitterrostbreite ca. 10cm. Außenkante bündig mit Außenkante Fassade.

in 5 Einzelrinnen
Menge: 11,000 m

**02.08.19 NM Entwässerungsrinne bei Terrassenausgängen**
Liefern und Einbauen Entwässerungsrinnen entlang der Fassadenelemente.
als Kastenrinne, einschließlich Endstücke und Abläufe
mit Anschluss an die Grundleitung
Breite ca. 10cm
Länge auf Maß, in den Leibungen der Fensterelemente verbaut.

Gitterrostbreite ca. 10cm. Außenkante bündig mit Außenkante Fassade.

in 6 Einzelrinnen
Menge: 1,350 m

**02.08.20 Sockel freilegen bei Bestandsbau**
Baugrube/Arbeitsraum für die Sockelabdichtung profilgerecht ausheben, Aushubmaterial entsorgen
Aushubtiefe :  bis ca. 1,40m
Bodenklasse:  3 - 5
Menge: 205,000 m³

**02.08.21 Sockelbereich Verfüllen**
Sockelbereich mit geeignetem, beigefahrenem Material wieder verfüllen.
Bodeneinbau der Arbeitsräume,
in Schichten  von 0,30m einbauen und verdichten,
mit vom AN zu lieferndem Boden,
Bodengruppen nach DIN 18196
GW - GI
bzw GU mit
Schlemmkornanteil < 10%
Verdichtungsgrad DPr mind. 103 %,
Abdichtungen sind zu schützen.
Die Verdichtung ist lagenweise zu prüfen.
Menge: 205,000 m³

**02.08.22 Drainageleitung ausbauen und entsorgen**
Vorhandene Drainageleitungen,
aus Betonrohren, Kunststoff-Sickerrohren etc.
Menge: 82,000 m

**02.08.23 Revisionsschacht zu Sickerleitung ausbauen und entsorgen**
Vorhandene Revisionsschächte der Drainageleitungen,
aus Betonrohren
ca. DN 50cm, einschließlich Deckel, Gerinne, etc.
Ausbauen und entsorgen.
Menge: 3,000 m

*Hinweis: Leitungsgraben zu Ladestation*

**02.08.24 Einzelfundament Eingangspylon**
Einzelfundamente als einzelne Fundamentscheiben
zur Montage eines Eingangspylons
ca. 30/100/100 cm

Betongüte C25/30 XC4/XF1
Oberseitig glatt, Kanten gefast,

Auskoffern, Einbringen Frostschutz und Sauberkeitschicht Betonieren, einschließlich allseitiger Schalung
Für Eingangspylon
Menge: 2,000 St

**02.08.25 Einzelfundament Pfosten**
Pfostenfundament unbewehrt gegen Erdreich
zur Montage von Pfosten, etc.
D30 mit Erdbohrer herstellen, Tiefe ca. 80 cm

Betongüte C25/30
Oberseitig glatt abziehen

Sauberkeitschicht, Pfosten ausrichten, Ausbetonieren,
Für Pfosten; Poller etc.
Menge: 1,000 m³

**02.08.26 Bitumenbelag, d=3 bis 5 cm, aufbrechen, Fahrbahn**
Bitumenbelag aufbrechen (Asphaltbeton, Gussasphalt, Asphaltbinder, bituminöse Tragschichten). Unbrauchbares Material entsorgen, Deponiegebühr gesondert.
Bereich: Zuwegung zu Sportplätzen
Schichtdicke: ca. 12cm
Menge: 45,000 m²

**02.08.27 Bitumenbelag einschneiden / abkanten**
Bitumenbelag (Asphaltbeton, Gussasphalt, Asphaltbinder, bituminöse Tragschicht) einschneiden oder abkanten, Schutt entsorgen.
Schichtdicke: 5 - 15 cm
Menge: 95,000 m

**02.08.28 Schottertragschicht 0/32, 15 cm, Fahrbahn**
Schottertragschicht, korngestuft aus vorwiegend gebrochenen Gesteinskörnungen, lagenweise verdichtet, herstellen.
Tragfähigkeit : befahrbar
Bereich: Fahrbahn
Körnung: 0/32 mm
Schichtdicke: 30 cm im verdichteten Zustand
Die Mindestanforderung der ZTV Asphalt- StB 07 sind zu gewährleisten.
Menge: 45,000 m²

**02.08.29 Asphaltbeton Straße zu den Sportplätzen und Zufahrt West**
Asphaltfeinbelag als Deckschicht im Fahrbahn- und Nebenflächenbereich herstellen.
einschließlich Tragschicht herstellen
mit geeignetem Mischgut
Bereich: Straße Richtung Sportplatz
Einbaudicke Deckschicht: 4 cm im verdichteten Zustand
Einbaudicke Tragschicht: 8 cm

Einbaubreite: ca. 1 m, als Kleinfläche
Anschluss zum bestehenden Weg plan herstellen
einschließlich Fugenanschluss
Die Mindestanforderung der ZTV Asphalt- StB 07 sind zu gewährleisten.
Menge: 45,000 m²

**02.08.30 Untersuchung auf PAK-Gehalt des Asphaltaufbruchs**
*** Pauschalposition
Untersuchung auf PAK-Gehalt

Notwendige Beprobungen und Analysen zur Deklarierung von vorgesehenem Abbruchmaterial aus bituminösen Stoffen gemäß der am Abfallort geltenden behördlichen Vorgaben, nach Herkunft bzw. Vorgaben des Entsorgers mit Probenahmeprotokoll, Analyse und gutachterlichem Bericht mit abfallrechtlicher Einstufung.

Ausführung von Probennahme, Untersuchung und Bewertung durch ein für diese Tätigkeiten akkreditiertes Institut, mit Akkreditierung durch eine zugelassene Akkreditierungsstelle.

Protokoll 2-fach, Übergabe an die Bauleitung.
Menge: 1,000 psch

**02.08.31 Erdaushub von Rohrgräben und Schächten bis 1,25 m E-Ladesäule**
Erdaushub von Rohrgräben und Schächten in mittelschwer bis schwer lösbarem Boden, Klasse 4 - 5, außerhalb des Gebäudes.
Einteilung nach VOB/C - DIN 18 300 (Erdarbeiten). Abrechnung erfolgt nach ZTV-Wa Erdarbeiten (aktuelle Fassung).
Sohle gleichmäßig in erforderlichem Gefälle angelegt. Einschl. Rohrgrabenverbau mit Vorhalten der Schalung, samt Bolzen, inkl. Sicherung und An- und Abtransport. Wiedereinfüllen der Rohrgräben mit geliefertem Material.
Abrechnung erfolgt nach Aufmaß bzw. nach prüfbaren Abrechnungsplänen, Abrechnung schichtweise gem. nachfolgender Schichtung. Aushubtiefe bis 1,25 m unter Rohplanie.
Der Erdaushub ist profilgerecht zu lösen und seitlich zu lagern.
Verdrängten Boden laden, inkl. Abfuhr und Entsorgung. Arbeiten mit Gerät.

Zwischen Gebäudefassade und Parkplatz West
Grabarbeiten im Böschungsbereich
Der Wurzelbereich des Baumes darf nicht geschädigt werden.
Menge: 25,000 m³

**02.08.32 Zuschlag Handaushub bis 1,25 m**
Zuschlag für Handaushub, Tiefe bis 1,25 m.
Menge: 5,000 m

**02.08.33 Füllmaterial für Einbettung von Rohrleitungen und zwar Natursand 0-4 mm**
Füllmaterial für Einbettung von Rohrleitungen und zwar Natursand 0 - 4 mm liefern, einbauen und verdichten.
Bettung mind. 20 cm unter Rohrsohle,
bis mind. 30 cm über Rohrscheitel.
Vergütet wird nach Grabenbreite und Bettungshöhe. Verdichtungsgrad 100 %
Menge: 8,000 m³

**02.08.34 Einfüllmaterial für die Rohrgräben und Schächte**
Einfüllmaterial für die Rohrgräben und Schächte, einbauen und verdichten. Das Einfüllmaterial soll aus Sand, Schutzkies oder sonstigem gut geeignetem, verdichtbarem, frostsicherem Material bestehen. Ausführung nur nach Absprache mit der Bauleitung wie in den Vorbemerkungen beschrieben.
Abgerechnet wird nach Volumen in eingebautem Zustand. Einbaustärke max. 30 cm in einer Schicht, schichtweise verdichten.
Menge: 20,000 m³

**02.08.35 Erstellen und Einbringen von Unterlagsbeton, Klasse C 12/15, für Fußbögen, Bögen**
Erstellen und Einbringen von Unterlagsbeton, Klasse C 12/15, für Fußbögen, Bögen, Kreuzungen, Rohranschlüsse an Leitungen, Schächte und Abläufe, Kanalanschlüsse, sowie Ausbetonieren untergrabener Fundamente.
Ausführung in Kleinmengen bis ca. 0,8 m³, sowie zu unterschiedlichen Zeitpunkten usw. einschl. Zuschlag für Mindermengen bei Betonlieferungen
Menge: 1,000 m³

**02.08.36 Zulage für Erschwernis Leitungsquerung Elektroleitungen bei ca. 60 cm Tiefe**
*** Pauschalposition
Querung von  Elektroleitungen sichern, wieder betten
Menge: 1,000 psch

**02.08.37 Zulage für Erschwernis Leitungsquerung Entwässerungskanal**
Querung von  Entwässerungskanäle, Sickerleitung  sichern, wieder betten

Abrechnung pauschal
Menge: 2,000 psch

**02.08.38 Einfassstein, Einzeiler, Granit Großsteine, Betonbett, aufnehmen / lagern**
Einfassstein aus Naturstein mit Betonbettung aufnehmen, einschl. Aufbrechen des Unterbetons und der hierzu erforderlichen Erdarbeiten. Die Steine sind gereinigt zur Wiederversetzung seitlich zu lagern.
Unbrauchbares Material entsorgen; Deponiegebühr gesondert.
Format: Granit Großstein
Menge: 35,000 m

**02.08.39 Kantenstein, Muldenstein bei Straßenquerung**
Kantensteine, Granit-Hochbord, Muldenstein
Ausbauen bei Straßenquerung

Lagern und höhen und fluchtgerecht wieder einbauen, in Beton setzen.
Abrechnung pauschal für jeweils  1,5 m Länge
Menge: 3,000 St

**02.08.40 Trassenwarnband**
Trassenwarnband zum Schutz erdverlegter Elektroleitungen mind. 30 cm über dem Scheitelpunkt jeder einzelnen Leitung zu verlegen.

Trassenwarnband aus PVC,
Breite 40 mm,
Passend für vorstehend beschriebene Rohrleitungstypen
Menge: 50,000 m

**02.08.41 Einzelfundament für Ladesäule**
*** Pauschalposition
Einzelfundament
50/50/100 cm
Schraubhülsen nach Erfordernis für die Ladesäule setzen
für M12 Länge ca. 190 mm
Betongüte C30/37 XC4/XF4/ WF
Oberseitig glatt, Kanten gefast,
Leerrohr für Elektrozuleitungen DN 70 1,20 m mit Bogen 45°
Für die Einführung der Leitungen von schräg unten.

Auskoffern, Einbringen Frostschutz und Sauberkeitschicht Betonieren, einschließlich allseitiger Schalung
Für Ladesäule am Parkplatz nähe Tennisplätze
Menge: 1,000 psch

### Los 03 LOS 3 FÖRDERUNG NACH FAG HALLE A+B UND ALLGEMEINER BEREICH

#### Bereich 03.01 FAG Gerüstarbeiten

*Hinweis: TH A-B*

**03.01.1 Fassadengerüst, Lastklasse 3, W09, Aufbau**
Fassadengerüst, Arb.gerüst,LK 3,W09
 als längenorientiertes Standgerüst ohne
Bekleidung, gemäß
DIN EN 12811-1 und DIN EN 12810-1
Ausführung
Konstruktionsart: Systemgerüst mit Belag und
dreiteiligem Seitenschutz
Höhe einzurüstender Fläche: ca.6- 8 m
Standfläche: eben, teilweise schräg, normal
belastbar
Verwendungszweck:
Dachdeckerarbeiten,
Zugang: mit Leiter (LA)
Breitenklasse: W09
Lastklasse: 3
Menge: 765,000 m²

**03.01.2 Zulage für die Gerüststellung über Pultdächern**
Zulage für die Gerüststellung über Pultdächern und Satteldächern mit unterschiedlichen Höhen.
Die Pultdächer verspringen über den jeweiligen Bauteilen in der Höhe.
Höhe ca. 3,0 m - 9 m über Gelände
Pauschal für Auf und Abbau
Menge: 180,000 m²

**03.01.3 Treppenzugang zu vorbeschriebenem Gerüst Aufbau**
Treppenturm zweiläufig, Fassadengerüst
mit Zwischenpodest gemäß DIN EN 12811-1
vorgebaut vor
Fassadengerüst, inkl. Doppelhandlauf und
Stirngeländer.
Laufbreite : mind. 0,60 m
Lastklasse : 4
Grundfläche ca. 3,00 / 5,00 m
Abrechnung m Höhe
Menge: 13,000 m

**03.01.4 Dachdeckerschutz Aufbau**
Aufbauen einer Dackdeckerschutz
mit Systemgerüstteilen an oben beschriebenem Standgerüst herstellen
einschließlich An- und
Abtransport.
Menge: 180,000 m

**03.01.5 Gerüstverbreiterung mit Konsolen 0,30 m**
Gerüstverbreiterung für Fassadengerüst Lastklasse wie Hauptposition,
Verbreiterung um 0,30 m.
bei Neuer Fassadenverkleidung
Menge: 765,000 m²

**03.01.6 Fassadengerüst Gebrauchsüberlassung 35 Wochen**
Fassadengerüst, Gebrauchsüberlassung
Fassadengerüst als Standgerüst.
Gebrauchsüberlassung : 35 Wochen
Gerüstklasse : 3
Menge: 26770,000 m²/W

**03.01.7 Treppenturm zweiläufig, Gebrauchsüberlassung**
Gerüstvorhaltung des Treppenturms am
Fassadengerüst jede weitere Woche.
Menge: 455,000 mWo

**03.01.8 Gebrauchsüberlassung Dachdeckerschutz**
Gerüstvorhaltung über die Grundeinsätze
hinaus, für jede angefangene Woche
Abrechnungsbasis EUR/lfm/Woche.
Gerüstmiete Dachdeckerschutzwand
Menge: 6300,000 mWo

**03.01.9 Gebrauchsüberlassung Gerüstverbreiterung mit Konsolen 0,30 m**
Gerüstverbreiterung für Fassadengerüst Lastklasse wie Hauptposition,
Verbreiterung um 0,30 m.
bei Neuer Fassadenverkleidung
Menge: 26770,000 m²/W

**03.01.10 Fassadengerüst LKL 3 siehe oben Abbau Abtransport**
Menge: 1800,000 m²

**03.01.11 Treppenzugang siehe oben Abbau, Abtransport**
Menge: 13,000 m

**03.01.12 Dachdeckerschutz siehe oben Abbau, Abtransport**
Menge: 180,000 m

**03.01.13 Abbau Gerüstverbreiterung Abbau und Abtransport**
siehe oben
für Montage der Fassadenverkleidung
Menge: 765,000 m

**03.01.14 Umbauen des Fassadengerüstes an der Nordfassade und Pultdach**
Umbauen nach Notwendigkeit im Bauablauf.
Demontieren der Gerüstfläche Südseite über dem Pultdach bzw. Nordseite
für die Montage der Fensterelemente und wieder montieren

Nordseite bei Giebelverglasungen: ca. 5,5 m Höhe
Höhe über Pultdach ca. 4,50m

Erforderliche Standsicherheit über Gerüstanker und zusätzliche Stabilisierung durch Abstrebungen nach Erfordernis.

Die Gerüstteile können auf dem Baufeld zwischengelagert werden. Lagerort in Abstimmung mit der Bauleitung.
Menge: 170,000 m²

**03.01.15 Gerüstunterbau als Zulage bei Pultdach auf Blechdach**
Bautenschutzmatten und Lastverteilende Kanthölzer und OSB-Platten auf geneigten Dachflächen für aufzustellende Gerüste zur Gewährleistung der Lastverteilung und zum Schutz der Dachhaut vor Beschädigungen.
Leistungsumfang: Anbringen, Entfernen
Untergrund: Blechdach mit Stehfalzdeckung, gedämmt
Tragwerk: Stahlbeton-Dachelemente
Dachneigung ca. 15°
Bauschutzmatte: Gummigranulat, 8 mm
einschließlich wieder abbauen und entsorgen.
Über den Pultdächern Süden und Westen und am Kamin
Menge: 80,000 m²

**03.01.16 Gerüstunterbau als Zulage bei Pultdach, auf Tragwerk**
Bautenschutzmatten und Lastverteilende Kanthölzer  auf geneigten Dachflächen für aufzustellende Gerüste zur Gewährleistung der Lastverteilung und zum Schutz der Dachhaut vor Beschädigungen.
Leistungsumfang: Anbringen, Entfernen
Untergrund: Tragwerk: Stahlbeton-Dachelemente
Dachneigung ca. 15°
Bauschutzmatte: Gummigranulat, 8 mm
einschließlich wieder abbauen und entsorgen.
Über den Pultdächern Süden und Westen und am Kamin
Menge: 80,000 m²

**03.01.17 Zulage für Mehraufwand bei Giebelverglasungen**
Zulage für die Stabilisierung/Abstützung  bei Fensteröffnungen an den Giebeln nach Erfordernis und Wahl des Auftragnehmers.

Fensterbreite: 7 m
Höhe Giebelverglasung: 1,70 m bis 3,30 m
davon sind je 6 Stück an der Nord und Südseite vorhanden

Nord- und Südseite der Turnhalle
Menge: 240,000 m²

**03.01.18 Seitenschutz innen**
Zusätzlich inneren Seitenschutz nach DIN EN 12811-1 Arbeitsgerüste, einbauen,  und wieder entfernen
Bei Giebelverglasungen
Menge: 140,000 m2

**03.01.19 Aufbau Rollgerüst Innen für Demontagen, Montage von Deckenverkleidungen**
Arbeitsgerüst Aufbauen
als Rollgerüst zur Demontage und Montage von z.B.  Plattenverkleidungen  an den Dachuntersichten, Hallenwänden und Unterzügen.
Mauerarbeiten über dem Unterzug

Wandhöhe innen traufseitig: ca. 7,2 m
Giebelwände innen: ca. 7,0 m - 9 m am First
UK Unterzüge: ca. 7,30m, 5,65 m

Abrechnung Standzeit tageweise nach Nachweis, in gesonderter Postition
Menge: 1,000 St

**03.01.20 Abbauen Rollgerüst Innen für Demontagen, Malerarbeiten und Plattenmontage**
Arbeitsgerüst Abbauen
als Rollgerüst zur Demontagen von Elektroinstallationen und Montage von Plattenverkleidungen aus Holzwolleplatten an den Giebelwänden innen und Malerarbeiten an den Unterzügen und Innenwänden.

Wandhöhe innen traufseitig: ca. 7,2 m
Giebelwände innen: ca. 7,0 m - 9 m
UK Unterzüge: ca. 7,30m, 5,65 m
Menge: 1,000 St

**03.01.21 Umsetzen Rollgerüst Innen für Demontagen, Malerarbeiten und Plattenmontage**
Arbeitsgerüst Umsetzen
als Rollgerüst zur Demontagen von Elektroinstallationen und Montage von Plattenverkleidungen aus Holzwolleplatten an den Giebelwänden innen und Malerarbeiten an den Unterzügen und Innenwänden.

Wandhöhe innen traufseitig: ca. 7,2 m
Giebelwände innen: ca. 7,0 m - 9 m
UK Unterzüge: ca. 7,30m, 5,65 m
Menge: 1,000 St

**03.01.22 Rollgerüst vorhalten**
Rollgerüst wie vor beschrieben
vorhalten.
Abrechnung in halben Arbeitstagen, nach Nachweis.
Menge: 26,000 Wo

**03.01.23 Innengerüst Wände Putzarbeiten W09 Aufbau**
Innengerüst, Arb.gerüst,LK 3,W09
 als längenorientiertes Standgerüst ohne
Bekleidung, gemäß
DIN EN 12811-1 und DIN EN 12810-1
Ausführung
Konstruktionsart: Systemgerüst mit Belag und
dreiteiligem Seitenschutz
Höhe einzurüstender Fläche: ca.7m, in Teilen 9 m
Standfläche: eben Rohboden

Verwendungszweck: Innenputzarbeiten, Malerarbeiten
Fenstermontagearbeiten
Zugang: mit Leiter (LA)
Breitenklasse: W09
Lastklasse: 3

Turhalle innen
Menge: 700,000 m²

**03.01.24 Innengerüst Wände Putzarbeiten W06 Aufbau**
Innengerüst, Arb.gerüst,LK 3,W06
 als längenorientiertes Standgerüst ohne
Bekleidung, gemäß
DIN EN 12811-1 und DIN EN 12810-1
Ausführung
Konstruktionsart: Systemgerüst mit Belag und
dreiteiligem Seitenschutz
Höhe einzurüstender Fläche: ca.7m, in Teilen 9 m
Standfläche: eben Rohboden

Verwendungszweck: Innenputzarbeiten, Malerarbeiten

Zugang: mit Leiter (LA)
Breitenklasse: W06
Lastklasse: 3

Innenräume
Menge: 400,000 m²

**03.01.25 Innengerüst siehe oben Abbau Abtransport**
Menge: 1100,000 m²

**03.01.26 Innengerüst Gebrauchsüberlassung 12 Wochen**
Fassadengerüst, Gebrauchsüberlassung
Fassadengerüst als Standgerüst.
Gebrauchsüberlassung : 12 Wochen
Gerüstklasse : 3
Menge: 13200,000 m²/W

#### Bereich 03.02 FAG TH A-B Abbruch

##### Abschnitt 03.02.00 Abbrucharbeiten

**03.02.00.1 TH 2 Regiekanzel schützen**
*** Pauschalposition
Bestehende Regiekanzel, dreiseitig verglast, konisch zulaufend.
Erkerartig in die Turnhalle 2 hineinragende Regiekanzel
mit Folie abdecken, staubdicht abkleben und mit Lattenkonstruktion sichern während der Baumaßnahmen.
mit OSB Platte abdecken, gegen Verrutschen sichern.
Oberseite 3,50m x 0,75 m
Breite/Höhe/Tiefe: 3,5m/2,30m/0,75m
Menge: 1,000 psch

**03.02.00.2 Hallentrennwand TH 1-2 schützen**
Bestehende Hallentrennwand zwischen den Turnhallen
während der Baumaßnahme schützen.
Der Behang ist seitlich der Unterzüge, H 1,50 m unter den Kehlen montiert.
Behang nach oben einfahren und komplett staubdicht mit stabiler Folie einpacken.
Stöße und Ränder mit geeigneten Klebebändern verkleben.
Behang H/B: ca. 6m / 25,5 m

Höhe Unterzug 1,50m
Höhenlage Uk (eingefahren) 6,0 m
benötigte Abwicklung ca. 2,5 m
Länge 25,5 m
Menge: 1,000 St

**03.02.00.3 TH 1 Abbruch Vorhangschiene und Vorhang zu Innenfenster Halle**
Vorhänge aus unterschiedlichen textilen Materialien
Behang Höhe ca. 1,20m bis 3,0 m

Vorhangschienen, ein- und mehrläufig,
Kunststoff, Aluminium
incl.  Montagematerial, Aschlüsse etc.
Montagehöhe ca. 3,50m

Abrechnung nach Laufmeter der Schienen
Menge: 6,000 lfm

**03.02.00.4 TH 1 Demontieren Schiene für Ball-Fangnetz an der Hallenstirnseite**
Tragschiene Stahl, lackiert, Länge ca. 16 m
6 Stück auskragende Wandhalterungen, mit Zugstreben an Massivwand montiert
Kraglänge ca. 1,30m
einschließlich Ballfangnetz demontieren.
Lagern für Wiedereinbau.
Montagehöhe ca. 5,50m

TH 1
Menge: 1,000 St

**03.02.00.5 TH 1 Abbruch Basketballkorb mit Wandausleger klein - seitlich**
Ausleger klappt seitlich an die Wand,
Ausladung ca. 1,30m
einschließlich Stahlrahmen, Ausleger, Brett und Korb, Kurbel und Antriebsstange etc.
Demontieren und Entsorgen
Montagehöhe ca. 2,50 m bis 3,30 m

Halle 1
Menge: 1,000 St

**03.02.00.6 TH 1 Abbruch Basketballkorb mit Wandausleger groß**
Basketballkorb mit Ausleger, der klappt nach oben an die Wand,
Ausladung ca. 3,0 m
einschließlich mehrteiligem Stahlrahmen, Ausleger mit Ober- und Untergurten, Auskreuzungen, Brett und Korb.
Seilzug und Winde, Umlenkrollen etc.
Demontieren und Entsorgen
Montagehöhe ca. 2,0 m Über dem Tribünenpodest.

Halle 1 oberhalb der Sitztribüne
Menge: 1,000 St

**03.02.00.7 TH 1 Abbruch Schiene für Sportgeräte-Montage deckenhängend**
Tragschiene Stahl, lackiert, Länge ca. 3,5 m
2 Stück  Deckenhalterungen, mit Zugstreben an P-Platten des Daches montiert
Kraglänge ca. 1,30m
Demontieren und Entsorgen
Montagehöhe ca. 7,30 m
Halle 1
Menge: 1,000 St

**03.02.00.8 TH 2 Demontage und Entsorgung Befestigungsschiene am Unterzug**
Tragschiene für Geräte,
Stahl, lackiert, Länge ca. 7 m
incl. Deckenhalterungen am Dachhauptträger in Firsthöhe montiert
Demontieren und Entsorgen
Montagehöhe ca. 7,30 m

Halle 2
Menge: 7,000 m

**03.02.00.9 TH A Einzelhalterungen**
Stahlbügel an den Unterseiten der Unterzüge montiert
einschl Befestigungsmittel
H ca. 65 cm
B ca. 35 cm
Menge: 3,000 St

**03.02.00.10 TH 1-2 Abbruch Bodenhülsen komplett**
Abbruch Überstand von Bodenhülsen einschließlich
Stahlhülsen, Betonbettung und Betonfüllung.
Einschließlich Schneid- und Stemmarbeiten.
Rückbau ebenengleich mit der Oberkante Rohboden
Gerätehülse bis OK Bodenplatte mit Beton vergießen.

Aufbauhöhe Sportboden ca. 7,5 cm

Hülsendurchmesser ca. 50 - 80 mm

Turnhalle nicht unterkellerter Bereich
Menge: 30,000 St

**03.02.00.11 TH 1-2 Abbruch Bodenhülsen komplett- unterkellerter Bereicch**
Abbruch Überstand von Bodenhülsen einschließlich
Stahlhülsen, Betonbettung und Betonfüllung.
Einschließlich ausbetonierter "Stahl-topf" an der Deckenunterseite
Einschließlich Schal-, Schneid- und Stemmarbeiten.
Rückbau ebenengleich mit der Ober- und Unterkante Rohboden
Deckenöffnung D ca 20 cm mit Beton vergießen.

Aufbauhöhe Sportboden ca. 7,5 cm

Hülsendurchmesser ca. 50 - 80 mm
"Topf" C ca. 22 cm, H ca. 20 cm

Turnhalle unterkellerter Bereich
Menge: 13,000 St

**03.02.00.12 TH 1-2 Abbruch Bodenhülse für Hülse an gleicher Stelle 50cm**
Vorhandene Bodenhülse von Altgeräten aus bestehendem Fundamentköcher und Vergussmörtel mittels Kernbohrung herausbohren.

Für das Setzen neuer Gerätehülsen, bauseits

Bohrdurchmesser 200 mm
Bohrtiefe ca. 40-50 cm
Bohrkern und Bodenhülse entsorgen
Menge: 19,000 St

**03.02.00.13 TH 1-2 Abbruch Bodenhülse für Hülse an gleicher Stelle 70cm**
Vorhandene Bodenhülse von Altgeräten aus bestehendem Fundamentköcher und Vergussmörtel mittels Kernbohrung herausbohren.

Für das Setzen neuer Gerätehülsen, bauseits.

Bohrdurchmesser 200 mm
Bohrtiefe 70 cm
Bohrkern und Bodenhülse entsorgen
Menge: 6,000 St

**03.02.00.14 TH 1-2 Kernbohrung Bodenplatte für neue Bodenhülse - nichtunterkellert**
Kernbohrung mit Diamantbohrgeräten in
Stahlbeton-Bodenplatte
Bohrlochdurchmesser : 200 mm
Deckendicke :  ca. 25 cm

Bodenplatte Turnhalle
Menge: 3,000 St

**03.02.00.15 TH 1-2 Kernbohrung Decke für neue Bodenhülse - unterkellert**
Kernbohrung mit Diamantbohrgeräten in
Stahlbeton-Decke
Bohrlochdurchmesser: 200 mm
Deckendicke: ca. 25 cm

Decke über UG
Menge: 2,000 St

**03.02.00.16 Abbruch Unterhängdecke Turnhalle**
Abbruch Unterhängdecke
aus Akustik Grobspanplatten Dicke ca.18 mm
mit horizontalen Aluminium Trennprofilen á ca. 63 cm

einschließlich zweilagiger Metallunterkonstruktion und
Befestigungsmaterial
einschließlich Randausbildungen.
Die Metall-UK ist direkt an die Rippen der P-Platten Fertigteilen montiert, dazwischen Abhänger.
Abhängehöhe ca. 38 cm
Höhe der Rippen 30 cm
Die P-Platten Untersicht bleibt nach dem Umbau Sicht,
die Befestigungen müssen daher rückstandsfrei demontiert werden, ohne die Stahlbetonelemente zu beschädigen.

Einschl. Deckenbekleidung im Anschluss zu den Fensterelementen.
Höhe ca. 7,30 m bis 9,0 m

Turnhalle
Menge: 824,000 m²

**03.02.00.17 Abbruch Verkleidung an Stb-Unterzügen**
Abbruch Verkleidung aus beschichteten/lackierten Holzwerkstoffplatten Dicke ca. 20 mm
mit Kantenprofilen.

einschließlich Metallrahmenunterkonstruktion und
Befestigungsmaterial
einschließlich Randausbildungen.
Die Metall-UK ist auf Abstand vor den Stahlbetonträgern montiert.
Dahinter befindet sich die Trennwandanlage der Halle.

Höhe ca. 1,70m
UK ca. 5,60 m über OKF

Die P-Platten Untersicht bleibt nach dem Umbau Sicht,
die Befestigungen müssen daher rückstandsfrei demontiert werden, ohne die Stahlbetonelemente zu beschädigen.

bei Turnhalle Unterzug
Menge: 49,000 m²

**03.02.00.18 Abbruch Akustikvlies an Turnhallenwänden**
Akustikvlies aus Nadelfilz, Dicke ca. 3-5 mm
flächig auf verputzte Massivwänden, auf hervortretenden Stahlbetonstützen
und Korpus der Regiekanzel mit Spanplattenunterlage
verklebt,

einschließlich Kleber abschaben und Entsorgen.

OK Boden bzw OK Prallwand
bis UK Decke an den Traufen bzw Brüstungshöhe an den Hallenlängsseiten.

Turnhalle
Menge: 550,000 m²

**03.02.00.19 Putzflächen schleifen, Kleberreste**
Putzflächen aus Kalk oder Kalkzementputzen im Innenbereich wegen Kleberresten oder anderen Rückständen vollflächig abschleifen, ca. 2 mm.

als Vorbereitung des Untergrunds für nachfolgende Beschichtungsarbeiten.

Nach dem Schleifen trocken reinigen, lose Verschmutzung entfernen.
anfallenden Schmutz entsorgen.

Für nachträgliche Sanierspachtelung lt gesonderter Position.

bei Innenputz Turnhalle
Menge: 550,000 m²

**03.02.00.20 Zusätzliche Schaumunterlage teilweise bei Akustikvlies**
Zusätzliche Schaumunterlage bei Akustikvlies Nordseite
20 mm
flächig auf verputzte Massivwänden verklebt,
als Unterlage für Akustikvlies

einschließlich Kleber abschaben und Entsorgen.

Turnhalle Nordwand
Menge: 144,000 m²

**03.02.00.21 Abbruch Prallwandkonstruktion- Panele**
Wandverkleidung in Form von Prallwandelementen an der massiven Hallenaußenwand montiert,
aus Holz und Holzwerkstoffplatten
einschließlich Anschlüsse zu anderen Bauteilen, wie Türen und oberseitige Abdeckleiste
einschl. aller Unterkonstruktionen, Schienen, Federbügel etc. und Befestigungsmittel
Höhe der Verkleidung ca. 2,3 m
Aufbaustärke ca. 12cm
Menge: 55,000 m²

**03.02.00.22 TH 1-2 Abbruch Turnhallentüren 1-flg**
Innentüre als Prallwandtüre 1-flg., Holzwerkstoff, beschichtet
bzw. furniert oder mit Nadelfilz beklebt.
Einschließlich allseitig umlaufender Zarge Metall, Blendrahmen Beschläge, Befestigungsmaterial
B/H: ca. 1,0 - 1,1 m x 2,10 m
in Turnhalle 1-2
Menge: 7,000 St

**03.02.00.23 TH 1-2 Abbruch Turnhallentüre 2-flg.**
Innentüre als Prallwandtüre 2-flg., Holzwerkstoff, beschichtet, bzw. furniert oder mit Nadelfilz beklebt.
Einschließlich allseitig umlaufender Zarge Metall, Blendrahmen, Beschläge, Befestigungsmaterial
B/H: ca. 2,0 m x 2,10 m
in Turnhalle 1-2
Menge: 1,000 St

**03.02.00.24 TH 1-2 Abbruch 2-flg. Glastüre mit Oberlicht**
Ganzglastüre 2-flg. mit Oberlicht
einschl. Befestigungsmaterial und Drücker/Beschlägen
einschl. Metall/holz-Zarge, ca. 35 cm tief
B/H ca. 1,35/2,55 m
Menge: 1,000 St

**03.02.00.25 TH 1 Abbruch Innenfenster Eingangsbereich zu Halle**
Dreiteiliges Innenfenster, fix-verglast,
Einschließlich allseitig umlaufender Zarge Holz, Metall,
Beschläge, Befestigungsmaterial
Tiefe ca. 35 cm
B/H: ca. 4,0 m x 1,40 m
Menge: 1,000 St

**03.02.00.26 TH 1 Abbruch Innenfenster Lehrerumkleide**
Innenfenster Holz, lackiert
einschl Verglasung und Beschläge
und Fensterbänke
bei ehem. Lehrerumkleide zur Halle
Abmessungen ca. 1,0 m x 80 cm
Menge: 1,000 St

**03.02.00.27 TH 1-2 Abbruch Glasbausteinfenster**
Abbruch Glasbausteinmauerwerk in Fensteröffnungen zwischen Flur und Turhalle 1 und 2
Dicke ca. 12 cm
Brüstungshöhe ca. 2,60m
Menge: 6,000 m²

*Hinweis: TH A-B Abbruch Fassadenverkleidung*

**03.02.00.35 Abbruch Holz-Fassadenverkleidung**
Horizontale Stülpschalungen an der Außenwand
aus Holzbrettern, lackiert
auf ein/zweilagiger Holz-Lattenunterkonstruktion.
komplett einschl Verbindungsmittel

Ausbau Schadstoffhaltiger Dämmung gesondert

Dicke der Verkleidung ca. 12 cm.

Bei Außenwänden überwiegend als großflächige Verkleidungen teilweise Kleinflächen z..B im Sturzbereich

Fassadenhöhe ca.  4,0 m bis 11,0 m
Menge: 185,000 m²

**03.02.00.36 Ausbauen MIneralfaserdämmung in Außenwandverkleidungen**
MIneralfaserdämmung in Wandverkleidungen, diese müssen zunächst demontiert werden.
Dicke ca. 60 mm
Ausbauen von alter MIneralfaserdämmung KMF> 50% WHO-Fasern
Ausbau, Handhabung, Verpackung, Entsorgung etc. gemäß
TRGS 521
Trennung und staubdichte Verpackung gemäß Anforderung TRGS 521 und der Deponie
Einstufung als Sondermüll
Dämmstoffe 170603,
Einhaltung und Teilnahme am elektronischen Abfallnachweisverfahren, eANV-Erste

Enstsorgungskosten lt gesonderter Pos.
Fassadenhöhe ca.  4,0 m bis 11,0 m
Menge: 185,000 m²

**03.02.00.37 Entsorgung KMF**
Enstorgung von Mineralfaserdämmungen KMF>50% WHO-Fasern

Ausbau, Handhabung, Verpackung, Entsorgung etc. gemäß
TRGS 521
Trennung und staubdichte Verpackung gemäß Anforderung TRGS 521 und der Deponie
Einstufung als Sondermüll
Dämmstoffe 170603,
Einhaltung und Teilnahme am elektronischen Abfallnachweisverfahren, eANV-Erste

Entsorgungsnachweise sind gem Vorschriften zu führen und zur Abrechnung vorzulegen.
Menge: 2250,000 kg

**03.02.00.38 Abbruch Leibungs- und Anschlussbleche**
Anschlussbleche seitlich von Leibungen und Wänden
aus verzinktem, lackiertem Blech
Ausladung ca. 13-16 cm
Demontieren und entsorgen.
Bei Leibungen und Wandanschlüssen, Oberen Abschlüssen
Menge: 85,000 lfm

##### Abschnitt 03.02.01 Abbruch Bodenaufbauten

**03.02.01.1 TH 1-2 Abbruch Sportbodenaufbau in Halle Schwingboden**
Schwingboden als Sportboden ausbauen und entsorgen aus
PVC Belag
Aufbau aus Holzlatten und Holzwerkstoffplatten, Faserplatten
auf Ausgleichshölzern, geklebt, verschraubt,
einschließlich aller Unterkonstruktionen, Randleisten,
Sicherheitssockel, Übergangsprofile, Hülsenabdeckungen, Dehnfugenprofil,
Übergangsschienen und Verbindungsmittel
gesamt Aufbauhöhe: Regelaufbau ca. 7,5 cm

in der Turnhalle, auch unter dem Tribünenpodest
Menge: 800,000 m²

**03.02.01.2 TH 1-2 Schüttung unter dem Sportboden**
Schüttung als Teil des Schwingbodens
leichte nicht gebundene Schüttung
Auftragstärke ca. 3 cm
Auffällig bei Laboruntersuchung: Metalle, siehe Laborberichte
Schüttung ordnungsgemäß und schadlos entsorgen.
incl. Ausbauen, trennen und Entsorgen

in der Turnhalle, auch unter dem Tribünenpodest
Menge: 800,000 m²

**03.02.01.3 TH 1-2 Mineralfaser Dämmung Turnhalle**
Mineralfaserdämmung, Dicke ca. 15-20 mm
laut Beprobung unauffällig auf KMF

ordnungsgemäß und schadlos entsorgen.
incl. Ausbauen, trennen  und Entsorgen

in Turnhalle als Teil des Schwingbodens
Menge: 800,000 m²

**03.02.01.4 TH 1-2 Abdichtungsbahn PAK haltig Turnhalle**
Abdichtungsbahn bituminös, Dicke ca. 5 mm
Schadstoffgehalt siehe Schadstoffgutachten

PAK-Summenkonzentrationen
mit 67 mg/kg
kohlenteerhaltige Produkte, die separat rückzubauen und gesondert
ordnungsgemäß und schadlos zu entsorgen sind.
incl. Ausbauen, trennen  und Entsorgen

in Turnhalle als Teil des Schwingbodens
Menge: 800,000 m²

**03.02.01.5 TH 1-2 Zulage für das Arbeiten unter der Tribünen Kragplatte**
*** Pauschalposition
Zulage für das Arbeiten mit einer eingeschränkten Arbeitshöhe.
Lichte Raumhöhe von ca. 95 cm
auf einer Breite von 1,80 m

Für alle Abbrucharbeiten
unterhalb der Kragplatte der Tribünenkonstruktion an der Turnhallen Nordseite
Menge: 1,000 psch

**03.02.01.6 TH 1-2 Abbruch Bodenbelag PVC auf Verbundestrich Tribüne**
Abbrechen des Bodenbelag bestehend aus:

PVC Bahnenbelag, 3 mm
einschl Kleber, Fugenmaterial, Spachtelung, Sockelleisten,
Rand- und Übergangsschienen
Zementverbundestrich ca. 3 cm bleibt erhalten

Untergrund Stahlbetondecke
Aufbaustärke ca. 3,5 cm
Für nachträgliches Aufbringen eines neuen Bodenbelags

Breite Kragplatte ca. 1,70m

bei Turnhalle Tribüne entlang der Hallennordseite
Menge: 66,000 m²

**03.02.01.7 TH A-B Abbruch Verbundestrich Tribüne**
Abbrechen des vorhandenen Verbundestrichs bestehend aus:

Zementverbundestrich ca. 3 cm

Untergrund Stahlbetondecke
Aufbaustärke ca. 3 cm
Für nachträgliches Aufbringen eines neuen Bodenaufbaus

Breite Kragplatte ca. 1,70m

bei Turnhalle Tribüne entlang der Hallennordseite
Menge: 66,000 m²

**03.02.01.8 Abbruch Bodenaufbau in Sanitärräumen Fliesen**
Abbrechen des Bodenaufbaus bestehend aus:

Fliesenbelag, 5 x 5 cm, und 10 x 10 cm, Dicke 6 - 8 mm, geklebt
einschl Kleber, Fugenmaterial, Spachtelung, Dichtungsbahn und Sockelleisten, Rand- und Übergangsschienen
Zementestrich ca. 6 cm

Untergrund Stahlbetondecke
Aufbaustärke ca. 7 cm
Für nachträgliches Aufbringen eines neuen Bodenaufbaus

bei EG Dusch- und WC-Räume
Menge: 37,000 m²

**03.02.01.9 Abbruch Bodenaufbau in Umkleiden PVC**
Abbrechen des Bodenaufbaus bestehend aus:

PVC Fliesen, 60/60, 3 mm
einschl Kleber, Spachtelung, Sockelleisten, Rand- und Übergangsschienen
Zementestrich ca. 6 cm

Untergrund Stahlbetondecke
Aufbaustärke ca. 7 cm
Für nachträgliches Aufbringen eines neuen Bodenaufbaus

bei EG Umkleiden
Menge: 55,000 m²

**03.02.01.10 Abbruch Bodenaufbauten Kunststein 2,5 cm Geräteraum**
Abbrechen des Bodenaufbaus
aus Kunststein-Platten ca. 30/30 - 40/40cm
Dicke ca. 2,5 cm
einschließlich Setzmörtel, Fugenmaterial und Ausgleichschichten, Rand- und Übergangsschienen
Untergrund Stahlbetondecke
Aufbaustärke ca. 4,5 cm
Für nachträgliches Aufbringen eines neuen Bodenaufbaus

bei EG Geräteraum und Konditionsraum
Menge: 135,000 m²

**03.02.01.11 Abbruch Bodenaufbauten Kunststein 3 cm**
Abbrechen des Bodenaufbaus
aus Kunststein-Platten ca. 30/30 - 40/40cm
Dicke ca. 3,0 cm
einschließlich Setzmörtel, Fugenmaterial und Ausgleichschichten, Rand- und Übergangsschienen
Untergrund Stahlbetondecke
Aufbaustärke ca. 5 cm
Für nachträgliches Aufbringen eines neuen Bodenaufbaus

bei EG Bühne Kultursaal
Menge: 14,000 m²

**03.02.01.12 Abdichtungsbahn PAK haltig**
Abdichtungsbahn bituminös, Dicke ca. 5mm
Schadstoffgehalt siehe Schadstoffgutachten
PAK haltig 34-39 mg/kg

PAK-Summenkonzentrationen
mit 34-39 mg/kg
kohlenteerhaltige Produkte, die separat rückzubauen und gesondert
ordnungsgemäß und schadlos zu entsorgen sind.
incl. Ausbauen, trennen  und Entsorgen

in Sanitärräumen
Menge: 190,000 m²

**03.02.01.13 Sockelfliesen entfernen**
Sockelfliesen Höhe ca. 8-10 cm
aus Kunststein, Dicke ca. 20 mm
Aufputz verklebt,
einschl Fugenmaterial
im Geräteraum und Konditionsraum
Menge: 95,000 lfm

**03.02.01.14 Putzbündige Sockelfliesen entfernen**
Sockelfliesen Höhe ca. 8-10 cm
aus Kunststein, Dicke ca. 20 mm
Putzbündig verklebt,
einschl Fugenmaterial
in Fluren und Treppenhaus
Menge: 15,000 lfm

#### Bereich 03.03 FAG Abbruch und Maurer innen EG Sanitär und Umkleiden und Gerätelager

*Hinweis: FAG Abbrucharbeiten*

**03.03.1 Abbruch Garderobenelemente**
Garderobenelemente
Stahlkonstruktion aus Rechteckrohrrahmen, lackiert
jeweils aus Holzleisten: Sitzfläche, Lehne, Hakenleiste und Schuhrost
Kleiderhaken
T/H 50cm/200cm
in verschieden Längen
ca. 1,20 m - 5 m
Menge: 23,000 lfm

**03.03.2 Abbruch Garderobenelemente zweihüftig**
Garderobenelemente
Stahlkonstruktion aus Rechteckrohrrahmen, lackiert
jeweils aus Holzleisten: 2 x Sitzfläche, 2 x Lehne, 2 x Hakenleiste und 2 x  Schuhrost
Kleiderhaken
T/H 100cm/200cm
in verschieden Längen
ca. 2,50m
Menge: 2,500 lfm

**03.03.3 Abruch Garderoben Hakenleiste**
Holzbrett, breite ca. 20 cm
mit Garderobenhaken
an der Wand montiert
einschl. Montagematerial
Menge: 10,000 lfm

**03.03.4 Abbruch Pinwände etc.**
Platten, Tafeln, Pinwände einschließlich Befestigungen.
Montiert an Wänden.
Menge: 5,000 m²

**03.03.5 Abbruch Unterhängdecke Holzbretter lasiert, Vlies EG**
Abbruch Unterhängdecke aus lasierten Brettern, mit offenen Fugen
Akustikvlies vollfächig
einschließlich Metallunterkonstruktion
Befestigungsmaterial
einschließlich Randausbildungen.
Abhängehöhe ab Rohdecke ca. 24 cm,
teilweise 65 cm
über die gesamte Decke.
in Räumen EG, Umkleiden - und Sanitärbereich
Menge: 125,000 m²

**03.03.6 Abbruch Trockenbau Unterhängdecke einlagig**
Deckenverkleidungen, Unterhängdecken und Verkleidungen von Lüftungskanälen aus Gipskartonplatten 12,5 mm
einlagig auf Metallunterkonstruktion, Dämmung
einschl. UK und Befestigungsmaterial, Anschlüsse, Abhänger etc.
Menge: 100,000 m²

**03.03.7 Abbruch Trockenbau Unterhängdecke zweilagig**
Deckenverkleidungen, Unterhängdecken und Verkleidungen von Lüftungskanälen aus Gipskartonplatten 2 x 12,5 mm
auf Metallunterkonstruktion, Dämmung
einschl. UK und Befestigungsmaterial, Anschlüsse, Abhänger etc.
Menge: 35,000 m²

**03.03.8 Abbruch Trockenbau Unterhängdecke zweilagig**
Deckenverkleidungen und Verkleidungen von Lüftungskanälen aus Gipskartonplatten 2-lagig 2 x 12,50mm
auf Metallunterkonstruktion, Dämmung
einschl. UK und Befestigungsmaterial, Anschlüsse, Abhänger etc.
Menge: 32,000 m²

**03.03.9 Abbruch Spanplatten in Verkofferungen**
zusätzliche Spanplattenverkleidungen, einlagig 18mm in Vorsatzschalen und Verkofferungen aus GKB
einschl. UK und Befestigungsmaterial
Menge: 19,000 m²

**03.03.10 Abbruch Revisionsöffnungen**
Revisionsdeckel und dazugehörige Rahmen in allen Deckenarten und Verkofferungen
einschl. UK und Befestigungsmaterial

Größen ca. 30 x 30 cm bis ca. 80 x 80 cm
EG Sanitär und Umkleidebereich
Menge: 26,000 St

**03.03.11 Deckenöffnung herstellen für Dachfenster**
Deckenöffnung herstellen in vorhandener Stahlbeton-Dachelementen.
für neues Dachfenster
Dicke der Decke ca. 10 cm
einschließlich 4seitig Schneiden, Bohrarbeiten und Unterstützen. Abmessungen ca. 1,20 m x 0,9 m

bei Decke über EG
Menge: 1,000 St

**03.03.12 Lüftungsgitter, Revisionsdeckel, Schlauchdepot**
Lüftungsgitter, Revisionsdeckel, Schlauchdepot und ähnliche Einbauteile in Innenwand, teils in Nischen verbaut,
komplett
demontieren und entsorgen
Metallgitter, Blech, lackiert ca. 80 cm x 25 cm bis 80 cm x 80 cm

demontieren und entsorgen
Menge: 40,000 St

**03.03.13 Abbruch Innentüre, incl Stahlzarge**
Innentüre mit Türblatt aus Holzwerkstoffen, beschichtet komplett einschließlich Stahlzarge und Beschlägen und Befestigungsmitteln abbrechen und entsorgen.
Abmessungen ca. 0,885m x 2,135m bis 1,135m x 2.135m
in allen Räumen
Menge: 20,000 St

**03.03.14 Abbruch Stahltreppe bei Regieraum**
Innentreppe Stahl, lackiert,
beiseitig mit Wangen aus Rechteckrohr
11 Steigungen mit Gitterstufen
einfacher Handlauf mit 3 Pfosten, Stahl Rechteckrohr lackiert
einschl. Befestigungsmaterial und Wandanschlussblech/Schwelle
Breite ca. 7, cm
Höhe ca. 2,10 m
Menge: 1,000 St

**03.03.15 Abbruch Fenster Geräteraum**
Holzfenster lackiert, zweiflg.
 komplett, einschl. Verglasung und Beschläge
Abmessungen ca. 1,50 m x 0,80 m
einschl Blechfensterbank, Alu/beschichtet
Menge: 2,000 St

**03.03.16 Abbruch Fenster**
Holzfenster lackiert, zweiflg.
 komplett, einschl. Verglasung und Beschläge
Abmessungen ca. 1,50 m x 0,80 m
einschl Blechfensterbank, Alu/beschichtet
Menge: 1,000 St

**03.03.17 Abbruch Wandvorlagen an Außenwänden**
Statisch nicht relevante Überstände an Außenecken, vertikal über die gesamte Gebäudehöhe zurückschneiden.
Aus Ziegelmauerwerk, 36,5 cm, beidseitig verputzt.

Breite der Wandvorlagen ca. 42 cm.
Überstand: ca. 15 cm
auf gesamter Höhe vertikal fluchtgerecht mit der Außenwand zurückschneiden und abbrechen.
Menge: 20,000 lfm

**03.03.18 Abbruch Innenfensterbänke Kunststein**
Kunststeinfensterbänke Dicke ca. 4-5 cm
Tiefe ca. 30 cm mit raumseitigem Überstand
mit Leibungsseitiger Aufkantung, putzbündig
Bei allen Fenstern mit Brüstung.
Menge: 23,000 lfm

**03.03.19 Abbruch Innenfenster bei Sanitärbereich**
Innenfenster, zweiteilig  Holz, lackiert
einschl Fixverglasung und Beschläge, Holzzarge
und Fensterbänke
bei Sanitärräumen
Abmessungen Fensterbänder: H ca. 90 cm
Breite ca. 3,50m
Menge: 3,000 St

**03.03.20 Abbruch Wandfliesen geklebt**
Wandfliesen, geklebt auf Innenputz oder Trockenbauplatten
bis auf Höhe von ca. 2,30m
großflächig in Sanitärräumen,
auf Fensterbänken und Vorsatzschalen.
einschließlich Kleinflächen z.B.  Fliesenspiegel in Küchen,
komplett, einschließlich Kleber, und Spachtelungen, Fugen, Anschlüsse, Schienen

EG Sanitärräume
Menge: 87,000 m²

**03.03.21 EG Abbruch Innenwand nichttragend Mauerwerk 12,5 Ziegel**
nicht tragendes Mauerwerk 11,5 bis ca. 15 cm dick
aus Ziegel, KS,
beidseitig Innenputz
in allen Geschoßen
Bei Grundrissänderungen z.B. Entkernung Sanitärbereich
Menge: 220,000 m²

**03.03.22 Abbruch Innenwand nichttragend Mauerwerk 12,5 Porenbeton**
nicht tragendes Mauerwerk 11,5 bis ca. 15 cm dick
aus Porenbetonmauerwerk
beidseitig Innenputz
in allen Geschoßen
Bei Grundrissänderungen z.B. Sanitärbereich
Menge: 14,000 m²

**03.03.23 Abbruch Innenwand nichttragend Trockenbauwand**
nicht tragende Trockenbauwand zweilagig mit Gipskarton beplankt,
einschließlich Holz/Metallständer  12,5 bis 15 cm dick
EG
Menge: 14,000 m²

**03.03.24 Abbruch Vorsatzschale GKB**
Halbhoch oder Raumhohe Vorsatzschalen für Sanitärinstallationen komplett abbrechen incl.
aller Metallunterkonstruktionen, Befestigungsmittel, Beplankungen
Tiefe ca. 20-26 cm
Menge: 22,000 m²

**03.03.25 Abbruch Vormauerung Sanitär**
Halbhohe oder Raumhohe Vormauerungen für Sanitärinstallationen komplett abbrechen
aus Mauerziegel, Kalksandstein, verputzt
incl. aller Befestigungsanker
Tiefe ca. 20-26 cm
Menge: 26,000 m²

**03.03.33 TH AB Türöffnung neu in Innenwand 24 1,135/2,26**
Türöffnung in bestehender verputzter Ziegelinnennwand herstellen

Wanddicke ca.  24 cm,
einschließlich beidseitigem Putz.

- Putzbereich einschneiden und abschlagen
- Abstützung für über dem Sturz befindliches Mauerwerk einbauen und nach erfolgter Reparatur entfernen
- Öffnung auf die vorgesehene Sturzauflagerhöhe ausbrechen und verbreitern
- Flächen von Mörtel und losen Bestandteilen säubern
- Auflager mit Ziegeln ausreichender Druckfestigkeit mit Mörtel herstellen, einschl. Verzahnung mit vorhandenem Mauerwerk
- Ziegelfertigteilsturz einbauen
- Schlitz zwischen dem Sturzträger zum aufgehenden Mauerwerk übermauern und verkeilen
- Einschl. Bauschutt entsorgen und Schneid und Stemmarbeiten
Mörtelgruppe: NM II

Öffnungsmaß B x H ca. :1,135 m x 2,26 m

EG TH A-B Für nachträglichen Türeinbau Innenwand
Menge: 1,000 St

**03.03.34 TH AB Türöffnung neu in Innenwand 36 1,135/2,26**
Türöffnung in bestehender verputzter Ziegelinnennwand herstellen

Wanddicke ca.  36,5 cm,
einschließlich beidseitigem Putz.

- Putzbereich einschneiden und abschlagen
- Abstützung für über dem Sturz befindliches Mauerwerk einbauen und nach erfolgter Reparatur entfernen
- Öffnung auf die vorgesehene Sturzauflagerhöhe ausbrechen und verbreitern
- Flächen von Mörtel und losen Bestandteilen säubern
- Auflager mit Ziegeln ausreichender Druckfestigkeit mit Mörtel herstellen, einschl. Verzahnung mit vorhandenem Mauerwerk
- Ziegelfertigteilsturz einbauen
- Schlitz zwischen dem Sturzträger zum aufgehenden Mauerwerk übermauern und verkeilen
- Einschl. Bauschutt entsorgen und Schneid und Stemmarbeiten
Mörtelgruppe: NM II

Öffnungsmaß B x H ca. :1,135 m x 2,26 m

EG TH A-B Für nachträglichen Türeinbau Innenwand
Menge: 1,000 St

**03.03.35 TH AB Türöffnung vergrößern in Innenwand 36 1,51/2,30**
Größere Türöffnung in bestehender verputzter Ziegelinnennwand herstellen bei vorhandener Türe

Wanddicke ca.  36,5 cm,
einschließlich beidseitigem Putz.

- Putzbereich einschneiden und abschlagen
- Abstützung für über dem Sturz befindliches Mauerwerk einbauen und nach erfolgter Reparatur entfernen
- alten Stuz abbrechen und entsorgen
- Öffnung auf die vorgesehene Sturzauflagerhöhe ausbrechen und verbreitern
- Flächen von Mörtel und losen Bestandteilen säubern
- Auflager mit Ziegeln ausreichender Druckfestigkeit mit Mörtel herstellen, einschl. Verzahnung mit vorhandenem Mauerwerk
- Ziegelfertigteilsturz einbauen
- Schlitz zwischen dem Sturzträger zum aufgehenden Mauerwerk übermauern und verkeilen
- Einschl. Bauschutt entsorgen und Schneid und Stemmarbeiten
Mörtelgruppe: NM II

Öffnungsmaß alt B x H ca. :1,0 m x 2,0 m
Öffnungsmaß neu B x H ca. :1,635 m x 2,30 m

EG TH A-B Für nachträglichen Türeinbau Innenwand
Menge: 1,000 St

**03.03.36 TH AB Türöffnung vergrößern in Innenwand 36 1,15/2,30**
Größere Türöffnung in bestehender verputzter Ziegelinnennwand herstellen bei vorhandener Türe

Wanddicke ca.  36,5 cm,
einschließlich beidseitigem Putz.

- Putzbereich einschneiden und abschlagen
- Abstützung für über dem Sturz befindliches Mauerwerk einbauen und nach erfolgter Reparatur entfernen
- alten Stuz abbrechen und entsorgen
- Öffnung auf die vorgesehene Sturzauflagerhöhe ausbrechen und verbreitern
- Flächen von Mörtel und losen Bestandteilen säubern
- Auflager mit Ziegeln ausreichender Druckfestigkeit mit Mörtel herstellen, einschl. Verzahnung mit vorhandenem Mauerwerk
- Ziegelfertigteilsturz einbauen
- Schlitz zwischen dem Sturzträger zum aufgehenden Mauerwerk übermauern und verkeilen
- Einschl. Bauschutt entsorgen und Schneid und Stemmarbeiten
Mörtelgruppe: NM II

Öffnungsmaß alt B x H ca. :1,0 m x 2,0 m
Öffnungsmaß neu B x H ca. :1,15 m x 2,30 m

EG TH A-B Für nachträglichen Türeinbau Innenwand
Menge: 1,000 St

**03.03.37 TH AB Türöffnung vergrößern in Innenwand 36 1,15/2,30**
Größere Türöffnung in bestehender verputzter Ziegelinnennwand herstellen bei vorhandener Türe

Wanddicke ca.  36,5 cm,
einschließlich beidseitigem Putz.

- Putzbereich einschneiden und abschlagen
- Abstützung für über dem Sturz befindliches Mauerwerk einbauen und nach erfolgter Reparatur entfernen
- alten Stuz abbrechen und entsorgen
- Öffnung auf die vorgesehene Sturzauflagerhöhe ausbrechen und verbreitern
- Flächen von Mörtel und losen Bestandteilen säubern
- Auflager mit Ziegeln ausreichender Druckfestigkeit mit Mörtel herstellen, einschl. Verzahnung mit vorhandenem Mauerwerk
- Ziegelfertigteilsturz einbauen
- Schlitz zwischen dem Sturzträger zum aufgehenden Mauerwerk übermauern und verkeilen
- Einschl. Bauschutt entsorgen und Schneid und Stemmarbeiten
Mörtelgruppe: NM II

Öffnungsmaß alt B x H ca. :1,15 m x 2,0 m
Öffnungsmaß neu B x H ca. :1,15 m x 2,30 m

EG TH A-B Für nachträglichen Türeinbau Innenwand
Menge: 6,000 St

**03.03.38 TH AB Türöffnung vergrößern in Innenwand 11,5 1,01/2,135**
Größere Türöffnung in bestehender verputzter Ziegelinnennwand herstellen bei vorhandener Türe

Wanddicke ca.  11,5  cm,
einschließlich beidseitigem Putz.

- Putzbereich einschneiden und abschlagen
- Abstützung für über dem Sturz befindliches Mauerwerk einbauen und nach erfolgter Reparatur entfernen
- alten Stuz abbrechen und entsorgen
- Öffnung auf die vorgesehene Sturzauflagerhöhe ausbrechen und verbreitern
- Flächen von Mörtel und losen Bestandteilen säubern
- Auflager mit Ziegeln ausreichender Druckfestigkeit mit Mörtel herstellen, einschl. Verzahnung mit vorhandenem Mauerwerk
- Ziegelfertigteilsturz einbauen
- Schlitz zwischen dem Sturzträger zum aufgehenden Mauerwerk übermauern und verkeilen
- Einschl. Bauschutt entsorgen und Schneid und Stemmarbeiten
Mörtelgruppe: NM II

Öffnungsmaß alt B x H ca. :0,95 m x 2,0 m
Öffnungsmaß neu B x H ca. :1,01 m x 2,135 m

EG TH A-B Für nachträglichen Türeinbau Innenwand
Menge: 1,000 St

**03.03.39 TH AB Türöffnung vergrößern in Innenwand 24 1,51/2,135**
Größere Türöffnung in bestehender verputzter Ziegelinnennwand herstellen bei vorhandener Türe

Wanddicke ca. 24 cm,
einschließlich beidseitigem Putz.

- Putzbereich einschneiden und abschlagen
- Abstützung für über dem Sturz befindliches Mauerwerk einbauen und nach erfolgter Reparatur entfernen
- alten Stuz abbrechen und entsorgen
- Öffnung auf die vorgesehene Sturzauflagerhöhe ausbrechen und verbreitern
- Flächen von Mörtel und losen Bestandteilen säubern
- Auflager mit Ziegeln ausreichender Druckfestigkeit mit Mörtel herstellen, einschl. Verzahnung mit vorhandenem Mauerwerk
- Ziegelfertigteilsturz einbauen
- Schlitz zwischen dem Sturzträger zum aufgehenden Mauerwerk übermauern und verkeilen
- Einschl. Bauschutt entsorgen und Schneid und Stemmarbeiten
Mörtelgruppe: NM II

Öffnungsmaß alt B x H ca. :0,95 m x 2,0 m
Öffnungsmaß neu B x H ca. :1,51 m x 2,135 m

EG TH A-B Für nachträglichen Türeinbau Innenwand
Menge: 1,000 St

**03.03.40 TH AB Türöffnung vergrößern in Innenwand 241,01/2,135**
Größere Türöffnung in bestehender verputzter Ziegelinnennwand herstellen bei vorhandener Türe

Wanddicke ca. 24 cm,
einschließlich beidseitigem Putz.

- Putzbereich einschneiden und abschlagen
- Abstützung für über dem Sturz befindliches Mauerwerk einbauen und nach erfolgter Reparatur entfernen
- alten Stuz abbrechen und entsorgen
- Öffnung auf die vorgesehene Sturzauflagerhöhe ausbrechen und verbreitern
- Flächen von Mörtel und losen Bestandteilen säubern
- Auflager mit Ziegeln ausreichender Druckfestigkeit mit Mörtel herstellen, einschl. Verzahnung mit vorhandenem Mauerwerk
- Ziegelfertigteilsturz einbauen
- Schlitz zwischen dem Sturzträger zum aufgehenden Mauerwerk übermauern und verkeilen
- Einschl. Bauschutt entsorgen und Schneid und Stemmarbeiten
Mörtelgruppe: NM II

Öffnungsmaß alt B x H ca. :0,95 m x 2,0 m
Öffnungsmaß neu B x H ca. :1,01 m x 2,135 m

EG TH A-B Für nachträglichen Türeinbau Innenwand
Menge: 2,000 St

*Hinweis: Maurerarbeiten*

**03.03.41 TH A-B Deckenrippen ausmauern, 11,5 cm**
Deckenfelder der Dachkonstruktion nachträglich ausmauern, incl. flächenbündigem Abgleichen der letzten Lage an die Dachschräge und seitlich Anarbeiten an die Rippen der Dachelemente.
Rippenbreite oben 20 cm
Rippenbreite unten 17,5 cm

Höhe des Zwischenraumes: ca. 24 cm

Auf Hauptträger aus Stahlbeton.
in Höhe der Kehlen
Arbeitshöhe ca. 7,40 m

Anforderung der Wandkonstruktion: feuerhemmend in Verbindung mit einseitigem, raumseitigem Putzauftrag

Bezeichnung: Planziegel (HLz) DIN EN 771-1, DIN 20000-401
oder Gasbetonsteine,
mit geeignetem Mörtel
Dicke Wand: 11,5 cm
für nachträglichen einseitigen Putzauftrag

Zwischen den Rippen der P-Platten der Dachkonstruktion.
Menge: 102,000 m

**03.03.42 TH A-B Brüstung aufmauern bei Fensteröffnungen Turnhalle**
Brüstung aufmauern um ca. 15 cm Höhe bei vorhandenen Fensterbrüstungen aus Stahlbeton.
Wandbreite aufnehmen für nachträgliches Flächenbündiges Verputzen.
Anker eindübeln in Stahlbeton nach stat. Erfordernis
Kalksandstein 20 N/mm²
vorhandene Wandbreite/Ringanker 40 cm

bei Fensterelemente der Turnhalle
Abrechnung nach Laufmeter Brüstung
Menge: 60,000 lfm

**03.03.43 TH A-B Tür- und Fensteröffnungen Schließen in Innenwand Stb 36 cm**
Vorhandene Tür- und Fensteröffnung schließen in Ziegelmauerwerk.
bzw. Brüstung aufmauern.
Hochlochziegel
Druckfestigkeit 1,2 MN/m²
Wandstärke 36,5cm
Anschluss zu Bestandsmauerwerk mit geeigneten Mauerwerksverbindern herstellen.

für nachträglichen beidseitigen Putzauftrag.

bei Öffnungen in allen Geschoßen
ca. 0,90m x 2,125m m bis ca. 1,20 m x 2,26m

Innentüren und Oberlichter
Menge: 9,000 m²

**03.03.44 Türöffnungen schließen in Innenmauerwerk 11,5**
Vorhandene Tür- und Fensteröffnung schließen in Ziegelmauerwerk.
bzw. Brüstung aufmauern.
Hochlochziegel
Druckfestigkeit 1,2 MN/m²
Wandstärke 11,5 cm
Anschluss zu Bestandsmauerwerk mit geeigneten Mauerwerksverbindern herstellen.

für nachträglichen beidseitigen Putzauftrag.

bei Öffnungen EG
ca. 0,90m x 2,125m m bis ca. 1,20 m x 2,26m m
Menge: 4,000 m²

**03.03.45 Türöffnungen schließen in Innenmauerwerk 24**
Vorhandene Tür- und Fensteröffnung schließen in Ziegelmauerwerk.
bzw. Brüstung aufmauern.
Hochlochziegel
Druckfestigkeit 1,2 MN/m²
Wandstärke 24cm
Anschluss zu Bestandsmauerwerk mit geeigneten Mauerwerksverbindern herstellen.

für nachträglichen beidseitigen Putzauftrag.

bei Öffnungen EG
ca. 0,90m x 2,125m m bis ca. 1,20 m x 2,26m m
Menge: 9,000 m²

**03.03.46 Heizkörpernischen ausmauern EG**
Vorhandene Heizkörpernischen mauern Tiefe ca. 15 cm
bei Außenwänden in Ziegelmauerwerk
Wandbreite aufnehmen für nachträgliches Flächenbündiges Verputzen.
Anker eindübeln in Mauerwerk nach Erfordernis
Mauerziegel

Brüstungshöhe ca. 90 cm
in unterschiedlichen Breiten von ca. 1m bis 3 m
Menge: 35,000 m²

**03.03.47 EG Außenmauerwerk 36,5 Fenster und Türöffnungen schließen**
Vorhandene Fensteröffnungen ganz oder teilweise schließen in Ziegel-Außenmauerwerk.
Anschluss zu Bestandsmauerwerk mit geeigneten Mauerwerksverbindern herstellen.

Hochlochziegel
Druckfestigkeit 1,2 MN/m²
Wandstärke 36,5

Wärmeleitfähigkeit: 0,42 W/mK

Innen für nachträglichen Putzauftrag.
und außen für bauseitige Außendämmung

bei Öffnungen
ca. 0,70 m x 0,70 m bis ca. 1,20 m x 1,8 m
EG Sanitär und Umkleiden
Menge: 14,000 m²

**03.03.48 Glattstrich Leibungen Bestand und neu**
Glattstrich Herstellen in Leibungen des Außenmauerwerks für Fenstermontage nach RAL
Bei Abgebrochenen Fensterelementen und neuen Fensteröffnungen
Menge: 90,000 m

**03.03.49 Durchbrüche in Innenwänden ausmauern 0,1/0,1 bis 0,3-0,3**
Vorhandene Durchbrüche in Innenwänden schließen Ziegelmauerwerk
Wandbreite aufnehmen für nachträgliches Flächenbündiges Verputzen.

Mauerziegel
Wandstärken von 11,5 bis 36,5 cm

in unterschiedlichen Breiten von
ca. 0,1 m x 0,1 m bis 0,3m-0,3m

in unterschiedlichen Höhen in allen Geschoßen
Menge: 5,000 m³

**03.03.50 Durchbrüche in Innenwänden ausmauern 0,4/0,4 bis 0,75/0,75**
Vorhandene Durchbrüche in Innenwänden schließen Ziegelmauerwerk
Wandbreite aufnehmen für nachträgliches Flächenbündiges Verputzen.

Mauerziegel
Wandstärken von 11,5 bis 36,5 cm

in unterschiedlichen Breiten von
ca. 0,4 m x 0,4 m bis 0,75m-0,75m

in unterschiedlichen Höhen in allen Geschoßen
Menge: 4,000 m³

#### Bereich 03.04 TH A-B Abdichtung gegen nicht drückendes Wasser

*Hinweis: Zusätzliche Technische Vertragsbedingungen*
Zusätzliche Technische Vertragsbedingungen
1.  Abdichtung gegen Wasser

Bei der Ausführung sind zusätzlich zu den ZTV für alle
Gewerke die nachfolgenden Hinweise für das oben
genannte
Gewerk zu beachten. Leistungen, die sich hieraus
ergeben
und im Leistungsverzeichnis nicht gesondert vermerkt
sind,
müssen in die Einheitspreise eingerechnet werden.

1.1 Geltungsbereich und Ausführungsgrundlage

Der sachliche Geltungsbereich ergibt sich ebenso wie
die
technische Ausführung grundsätzlich aus DIN 18336
-Abdichtungsarbeiten und DIN 18195 -
Bauwerksabdichtungen und DIN 18533 erdberührte Bauteile. Für die Ausführung und für die
Abgabe von Nebenangeboten wird DIN 18195 in ihren
Teilen
durch DIN 18336 nicht eingeschränkt.

1.2 Ausführung

1.2.1 Allgemeines

Das Lagern von Druckgasflaschen in Kellerräumen,
Treppenhäusern, Durchgängen und Durchfahrten ist untersagt.
Ein
Feuerlöscher, tragbar, der Klasse C nach DIN EN 2 -
oder
vergleichbar einsetzbar - muß bei Arbeiten mit
brennbaren
Gasen vorhanden sein.

Die Überprüfung des Untergrundes umfasst auch den
Hinweis
auf vorstehende Teile, z. B. Drähte, Rundstahlenden,
Anker
und dergleichen sowie auf unverschlossene Öffnungen von
Spanndrähten, Verbindungsstäben u. ä.
Der Anschluss Sohle zur Wand im Außenbereich ist auf
absolute Sauberkeit zu untersuchen und ggf. von
Mörtelresten u. dgl. mechanisch zu reinigen.

1.3.2
Abdichtung gegen nichtdrückendes Wasser

Die Lage der Nahtstelle zwischen waagerechten und
senkrechten Flächen ist gesondert mit dem Auftraggeber
abzusprechen, falls diese nicht aus den
Planungsunterlagen
ersichtlich ist.

1.3.3
Abdichtung gegen drückendes Wasser
Vor Ausführung ist die Bauleitung zu verständigen,
damit eine unmittelbare Überwachung vorgenommen werden
kann.

Für Rohrdurchführungen und Einbauteile gelten besondere
Einbauvorschriften der Hersteller, die der
Auftragnehmer
sorgfältig zu beachten hat und deren Ausführung vom
Auftraggeber gesondert abgenommen wird.

Beim Kehlenstoß als Übergang von der Sohle zur Wand
sind
die Stoßüberdeckungen an der Wand anzuordnen. Beim
Kantenstoß als Übergang von der Wand- zur Deckenfläche
ist darauf zu achten, daß die Abdichtungslagen der
Deckenfläche immer die entsprechenden Abdichtungslagen
der Wandfläche überdecken, damit das Wasser nicht gegen
den Stoß läuft.

Das Einstellen der Wasserhaltung, um die
Funktionsfähigkeit
der Dichtung nachweisen zu können, sowie die Sicherung
gegen Auftrieb ist mit dem Auftraggeber abzusprechen.

1.4 Preisinhalte

Ergänzend zu Nr. 4.1 DIN 18336 gelten als
Nebenleistung:

- Das Zuarbeiten von Zwickel-, Rest- und
Ergänzungsstücken.
- Schutzabdeckungen für angrenzende Bauteile zur
  Vermeidung der Verschmutzung.
- Mehrbreiten der horizontalen Mauerwerksabdichtung zum
  Anschluss anderer Bahnen.

**03.04.1 Abdichtung, Bodenfeuchte,V60S4 Al,Estrich**
Abdichtung unter der Dämmung von
Fußbodenflächen gegen Bodenfeuchtigkeit,
aus einer Lage Bitumenschweißbahn V60
S4 Al, vollflächig verklebt, inkl.
Voranstrich an den Wänden über
Estrichhöhe hochgezogen, 10 cm überlappt
und verschweißt.
Einschließlich andichten an vorhandene Abdichtung unter den Mauerwerkswänden.
Angeb. Fabrikat : '..........'

Stahlbeton Decken und Bodenplatten
Menge: 970,000 m2

**03.04.2 Außenflächen vorbereiten, Abdichtung**
Untergrund von Außenwandflächen für
Außenabdichtungen vorbereiten.
Flächen reinigen, lose Teile und Grate
abstoßen sowie haftungsmindernde
Schichten entfernen, kleinere
Beschädigungen mit Mörtel ausbessern.
Untergrund : Beton
Menge: 130,000 m2

**03.04.3 Hohlkehle Wand-Fundament, Abdichten**
Hohlkehle ausformen
aus Mörtel MG III,
an Wand-Fundamentanschlüssen.

Hohlkehlen am Fundament-/Wandanschluß
mit Abdichtung ausbilden und in die Flächenabdichtung
einbinden.
Menge: 85,000 m

**03.04.4 Dickbeschichtung Wände außen**
Voranstrich für Bitumen-Dickbeschichtung
mit einem systembezogenen
Voranstrichmittel für Ortbeton und Elementwände
Stahlbetonwand UG in Ortbeton oder Elementwände

Abdichtung nach DIN 18533 von erdberührten Wänden von
außen mit kunststoffmodifizierter
Bitumendickbeschichtung als
Spachtelmasse in zwei Arbeitsgängen.
Voranstrich gesondert.
DIN 18533-1 gemäß Fall W1.2-E
nach Verarbeitungsrichtlinien des Herstellers.
Bauteil: Außenwand
Untergrund: Stahlbetonaußenwand
Belastungsart: Bodenfeuchte, nicht stauendes Sickerwasser (mit Dränung)
von uk Bodenplatte/ Fundament bis ok Bodenplatte EG
Trockenschichtdicke : mind. 3 mm
Menge: 130,000 m2

**03.04.5 Drän- und Schutzmatte_Noppenbahn**
als 3-schichtige Grundmauerschutz-Noppenbahnen liefern
und vertikal an den Kelleraußenwänden zum Schutz der Abdichtung anbringen.
Im Preis inbegriffen ist sämtliches Material einschl. das fachgerechte Anbringen der Bahnen nach Herstellervorschrift sowie die
mechanische Befestigung an den Wänden.

bei Kelleraußenwand und Stützmauer

Abflussspende im Endzustand über 0,3
l/sm bei max. 40 kN/m2 Erddruck.
Mattendicke : 4 mm
Noppenhöhe : 5 bis 8 mm
Menge: 130,000 m2

**03.04.6 Perimeterdämmung 12cm Sockel**
Perimeterdämmung auf Kelleraußenwand als
Wärmedämmung aus
Polystyrol-Hartschaumplatten mit
umlaufendem Stufenfalz.
Platten einlagig und dicht gestoßen mit
lösungsmittelfreiem Kleber punktweise
verkleben.
Wärmedämmung : XPS
Anwendungsgebiet : PW n. DIN 4108-10

Dämmdicke : 120 mm
Wärmeleitfähigkeitsgruppe : 035

ab UK Fundament/Bodenplatte bis UK Bodenplatte des nicht unterkellerten Bereichs
Mindesteinstand unter Gelände ca. 70 cm,
Platten Abschrägen
nach Angabe der Bauleitung.
Menge: 130,000 m2

**03.04.7 FAG Feuchteschutz Spritzwasser und erdberührter Bereich**
Feuchteschutz des Sockelputzes im erdberührten und im Spritzwasser-Bereich
mit einer mineralisch, hochvergüteten 2 komponentigen Abdichtungsspachtel, filzbar

Abdichtungsspachtel

Angebotenes Sockel-Putzsystem: '.........'
Menge: 126,000 m²

**03.04.8 Verputzen von XPS-Platten im Sockelbereich**
Mineralische Haftbrücke ca.3 mm stark, quer aufkämmen,
auf XPS-Platzten im Sockelbereich,
Armierungsgewebe 4x4 mm einlegen,
anschließend wasserabweisenden Sockelleichtputz
auf entsprechend vorbereiteten tragfähigen Untergrund einlagig
15 mm auftragen und lot-und fluchtgerecht abziehen. Sockelputz zum Untergrund hin abgeschrägt (45°) ausführen.
Oberfläche herrichten
Mineralische Armierungsmasse ca. 3-4 mm stark mit Gewebeeinlage auftragen.

Produkt: ´  Flex-Fassadenspachtel
  Armierungsgewebe
  Maschinen-Sockelleichtputz

Angebotenes Sockel-Putzsystem: '.........'
Menge: 126,000 m²

#### Bereich 03.05 FAG Innenputzarbeiten

*Hinweis: ZTV Innenputz*
Dieser Leistungsbeschreibung liegen folgende Teile der VOB zu Grunde:
- VOB Teil B: Allgemeine Vertragsbedingungen für die Ausführung von
Bauleistungen - DIN 1961
- VOB Teil C: Allgemeine Technische
Vertragsbedingungen (ATV) für Bauleistungen - ATV DIN 18299

Es gelten folgende Normen, Vorschriften und Merkblätter:

- DIN EN 998-1: Festlegungen für Mörtel im Mauerwerksbau - Teil 1: Putzmörtel
- DIN V 18550: Putz und Putzsysteme - Ausführung
- DIN EN 13914-1: Planung, Zubereitung und Ausführung von Innen- und Außenputzen -
Teil 2: Innenputz
- DIN 18201: Toleranzen im Hochbau - Teil 1:
Vorgefertigte Teile aus Beton, Stahlbeton und Spannbeton
- DIN 18202: Toleranzen im Hochbau - Bauwerke
- DIN 18350: VOB Vergabe- und Vertragsordnung für Bauleistungen -
Teil C: ATV - Putz- und Stuckarbeiten
- DIN 18352: VOB Vergabe- und Vertragsordnung für
Bauleistungen - Teil C: ATV - Fliesen- und
Plattenarbeiten
- DIN 18363: VOB Vergabe- und Vertragsordnung für
Bauleistungen - Teil C: ATV - Maler- und Lackiererarbeiten
- DIN 18451: VOB Vergabe- und Vertragsordnung für Bauleistungen -
Teil C: ATV - Gerüstarbeiten
- DIN 4420: Arbeits- und Schutzgerüste
- WTA-Merkblatt 2-9-04/D Sanierputzsysteme
- Leitlinien für das Verputzen von Mauerwerk und Beton
- Merkblatt Verputzen bei hohen und tiefen Temperaturen
- Merkblatt für den Einbau und das Verputzen von
extrudierten Polystyrol-Hartschaumstoffplatten
- Merkblatt BFS Nr. 25 Farbübereinstimmungen und Farbabweichung
- Technisches Merkblatt Verputzen von Fensteranschlussfolien
- Merkblatt Gipsputze und gipshaltige Putze auf Beton
- Merkblatt Haftbrücken für Gipsputze und gipshaltige Putze
- Merkblatt Putzoberflächen im Innenbereich -Qualitätsstufen
- Merkblatt Dünnlagenputze im Innenbereich
- Jeweils gültige Landesbauordnung
- Allgemein anerkannten Regeln der Technik

Alle Putz- und Spachtelflächen Q3, nach DIN V 18550 sowie Merkblatt

Geschosshöhe UG bis: 3,0 m
Geschoßhöhe EG bis ca. 5,5 bei Pultdächern
Gechoßhöhe in der Turnhalle
bis Traufe  ca.7,30 m,
First bis 9,0 m

Es muss je Putzfläche ein in sich abgestimmtes Putzsystem gewählt werden, mit untereinander zugelassenen und verträglichen Produkten.

**03.05.1 Bauteile Abkleben**
*** Pauschalposition
Oberflächenfertige Bauteile, wie z.B. Fenster, Türen, Böden, Hölzer, Dachflächen und dergleichen zum Schutz vor Verschmutzungen wasserfest abkleben.
Einschließlich rückstandsfreiem Beseitigen nach Abschluss der Arbeiten.
Menge: 1,000 psch

**03.05.2 Bauteile Abkleben Dachelemente aus Sichtbeton**
*** Pauschalposition
Oberflächenfertige Bauteile,
hier Sichtbetonteile des Dachtragwerkes aus P-Platten
Rippenabstand ca. 1,30 m - 1,70 m
zum Schutz vor Verschmutzungen wasserfest abkleben.
Einschließlich rückstandsfreiem Beseitigen nach Abschluss der Arbeiten.
Im Randbereich zu Wänden und zu Stahlbetonbindern in der Halle
bei Turnhalle und Sanitär- und Umkleidebereich
Menge: 1,000 psch

**03.05.3 Putzgrund reinigen.**
Putzgrund mit dem Stahlbesen trocken reinigen. Staub gründlich abkehren oder mit ölfreier Druckluft abblasen.
ggfs Schalölreste oder andere Fette mit geeigneten Reinigungsmitteln entfernen, z. B. Schalölenferner.
Menge: 990,000 m²

**03.05.4 Haftgrundanstrich HLZ, STB**
Haftgrundanstrich gemäß Herstellerrichtlinien als
Putzgrundvorbereitung aufbringen.

Putzgrund HLZ, Stahlbeton

für nachträgliches Aufbringen von Innenputzen.
Der Haftgrund muss daher Teil des Putzsystems des Innenputzes sein.

Angebotenes Putzsystem: '.........'
Menge: 20,000 m²

**03.05.5 Spritzbewurf, voll deckend**
Zement-Maschinenputz, CS IV W1 nach DIN EN 998-1 als Spritzbewurf zur Egalisierung des Saugvermögens
des Untergrundes und zur Haftvermittlung volldeckend aufbringen.
Sinterhaut nach dem Ansteifen mit einem Besen entfernen.
Auf: Hochlochziegel neu oder nach Putzabschlag
Menge: 20,000 m2

**03.05.6 Verschließen Schlitze und Wandausbrüche 0,3 m²**
Schlitze und Wandausbrüche im Mauerwerk verschließen mit einem hydraulisch erhärtender Werktrockenmörtel
auf Kalk-Zement-Basis, CS I W 0 gemäß DIN EN 998-1 nach Herstellervorschrift aufbringen
als Vorbereitung für den flächigen Verputz des Mauerwerks. Sorgfältige und vollfugige Ausführung.

Maße Öffnung: bis ca. 0,3 m²
Auftragstärke 1,5 cm -2,5 cm im Mittel

mit geeeignetem Verfüll- und Ausgleichsmörtel
Menge: 45,000 m²

**03.05.7 Verschließen Schlitze und Wandausbrüche 0,3 -1 m²**
Schlitze und Wandausbrüche im Mauerwerk verschließen mit einem hydraulisch erhärtender Werktrockenmörtel
auf Kalk-Zement-Basis, CS I W 0 gemäß DIN EN 998-1 nach Herstellervorschrift aufbringen
als Vorbereitung für den flächigen Verputz des Mauerwerks. Sorgfältige und vollfugige Ausführung.

Maße Öffnung: bis ca. 0,3-1 m²
Auftragstärke 1,5 cm -2,5 cm im Mittel

mit geeeignetem Verfüll- und Ausgleichsmörtel
Menge: 80,000 m²

**03.05.8 Haftgrundanstrich auf Altputze zu Sanierspachtel**
Haftgrundanstrich gemäß Herstellerrichtlinien als
Putzgrundvorbereitung aufbringen.
Putzgrund Altputze mit Altanstrichen
für nachträgliches Aufbringen einer Sanierspachtel gemäß nachfolgender Position.
Der Haftgrund muss daher teil des Putzsystems der Sanierspachtel sein.

Angebotenes Putzsystem: '.........'
Menge: 425,000 m²

**03.05.9 Sanierungsspachtel auf vorhandene Putzflächen**
Mineralischen Leichtputz,  LW CS III W 2 gemäß DIN EN 998-1
vollflächig ca. 6 mm dick auftragen.
Alkalibeständiges Armierungsgewebe eindrücken und planspachteln.
Gewebestöße mindestens 10 cm überlappen.
Oberfläche sauber filzen
Die Verarbeitungsrichtlinien des  Herstellers sind zu beachten.
Oberfläche Q 2
Für nachträglichen Anstrich.

Produkte:  Klebe-und Armierungsmörtel KAM plus
  Armierungsgewebe 4 x 4 mm

Angebotenes Putzsystem: '.........'
Menge: 425,000 m²

**03.05.10 Haftgrundanstrich auf angeschliffene Altputze zu Sanierspachtel- ballwurfsicher**
Haftgrundanstrich gemäß Herstellerrichtlinien als
Putzgrundvorbereitung aufbringen.
Putzgrund Altputze angeschliffen wegen Entfernung von Klebern.
für nachträgliches Aufbringen einer Sanierspachtel gemäß nachfolgender Position.
Der Haftgrund muss daher teil des Putzsystems der Sanierspachtel sein.

Bei ballwurfsicherem Aufbau

Angebotenes Putzsystem: '.........'
Menge: 345,000 m²

**03.05.11 Sanierungsspachtel auf vorhandene Putzflächen- ballwurfsicher**
Mineralischen Leichtputz,  LW CS III W 2 gemäß DIN EN 998-1
vollflächig ca. 6 mm dick auftragen.
Alkalibeständiges Armierungsgewebe eindrücken und planspachteln.
Gewebestöße mindestens 10 cm überlappen.
Oberfläche sauber filzen
Die Verarbeitungsrichtlinien des  Herstellers sind zu beachten.
Oberfläche Q 2

Als ballwurfsichere Ausführung für Putzflächen in der Turnhalle.

Für nachträglichen Anstrich.

Produkte:  Klebe-und Armierungsmörtel KAM plus
  Armierungsgewebe 4 x 4 mm

Angebotenes Putzsystem: '.........'
Menge: 345,000 m²

**03.05.12 Innenputz- gefilzt- Kalkzementputz**
Kalk-Zement-Innenleichtputz LW CS II WC0 (DIN EN 998-1) als
Innenputz auf Mauerwerk auftragen.
Die Oberfläche ist lot- und fluchtrecht herzustellen.
Oberfläche sauber gefilzt
Körnung 0-1,4 mm
Mindestputzdicke: 15 mm

Vorhandener Putzgrund: Ziegelmauerwerk, Stahlbetonwände, grundiert.

Oberflächenqualität:
Q 3 gefilzt, nach DIN V 18550 sowie Merkblatt "Putzoberflächen im Innenbereich".

für nachfolgenden Innenanstrich
Menge: 20,000 m²

**03.05.13 Innenputz- gefilzt- Kalkzementputz zwischen Rippen der Dachelemente**
Kalk-Zement-Innenleichtputz LW CS II WC0 (DIN EN 998-1) als
Innenputz auf Mauerwerk auftragen.
Die Oberfläche ist lot- und fluchtrecht herzustellen.
Oberfläche sauber gefilzt
Körnung 0-1,4 mm
Mindestputzdicke: 15 mm

Vorhandener Putzgrund: Ziegelmauerwerk, Gasbetonsteine, grundiert
Arbeitshöhe ca. : 7,5 m

Oberflächenqualität:
Q3  gefilzt, nach DIN V 18550 sowie Merkblatt "Putzoberflächen im Innenbereich".

Putzfelder zwischen den Rippen der Dachelemente
H ca. 25 cm
B ca. 105 cm, 140 cm

für nachfolgenden Innenanstrich

Bei Ausmauerung der Dachelemente über den Unterzügen in der Kehle.
Abrechnung je Laufmeter des Unterzugs
Menge: 104,000 lfm

**03.05.14 Innenputz für Feuchträume und Fliesenuntergründe**
Kalk-Zement-Innenleichtputz LW CS II WC0 (DIN EN 998-1)als Innenputz
auf Mauerwerk auftragen. Die Oberfläche ist lot- und fluchtrecht herzustellen.
Oberfläche bei Fliesen scharf abgezogen (nicht filzen)
Körnung 0-1,4 mm
Mindestputzdicke: 15 mm
Mauerwerk: Hochlochziegel
inkl. Anbringen der verzinkten Abziehleisten
alle 80 cm.
Menge: 215,000 m2

**03.05.15 Leibungen Fenster 38**
Ausführung von Leibungen an Fenster- oder Türöffnungen entspr. VOB, Teil C, DIN 18350. Ausführung wie Hauptposition,
Leibungherstellen,
einschließlich Kunststoff-Putzanschlussprofil an Fensterprofile
und anarbeiten.
Leibungstiefe: ca. 38 cm
Menge: 150,000 m

**03.05.16 Beiputzen nachträglich**
Zulage zum Innenputz für nachträgliche Ein-Zu-und Beiputzarbeiten, die
Nicht im Zuge der allgemeinen Putzarbeiten ausgeführt werden können,
an Fenstern und an bestehenden Putzflächen
Menge: 20,000 m²

**03.05.17 Anputzen nachtr. Kleinstflächen**
Anputzen nachtr. Kleinstflächen
Nachträgliches Anputzen an Durchführungen
in Wänden
Durchmesser '2 bis 5 cm'
Ausführung 'nach Freigabe durch die Objektüberwachung'
Maße 'für Kleinstflächen'
Menge: 20,000 St

**03.05.18 Zulage Mehrputzdicke 5**
Hauptposition für Mehrputz pro 5 mm Dicke.
Ausführung nur in Absprache mit der Bauleitung!
Menge: 50,000 m²

**03.05.19 Zulage Mehrputzdicke 10**
Hauptposition für Mehrputz pro 10 mm Dicke.
Ausführung nur in Absprache mit der Bauleitung!
Menge: 50,000 m²

**03.05.20 Trennschnitte**
Trennschnitte zu Innenputz, für Ausführung eines Trennschnittes zwischen:
Decken- und Wandputz und Putz und Holzbauteilen
Menge: 200,000 m

**03.05.21 Armierungsgewebe Streifen**
An Risse gefährdeten Stellen wie z.B. Fassadenöffnungen (Diagonal-
Armierung)  Armierungsgewebe liefern und
im oberen Drittel der Putzschicht in die Nassmörtelschicht
einlegen.

Steifenbreite: ca. 60 cm
Menge: 95,000 m

**03.05.22 Kantenprofil verzinkt**
Kantenprofil aus verzinktem Stahlblech an Gebäudekanten und -öffnungen auf Unterputzdicke mit Ansetzmörtel auf vorbereiteten Untergrund lot- und fluchtrecht anbringen.
Putzdicke: ca. 1,5 - 2,0cm
Menge: 315,000 m

**03.05.23 Kantenprofil Edelstahl in Nassräumen**
Kantenprofil aus rostfreiem Edelstahl an Gebäudekanten und -öffnungen auf Unterputzdicke mit Ansetzmörtel auf vorbereiteten Untergrund lot- und fluchtrecht anbringen.
Putzdicke: 15-20 mm
Menge: 0,000 m

#### Bereich 03.06 FAG Sockel freimachen

*Hinweis: FAG*

**03.06.1 Pflasterfläche Betonstein Gehweg Nordseite**
Natursteinpflaster (Kleinpflaster), in Sand oder Splitt verlegt, Fugen mit Sand verfüllt, ausbauen, reinigen und zur Wiederverwendung seitlich lagern.
Nach Verlegen der Leitungen wieder Einbauen.
Einschließlich Unterbau
Größe: ca. 80/80/200 mm
Menge: 80,000 m²

**03.06.2 Sockel freilegen bei Bestandsbau**
Baugrube/Arbeitsraum für die Sockelabdichtung profilgerecht ausheben, Aushubmaterial entsorgen
Aushubtiefe :  bis ca. 1,40m
Bodenklasse:  3 - 5
Menge: 170,000 m³

**03.06.3 Sockelbereich Verfüllen**
Sockelbereich mit geeignetem, beigefahrenem Material wieder verfüllen.
Bodeneinbau der Arbeitsräume,
in Schichten  von 0,30m einbauen und verdichten,
mit vom AN zu lieferndem Boden,
Bodengruppen nach DIN 18196
GW - GI
bzw GU mit
Schlemmkornanteil < 10%
Verdichtungsgrad DPr mind. 103 %,
Abdichtungen sind zu schützen.
Die Verdichtung ist lagenweise zu prüfen.
Menge: 170,000 m³

**03.06.4 Drainageleitung ausbauen und entsorgen**
Vorhandene Drainageleitungen,
aus Betonrohren, Kunststoff-Sickerrohren etc.
Menge: 68,000 m

**03.06.5 Revisionsschacht zu Sickerleitung ausbauen und entsorgen**
Vorhandene Revisionsschächte der Drainageleitungen,
aus Betonrohren
ca. DN 50cm, einschließlich Deckel, Gerinne, etc.
Ausbauen und entsorgen.
Menge: 10,000 m

**03.06.6 Granitpflaster gesägt, Naturstein, in Sand, ausbauen, lagern**
Natursteinpflaster Großstein, gesägt, in Sand oder Splitt verlegt, Fugen mit Sand verfüllt, ausbauen, reinigen und zur Wiederverwendung seitlich lagern.
Größe: ca. 14/14 cm, 14/26 cm
Menge: 10,000 m²

### Los 04 LOS 4 FÖRDERUNG NACH FAG+ NACHMITTAGSBETREUUNG

#### Bereich 04.01 NM Gerüstarbeiten

*Hinweis: NM*

**04.01.1 Fassadengerüst, Lastklasse 3, W09, Aufbau**
Fassadengerüst, Arb.gerüst,LK 3,W09
 als längenorientiertes Standgerüst ohne
Bekleidung, gemäß
DIN EN 12811-1 und DIN EN 12810-1
Ausführung
Konstruktionsart: Systemgerüst mit Belag und
dreiteiligem Seitenschutz
Höhe einzurüstender Fläche: ca.6- 8 m
Standfläche: eben, teilweise schräg, normal
belastbar
Verwendungszweck:
Dachdeckerarbeiten,
Zugang: mit Leiter (LA)
Breitenklasse: W09
Lastklasse: 3
Menge: 175,000 m²

**04.01.2 Gerüstverbreiterung mit Konsolen 0,30 m**
Gerüstverbreiterung für Fassadengerüst Lastklasse wie Hauptposition,
Verbreiterung um 0,30 m.
bei Neuer Fassadenverkleidung
Menge: 175,000 m²

**04.01.3 Fassadengerüst Gebrauchsüberlassung 35 Wochen**
Fassadengerüst, Gebrauchsüberlassung
Fassadengerüst als Standgerüst.
Gebrauchsüberlassung : 35 Wochen
Gerüstklasse : 3
Menge: 6125,000 m²/W

**04.01.4 Treppenturm zweiläufig, Gebrauchsüberlassung**
Gerüstvorhaltung des Treppenturms am
Fassadengerüst jede weitere Woche.
Menge: 455,000 mWo

**04.01.5 Gebrauchsüberlassung Gerüstverbreiterung mit Konsolen 0,30 m**
Gerüstverbreiterung für Fassadengerüst Lastklasse wie Hauptposition,
Verbreiterung um 0,30 m.
bei Neuer Fassadenverkleidung
Menge: 6215,000 m²/W

**04.01.6 Fassadengerüst LKL 3 siehe oben Abbau Abtransport**
Menge: 175,000 m²

**04.01.7 Abbau Gerüstverbreiterung Abbau und Abtransport**
siehe oben
für Montage der Fassadenverkleidung
Menge: 175,000 m

#### Bereich 04.02 NM Abbruch UG Nachmittagsbetreuung

##### Abschnitt 04.02.01 Abbrucharbeiten

**04.02.01.1 Abbruch Vordachkonstruktion**
Glasdach aus Stahlkonstruktion verzinkt, verglast ESG/VSG
an Fassade befestigt,
einschl. 2 Stützen
einschließlich Uk, Stützen und Befestigungsmittel
Abmessungen ca. 2,50 m x 1,8 m
H ca. 2,20 m - 3,0 m
Menge: 1,000 St

**04.02.01.2 Abbruch Außentreppe Stahl mit Podest**
Stahlkonstruktion,
Gitterroste und Gitterroststufen, verzinkt,
mit 3 Stufen
einschließlich Uk, Geländer und Podest und Stützen und Befestigungsmittel
Podest ca. 1,6 m x 2,30 m
Treppenbreite ca. 1,60m
Menge: 1,000 St

**04.02.01.3 Abbruch Außentreppe Stahl mit Podest 2**
Stahlkonstruktion,
Gitterroste und Gitterroststufen, verzinkt,
mit 3 Stufen
einschließlich Uk, Geländer und Podest und Stützen und Befestigungsmittel
Podest ca. 1, m x 1,8 m
Treppenbreite ca. 1,0m
Menge: 1,000 St

**04.02.01.4 Einzelfundamente Treppen und Vordächer**
Einzelfundamente unbewehrt
ca. 0,4/0,4/0,8m bis 0,5/0,5/1,0m
Abbrechen und Entsorgen
Bei Vordachkonstruktionen, Treppen, Pfosten
in
Menge: 10,000 St

**04.02.01.5 Abbruch Küchenzeile Pfadfinder**
*** Pauschalposition
Komplette  Küchenzeile,
incl. aller Korpusse, Auszüge und Türen
aus Spanplatten, beschichtet, Metallbeschläge und Griffe
einschl. Schränken, Arbeitsplatten,
Rückwand/Spritzschutz H ca. 60 cm
Sockel, Blenden etc.
Spüle, Armaturen
lfm Hochschrank H 180 cm : 0,6 m
lfm Unterschränke H 90 cm: 3,9m
lfm Oberschränke H 100cm: 3,0 m
Menge: 1,000 psch

**04.02.01.6 Ausbau und Entsorgung alter Küchengeräte Pfadfinder**
*** Pauschalposition
1 St Backofen mit Kochmulde Ceran. 4-flammig
1 St. Unterbau Geschirrspüler
1 St. Einbau/Unterbau Ablufthaube mit Kanälen
1 St. Kühlschrank mit Eisfach, B/H: 60/175cm
Menge: 1,000 psch

**04.02.01.7 Abbruch Vorhänge und Vorhangschienen**
Vorhänge aus unterschiedlichen textilen Materialien
Behang Höhe ca. 2,40m bis 3,3 m

Vorhangschienen, ein- und mehrläufig,
Kunststoff, Aluminium, incl. Holzblenden
incl.  Montagematerial, Aschlüsse etc.

Abrechnung nach Laufmeter der Schienen
UG Fenster
Menge: 22,000 lfm

**04.02.01.8 UG NM Abbruch Unterhängdecke Holz N+F**
Abbruch Unterhängdecke aus lasierten Nut- und Federbrettern
einschließlich Metallunterkonstruktion
Befestigungsmaterial
einschließlich Randausbildungen.
Abhängehöhe ab Rohdecke ca. 24 cm,
über die gesamte Decke.
in Räumen UG Nachmittagsbetreuung
Menge: 15,000 m²

**04.02.01.9 UG NM Abbruch Decke Holzwolleplatten Garderobe ehem. Verbindungsgang**
Abbruch Unterhängdecke aus Zementgebundenen Holzwolleplatten, weiß
ca. 25 mm, dick
einschließlich Metallunterkonstruktion
Befestigungsmaterial
einschließlich Randausbildungen.
Abhängehöhe ab Rohdecke ca. 15 cm,
über die gesamte Decke.
UG Garderobe zu NM
Menge: 17,000 m²

**04.02.01.10 UG NM Abbruch Unterhängdecke Holzbretter lasiert, Vlies**
Abbruch Unterhängdecke aus lasierten Brettern, mit offenen Fugen
Akustikvlies vollfächig
einschließlich Metallunterkonstruktion
Befestigungsmaterial
einschließlich Randausbildungen.
Abhängehöhe ab Rohdecke ca. 24 cm,
teilweise 65 cm, bei Deckenversprung
über die gesamte Decke.

in Räumen UG Nachmittagsbetreuung
Menge: 131,000 m²

**04.02.01.11 UG NM Abbruch Unterhängdecke Holzbretter lackiert, Vlies**
Abbruch Unterhängdecke aus lackierten Brettern mit offenen Fugen
Akustikvlies vollfächig
einschließlich Metallunterkonstruktion
Befestigungsmaterial
einschließlich Randausbildungen.
Abhängehöhe ab Rohdecke ca. 24 cm,
teilweise 65 cm
über die gesamte Decke.
in Räumen UG Nachmittagsbetreuung
Menge: 41,000 m²

**04.02.01.12 Wandverkleidung Pfleiler**
Abbruch Wandverkleidung aus lackierten Brettern.

einschließlich Metall und Holzunterkonstruktionen
Befestigungsmaterial
einschließlich Randausbildungen.
Tiefe ca. 22 cm zum Verkleiden von Rohrleitungen
z.B. an Pfeilern
Breite ca. 0,5m
in Räumen UG Nachmittagsbetreuung
Menge: 11,000 m²

**04.02.01.13 Abbruch Innenfensterbänke Kunststein**
Kunststeinfensterbänke Dicke ca. 4-5 cm
Tiefe ca. 30 cm mit raumseitigem Überstand
mit Leibungsseitiger Aufkantung, putzbündig
Bei allen Fenstern mit Brüstung.
Menge: 21,000 lfm

**04.02.01.14 Ausbauen Mineralfaserdämmung in Wandverkleidungen KMF**
MIneralfaserdämmung in Wandverkleidungen, diese müssen zunächst demontiert werden.
Dicke ca. 60 mm
Ausbauen von alter MIneralfaserdämmung KMF> 50% WHO-Fasern
Ausbau, Handhabung, Verpackung, Entsorgung etc. gemäß
TRGS 521
Trennung und staubdichte Verpackung gemäß Anforderung TRGS 521 und der Deponie
Einstufung als Sondermüll
Dämmstoffe 170603,
Einhaltung und Teilnahme am elektronischen Abfallnachweisverfahren, eANV-Erste

Enstsorgungskosten lt gesonderter Pos.
Wandhöhe ca.  3,5 m

UG Nachmittagbetreuung
Menge: 11,000 m²

**04.02.01.15 Entsorgung KMF**
Enstorgung von Mineralfaserdämmungen KMF>50% WHO-Fasern

Ausbau, Handhabung, Verpackung, Entsorgung etc. gemäß
TRGS 521
Trennung und staubdichte Verpackung gemäß Anforderung TRGS 521 und der Deponie
Einstufung als Sondermüll
Dämmstoffe 170603,
Einhaltung und Teilnahme am elektronischen Abfallnachweisverfahren, eANV-Erste

Entsorgungsnachweise sind gem Vorschriften zu führen und zur Abrechnung vorzulegen.
Menge: 50,000 kg

**04.02.01.16 Abbruch Revisionsdeckel Holz, Metall**
Revisionsdeckel und dazugehörige Rahmen in allen Deckenarten und Verkofferungen
einschl. UK und Befestigungsmaterial

Größen ca. 30 x 30 cm bis ca. 80 x 80 cm
UG Nachmittagsbetreuung
Menge: 13,000 St

**04.02.01.17 UG NM Abbruch Trockenbau Unterhängdecke zweilagig**
Deckenverkleidungen und Verkleidungen von Lüftungskanälen aus Gipskartonplatten 2-lagig
auf Metallunterkonstruktion
einschl. UK und Befestigungsmaterial, Anschlüsse, Abhänger etc.

UG Elektroraum, Flur, WC
Menge: 29,000 m²

**04.02.01.18 Abbruch Innentüre, incl Stahlzarge**
Türblatt Holz, Röhrenspan, beschichtet etc.
incl Zarge aus Holz, Stahl
eischließlich Bänder, Dichtungen etc.
Abmessungen 88,5 cm x 200 m
bis ca. 126 cm x 213,5 cm
Menge: 11,000 St

**04.02.01.19 Abbruch Innentüre, incl Stahlzarge, Glasfüllung**
Türblatt Holz, Röhrenspan, beschichtet etc. mit Glasfüllung
incl Zarge aus Holz, Stahl
eischließlich Bänder, Dichtungen etc.
Abmessungen 88,5 cm x 200 m
bis ca. 126 cm x 213,5 cm
Menge: 1,000 St

**04.02.01.20 Abbruch Mauerwerk 24cm NM**
Tragende Wand aus Ziegel- Mauerwerk 24 cm dick
Raumhöhe bis UK Decke ca. 3,0 m
beidseitig Innenputz
abbrechen

beidseitig der Wand Unterstützen der Decken mit geeigneten Stützen und Balken
Unterstützung nach Einbau des Stahlträgers wieder entfernen
Stahlträger in gesonderter Position

Zwei Wände im UG, Nachmittagsbetreuung
Menge: 32,000 m²

**04.02.01.21 Auflagertaschen für IPE**
Einstemmen von Auflagertaschen in vorhandenes Ziegel-Innenmauerwerk,
nach Angabe Statik.
Einschl. Bohr-, Schneid- und Stemmarbeiten
Tiefe ca. 15 cm
Für Trägerhöhe von 220 mm zuzüglich Vollziegelunterlage
Der Ablauf der Arbeiten ist mit dem Statiker vorab zu klären.

bei Auflager Abfangträger IPE 200/220
Menge: 3,000 St

**04.02.01.22 Abbruch Innenwand nichttragend Mauerwerk 12,5**
nicht tragendes Mauerwerk 11,5 bis ca. 15 cm dick
aus Ziegel, KS, Gasbeton,
beidseitig Innenputz
UG Nachmittagsbetreuung
Menge: 10,000 m²

**04.02.01.23 Abbruch Innenwand nichttragend Trockenbauwand**
nicht tragende Trockenbauwand zweilagig mit Gipskarton beplankt, Dämmung
einschließlich Holz/Metallständer  12,5 bis 15 cm dick F30

UG Elektroraum
Menge: 25,000 m²

**04.02.01.24 Abbruch Vormauerung Sanitär**
Halbhohe oder Raumhohe Vormauerungen für Sanitärinstallationen komplett abbrechen
aus Mauerziegel, Kalksandstein,
incl. aller Befestigungsanker
Tiefe ca. 20-26 cm
Menge: 18,000 m²

**04.02.01.34 Brüstung abbrechen bei vorhandenem Fenster UG Nachmittagsbetreuung**
Brüstungsmauerwerk bei vorhandenem Fenster abbrechen
zum nachträglichen Einbau von Fenstertüren.
Breite des Bestands aufnehmen.
Abbruch bis auf Rohdecke des Bestandes
einschließlich beidseitig Schneiden.
Vorhandene Außenwand: Ziegelmauerwerk 36,5cm, beidseitig verputzt
Breite ca. 1,50 m
Brüstungshöhe ca. 1,0m
Menge: 2,000 St

**04.02.01.35 Abbruch Fenster UG Nachmittagsbetreuung**
*** Pauschalposition
Holzfenster lackiert, einflg.
 komplett, einschl. Verglasung und Beschlägen
Abmessungen ca. 1,40 m x 1,60 m
einschl Blechfensterbank, Alu/beschichtet
Menge: 1,000 psch

**04.02.01.36 Abbruch Türelement UG Nachmittagsbetreuung**
Türelement Aluminium, einflg.
 komplett, einschl. Verglasung, Drahtglas und Beschlägen
Abmessungen ca. 1,10 m x 2,0 m
einschl Schwelle, Alu/beschichtet
Menge: 1,000 St

**04.02.01.37 Vorhandene Türöffnung vergrößern**
Türöffnung Verbreitern und Erhöhen.
Vorhandenen Ziegelsturz ausbauen und entsorgen
Vorhandenes Ziegelmauerwerk beidseitig schneiden,
Leibungen abbrechen, Material entsorgen

Öffnung nach oben erweitern um ca, 15 cm
notwendige Auflagerbreite und Tiefe für Ziegelsturz herausarbeiten

einschließlich Unterstützungsarbeiten

Vorhandene Türe B/H 1,0 m /2,15 m
Neue Größe Türe B/H 1,35 m / 2,15 m
bei Zugang Nachmittagsbetreuung
Menge: 1,000 St

**04.02.01.38 Ziegelsturz Setzen 1,35/2,15 tragende Wand 36**
Ziegelsturz setzen
Lichtes Öffnungsmaß neu 1,35 m x 2,15m

in Ziegelaußenwand Dicke ca. 36,5 cm.

je Türe 3 Stück Ziegelstürze auf Vollziegelunterlage setzen.
Auflager ca. 25 cm ausmörteln und oberseitig quellfähigen Mörtel einbringen.
Einschließlich notwendiger Unterstützungen.
Abrechnung je Türe
Menge: 1,000 St

**04.02.01.39 Türöffnung neu in Außenwand UG 1,1/2,4**
Türöffnung in bestehender Ziegelaußenwand herstellen
Öffnungsmaß B x H ca. :1,10 m x 2,40 m
+ Sturzhöhe ca. 15 cm
in zwei Abschnitten für Einbau von Ziegelstürzen
einschließlich  Schneiden der Leibung
Einschließlich Stemmen der Sturzauflager, Breite ca. 15-20 cm
Wanddicke ca.  36 cm,
einschließlich beidseitigem Putz.
eischließlich Unterstützen.
einschießlich Stürze setzen

Für nachträglichen Fenstereinbau,

Außenwand UG 36,5
Menge: 1,000 St

**04.02.01.40 Ziegelsturz Setzen 1,01/2,26 tragende Wand 36**
Ziegelsturz setzen
Lichtes Öffnungsmaß neu 1,10 m x 2,4m

in Ziegelaußenwand Dicke ca. 36,5 cm.

je Türe 3 Stück Ziegelstürze auf Vollziegelunterlage setzen.
Auflager ca. 25 cm ausmörteln und oberseitig quellfähigen Mörtel einbringen.
Einschließlich notwendiger Unterstützungen.
Abrechnung je Türe
Menge: 1,000 St

*Hinweis: EG zu Nachmittagsbetreuung+++++++++++++*

**04.02.01.41 Abbruch Küchenzeile Kultursaal**
*** Pauschalposition
Komplette U-förmige Küche,
incl. aller Korpusse, Auszüge und Türen
aus Spanplatten, beschichtet, Metallbeschläge und Griffe
einschl. Schränken, Arbeitsplatten
Sockel, Blenden etc.
Spüle, Armaturen
lfm Hochschrank H 200 cm: 0,6 m
lfm Unterschränke H 90 cm: 6,0m
lfm Oberschränke H 60 cm: 2,70 m
Menge: 1,000 psch

**04.02.01.42 Ausbau und Entsorgung alter Küchengeräte Kultursaal**
*** Pauschalposition
1 St Backofen mit Kochmulde elektr. 4-flammig
1 St. Unterbau Geschirrspüler
1 St. Einbau/Unterbau Ablufthaube mit Kanälen
Menge: 1,000 psch

**04.02.01.43 Abbruch Unterhängdecke Holzwerkstoff, furniert, Vlies EG**
Abbruch Unterhängdecke aus furnierten Spanplatten mit offenen Fugen
Akustikvlies vollfächig
einschließlich Metallunterkonstruktion
Befestigungsmaterial
einschließlich Randausbildungen.
Abhängehöhe ab Rohdecke ca. 24 cm,
teilweise 65 cm
über die gesamte Decke.
in Räumen EG, Flurzonen, Kultursaal
Menge: 104,000 m²

**04.02.01.44 Türe und Zarge abbrechen**
Innentüre mit Türblatt aus Holzwerkstoffen, beschichtet komplett einschließlich Stahlzarge und Beschlägen und Befestigungsmitteln abbrechen und entsorgen.
Abmessungen ca. 0,885m x 2,135m bis 1,135m x 2.135m
Menge: 1,000 St

**04.02.01.45 Abbruch Wandverkleidung Kultursaal, Holzwerkstoffplatten Küche**
Wandverkleidung, einschließlich Zarge bei Durchreiche
eischl. vertikales Schiebeelement,
Unterkonstruktionen und Anschlüsse
ca. 60/80 cm
Menge: 5,500 m²

**04.02.01.46 Abbruch Fenster EG Kultursaal-Küche**
Holz-Aluminiumfenster lackiert, einflg.
 komplett, einschl. Verglasung und Beschlägen
Abmessungen ca. 1,12 m x 1,36 m
einschl Blechfensterbank, Alu/beschichtet
Menge: 2,000 St

**04.02.01.47 Brüstung abbrechen bei vorhandenem Fenster EG Küche**
Brüstungsmauerwerk bei vorhandenem Fenster abbrechen
zum nachträglichen Einau von Fenstertüren.
Breite des Bestands aufnehmen.
Abbruch bis auf Rohdecke des Bestandes
einschließlich beidseitig Schneiden.
Vorhandene Außenwand: Ziegelmauerwerk 36,5cm, beidseitig verputzt
Breite ca. 1,50 m
Brüstungshöhe ca. 1,0m
Menge: 1,000 St

**04.02.01.48 Abbruch Wandfliesen geklebt**
Wandfliesen, geklebt auf Innenputz oder Trockenbauplatten
bis auf Höhe von ca. 2,30m
großflächig in Sanitärräumen,
auf Fensterbänken und Vorsatzschalen.
einschließlich Kleinflächen z.B.  Fliesenspiegel in Küchen,
komplett, einschließlich Kleber, und Spachtelungen, Fugen, Anschlüsse, Schienen

EG Fliesenspiegel Küche
Menge: 44,000 m²

##### Abschnitt 04.02.02 Abbrucharbeiten Bodenaufbauten

**04.02.02.1 Abbruch Bodenaufbau in Sanitärräumen Fliesen**
Abbrechen des Bodenaufbaus bestehend aus:

Fliesenbelag, 5 x 5 cm, und 10 x 10 cm, Dicke 6 - 8 mm, geklebt
einschl Kleber, Fugenmaterial, Spachtelung, Dichtungsbahn und Sockelleisten, Rand- und Übergangsschienen
Zementestrich ca. 4 cm

Untergrund Stahlbetondecke
Aufbaustärke ca. 6 cm
Für nachträgliches Aufbringen eines neuen Bodenaufbaus

bei UG Nachmittagsbetreuung WC
Menge: 12,000 m²

**04.02.02.2 Abbruch Fliesen auf Altbelag**
Abbrechen des Doppelten Fliesenbelags bestehend aus:

Fliesenbelag, ca. 30 x 30 cm cm, Dicke 6 - 8 mm, geklebt
einschl Kleber, Fugenmaterial, Spachtelung, Dichtungsbahn und Sockelleisten, Rand- und Übergangsschienen

Untergrund: Bestehender Altbelag Fliesen
bei UG Nachmittagsbetreuung WC über Fliesenbelag
Menge: 12,000 m²

**04.02.02.3 Abbruch Bodenaufbau Industrieparkett**
Abbrechen des Bodenaufbaus bestehend aus:

Industrieparkett Eiche, Buche, 12-16  mm
einschl Kleber, Fugenmaterial, Spachtelung, Sockelleisten, Rand- und Übergangsschienen
Zementestrich ca. 4 cm
Trennlage
Wärmedämmung Polystyrol ca. 8 cm

Untergrund Stahlbetondecke
Aufbaustärke ca. 7 cm
Für nachträgliches Aufbringen eines neuen Bodenaufbaus
Menge: 70,000 m²

**04.02.02.4 Abbruch PVC, Lino, Teppich auf Altbelag**
Abbrechen des Bodenbelags bestehend aus:

Lino, PVC, Teppich etc. 5 mm
einschl Klebe, Sockelleisten, Rand- und Übergangsschienen

Untergrund: Bestehender Altbelag
bei UG Nachmittagsbetreuung
Menge: 44,000 m²

**04.02.02.5 Abbruch Bodenaufbauten PVC auf Estrich**
Abbrechen des Bodenaufbaus bestehend aus:

PVC Fliesen, Lino  60/60, 3 mm
einschl Kleber, Fugenmaterial, Spachtelung, Sockelleisten, Rand- und Übergangsschienen
Zementestrich ca. 4 cm
Trennlage

Untergrund Stahlbetondecke
Aufbaustärke ca. 12,5 cm
Für nachträgliches Aufbringen eines neuen Bodenaufbaus

bei UG Nachmittagsbetreuung
Menge: 140,000 m²

**04.02.02.6 Abbruch Bodenaufbauten Kunststein 3 cm Flur**
Abbrechen des Bodenaufbaus
aus Kunststein-Platten ca. 30/30 - 40/40cm
Dicke ca. 3,0 cm
einschließlich Setzmörtel, Fugenmaterial und Ausgleichschichten, Rand- und Übergangsschienen
Untergrund Stahlbetondecke

Aufbaustärke ca. 6 cm
Für nachträgliches Aufbringen eines neuen Bodenaufbaus

bei UG Flur Nachmittagsbetreuung
Menge: 28,000 m²

**04.02.02.7 Abbruch Wärmedämmung in Bodenaufbau**
Wärmedämmung Polystyrol ca. 8 cm, Trennlage
Ausbauen und Entsorgen

Untergrund Stahlbetondecke
in vorhandenem Bodenaufbau

UG  Nachmittagsbetreuung
Menge: 210,000 m²

**04.02.02.8 Abdichtungsbahn PAK haltig**
Abdichtungsbahn bituminös, Dicke ca. 5mm
Schadstoffgehalt siehe Schadstoffgutachten
PAK haltig 34-39 mg/kg

PAK-Summenkonzentrationen
mit 34-39 mg/kg
kohlenteerhaltige Produkte, die separat rückzubauen und gesondert
ordnungsgemäß und schadlos zu entsorgen sind.
incl. Ausbauen, trennen  und Entsorgen

UG Nachmittagsbetreuung
Menge: 220,000 m²

**04.02.02.9 Putzbündige Sockelfliesen entfernen**
Sockelfliesen Höhe ca. 8-10 cm
aus Kunststein, Dicke ca. 20 mm
Putzbündig verklebt,
einschl Fugenmaterial
in Fluren und Treppenhaus
Menge: 20,000 lfm

**04.02.02.10 Abbruch Bodenaufbau in Küche**
Abbrechen des Bodenaufbaus bestehend aus:

Fliesenbelag, 5 x 5 cm, und 10 x 10 cm, Dicke 6 - 8 mm, geklebt
einschl Kleber, Fugenmaterial, Spachtelung, Dichtungsbahn und Sockelleisten, Rand- und Übergangsschienen
Zementestrich ca. 6 cm

Untergrund Stahlbetondecke
Aufbaustärke ca. 7 cm
Für nachträgliches Aufbringen eines neuen Bodenaufbaus

bei EG Küche Kultursaal
Menge: 7,000 m²

**04.02.02.11 Abbruch Bodenaufbauten PVC auf Estrich**
Abbrechen des Bodenaufbaus bestehend aus:

PVC Fliesen, 60/60, 3 mm
einschl Kleber, Fugenmaterial, Spachtelung, Sockelleisten, Rand- und Übergangsschienen
Zementestrich ca. 6 cm

Untergrund Stahlbetondecke
Aufbaustärke ca. 7 cm
Für nachträgliches Aufbringen eines neuen Bodenaufbaus

bei EG Kulturzentrum
Menge: 93,000 m²

#### Bereich 04.03 NM Maurerarbeiten

**04.03.1 MAURER UG NACHMITTAG**************
Menge: 0,000

**04.03.2 Trennschicht, D=24 cm bis 50cm UG**
Geeignete Abdichtungslage im Mauerwerk, Dicke 24cm bis 50 cm
Dicke ca. 5 mm.
Befestigen beim Aufmauern.
in Ausgleichsschicht aus,
MG III
Einbauen in der Fuge zwischen
Rohdecke und 1. Mauerschicht.
Menge: 12,000 m

**04.03.3 HLz 12/1,2, MG II a, IW, d=11,5 WC Nachmittagsbereuung**
Hochlochziegel-Mauerwerk der Innenwand.
Steinart : HLz 12/1,2
Mörtelgruppe : II a
Wanddicke : 11,5 cm
incl. Anschluss der Wand an Bestandswände mit geeigneten Mauerankern herstellen.
für nachträglichen Putzauftrag
Anforderung Brandschutz nach DIN 4102-4 F90 feuerbeständig
bei WC Nachmittagsbetreuung
Menge: 9,000 m2

**04.03.4 HLz 12/1,4, MG II a, IW, d=24 Nachmittagsbetreuung**
Hochlochziegel-Mauerwerk der Innenwand.
Steinart : HLz 12/1,4
Mörtelgruppe : II a
Wanddicke : 24 cm
incl. Anschluss der Wand an Bestandswände mit geeigneten Mauerankern herstellen.
für nachträglichen Putzauftrag

bei Nachmittagsbetreuung Flur schließen
Menge: 17,000 m2

**04.03.5 UG Türöffnung in Mauerwerk Nachmittagsbetreuung**
Türöffnung in Mauerwerk
Herstellen von Öffnungen beim Aufmauern
in Mauerwerk als Türöffnung
bis 1,135 x 3,15 m
Wanddicke 11,5 bis 36,5cm
Menge: 2,000 Stk

**04.03.6 Überdecken von Öffnungen 11,5cm**
Überdecken von Öffnungen in Mauerwerk, aus zum System passenden Ziegel - U-Schalen einschließlich Betonfüllung
lichte Breite bis 1,135 m
Wanddicke 11,5 cm
Menge: 2,000 Stk

**04.03.7 Überdecken von Öffnungen 24cm**
Überdecken von Öffnungen im Mauerwerk, aus Ziegel - Fertigteilstürzen, aus bewehrtem Ziegelmauerwerk
oder Ziegelschalen mit Betonfüllung
lichte Breite bis 1,135 m
Wanddicke bis 17,5 cm
Menge: 1,000 Stk

**04.03.8 Heizkörpernischen ausmauern UG**
Vorhandene Heizkörpernischen ausmauern Tiefe ca. 15 cm
bei Außenwänden in Ziegelmauerwerk
Wandbreite aufnehmen für nachträgliches Flächenbündiges Verputzen.
Anker eindübeln in Mauerwerk nach Erfordernis
Mauerziegel 11,5 cm

Brüstungshöhe ca. 90 cm
in unterschiedlichen Breiten von ca. 1m bis 3 m
Menge: 15,000 m²

**04.03.9 UG Türöffnungen schließen in Innenmauerwerk 11,5 Nachmittagsbetreuung**
Vorhandene Tür- und Fensteröffnung schließen in Ziegelmauerwerk.
bzw. Brüstung aufmauern.
Hochlochziegel
Druckfestigkeit 1,2 MN/m²
Wandstärke 11,5 cm
Anschluss zu Bestandsmauerwerk mit geeigneten Mauerwerksverbindern herstellen.

für nachträglichen beidseitigen Putzauftrag.

bei Öffnungen in allen Geschoßen
ca. 0,90m x 2,125m m bis ca. 1,20 m x 2,26m

Oberlicht Flur
Menge: 3,000 m²

**04.03.10 UG Türöffnungen schließen in Innemauerwerk 24 Nachmittagsbetreuung**
Vorhandene Tür- und Fensteröffnung schließen in Ziegelmauerwerk.
bzw. Brüstung aufmauern.
Hochlochziegel
Druckfestigkeit 1,2 MN/m²
Wandstärke 24cm
Anschluss zu Bestandsmauerwerk mit geeigneten Mauerwerksverbindern herstellen.

für nachträglichen beidseitigen Putzauftrag.

bei Öffnungen in allen Geschoßen
ca. 0,90m x 2,125m m bis ca. 1,20 m x 2,26m

Oberlicht Flur, Türen

Nachmittagsbetreuung
Menge: 13,000 m²

**04.03.11 Türöffnungen schließen in Innenwand Stb 36 cm**
Vorhandene Tür- und Fensteröffnung schließen in Ziegelmauerwerk.
bzw. Brüstung aufmauern.
Hochlochziegel
Druckfestigkeit 1,2 MN/m²
Wandstärke 36,5cm
Anschluss zu Bestandsmauerwerk mit geeigneten Mauerwerksverbindern herstellen.

für nachträglichen beidseitigen Putzauftrag.

bei Öffnungen in allen Geschoßen
ca. 0,90m x 2,125m m bis ca. 1,20 m x 2,26m m
Menge: 3,000 m²

**04.03.12 UG Öffnungsgröße anpassen, Türsturz anheben, Wanddicke bis 24 cm Nachmittagsbetreuung**
Türsturz von nicht normgerechten Türen zum Einbau von normgerechten Türen in der Höhe wie folgt verändern:
- Putzbereich einschneiden und abschlagen
- Abstützung für über dem Sturz befindliches Mauerwerk einbauen und nach erfolgter Reparatur entfernen
- alten Ziegelsturz ausbauen
- Öffnung auf die vorgesehene Sturzauflagerhöhe ausbrechen und verbreitern
- Flächen von Mörtel und losen Bestandteilen säubern
- Auflager mit Ziegeln ausreichender Druckfestigkeit mit Mörtel herstellen, einschl. Verzahnung mit vorhandenem Mauerwerk
- Ziegelfertigteilsturz einbauen
- Schlitz zwischen dem Sturzträger zum aufgehenden Mauerwerk übermauern und verkeilen
- Einschl. Bauschutt entsorgen und Schneid und Stemmarbeiten
Mörtelgruppe: NM II
Alte Türhöhe: ca.  1,95 m
Neue Türhöhe: bis 2,13 m
Wanddicke: bis 24 cm
Öffnungsbreite: alt 80-90 cm
Öffnungsbreite neu: 101cm - 113,5 cm

UG Nachmittagsbetreuung
Menge: 6,000 St

**04.03.13 UG Überdecken von Öffnungen 24cm Nachmittagsbetreuung**
Überdecken von Öffnungen im Mauerwerk, aus Ziegel - Fertigteilstürzen, aus bewehrtem Ziegelmauerwerk
oder Ziegelschalen mit Betonfüllung

Bei neuem Türdurchbruch,
Abbrucharbeiten und Auflager ausstemmen gesondert.
-Flächen von Mörtel und losen Bestandteilen säubern
-Auflager mit Ziegeln ausreichender Druckfestigkeit mit Mörtel herstellen, einschl. Verzahnung mit vorhandenem Mauerwerk
-Ziegelfertigteilsturz einbauen
-Schlitz zwischen dem Sturzträger zum aufgehenden Mauerwerk übermauern und verkeilen

Mörtelgruppe: NM II
Neue Türhöhe: bis 2,13 m
Wanddicke: bis 24 cm
Öffnungsbreite neu: 101cm - 113,5 cm

lichte Breite bis 1,135 m
Wanddicke bis 17,5 cm
Menge: 2,000 Stk

**04.03.14 UG Überdecken von Öffnungen 11,5cm Nachmittagsbetreuung**
Überdecken von Öffnungen im Mauerwerk, aus Ziegel - Fertigteilstürzen, aus bewehrtem Ziegelmauerwerk
oder Ziegelschalen mit Betonfüllung

Bei neuem Türdurchbruch,
Abbrucharbeiten und Auflager ausstemmen gesondert.
-Flächen von Mörtel und losen Bestandteilen säubern
-Auflager mit Ziegeln ausreichender Druckfestigkeit mit Mörtel herstellen, einschl. Verzahnung mit vorhandenem Mauerwerk
-Ziegelfertigteilsturz einbauen
-Schlitz zwischen dem Sturzträger zum aufgehenden Mauerwerk übermauern und verkeilen

Mörtelgruppe: NM II
Neue Türhöhe: bis 2,13 m
Wanddicke: bis 11,5 cm
Öffnungsbreite neu: 101cm - 113,5 cm

lichte Breite bis 1,135 m
Wanddicke bis 17,5 cm
Menge: 1,000 Stk

**04.03.15 Abfangung bei Abbruch Innenwand IPE 220 Nachmittagsbetreuung**
Abfangung der Last einer bestehenden Wand im EG.
Öffnungsbreite ca. 3,90 m, raumhoch
Stahlträger Abschnittsweise einbauen 2 x IPE 220 in Mörtelbett setzen mit Stahlkeilen.
Profilstahl S 235, Korrosionsschutz nach Erfordernis
5 x mit Schrauben M 20 untereinander Verbunden
für Wanddicke ca.  36 cm,
auf Vollziegelunterlage setzen.
Auflager Ausmauern und mit Quellmörtel Verbund zu aufliegendem Mauerwerk herstellen.
eischließlich Unterstützen.

Für offenen Durchgang
Nachmittagsbetreuung Verbindung zweier Räume
Menge: 1,000 St

**04.03.16 Abfangung bei Abbruch Innenwand IPE 200 Nachmittagsbetreuung**
Deckenabfangung Öffnungsbreite ca. 3,60 m, raumhoch
Stahlträger Abschnittsweise einbauen 2 x IPE 200 in Mörtelbett setzen mit Stahlkeilen.
Profilstahl S 235, Korrosionsschutz nach Erfordernis
5 x mit Schrauben M 20 untereinander Verbunden
für Wanddicke ca.  36 cm,
auf Vollziegelunterlage setzen.
Auflager Ausmauern und mit Quellmörtel Verbund zu aufliegendem Mauerwerk herstellen.
eischließlich Unterstützen.
Einseitig Stahlstütze lt gesonderter Pos.

Für offenen Durchgang
Nachmittagsbetreuung Küche
Menge: 1,000 St

**04.03.17 Stahlstütze unter Stahlsturz IW 2 x HEB 100**
Stahlstütze  einbauen aus  2 x HEB 100
Profilstahl S 235, Korrosionsschutz nach Erfordernis
bei Abfangung Innenwand
Höhe ca.: 3,15 m
jeweils mit angeschweißten Kopf- und Fußplatten ca. 110mm/110mm/10 mm

mit je 4 x M 12 Dübel auf Stahlbeton-Rohdecke montieren
bzw an Stahlträger
Mit Stahlkeilen und mit Quellmörtel Verbund zur Stahlbetondecke herstellen.
Lage einseitig als Unterstützung des Stahlsturzes seitlich Stahlbetonwand

Unterfangung UG Nachmittagsbetreuung
Menge: 1,000 St

**04.03.18 Abfangung bei Deckendurchbruch Lüftung 2 x HEB 140**
Deckenabfangung bei Deckendurchbruch
Öffnungsbreite ca. 1,60 m,
Stahlträger einbauen 2 x  HEB 140, Länge ca.  4,30 m,

wandseitig 2 x Auflager einstemmen
Profilstahl S 235, Korrosionsschutz nach Erfordernis

eischließlich Unterstützen.

Garderobe UG
Menge: 1,000 St

**04.03.19 Grobbleche, Gewicht bis 1,0 kg, grundiert**
Grobbleche als Stegbleche, Fuß- und Kopfplatten,
Auflagerplatten usw. in verschiedenen Abmessungen mit
hohem Schweißanteil einschl. Schrauben. Plattengrößen
bis Einzelgewicht 1,0 kg.
verzinkt
Menge: 50,000 kg

**04.03.20 Grobbleche, Gewicht >= 1,01 kg - 10,0 kg, grundiert**
Grobbleche als Stegbleche, Fuß- und Kopfplatten,
Auflagerplatten usw. in verschiedenen Abmessungen mit
hohem Schweißanteil einschl. Schrauben. Plattengrößen
Einzelgewicht 1,01 bis 10,0 kg.
verzinkt
Menge: 50,000 kg

**04.03.21 Stahlträger Ausmauern und Verputzen F30 IW**
2 x Stahlträger Höhe 200-220mm
mit kleinformatigem Ziegel ausmauern und
mit geeignetem Putz Verputzen Dicke 2,5cm mit Armierung.
bei Innenwand, Wandbreite 36,5cm
Anforderung Brandschutz F30
DIN 4102 - Teil 4
einschließlich beidseitig Kantenprofile setzen.
Putzaußenkanten  bündig mit angrenzenden Flächen.
Abrechung in Laufmetern Sturz
Menge: 8,000 m

**04.03.22 Stahlstützen Ausmauern und Verputzen F30 IW**
Stahlstützen als Doppelstütze aus 2 x HEB 100
mit kleinformatigem Ziegel ausmauern und
mit geeignetem Putz Verputzen Dicke 2,5cm mit Armierung.

Abwicklung ca. 70 cm
Anforderung Brandschutz F30
DIN 4102 - Teil 4
einschließlich beidseitig Kantenprofile setzen.
Putzaußenkanten  bündig mit angrenzenden Flächen.
Abrechung in Laufmetern
Menge: 3,500 m

**04.03.23 Leibung beimauern**
Vorhandene Fensteröffnungen  in Ziegel-Außenmauerwerk seitlich verkleinern durch beimauern.
Anschluss zu Bestandsmauerwerk mit geeigneten Mauerwerksverbindern herstellen.

Hochlochziegel
Druckfestigkeit 1,2 MN/m²
Wandstärke 30-36,5 cm

Wärmeleitfähigkeit: 0,42 W/mK

Innen für nachträglichen Putzauftrag.
und außen für bauseitige Außendämmung

Höhe der Fensteröffnung ca. 1,60 m
Breite ca. 12 - 50 cm cm

bei Öffnungen in allen Geschoßen
Menge: 6,500 lfm

**04.03.24 Glattstrich Leibungen Bestand und neu**
Glattstrich Herstellen in Leibungen des Außenmauerwerks für Fenstermontage nach RAL
Bei Abgebrochenen Fensterelementen und neuen Fensteröffnungen
Menge: 85,000 m

**04.03.25 Durchbrüche in Innenwänden ausmauern 0,1/0,1 bis 0,3-0,3**
Vorhandene Durchbrüche in Innenwänden schließen Ziegelmauerwerk
Wandbreite aufnehmen für nachträgliches Flächenbündiges Verputzen.

Mauerziegel
Wandstärken von 11,5 bis 36,5 cm

in unterschiedlichen Breiten von
ca. 0,1 m x 0,1 m bis 0,3m-0,3m

in unterschiedlichen Höhen in allen Geschoßen
Menge: 1,000 m³

**04.03.26 Durchbrüche in Innenwänden ausmauern 0,4/0,4 bis 0,75/0,75**
Vorhandene Durchbrüche in Innenwänden schließen Ziegelmauerwerk
Wandbreite aufnehmen für nachträgliches Flächenbündiges Verputzen.

Mauerziegel
Wandstärken von 11,5 bis 36,5 cm

in unterschiedlichen Breiten von
ca. 0,4 m x 0,4 m bis 0,75m-0,75m

in unterschiedlichen Höhen in allen Geschoßen
Menge: 3,000 m³

#### Bereich 04.04 NM Abdichtung gegen nicht drückendes Wasser

*Hinweis: Zusätzliche Technische Vertragsbedingungen*
Zusätzliche Technische Vertragsbedingungen
1.  Abdichtung gegen Wasser

Bei der Ausführung sind zusätzlich zu den ZTV für alle
Gewerke die nachfolgenden Hinweise für das oben
genannte
Gewerk zu beachten. Leistungen, die sich hieraus
ergeben
und im Leistungsverzeichnis nicht gesondert vermerkt
sind,
müssen in die Einheitspreise eingerechnet werden.

1.1 Geltungsbereich und Ausführungsgrundlage

Der sachliche Geltungsbereich ergibt sich ebenso wie
die
technische Ausführung grundsätzlich aus DIN 18336
-Abdichtungsarbeiten und DIN 18195 -
Bauwerksabdichtungen und DIN 18533 erdberührte Bauteile. Für die Ausführung und für die
Abgabe von Nebenangeboten wird DIN 18195 in ihren
Teilen
durch DIN 18336 nicht eingeschränkt.

1.2 Ausführung

1.2.1 Allgemeines

Das Lagern von Druckgasflaschen in Kellerräumen,
Treppenhäusern, Durchgängen und Durchfahrten ist untersagt.
Ein
Feuerlöscher, tragbar, der Klasse C nach DIN EN 2 -
oder
vergleichbar einsetzbar - muß bei Arbeiten mit
brennbaren
Gasen vorhanden sein.

Die Überprüfung des Untergrundes umfasst auch den
Hinweis
auf vorstehende Teile, z. B. Drähte, Rundstahlenden,
Anker
und dergleichen sowie auf unverschlossene Öffnungen von
Spanndrähten, Verbindungsstäben u. ä.
Der Anschluss Sohle zur Wand im Außenbereich ist auf
absolute Sauberkeit zu untersuchen und ggf. von
Mörtelresten u. dgl. mechanisch zu reinigen.

1.3.2
Abdichtung gegen nichtdrückendes Wasser

Die Lage der Nahtstelle zwischen waagerechten und
senkrechten Flächen ist gesondert mit dem Auftraggeber
abzusprechen, falls diese nicht aus den
Planungsunterlagen
ersichtlich ist.

1.3.3
Abdichtung gegen drückendes Wasser
Vor Ausführung ist die Bauleitung zu verständigen,
damit eine unmittelbare Überwachung vorgenommen werden
kann.

Für Rohrdurchführungen und Einbauteile gelten besondere
Einbauvorschriften der Hersteller, die der
Auftragnehmer
sorgfältig zu beachten hat und deren Ausführung vom
Auftraggeber gesondert abgenommen wird.

Beim Kehlenstoß als Übergang von der Sohle zur Wand
sind
die Stoßüberdeckungen an der Wand anzuordnen. Beim
Kantenstoß als Übergang von der Wand- zur Deckenfläche
ist darauf zu achten, daß die Abdichtungslagen der
Deckenfläche immer die entsprechenden Abdichtungslagen
der Wandfläche überdecken, damit das Wasser nicht gegen
den Stoß läuft.

Das Einstellen der Wasserhaltung, um die
Funktionsfähigkeit
der Dichtung nachweisen zu können, sowie die Sicherung
gegen Auftrieb ist mit dem Auftraggeber abzusprechen.

1.4 Preisinhalte

Ergänzend zu Nr. 4.1 DIN 18336 gelten als
Nebenleistung:

- Das Zuarbeiten von Zwickel-, Rest- und
Ergänzungsstücken.
- Schutzabdeckungen für angrenzende Bauteile zur
  Vermeidung der Verschmutzung.
- Mehrbreiten der horizontalen Mauerwerksabdichtung zum
  Anschluss anderer Bahnen.

**04.04.1 Abdichtung, Bodenfeuchte,V60S4 Al,Estrich**
Abdichtung unter der Dämmung von
Fußbodenflächen gegen Bodenfeuchtigkeit,
aus einer Lage Bitumenschweißbahn V60
S4 Al, vollflächig verklebt, inkl.
Voranstrich an den Wänden über
Estrichhöhe hochgezogen, 10 cm überlappt
und verschweißt.
Einschließlich andichten an vorhandene Abdichtung unter den Mauerwerkswänden.
Angeb. Fabrikat : '..........'

Stahlbeton Decken und Bodenplatten
Menge: 226,000 m2

**04.04.2 Außenflächen vorbereiten, Abdichtung**
Untergrund von Außenwandflächen für
Außenabdichtungen vorbereiten.
Flächen reinigen, lose Teile und Grate
abstoßen sowie haftungsmindernde
Schichten entfernen, kleinere
Beschädigungen mit Mörtel ausbessern.
Untergrund : Beton
Menge: 40,000 m2

**04.04.3 Hohlkehle Wand-Fundament, Abdichten**
Hohlkehle ausformen
aus Mörtel MG III,
an Wand-Fundamentanschlüssen.

Hohlkehlen am Fundament-/Wandanschluß
mit Abdichtung ausbilden und in die Flächenabdichtung
einbinden.
Menge: 25,000 m

**04.04.4 Dickbeschichtung Wände außen**
Voranstrich für Bitumen-Dickbeschichtung
mit einem systembezogenen
Voranstrichmittel für Ortbeton und Elementwände
Stahlbetonwand UG in Ortbeton oder Elementwände

Abdichtung nach DIN 18533 von erdberührten Wänden von
außen mit kunststoffmodifizierter
Bitumendickbeschichtung als
Spachtelmasse in zwei Arbeitsgängen.
Voranstrich gesondert.
DIN 18533-1 gemäß Fall W1.2-E
nach Verarbeitungsrichtlinien des Herstellers.
Bauteil: Außenwand
Untergrund: Stahlbetonaußenwand
Belastungsart: Bodenfeuchte, nicht stauendes Sickerwasser (mit Dränung)
von uk Bodenplatte/ Fundament bis ok Bodenplatte EG
Trockenschichtdicke : mind. 3 mm
Menge: 40,000 m2

**04.04.5 Drän- und Schutzmatte_Noppenbahn**
als 3-schichtige Grundmauerschutz-Noppenbahnen liefern
und vertikal an den Kelleraußenwänden zum Schutz der Abdichtung anbringen.
Im Preis inbegriffen ist sämtliches Material einschl. das fachgerechte Anbringen der Bahnen nach Herstellervorschrift sowie die
mechanische Befestigung an den Wänden.

bei Kelleraußenwand und Stützmauer

Abflussspende im Endzustand über 0,3
l/sm bei max. 40 kN/m2 Erddruck.
Mattendicke : 4 mm
Noppenhöhe : 5 bis 8 mm
Menge: 40,000 m2

**04.04.6 Perimeterdämmung 12cm Sockel**
Perimeterdämmung auf Kelleraußenwand als
Wärmedämmung aus
Polystyrol-Hartschaumplatten mit
umlaufendem Stufenfalz.
Platten einlagig und dicht gestoßen mit
lösungsmittelfreiem Kleber punktweise
verkleben.
Wärmedämmung : XPS
Anwendungsgebiet : PW n. DIN 4108-10

Dämmdicke : 120 mm
Wärmeleitfähigkeitsgruppe : 035

ab UK Fundament/Bodenplatte bis UK Bodenplatte des nicht unterkellerten Bereichs
Mindesteinstand unter Gelände ca. 70 cm,
Platten Abschrägen
nach Angabe der Bauleitung.
Menge: 40,000 m2

**04.04.7 NM Feuchteschutz Spritzwasser und erdberührter Bereich**
Feuchteschutz des Sockelputzes im erdberührten und im Spritzwasser-Bereich
mit einer mineralisch, hochvergüteten 2 komponentigen Abdichtungsspachtel, filzbar

Abdichtungsspachtel

Angebotenes Sockel-Putzsystem: '.........'
Menge: 39,000 m²

**04.04.8 Verputzen von XPS-Platten im Sockelbereich**
Mineralische Haftbrücke ca.3 mm stark, quer aufkämmen,
auf XPS-Platzten im Sockelbereich,
Armierungsgewebe 4x4 mm einlegen,
anschließend wasserabweisenden Sockelleichtputz
auf entsprechend vorbereiteten tragfähigen Untergrund einlagig
15 mm auftragen und lot-und fluchtgerecht abziehen. Sockelputz zum Untergrund hin abgeschrägt (45°) ausführen.
Oberfläche herrichten
Mineralische Armierungsmasse ca. 3-4 mm stark mit Gewebeeinlage auftragen.

Produkt: ´  Flex-Fassadenspachtel
  Armierungsgewebe
  Maschinen-Sockelleichtputz

Angebotenes Sockel-Putzsystem: '.........'
Menge: 39,000 m²

#### Bereich 04.05 NM Innenputzarbeiten

*Hinweis: ZTV Innenputz*
Dieser Leistungsbeschreibung liegen folgende Teile der VOB zu Grunde:
- VOB Teil B: Allgemeine Vertragsbedingungen für die Ausführung von
Bauleistungen - DIN 1961
- VOB Teil C: Allgemeine Technische
Vertragsbedingungen (ATV) für Bauleistungen - ATV DIN 18299

Es gelten folgende Normen, Vorschriften und Merkblätter:

- DIN EN 998-1: Festlegungen für Mörtel im Mauerwerksbau - Teil 1: Putzmörtel
- DIN V 18550: Putz und Putzsysteme - Ausführung
- DIN EN 13914-1: Planung, Zubereitung und Ausführung von Innen- und Außenputzen -
Teil 2: Innenputz
- DIN 18201: Toleranzen im Hochbau - Teil 1:
Vorgefertigte Teile aus Beton, Stahlbeton und Spannbeton
- DIN 18202: Toleranzen im Hochbau - Bauwerke
- DIN 18350: VOB Vergabe- und Vertragsordnung für Bauleistungen -
Teil C: ATV - Putz- und Stuckarbeiten
- DIN 18352: VOB Vergabe- und Vertragsordnung für
Bauleistungen - Teil C: ATV - Fliesen- und
Plattenarbeiten
- DIN 18363: VOB Vergabe- und Vertragsordnung für
Bauleistungen - Teil C: ATV - Maler- und Lackiererarbeiten
- DIN 18451: VOB Vergabe- und Vertragsordnung für Bauleistungen -
Teil C: ATV - Gerüstarbeiten
- DIN 4420: Arbeits- und Schutzgerüste
- WTA-Merkblatt 2-9-04/D Sanierputzsysteme
- Leitlinien für das Verputzen von Mauerwerk und Beton
- Merkblatt Verputzen bei hohen und tiefen Temperaturen
- Merkblatt für den Einbau und das Verputzen von
extrudierten Polystyrol-Hartschaumstoffplatten
- Merkblatt BFS Nr. 25 Farbübereinstimmungen und Farbabweichung
- Technisches Merkblatt Verputzen von Fensteranschlussfolien
- Merkblatt Gipsputze und gipshaltige Putze auf Beton
- Merkblatt Haftbrücken für Gipsputze und gipshaltige Putze
- Merkblatt Putzoberflächen im Innenbereich -Qualitätsstufen
- Merkblatt Dünnlagenputze im Innenbereich
- Jeweils gültige Landesbauordnung
- Allgemein anerkannten Regeln der Technik

Alle Putz- und Spachtelflächen Q3, nach DIN V 18550 sowie Merkblatt

Geschosshöhe UG bis: 3,0 m
Geschoßhöhe EG bis ca. 5,5 bei Pultdächern
Gechoßhöhe in der Turnhalle
bis Traufe  ca.7,30 m,
First bis 9,0 m

Es muss je Putzfläche ein in sich abgestimmtes Putzsystem gewählt werden, mit untereinander zugelassenen und verträglichen Produkten.

**04.05.1 Bauteile Abkleben**
*** Pauschalposition
Oberflächenfertige Bauteile, wie z.B. Fenster, Türen, Böden, Hölzer, Dachflächen und dergleichen zum Schutz vor Verschmutzungen wasserfest abkleben.
Einschließlich rückstandsfreiem Beseitigen nach Abschluss der Arbeiten.
Menge: 1,000 psch

**04.05.2 Putzgrund reinigen.**
Putzgrund mit dem Stahlbesen trocken reinigen. Staub gründlich abkehren oder mit ölfreier Druckluft abblasen.
ggfs Schalölreste oder andere Fette mit geeigneten Reinigungsmitteln entfernen, z. B. Schalölenferner.
Menge: 310,000 m²

**04.05.3 Haftgrundanstrich HLZ, STB**
Haftgrundanstrich gemäß Herstellerrichtlinien als
Putzgrundvorbereitung aufbringen.

Putzgrund HLZ, Stahlbeton

für nachträgliches Aufbringen von Innenputzen.
Der Haftgrund muss daher Teil des Putzsystems des Innenputzes sein.

Angebotenes Putzsystem: '.........'
Menge: 15,000 m²

**04.05.4 Spritzbewurf, voll deckend**
Zement-Maschinenputz, CS IV W1 nach DIN EN 998-1 als Spritzbewurf zur Egalisierung des Saugvermögens
des Untergrundes und zur Haftvermittlung volldeckend aufbringen.
Sinterhaut nach dem Ansteifen mit einem Besen entfernen.
Auf: Hochlochziegel neu oder nach Putzabschlag
Menge: 15,000 m2

**04.05.5 Verschließen Schlitze und Wandausbrüche 0,3 m²**
Schlitze und Wandausbrüche im Mauerwerk verschließen mit einem hydraulisch erhärtender Werktrockenmörtel
auf Kalk-Zement-Basis, CS I W 0 gemäß DIN EN 998-1 nach Herstellervorschrift aufbringen
als Vorbereitung für den flächigen Verputz des Mauerwerks. Sorgfältige und vollfugige Ausführung.

Maße Öffnung: bis ca. 0,3 m²
Auftragstärke 1,5 cm -2,5 cm im Mittel

mit geeeignetem Verfüll- und Ausgleichsmörtel
Menge: 22,000 m²

**04.05.6 Verschließen Schlitze und Wandausbrüche 0,3 -1 m²**
Schlitze und Wandausbrüche im Mauerwerk verschließen mit einem hydraulisch erhärtender Werktrockenmörtel
auf Kalk-Zement-Basis, CS I W 0 gemäß DIN EN 998-1 nach Herstellervorschrift aufbringen
als Vorbereitung für den flächigen Verputz des Mauerwerks. Sorgfältige und vollfugige Ausführung.

Maße Öffnung: bis ca. 0,3-1 m²
Auftragstärke 1,5 cm -2,5 cm im Mittel

mit geeeignetem Verfüll- und Ausgleichsmörtel
Menge: 40,000 m²

**04.05.7 Haftgrundanstrich auf Altputze zu Sanierspachtel**
Haftgrundanstrich gemäß Herstellerrichtlinien als
Putzgrundvorbereitung aufbringen.
Putzgrund Altputze mit Altanstrichen
für nachträgliches Aufbringen einer Sanierspachtel gemäß nachfolgender Position.
Der Haftgrund muss daher teil des Putzsystems der Sanierspachtel sein.

Angebotenes Putzsystem: '.........'
Menge: 245,000 m²

**04.05.8 Sanierungsspachtel auf vorhandene Putzflächen**
Mineralischen Leichtputz,  LW CS III W 2 gemäß DIN EN 998-1
vollflächig ca. 6 mm dick auftragen.
Alkalibeständiges Armierungsgewebe eindrücken und planspachteln.
Gewebestöße mindestens 10 cm überlappen.
Oberfläche sauber filzen
Die Verarbeitungsrichtlinien des  Herstellers sind zu beachten.
Oberfläche Q 2
Für nachträglichen Anstrich.

Produkte:  Klebe-und Armierungsmörtel KAM plus
  Armierungsgewebe 4 x 4 mm

Angebotenes Putzsystem: '.........'
Menge: 245,000 m²

**04.05.9 Innenputz- gefilzt- Kalkzementputz**
Kalk-Zement-Innenleichtputz LW CS II WC0 (DIN EN 998-1) als
Innenputz auf Mauerwerk auftragen.
Die Oberfläche ist lot- und fluchtrecht herzustellen.
Oberfläche sauber gefilzt
Körnung 0-1,4 mm
Mindestputzdicke: 15 mm

Vorhandener Putzgrund: Ziegelmauerwerk, Stahlbetonwände, grundiert.

Oberflächenqualität:
Q 3 gefilzt, nach DIN V 18550 sowie Merkblatt "Putzoberflächen im Innenbereich".

für nachfolgenden Innenanstrich
Menge: 20,000 m²

**04.05.10 Innenputz für Feuchträume und Fliesenuntergründe**
Kalk-Zement-Innenleichtputz LW CS II WC0 (DIN EN 998-1)als Innenputz
auf Mauerwerk auftragen. Die Oberfläche ist lot- und fluchtrecht herzustellen.
Oberfläche bei Fliesen scharf abgezogen (nicht filzen)
Körnung 0-1,4 mm
Mindestputzdicke: 15 mm
Mauerwerk: Hochlochziegel
inkl. Anbringen der verzinkten Abziehleisten
alle 80 cm.
Menge: 47,000 m2

**04.05.11 Leibungen Fenster 38**
Ausführung von Leibungen an Fenster- oder Türöffnungen entspr. VOB, Teil C, DIN 18350. Ausführung wie Hauptposition,
Leibungherstellen,
einschließlich Kunststoff-Putzanschlussprofil an Fensterprofile
und anarbeiten.
Leibungstiefe: ca. 38 cm
Menge: 65,000 m

**04.05.12 Beiputzen nachträglich**
Zulage zum Innenputz für nachträgliche Ein-Zu-und Beiputzarbeiten, die
Nicht im Zuge der allgemeinen Putzarbeiten ausgeführt werden können,
an Fenstern und an bestehenden Putzflächen
Menge: 20,000 m²

**04.05.13 Anputzen nachtr. Kleinstflächen**
Anputzen nachtr. Kleinstflächen
Nachträgliches Anputzen an Durchführungen
in Wänden
Durchmesser '2 bis 5 cm'
Ausführung 'nach Freigabe durch die Objektüberwachung'
Maße 'für Kleinstflächen'
Menge: 20,000 St

**04.05.14 Zulage Mehrputzdicke 5**
Hauptposition für Mehrputz pro 5 mm Dicke.
Ausführung nur in Absprache mit der Bauleitung!
Menge: 35,000 m²

**04.05.15 Zulage Mehrputzdicke 10**
Hauptposition für Mehrputz pro 10 mm Dicke.
Ausführung nur in Absprache mit der Bauleitung!
Menge: 35,000 m²

**04.05.16 Trennschnitte**
Trennschnitte zu Innenputz, für Ausführung eines Trennschnittes zwischen:
Decken- und Wandputz und Putz und Holzbauteilen
Menge: 235,000 m

**04.05.17 Armierungsgewebe Streifen**
An Risse gefährdeten Stellen wie z.B. Fassadenöffnungen (Diagonal-
Armierung)  Armierungsgewebe liefern und
im oberen Drittel der Putzschicht in die Nassmörtelschicht
einlegen.

Steifenbreite: ca. 60 cm
Menge: 75,000 m

**04.05.18 Kantenprofil verzinkt**
Kantenprofil aus verzinktem Stahlblech an Gebäudekanten und -öffnungen auf Unterputzdicke mit Ansetzmörtel auf vorbereiteten Untergrund lot- und fluchtrecht anbringen.
Putzdicke: ca. 1,5 - 2,0cm
Menge: 95,000 m

**04.05.19 Kantenprofil Edelstahl in Nassräumen**
Kantenprofil aus rostfreiem Edelstahl an Gebäudekanten und -öffnungen auf Unterputzdicke mit Ansetzmörtel auf vorbereiteten Untergrund lot- und fluchtrecht anbringen.
Putzdicke: 15-20 mm
Menge: 6,000 m

#### Bereich 04.06 NM Sockel freimachen

*Hinweis: Südseite vor Nachmittagsbetreuung*

**04.06.1 Roden Pflanzflächen Sträucher**
Roden von Pflanzflächen mit Sträuchern und Gehölzen unter 1,2 m
komplett Roden einschließlich Entsorgung.
Menge: 20,000 m²

**04.06.2 Oberboden abtragen und abtransportieren**
Oberboden abtragen, abfahren auf geeignete Deponie Abtragsdicke:  i.M. 15 cm
Menge: 200,000 m²

**04.06.3 Einfassstein, Einzeiler, Granit Großsteine, Betonbett, aufnehmen / lagern**
Einfassstein aus Naturstein mit Betonbettung aufnehmen, einschl. Aufbrechen des Unterbetons und der hierzu erforderlichen Erdarbeiten. Die Steine sind gereinigt zur Wiederversetzung seitlich zu lagern.
Unbrauchbares Material entsorgen; Deponiegebühr gesondert.
Format: Granit Leistensteine in unterschiedlichen Längen
Menge: 65,000 m

**04.06.4 Kies-/Schottertraufe ausbauen**
Kis-und Schottertraufe entlang des Gebäudes
Breite von ca. 40 cm - 70 cm
ausbauen und Material entsorgen
Menge: 15,000 m²

**04.06.5 Bitumenbelag, d=3 bis 5 cm, aufbrechen, Entlang der Fassade Süden**
Bitumenbelag aufbrechen (Asphaltbeton, Gussasphalt, Asphaltbinder, bituminöse Tragschichten). Unbrauchbares Material entsorgen, Deponiegebühr gesondert.
Bereich: Freianlagen am Gebäude
Schichtdicke: ca. 12cm
Menge: 130,000 m²

**04.06.6 Bitumenbelag einschneiden / abkanten**
Bitumenbelag (Asphaltbeton, Gussasphalt, Asphaltbinder, bituminöse Tragschicht) einschneiden oder abkanten, Schutt entsorgen.
Schichtdicke: 5 - 15 cm
Menge: 100,000 m

**04.06.7 Sockel freilegen bei Bestandsbau**
Baugrube/Arbeitsraum für die Sockelabdichtung profilgerecht ausheben, Aushubmaterial entsorgen
Aushubtiefe :  bis ca. 1,40m
Bodenklasse:  3 - 5
Menge: 95,000 m³

**04.06.8 Sockelbereich Verfüllen**
Sockelbereich mit geeignetem, beigefahrenem Material wieder verfüllen.
Bodeneinbau der Arbeitsräume,
in Schichten  von 0,30m einbauen und verdichten,
mit vom AN zu lieferndem Boden,
Bodengruppen nach DIN 18196
GW - GI
bzw GU mit
Schlemmkornanteil < 10%
Verdichtungsgrad DPr mind. 103 %,
Abdichtungen sind zu schützen.
Die Verdichtung ist lagenweise zu prüfen.
Menge: 95,000 m³

**04.06.9 Drainageleitung ausbauen und entsorgen**
Vorhandene Drainageleitungen,
aus Betonrohren, Kunststoff-Sickerrohren etc.
Menge: 38,000 m

**04.06.10 Revisionsschacht zu Sickerleitung ausbauen und entsorgen**
Vorhandene Revisionsschächte der Drainageleitungen,
aus Betonrohren
ca. DN 50cm, einschließlich Deckel, Gerinne, etc.
Ausbauen und entsorgen.
Menge: 3,000 m

**04.06.11 Revisonsschacht Oberflächenentwässerung versetzen**
*** Pauschalposition
Bestehenden Entwässerungsschacht im Bereich des neuen Verbindungsbaues ausbauen und seitlich wieder versetzen.
Tiefe gesamt ca. 2,5 m
Komplett incl. Durchlaufgerinne und Seitenzulauf.
Schachtringe DN 1000 incl Konus und Abdeckung.
incl. Anschluss an vorhandene Leitung

Erdarbeiten gesondert.

UG Südfassade
Menge: 1,000 psch

### Los 05 LOS 5 ZUR AUFTEILUNG ALLGEMEINE POS

#### Bereich 05.01 Baustelleneinrichtung

*Hinweis: Ist für die Vorhaltezeit, in der jeweiligen Pos. kein*
Ist für die Vorhaltezeit, in der jeweiligen Pos. kein Zeitraum angegeben, gild als Vorhaltezeit, die
vertraglich vereinbarte Zeit nach den besonderen
Vertragsbedingungen. (BVB)

**05.01.1 Baustelleneinrichtung und Räumen**
*** Pauschalposition
Einrichten der Baustelle für sämtliche in der
Leistungsbeschreibung aufgeführte Leistungen.
einschließlich Räumen.

Lieferung und Abtransport, Auf- und Abbau, Vor- und Unterhalt der erforderlichen Geräte und Einrichtungen für die Dauer der Bauzeit.
 für die komplette beschriebene Sanierungsmaßnahme, z..B.
Abbrucharbeiten und Baumeisterarbeiten, Gebäudeentwässerung

Strom- und Wasserentnahme über Bautstrom/Bauwasserverteiler in gesonderter Position.
Menge: 1,000 psch

**05.01.2 Baukran, Bereitstellung, 55m**
Geeigneter Baukran als Turmdrehkran ohne Gleisanlage auf Baustelle anliefern und bereitstellen, samt späterem Abbau und Abtransport. Bei Aufstellen auf städtischem Grund ist die Genehmigung des Kreisverwaltungsreferates einzuholen. Die Gebühren hierfür sowie evtl. Standgebühren sind in den Einheitspreis einzurechnen.
Für im LV beschriebene Arbeiten und weitere Gewerke, wie z.B. Dach- und Fassadensanierung, Fenstermontage

Ausladung: 55 m
max Tragkraft ca. 8.0 to
Standort des Krans: Nordseite der Turnhalle
incl. Absprerrung
Windbelastung gem. DIN EN 14439: C25
Menge: 1,000 St

**05.01.3 Baukran Vorhaltung**
Baukran als Turmdrehkran ohne Gleisanlage, Vorhaltung, inkl. städtische Gebühren.
Abrechnung in Stück je Monat,
Genauigkeit in Wochen.
Menge: 12,000 St/M

**05.01.4 Kran Überlassung für Fremdfirmen**
*** Pauschalposition
Überlassen des für die eigene Leistung eingerichteten Baukrans für andere Unternehmer.
z.B. für die Arbeiten Dachsanierung und Fassadenverkleidung

Bedienung erfolgt durch Personen mit Kranführerschein.
Einweisung durch den AN.
(Der Baukran für die eigenen Arbeiten ist in der Position Baustelleneinrichtung enthalten.)
Abrechnung nach Nachweis.
Menge: 1,000 psch

**05.01.5 Sanitär Container**
*** Pauschalposition
Sanitärcontainer
für die Nutzung durch ca. 25 Beschäftigte.
Mit abschließbaren WC-Kabinen,
antransportieren, aufstellen, anschließen und nach
Beendigung der Bauarbeiten beseitigen.
einschl. Winterschutz
und Beheizung
Nutzung durch alle am Bau beteiligten
Firmen.
Nutzungsdauer : bis zur Gebäudefertigstellung
Menge: 1,000 psch

**05.01.6 Unterhalten Sanitär Container**
Sanitärcontainer unterhalten.
incl. Wöchentliche
Reinigung und Verbrauchsmittel
einschl. Winterschutz und Beheizung.
Nutzung durch alle am Bau beteiligten
Firmen.
Nutzungsdauer : bis zur Gebäudefertigstellung
Menge: 80,000 StWo

**05.01.7 Behelfsmäßige Tür**
Behelfsmäßige Tür

abschließbar im Bauwerk
liefern, einbauen und räumen
zum Mitbenutzen anderer Unternehmer,
Ausführung geschlossen nach Wahl des AN
lichte Öffnungsbreite 1,0 x 2,0 m
Menge: 3,000 St

**05.01.8 Meterriss-Plakette**
Kunststoffplakette, selbstklebend mit Pinsel,
zur Dokumentation aller Vermessungspunkte am Bau und zur Sicherung des Meterrisses bis nach den Putzarbeiten.
Auf Anordnung der Bauleitung, verantwortlich anbringen und so fixieren, dass es ausversehen nicht entfernt werden kann.
Menge: 5,000 Stk

**05.01.9 Bürocontainer,15m2,aufstell.u.beseitig.**
Bürocontainer für die örtliche Bauoberleitung des AG
antransportieren, aufstellen und nach Beendigung der
Bauarbeiten beseitigen, in folgender Ausführung:

- Elektro-/Propangasheizung
- Beleuchtung
- Einrichtung in ordentlicher Ausführung mit
1 Schreibtisch mit Rollcontainer verschließbar,
1 Besprechungstisch, 1 Aktenschrank, 1 Bürostuhl und 8 Stühlen

Grundfläche: ca. 15 m2
Menge: 1,000 St

**05.01.10 Bürocontainer,15m2,vorhalt.u. unterhalt.**
Bürocontainer vorhalten und unterhalten. Die Kosten für
Energie, Heizung, Wartung und wöchentliche Reinigung sind im Preis enthalten.

Containergröße: ca. 15 m2 (6,0/2,5 m)
Menge: 20,000 ST/M

**05.01.11 Baustromanschluss mit Zähleinrichtung,**
Baustromanschluss als Hauptverteilung mit
Zähleinrichtung, mit Anschlusskabel, Verteilerkasten mit Schloss, ausreichend dimensioniert und abgesichert, auch als Anschluss für Fremdfirmen nutzbar, einrichten,
 und nach Fertigstellung des Bauwerks abbauen.
Der Auftragnehmer hat die behördlichen Anträge für
Einrichtung und Beseitigung der Anlage ohne Mitwirkung
des Auftraggebers zu stellen.
Die Entnahme von Strom durch Fremdfirmen ist zu
gewährleisten.
Verbrauchskosten werden vom AG übernommen.
Menge: 1,000 St

**05.01.12 Baustromverteiler vorhalten**
Gebrauchsüberlassung für vorbeschriebene Baustromanschlüsse bzw. Baustromverteiler, inkl. aller erforderlichen und vorgeschriebenen Prüfungen, welche mit der Hauptposition nicht abgegolten sind.
Menge: 90,000 StWo

**05.01.13 Bauwasseranschluss mit Wasseruhr,**
Bauwasseranschluss mit Wasseruhr, ausreichend
dimensioniert für die Versorgung des gesamten
Baustellenbetriebes, auch als Anschluss für Fremdfirmen
nutzbar, einrichten, und nach Fertigstellung
des Bauwerks abbauen. Während der Bauzeit gegen unbefugte Entnahme sichern. In den Wintermonaten frostsicher einhausen.
Der Auftragnehmer hat die behördlichen Anträge für die
Einrichtung und Beseitigung der Anlage ohne Mitwirkung
des Auftraggebers zu stellen. Die Entnahme von Wasser
durch Fremdfirmen ist zu gewährleisten. Die Verbrauchskosten werden vom AG getragen.
Menge: 1,000 St

**05.01.14 Bauwasseranschluss, Vorhaltung**
Verlängerte Vorhaltung des Bauwasseranschlusses über die vereinbarte Leistungszeit hinaus.
Für den Werktag wird 1/6 des Wochensatzes berechnet.
Vorhaltedauer : '....' Wochen
Menge: 90,000 StWo

**05.01.15 Baustellenbeleuchtung**
Liefern, montieren, vorhalten und abbauen einer
Baustellengrundbeleuchtung, keine Arbeitsplatzbeleuchtung,
gemäß VDI-Richtlinien und den aktuellen UVV-
Vorschriften.
Menge: 90,000 Wo

**05.01.16 Bauzaun, Stahlrahmen mobil, Höhe 2,00 m für Lagerflächen**
Mobiler Bauzaun Ausführung nach Wahl des Auftragnehmers.
Der Zaun ist aufzustellen und nach Abschluss aller Bauarbeiten wieder abzubauen.
Die Bauzaunstellung ist teils in abschüssigem Gellände notwendig.

Zaunhöhe: 2,00 m
Bei Baustelle und Lagerplatz nach Angabe der Bauleitung.
Der Bauzaun ist stets geschlossen zu halten!
Menge: 300,000 m

**05.01.17 Zugangstore für vorbeschriebenen Bauzaun**
Zulage für Einbau eines Zugangstores
absperrbar
Menge: 3,000 St

**05.01.18 Unterkonstruktion für großformatiges Bauschild herstellen.**
Unterkonstruktion für Bauschild herstellen
und durch den Bauherrn zur Verfügung gestelltes Bauschild montieren.

Stabile freistehende Unterkonstruktion aus Kanthölzern.
Gegen Windangriff abgestrebt.
Herstellen für Standzeit von ca. 2 Jahren und danach wieder abbauen und entsorgen.

Fundamente Stahlbeton- Fertigteilen/ausgegossene Brunnenringe für Mehrfachverwendung.
Lage auf dem Grundstück in Abstimmung mit dem Bauherrn und der Bauleitung.

Höhe ca. 500 cm
Schildgröße: ca. 500 x 300 cm
Zusatzschilder ca. 180 x 25 cm

Das Bauschild wird durch den Bauherrn geliefert.
Es werden zwei Bauschilder benötigt.
Menge: 2,000 St

**05.01.19 Baum schützen bei Baustellenzufahrt**
*** Pauschalposition
Absperrung aus Bauzaunfeldern an der Kronenkante des Baumes an der Zufahrt stellen und dauerhaft sichern, damit im Kronen- und Wurzelbereich des Baumes nicht angefahren oder Material darauf gelagert werden kann.
Benötigte Bauzaunfelder ca. 5 St.

Nach Ende der Bauarbeiten wieder abbauen und abfahren.
Menge: 1,000 psch

#### Bereich 05.02 Allgemein Technikräume

**05.02.1 Trennschicht, D=24 cm bis 50cm UG**
Geeignete Abdichtungslage im Mauerwerk, Dicke 24cm bis 50 cm
Dicke ca. 5 mm.
Befestigen beim Aufmauern.
in Ausgleichsschicht aus,
MG III
Einbauen in der Fuge zwischen
Rohdecke und 1. Mauerschicht.
Menge: 33,000 m

**05.02.2 Innenmauerwerk HLz 12/1,2, MG II a, IW, d=11,5 Technik**
Hochlochziegel-Mauerwerk der Innenwand.
Steinart : HLz 12/1,2
Mörtelgruppe : II a
Wanddicke : 11,5 cm
incl. Anschluss der Wand an Bestandswände mit geeigneten Mauerankern herstellen.
für nachträglichen Putzauftrag
Anforderung Brandschutz nach DIN 4102-4 F90 feuerbeständig
bei Technikräume- Elektro
Menge: 100,000 m2

**05.02.3 Türöffnung in Mauerwerk**
Türöffnung in Mauerwerk
Herstellen von Öffnungen beim Aufmauern
in Mauerwerk als Türöffnung
bis 1,135 x 3,15 m
Wanddicke 11,5 bis 36,5cm
Menge: 5,000 Stk

**05.02.4 Überdecken von Öffnungen 11,5cm**
Überdecken von Öffnungen in Mauerwerk, aus zum System passenden Ziegel - U-Schalen einschließlich Betonfüllung
lichte Breite bis 1,135 m
Wanddicke 11,5 cm
Menge: 5,000 Stk

**05.02.5 Abfangung bei Deckendurchbrüchen für Lüftungskanäle HEB 100 einhüftig**
Deckenabfangung bei Deckendurchbruch
Öffnungsbreite ca. 1,60 m,
Stahlträger einbauen HEB 100
und Stütze 1 x HEA 100 raumseitig
wandseitig Auflager einstemmen
Profilstahl S 235, Korrosionsschutz nach Erfordernis
einschl. Kopf- und Fußplatten

eischließlich Unterstützen.

in Technikräumen
Menge: 1,000 St

**05.02.6 Abfangung bei Deckendurchbrüchen für Lüftungskanäle HEB 100 zweihüftig**
Deckenabfangung bei Deckendurchbruch
Öffnungsbreite ca. 1,60 m,
Stahlträger einbauen HEB 100
und Stütze 2 x HEA 100
Profilstahl S 235, Korrosionsschutz nach Erfordernis
einschl. Kopf- und Fußplatten

eischließlich Unterstützen.

in Technikräumen
Menge: 1,000 St

*Hinweis: ZTV Innenputz*
Dieser Leistungsbeschreibung liegen folgende Teile der VOB zu Grunde:
- VOB Teil B: Allgemeine Vertragsbedingungen für die Ausführung von
Bauleistungen - DIN 1961
- VOB Teil C: Allgemeine Technische
Vertragsbedingungen (ATV) für Bauleistungen - ATV DIN 18299

Es gelten folgende Normen, Vorschriften und Merkblätter:

- DIN EN 998-1: Festlegungen für Mörtel im Mauerwerksbau - Teil 1: Putzmörtel
- DIN V 18550: Putz und Putzsysteme - Ausführung
- DIN EN 13914-1: Planung, Zubereitung und Ausführung von Innen- und Außenputzen -
Teil 2: Innenputz
- DIN 18201: Toleranzen im Hochbau - Teil 1:
Vorgefertigte Teile aus Beton, Stahlbeton und Spannbeton
- DIN 18202: Toleranzen im Hochbau - Bauwerke
- DIN 18350: VOB Vergabe- und Vertragsordnung für Bauleistungen -
Teil C: ATV - Putz- und Stuckarbeiten
- DIN 18352: VOB Vergabe- und Vertragsordnung für
Bauleistungen - Teil C: ATV - Fliesen- und
Plattenarbeiten
- DIN 18363: VOB Vergabe- und Vertragsordnung für
Bauleistungen - Teil C: ATV - Maler- und Lackiererarbeiten
- DIN 18451: VOB Vergabe- und Vertragsordnung für Bauleistungen -
Teil C: ATV - Gerüstarbeiten
- DIN 4420: Arbeits- und Schutzgerüste
- WTA-Merkblatt 2-9-04/D Sanierputzsysteme
- Leitlinien für das Verputzen von Mauerwerk und Beton
- Merkblatt Verputzen bei hohen und tiefen Temperaturen
- Merkblatt für den Einbau und das Verputzen von
extrudierten Polystyrol-Hartschaumstoffplatten
- Merkblatt BFS Nr. 25 Farbübereinstimmungen und Farbabweichung
- Technisches Merkblatt Verputzen von Fensteranschlussfolien
- Merkblatt Gipsputze und gipshaltige Putze auf Beton
- Merkblatt Haftbrücken für Gipsputze und gipshaltige Putze
- Merkblatt Putzoberflächen im Innenbereich -Qualitätsstufen
- Merkblatt Dünnlagenputze im Innenbereich
- Jeweils gültige Landesbauordnung
- Allgemein anerkannten Regeln der Technik

Alle Putz- und Spachtelflächen Q3, nach DIN V 18550 sowie Merkblatt

Geschosshöhe UG bis: 3,0 m
Geschoßhöhe EG bis ca. 5,5 bei Pultdächern
Gechoßhöhe in der Turnhalle
bis Traufe  ca.7,30 m,
First bis 9,0 m

Es muss je Putzfläche ein in sich abgestimmtes Putzsystem gewählt werden, mit untereinander zugelassenen und verträglichen Produkten.

**05.02.7 Bauteile Abkleben**
*** Pauschalposition
Oberflächenfertige Bauteile, wie z.B. Fenster, Türen, Böden, Hölzer, Dachflächen und dergleichen zum Schutz vor Verschmutzungen wasserfest abkleben.
Einschließlich rückstandsfreiem Beseitigen nach Abschluss der Arbeiten.
Menge: 1,000 psch

**05.02.8 Putzgrund reinigen.**
Putzgrund mit dem Stahlbesen trocken reinigen. Staub gründlich abkehren oder mit ölfreier Druckluft abblasen.
ggfs Schalölreste oder andere Fette mit geeigneten Reinigungsmitteln entfernen, z. B. Schalölenferner.
Menge: 182,000 m²

**05.02.9 Haftgrundanstrich HLZ, STB**
Haftgrundanstrich gemäß Herstellerrichtlinien als
Putzgrundvorbereitung aufbringen.

Putzgrund HLZ, Stahlbeton

für nachträgliches Aufbringen von Innenputzen.
Der Haftgrund muss daher Teil des Putzsystems des Innenputzes sein.

Angebotenes Putzsystem: '.........'
Menge: 182,000 m²

**05.02.10 Spritzbewurf, voll deckend**
Zement-Maschinenputz, CS IV W1 nach DIN EN 998-1 als Spritzbewurf zur Egalisierung des Saugvermögens
des Untergrundes und zur Haftvermittlung volldeckend aufbringen.
Sinterhaut nach dem Ansteifen mit einem Besen entfernen.
Auf: Hochlochziegel neu oder nach Putzabschlag
Menge: 182,000 m2

**05.02.11 Innenputz- gefilzt- Kalkzementputz**
Kalk-Zement-Innenleichtputz LW CS II WC0 (DIN EN 998-1) als
Innenputz auf Mauerwerk auftragen.
Die Oberfläche ist lot- und fluchtrecht herzustellen.
Oberfläche sauber gefilzt
Körnung 0-1,4 mm
Mindestputzdicke: 15 mm

Vorhandener Putzgrund: Ziegelmauerwerk, Stahlbetonwände, grundiert.

Oberflächenqualität:
Q 3 gefilzt, nach DIN V 18550 sowie Merkblatt "Putzoberflächen im Innenbereich".

für nachfolgenden Innenanstrich
Menge: 182,000 m²

**05.02.12 Trennschnitte**
Trennschnitte zu Innenputz, für Ausführung eines Trennschnittes zwischen:
Decken- und Wandputz und Putz und Holzbauteilen
Menge: 60,000 m

**05.02.13 Armierungsgewebe Streifen**
An Risse gefährdeten Stellen wie z.B. Fassadenöffnungen (Diagonal-
Armierung)  Armierungsgewebe liefern und
im oberen Drittel der Putzschicht in die Nassmörtelschicht
einlegen.

Steifenbreite: ca. 60 cm
Menge: 10,000 m

**05.02.14 Schutzwand für Wechselrichter Technik**
Einhausen der vorhandenen Wechselrichter zum Schutz vor Beschädigungen.
Die 6 Wechselrichter sind im UG an der Innenwand in zwei Reihen übereinander montiert.
Dreiseitig Einhausung, mit Abstand vor und seitlich der Wechselrichter anbringen.
aus Metallständern mit einfacher GKB-Beplankung
Belüftungsöffnungen nach Angabe oben und unten freilassen
nach den Bauarbeiten im UG wieder abbauen.

Ständer zwischen den Wechselrichtern anbringen,
sodass die Geräte nach Abnehmen der Platten für die Installateure zugänglich sind.

Breite ca. 5 m
Höhe ca. 3,15 m
Abstand zur Wand ca. 0,5 m
Menge: 20,000 m²

**05.02.15 Gerätefundament abbrechen im Technikraum**
Bodenplatte, Dicke bis ca. 30 cm eben mit Bodenplatte  abstemmen

bei Technikraum.
Menge: 1,800 m³

**05.02.16 Einzelfundamente Wärmepumpe**
Einzelfundamente als einzelne Fundamentscheiben
zur Montage von Wärmepumpen
ca. 30/100/100 cm

Betongüte C30/37 XC4/XF4/ WF
Oberseitig glatt, Kanten gefast,

Auskoffern, Einbringen Frostschutz und Sauberkeitschicht Betonieren, einschließlich allseitiger Schalung
Für Wärmepumpen UG Ost
Menge: 6,000 St

**05.02.17 Abbruch Lüftungsgitter Technikraum in Außenwand**
Lamellengitter,
Stahl verzinkt, lackiert in verschiedenen Abmessungen,
einschl. Befestigungsmittel und Unterkonstruktionen
Abmessungen ca.

60/60 cm - 100/120 cm
Menge: 3,000 St

#### Bereich 05.03 Decken- und Wanddurchbrüche, Aussparungen

*Hinweis: aus HLS*

**05.03.1 Kernbohrung in Dachelement Pultdach**
Kernbohrung mit Diamantbohrgeräten in
Stahlbetondecken und -wänden.
Bohrlochdurchmesser : über 150 - 180 mm
Deckendicke :  ca. 10 cm

Bei Pultdach über Sanitärräumen
Menge: 140,000 cm

**05.03.2 Kernbohrung, Wände, D 200 - 260 mm**
Kernbohrung mit Diamantbohrgeräten in
Wänden aus verputztem Ziegelmauerwerk, HLZ.
Bohrlochdurchmesser : über 200 - 260 mm
Wanddicke :  ca. 24 -36,5 cm
Menge: 500,000 cm

**05.03.3 Kernbohrung, Wände, D 300- 340 mm**
Kernbohrung mit Diamantbohrgeräten in
Wänden aus verputztem Ziegelmauerwerk, HLZ.
Bohrlochdurchmesser : über 300-340 mm
Wanddicke :  ca. 24 -36,5 cm
Menge: 400,000 cm

**05.03.4 Kernbohrung, Wände, D 450 mm**
Kernbohrung mit Diamantbohrgeräten in
Wänden aus verputztem Ziegelmauerwerk, HLZ.
Bohrlochdurchmesser :  450 mm, 455 mm
Wanddicke :  ca. 40 cm
Menge: 900,000 cm

**05.03.5 Deckenöffnung herstellen für Lüftungskanäle**
Deckenöffnung herstellen in vorhandener Stahlbetondecke.
für neuen Lüftungsleitungen.
Dicke der Decke ca. 25 cm
einschließlich 4seitig Schneiden, Bohrarbeiten und Unterstützen. Abmessungen ca. 1,65 m x 0,9 m

Stahlträger zur Abfangung gesondert
bei Decke über UG
Menge: 3,000 St

**05.03.6 Durchbruch neu herstellen in Bestandsmauerwerk innen 36, 50/50**
Durchbruch eckig  herstellen in Innenmauerwerk
Ziegel, 24 cm-36,5, verputzt
B/H: 30/30 cm bis 50/50 cm

in allen Geschoßen
Menge: 5,000 St

**05.03.7 Durchbruch neu herstellen in Bestandsmauerwerk innen 36, 70/70**
Durchbruch eckig  herstellen in Innenmauerwerk
Ziegel, 24 cm-36,5, verputzt
B/H: 55/55cm bis 70/70

in allen Geschoßen
Menge: 14,000 St

**05.03.8 Durchbruch neu herstellen in Bestandsmauerwerk innen 30, 70/70**
Durchbruch eckig  herstellen in Innenmauerwerk
Ziegel, 30cm, verputzt
B/H: 100cm/60cm bis 110cm/110cm

in allen Geschoßen
Menge: 6,000 St

**05.03.9 Durchbruch neu herstellen in Bestandsmauerwerk innen 36 140/70**
Durchbruch eckig  herstellen in Innenmauerwerk
Ziegel, 24 - 36,5 cm, verputzt
B/H: 120 cm/40 cm bis 140/70 cm

beidseitig ca. 15 cm Auflager stemmen für Einbau eines Ziegelsturzes

Ziegelsturz einbauen
einschl Abstützen,

in allen Geschoßen
Menge: 3,000 St

**05.03.10 Durchbruch neu herstellen in Bestandsmauerwerk innen 40 160/85**
Durchbruch eckig  herstellen in Innenmauerwerk
Ziegel, 40 cm, verputzt
B/H: 160 cm /85 cm cm

beidseitig ca. 15 cm Auflager stemmen für Einbau eines Ziegelsturzes

Ziegelsturz einbauen
einschl Abstützen,

in allen Geschoßen
Menge: 1,000 St

**05.03.11 Sohlenaussparungen in der neuen Bodensohle für die Grundleitungsanschl üsse herst**
Sohlenaussparungen in der neuen Bodensohle für die
Grundleitungsanschlüsse herstellen, mit Holz- rahmen,
Größe 30 x 30 cm sowie späteres Aus- schalen und nach
der Leitungsverlegung (Sanitär- firma) bzw. Setzen von
Abläufen wieder ausbetonieren.
Menge: 6,000 St

*Hinweis: Betonbohrarbeiten:*
Betonbohrarbeiten:

Bohren von Durchbrüchen in Wänden oder Fundamenten
mittels Diamantbohrgerät, in Beton B 15 bis B 45
bewehrt und unbewehrt, Bauteildicken 10 - 30 cm, incl.
Beseitigen der Bohrkerne und laufender Absaugung und
Entsorgung des Schlammwassers. Aufmaß erfolgt nach
effektiver Bohrtiefe in m im Bauteil, ohne zusätzliche
Vergütung von Stahlbewehrungen.

**05.03.12 Kernbohrung, Stb, D 101-150 mm**
Kernbohrung mit Diamantbohrgeräten in
Stahlbetondecken und -wänden.
Bohrlochdurchmesser : über 100 - 150 mm
Decken- bzw. Wanddicke :  ca. 24 cm
Menge: 200,000 cm

**05.03.13 Schlitze und Wanddurchbrüche schließen 20/15 HLZ**
Schlitze und Wanddurchbrüche in rohem Ziegel Mauerwerk  mit entsprechendem Mörtel
und Steinmaterial bündig schließen.
Schlitzquerschnitt : 20 cm x 15 cm
als Vorbereitung für Innenputz.
Menge: 37,000 lfm

**05.03.14 Schlitze und Wanddurchbrüche schließen 20/15 Stb**
Schlitze und Wanddurchbrüche in Stahlbeton mit entsprechendem Mörtel
und Steinmaterial bündig schließen.
Schlitzquerschnitt : 20 cm x 15 cm
als Vorbereitung für Innenputz.
Menge: 30,000 lfm

**05.03.15 Deckendurchbruch schließen 30/30 Stb**
Deckendurchbruch für
Installationen in Massivdecken materialgerecht und bündig schließen,
einschl. Befestigen der Rohrhülsen oder
Einhüllen der Leitungen mit nichtbrennbarem
Dämmmaterial.
Querschnitt : bis 30/30
Deckendicke : ca.  25 cm - 30 cm
Menge: 10,000 St

**05.03.16 Öffnung in Bodenplatte schließen 30/30 Stb**
Suchschlitz in Bodenplatte materialgerecht und bündig schließen,
einschl. Befestigen der Rohrhülsen oder
Einhüllen der Leitungen mit nichtbrennbarem
Dämmmaterial.
Querschnitt : ca. 25/30cm bis 30/30cm
Deckendicke : ca.  25 cm - 30 cm
Menge: 11,000 m

*Hinweis: Elektro*

**05.03.17 Schlitz schließen, 2/2 - 5/3**
Schlitze in rohem Mauerwerk oder
Fertigteilen mit entsprechendem Mörtel
und Steinmaterial bündig schließen.
Schlitzquerschnitt : 2cm x 2 cm - 5cm x 3 cm
als Vorbereitung für Innenputz.
Menge: 360,000 lfm

**05.03.18 Schlitz schließen,15/5**
Schlitze in rohem Mauerwerk oder
Fertigteilen mit entsprechendem Mörtel
und Steinmaterial bündig schließen.
Schlitzquerschnitt : 15 cm x 5 cm
als Vorbereitung für Innenputz.
Menge: 80,000 lfm

**05.03.19 Ausmauern Innenmauerwerk bei Installationsdurchführungen 35/20**
Aussparungen Materialgleich mit Massivwand aus Hochlochziegel schließen nach Einbringen der Installationen
einschl. Befestigen der Rohrhülsen oder
Einhüllen der Leitungen mit nichtbrennbarem
Aussparungsgröße ca. 35/20cm
Menge: 21,000 st

**05.03.20 Ausmauern Innenmauerwerk bei Installationsdurchführungen 45/20**
Aussparungen Materialgleich mit Massivwand aus Hochlochziegel schließen nach Einbringen der Installationen
einschl. Befestigen der Rohrhülsen oder
Einhüllen der Leitungen mit nichtbrennbarem
Aussparungsgröße ca. 45/20cm
Menge: 13,000 st

**05.03.21 Deckendurchbruch, schließen, 40/20**
Deckendurchbruch für
Installationen in Massivdecken materialgerecht und bündig schließen,
einschl. Befestigen der Rohrhülsen oder
Einhüllen der Leitungen mit nichtbrennbarem
Dämmmaterial.
Querschnitt : bis 40/20
Deckendicke : bis 25 cm
Menge: 10,000 Stk

**05.03.22 Deckendurchbruch, schließen, 30/20**
Deckendurchbruch  für
Installationen in Massivdecken materialgerecht und bündig schließen,
einschl. Befestigen der Rohrhülsen oder
Einhüllen der Leitungen mit nichtbrennbarem
Dämmmaterial.
Querschnitt : bis 30/20
Deckendicke : bis 25 cm
Menge: 30,000 Stk

**05.03.23 Kernbohrung schließen, D 100 -150**
Kernbohrung  für
Installationen in Massivdecken materialgerecht und bündig schließen,
einschl. Befestigen der Rohrhülsen oder
Einhüllen der Leitungen mit nichtbrennbarem
Dämmmaterial.
Durchmesser : 100 bis 150
Deckendicke : bis 25 cm
Menge: 14,000 Stk

**05.03.24 Schlitz, nachtr. Mauerwerk, 30-100 cm2**
Schlitze in rohem oder geputztem
Mauerwerk nachträglich herstellen
einschl. Schuttentsorgung.
Festigkeitsklasse : 6 bis 12
Schlitzquerschnitt : über 30 bis 100 cm2
Art des Mauerwerks : Ziegel
Menge: 30,000 lfm

#### Bereich 05.04 Z Baumeister - Entwässerungsarbeiten

*Hinweis: Technische Vorbemerkungen Entwässerungsanlagen*
Technische Vorbemerkungen Entwässerungsanlagen

1. Das Leistungsverzeichnis beinhaltet die Erstellung der Entwässerungsanlagen unterhalb und außerhalb des Gebäudes für Schmutzwasserleitungen und Regenwasserleitungen.

2. Für die Ausführung der Entwässerungsarbeiten gelten die Richtlinien nach DIN EN 12056, DIN EN 752 und DIN1986-100, sowie die darin aufgeführten und mit zu beachtenden Normen und DIN-Nummern sowie einschlägige Vorschriften und Regeln der Technik, und auch spezifische Vorschriften der zuständigen Entsorgers, sowie der örtlichen Entwässerungssatzung und der Genehmigung.

3. Die angegebenen Massen sind für die Bestellung und Ausführung noch nicht verbindlich. Die Planmaße, die Massen und Stückzahlen sind vor der Bestellung und Ausführung zu überprüfen.

4. Die vom Auftragnehmer auszuführenden Leistungen und Lieferungen umfassen die vollständige und betriebsbereite Herstellung der Entwässerungsanlage, einschl. aller Nebenleistungen.

5. Bestehende bzw. auf dem Baufeld und im Gebäude befindliche Rohr- und Kabeltrassen sind vor Beginn der Erdarbeiten festzustellen. Die Koordinierung mit den einzelnen Behörden hat selbstständig vom Auftragnehmer zu erfolgen.

6. Vor Inbetriebnahme des Abwassernetzes ist dieses zu spülen, einer Druckprobe und einer Kamerabefahrung zu unterziehen. Für die Ableitung des Spülwassers ist Sorge zu tragen.
Es sind die Vorgaben des zuständigen Entsorgers und der Genehmigung zu beachten und einzukalkulieren.

7. Mit den im Leistungsverzeichnis enthaltenen Angaben über Bauart, Bauteil, Baustoff und Abmessungen gelten auch der Herstellungsvorgang und -ablauf bis zur fertigen Leistung unter Zugrundelegung der anerkannten Regeln der Technik und der gesetzlichen und behördlichen Vorschriften als beschrieben.
Hierbei bedeutet "Bauart" das Herstellen durch Zusammenfügen der Stoffe und Bauteile bis zur fertigen Leistung.

8. Der AN hat sich vor Ausführung der Arbeiten über die Lage von Ver- und Entsorgungsleitungen u. ä. bei den für die Ver- und Entsorungsanlagen zuständigen Träger beim AG und bei den für die Ver- und Entsorgungsanlagen zuständigen Träger anhand der ausliegenden Bestandspläne zu unterrichten.

9. Für die Abrechnung wird bei der Erfassung der Massen für Erdaushub von Rohrgräben,
Schächten und Bauwerken folgendes festgelegt:
Aushubbreite von Rohrgräben ohne Verbau bis zu einer Tiefe von 1,25 m und einem Rohr bis DN 100 = 800 mm.
Aushubbreite von Rohrgräben größerer Tiefen und größerer Rohrdurchmesser, Aushubtiefe = 800 mm + DN.
Aushubbreite für Schächte und Bauwerke, äußere Abmessungen +1,00 m.
Mit diesen Aushubbreiten sind auch die für Schalungs- und Verbaukonstruktionen notwendigen Abmessungen abgegolten. Werden für die Ausführung größere Aushubbreiten notwendig, so hat der AN die notwendige Rohrgrabenbreite herzustellen. Werden Gräben und Baugruben abgeböscht, sind für den zu ermittelnden Böschungsraum die DIN 18 300 und DIN 4124 zu beachten.

10. Ergänzend zur VOB und den einschlägigen DIN-Vorschriften gelten die nachstehenden Ausführungen:

- Das Verpackungsmaterial gemäß Verpackungverordnung bleibt im Eigentum des AN.

- Vom AG werden Grundriss- und Schnittpläne oder sonstige Baupläne der Baumaßnahme
  digital als PDF-Datei sowie als dwg-Datei digital zur Verfügung gestellt.

- Vom AN sind Montagepläne anzufertigen und vor Ausführung dem AG vorzulegen und als
  PDF-Datei sowie als CAD-Datei, Schnittstelle dwg, zu übergeben.

- Eine Fotodokumentation ist zu erstellen.

- Bestandspläne sind zu erstellen.

##### Abschnitt 05.04.01 Entwässerungsarbeiten

###### Bereich 05.04.01.1 Grundleitungen unterhalb der Bodenplatte

*Hinweis: Abwasserrohre als PP-Rohre*

**05.04.01.1.1 Kanal- und Abwasserrohre PP, DN 100**
Kanal- und Abwasserrohre DN 100, aus Poly- propylen (PP) Ringsteifigkeit mind. SN10,  Rohre nach Plan und Baufortschritt in angegebenen Gefälle verlegt. Die Rohre sind fachgerecht zu verlegen, incl. aller Nebenleistungen nach DIN 4033. Für kurze Rohrstücke (Passlänge, Gelenkstücke) wird kein Zuschlag gewährt.
Einschl. Steckmuffensystem
Menge: 21,000 m

**05.04.01.1.2 Bogen DN 100**
Bogen aller Grade, als Zulage zu vor genannten Abwasserleitungen, mit glatten Enden, Formstücke mit Steckmuffen, DN 100
Menge: 12,000 St

**05.04.01.1.3 Abzweig DN 100**
Abzweig als Einfachabzweig, als Zulage zu vor genannten Abwasserleitungen, mit glatten Enden, Formstücke mit Steckmuffen, DN 100
Menge: 2,000 St

**05.04.01.1.4 Muffenstopfen DN100**
Muffenstopfen, Formstück aus PP (Polypropylen), mit allgemeiner bauaufsichtlicher Zulassung, für Abwasserkanal, für Regenwasser, Steckverbindung, Rohrende mit Muffe, DN 100.
Menge: 8,000 St

**05.04.01.1.5 Doppelmuffe DN100**
Doppelmuffe, Formstück aus PP (Polypropylen), mit allgemeiner bauaufsichtlicher Zulassung, für Abwasserkanal, für Regenwasser, Steckverbindung, Rohrende mit Muffe, DN 100.
Menge: 5,000 St

**05.04.01.1.6 Passstück DN100**
Passstück, Formstück aus PP (Polypropylen), mit allgemeiner bauaufsichtlicher Zulassung, für Abwasserkanal, für Regenwasser, auf der Baustelle schneiden, Steckverbindung, Rohrende mit Muffe, DN 100.
Menge: 8,000 St

**05.04.01.1.7 Erstellen und Einbringen von Unterlagsbeton, Klasse C 12/15, für Fußbögen, Bögen**
Erstellen und Einbringen von Unterlagsbeton, Klasse C 12/15, für Fußbögen, Bögen, Kreuzungen, Rohranschlüsse an Leitungen, Schächte und Abläufe, Kanalanschlüsse, sowie Ausbetonieren untergrabener Fundamente.
Ausführung in Kleinmengen bis ca. 0,8 m³, sowie zu unterschiedlichen Zeitpunkten usw. einschl. Zuschlag für Mindermengen bei Betonlieferungen
Menge: 0,500 m³

**05.04.01.1.8 PP-Rohr DN 100**
PP - Rohr, geeignet als Überschub- / Leerrohr zur Durchführung von Abwasser-
Rohrleitungen durch Betonfundamente.
Für Rohrleitungen DN 100.
Innendurchmesser: min. 200mm
Menge: 2,000 m

**05.04.01.1.9 Sicherung von Versorgungsleitungen**
Sicherung von kreuzenden Versorgungsleitungen bis DN200 (Wasser, Gas, Abwasser, Regenwasser) im Bereich des Rohrgrabens mit Unterfangen nach behördlicher Vorschrift
Menge: 2,000 St

**05.04.01.1.10 Sicherung von Elektro- und Postkabelbündeln**
Sicherung von Elektro und Postkabelbündeln im Bereich des Rohrgrabens
Kabel erd- oder in Schutzrohren verlegt, mit
Unterfangung nach behördlicher Vorschrift;
Anzahl der Kabel: bis 5 Stück
Menge: 2,000 St

**05.04.01.1.11 Kennzeichnen Rohrende**
Rohrende der Abwasserleitung, DN 100, bei der Verfüllung des Rohrgrabens dauerhaft und über Gelände sichtbar kennzeichnen.
Menge: 6,000 St

*Hinweis: Rohrdurchführungen für Außenwand*

**05.04.01.1.12 Rohrdurchführung DN 100**
Rohrdurchführung
- für den Einbau in Wänden/ Decken
- für Bauten ohne Dichtungsbahnen
- abdichtend gegen drückendes Wasser
- gasdicht bei Beschichtung der Futterrohrinnen- und Stirnfläche
- Abwinklungen der Medienrohre bis 8°
  möglich
- Aufnahme axialer Bewegungen

Die Kombination besteht aus:
Dichtungssatz, doppelt dichtend

Teile:
- asymmetrisch profilierte Stahlringe: galvanisch
  verzinkt, gelbchromatiert und versiegelt
- Elastomer: 2x27 mm EPDM-Dichtungen
- 3 mm starker Mittelring aus EPDM

Geeignet für Rohr DN 100
Menge: 4,000 St

**05.04.01.1.13 Rohrdurchführung DN 250**
Rohrdurchführung wie vor, jeodch für Rohr DN 250
Menge: 2,000 St

*Hinweis: Wand- und Bodendurchführungen*
Wand- und Bodendurchführungen

Wand- und Bodendurchführungen, geeignet gegen drückendes Wasser.
Die Verlegerichtlinien vom Hersteller sind zu beachten. Die Dichtfunktion der Bodendurchführung ist durch einen Prüfbericht eines unabhängigen Prüfinstituts nachzuweisen. Prüfzeugnisse vom Hersteller müssen vorgelegt werden.

**05.04.01.1.14 Bodendurchführung gegen drückendes Wassers, mit Folienflansch DN 100**
Bodendurchführung gegen drückendes Wassers, mit Folienflansch - DN 110 - PP - mit amtlichem Prüfzeugnis, geeignet zum vorgenannten Abwasserrohr, Bodendurchführung mit einseitig angeformter Steckmuffe, mit druckwasserdichter, umlaufender Vierstegdichtung, Folienflansch zur oberen Abdichtung mit umlaufend ca. 15 cm, bitumenbeständig, liefern und fachgerecht einbauen.

Rohrlänge mit Lippendichtung: 500 mm
Rohrduchrmesser:  DN 100
Menge: 5,000 St

**05.04.01.1.15 Anschluss Grundleitungensrohr DN 100**
Anschluss herstellen von bestehendem Grund- leitungensrohr aus Steinzeug DN 100 an neues Entwässerungsrohr aus PP DN 100, wie vorher beschr., einschl. aller Nebenarbeiten, Form- und Verbindungsteile.
Menge: 10,000 St

**05.04.01.1.16 Gully im Keller erneuern 15 cm**
Gully im Keller erneuern gegen einen rückstau- sicheren Bodenablauf mit 2-facher Rückstau- sicherung und Reinigungsöffnung; (bis 0,5 m Tiefe und maximal 15 cm Bodenplattenstärke)
beinhaltet:
- Öffnen des Bodens, Abtransport des Aushubes
- Anliefern des Bodenablaufs mit 2-facher Rückstausicherung
- Trennen der Anschlussleitung
- Ausbau des Altteils und Entsorgung
- Einbau des Bodenablaufs
- Anschluß bzw. Anbindung von evtl. Zulaufleitungen
- aller hierfür erfolderlichen Gerätschaften und Materialien
- Herstellen des Kellerbodens mit Estrich ( jedoch ohne Fliesen und Fliesenarbeiten )
- geschulte Servicetechniker
Menge: 5,000 St

**05.04.01.1.17 Gully im Keller erneuern 10 cm**
Gully im Keller erneuern (je weitere 0,5 Meter
Tiefe oder je weitere 10 cm Bodenplattenstärke)
- sonst wie vor -
Menge: 5,000 St

###### Bereich 05.04.01.2 Grundleitungen im Außenbereich

**05.04.01.2.1 Kanal- und Abwasserrohre PP DN 100**
Kanal- und Abwasserrohre DN 100, aus Poly- propylen (PP) Rohren nach Plan und Baufortschritt in angegebenen Gefälle verlegt. Die Rohre sind fachgerecht zu verlegen, incl. aller Nebenleistungen nach DIN 4033. Für kurze Rohrstücke (Passlänge, Gelenkstücke) wird kein Zuschlag gewährt.
Einschl. Steckmuffensystem
Menge: 66,000 m

**05.04.01.2.2 Bogen DN 100**
Bogen aller Grade, als Zulage für Abwasserleitung, aus PP-Rohren mineralverstärkt, mit glatten Enden, Formstücke mit Steckmuffen

Dimension: DN 100 mm, alle Winkelgrade
Menge: 16,000 St

**05.04.01.2.3 Abzweig DN 100**
Abzweig als Einfachabzweig, als Zulage für
Abwasserleitung, aus PP-Rohren mineralverstärkt, mit glatten Enden, Formstücke mit Steckmuffen

Dimension: DN 100 mm, alle Winkelgrade
Menge: 5,000 St

**05.04.01.2.4 Muffenstopfen DN100**
Muffenstopfen, Formstück aus PP (Polypropylen), mit allgemeiner bauaufsichtlicher Zulassung, für Abwasserkanal, für Regenwasser, Steckverbindung, Rohrende mit Muffe, DN 100.
Menge: 10,000 St

**05.04.01.2.5 Doppelmuffe DN 100**
Doppelmuffe, Formstück aus PP (Polypropylen), mit allgemeiner bauaufsichtlicher Zulassung, für Abwasserkanal, für Regenwasser, Steckverbindung, Rohrende mit Muffe, DN 100.
Menge: 12,000 St

**05.04.01.2.6 Passstück DN 100**
Passstück, mit allgemeiner bauaufsichtlicher Zulassung, für Abwasserkanal, für Regenwasser, auf der Baustelle schneiden, Steckverbindung, Rohrende mit Muffe, DN 100.
Menge: 11,000 St

**05.04.01.2.7 Erstellen und Einbringen von Unterlagsbeton, Klasse C 12/15, für Fußbögen, Bögen**
Erstellen und Einbringen von Unterlagsbeton, Klasse C 12/15, für Fußbögen, Bögen, Kreuzungen, Rohranschlüsse an Leitungen, Schächte und Abläufe, Kanalanschlüsse, sowie Ausbetonieren untergrabener Fundamente.
Ausführung in Kleinmengen bis ca. 0,8 m³, sowie zu unterschiedlichen Zeitpunkten usw. einschl. Zuschlag für Mindermengen bei Betonlieferungen
Menge: 1,000 m³

**05.04.01.2.8 PP-Rohr DN 100**
PP - Rohr, geeignet als Überschub- / Leerrohr zur Durchführung von Abwasser-
Rohrleitungen durch Betonfundamente.
Für Rohrleitungen DN 100 .
Innendurchmesser: min. 200mm
Menge: 4,000 m

**05.04.01.2.9 Sicherung von Versorgungsleitungen**
Sicherung von kreuzenden Versorgungsleitungen bis DN200 (Wasser, Gas, Abwasser, Regenwasser) im Bereich des Rohrgrabens mit Unterfangen nach behördlicher Vorschrift
Menge: 2,000 St

**05.04.01.2.10 Sicherung von Elektro- und Postkabelbündeln**
Sicherung von Elektro und Postkabelbündeln im Bereich des Rohrgrabens
Kabel erd- oder in Schutzrohren verlegt, mit
Unterfangung nach behördlicher Vorschrift;
Anzahl der Kabel: bis 5 Stück
Menge: 5,000 St

**05.04.01.2.11 Kennzeichnen Rohrende**
Rohrende der Abwasserleitung, DN 100 bis 300, bei der Verfüllung des Rohrgrabens dauerhaft und über Gelände sichtbar kennzeichnen.
Menge: 5,000 St

**05.04.01.2.12 Anschluss Grundleitungsrohr DN 100**
Anschluss herstellen von bestehendem Grund- leitungsrohr aus Steinzeug DN 100 an neues Entwässerungsrohr aus PP DN 100, wie vorher beschr., einschl. aller Nebenarbeiten, Form- und Verbindungsteile.
Menge: 4,000 St

**05.04.01.2.13 Anschluss neues Grundleitungsrohr DN 100**
Anschluss herstellen von neuen Grundleitungsrohr aus PP DN 100 an bestehenden Schmutzwasser- schacht, wie vorher beschr., einschl. aller Nebenarbeiten, Form- und Verbindungsteile.
Menge: 1,000 St

*Hinweis: Schmutzwasser*

**05.04.01.2.14 Dauerhafte Einzelstellenreparatur - SPEZIAL DN 100 - 200**
Dauerhafte Einzelstellenreparatur - SPEZIAL
bei sehr schwer zugänglichen Stellen mittels KRS-Qualitäts-Spezial-Kurzliner (alternativ einer sonst notwendigen Aufgrabung) DN 100-200 mm
wurzelfest, form- und längsschlüssig beinhaltet:
- Herstellen und Vorbereiten der(s) Liner(s)
- Anliefern de(r)s Liner(s) und aller hierfür erforderlichen Materialien
- Trägermaterial:
zweischichtig gewebtes und doppelt gelegtes,
nicht oxydierendes Glasfaserlaminat oder (je nach Schadensbild und Einbaustelle) vorgefertigtes, vorgenähtes und beschichtetes Polyesternadel- filzmaterial
- Harz: Epoxy-Harz / Silikatharz
- Materialstärke/Statik:
DN 100 - 125 mm ca. 3mm
DN 150 und größer ca. 5mm
(glatt auslaufend, ohne Stoßkante)

Das Sanierungsmaterial ist speziell für den Einsatz und Einbau im Kanal zugelassen und mit den Güte- siegeln des Güteschutz Kanalbau RAL S-15.1 aus- zeichnet.
DIBT-Zulassung für Kurzliner.
Menge: 5,000 St

**05.04.01.2.15 Dauerhafte Einzelstellenreparatur DN 100 - 200**
Dauerhafte Einzelstellenreparatur mittels KRS- Qualitäts-GFK-Innenauskleidung DN 100-200; Länge: bis je max.100 cm wurzelfest, form- und längsschlüssig beinhaltet:
- Herstellen und Vorbereiten und Anliefern aller hierfür erforderlichen Materialien
- Trägermaterial:
zweischichtig gewebtes und doppelt gelegtes nicht oxydierendes Glasfaserlaminat oder (je nach Schadensbild) vorgefertigtes, vorgenähtes und
beschichtetes Polyesternadelfilzmaterial
- Harz: Epoxy-PUR-Harz / Silikatharz
- Materialstärke/Statik:
DN 100-125 mm ≤ 3mm
DN 150 und größer ≤ 5mm
(glatt auslaufend, ohne Stoßkante)

Das Sanierungsmaterial hat DIPT-Zulassung
und ist speziell für den Einsatz sowie Einbau
im Kanal zugelassen und mit dem Gütezeichen
RAL G ausgezeichnet.
Menge: 4,000 St

**05.04.01.2.16 Dauerhafte Einzelstellenreparatur extralang DN 100 - 200**
Dauerhafte Einzelstellenreparatur extralang
mittels KRS-Qualitäts-GFK-Kurzliner DN 100 - 200; Länge: bis max . 150 cm wurzelfest, form- und längsschlüssig beinhaltet:
- Herstellen und Vorbereiten der(s) Liner(s)
- Anliefern de(r)s Liner(s) und aller hierfür erforderlichen Materialien
- Trägermaterial:
zweischichtig gewebtes und doppelt gelegtes,
nicht oxydierendes Glasfaserlaminat
- Harz: Epoxy-Harz / Silikatharz
- Materialstärke/Statik:
DN 100-125 mm = 3 mm
DN 150 und größer = 5mm
(glatt auslaufend, ohne Stoßkante)

Das Sanierungsmaterial ist speziell für den
Einsatz und Einbau im Kanal zugelassen
und mit den Gütesiegeln des
Güteschutz Kanalbau RAL S-15.1 auszeichnet.
DIBT-Zulassung für Kurzliner.
Menge: 4,000 St

**05.04.01.2.17 Dauerhafte Einzelstellenreparatur DN 200**
Dauerhafte Einzelstellenreparatur mittels KRS- Qualitäts-GFK-Innenauskleidung DN 200; Länge: bis je max.100 cm wurzelfest, form- und längs- schlüssig beinhaltet:
- Herstellen und Vorbereiten und Anliefern aller hierfür erforderlichen Materialien
- Trägermaterial:
zweischichtig gewebtes und doppelt gelegtes nicht oxydierendes Glasfaserlaminat oder (je nach Schadensbild) vorgefertigtes, vorgenähtes und beschichtetes Polyesternadelfilzmaterial
- Harz: Epoxy-PUR-Harz / Silikatharz
- Materialstärke/Statik:
DN 200 mm ≤ 5mm
(glatt auslaufend, ohne Stoßkante)

Das Sanierungsmaterial hat DIPT-Zulassung
und ist speziell für den Einsatz sowie Einbau
im Kanal zugelassen und mit dem Gütezeichen
RAL G ausgezeichnet.
Menge: 1,000 St

*Hinweis: Regenwasser*

**05.04.01.2.18 Dauerhafte Einzelstellenreparatur - SPEZIAL DN 100 - 200**
Dauerhafte Einzelstellenreparatur - SPEZIAL
bei sehr schwer zugänglichen Stellen mittels KRS-Qualitäts-Spezial-Kurzliner (alternativ einer sonst notwendigen Aufgrabung) DN 100-200 mm
wurzelfest, form- und längsschlüssig beinhaltet:
- Herstellen und Vorbereiten der(s) Liner(s)
- Anliefern de(r)s Liner(s) und aller hierfür erforderlichen Materialien
- Trägermaterial:
zweischichtig gewebtes und doppelt gelegtes,
nicht oxydierendes Glasfaserlaminat oder (je nach Schadensbild und Einbaustelle) vorgefertigtes, vorgenähtes und beschichtetes Polyesternadel- filzmaterial
- Harz: Epoxy-Harz / Silikatharz
- Materialstärke/Statik:
DN 100 - 125 mm ca. 3mm
DN 150 und größer ca. 5mm
(glatt auslaufend, ohne Stoßkante)

Das Sanierungsmaterial ist speziell für den Einsatz und Einbau im Kanal zugelassen und mit den Güte- siegeln des Güteschutz Kanalbau RAL S-15.1 aus- zeichnet.
DIBT-Zulassung für Kurzliner.
Menge: 4,000 St

**05.04.01.2.19 Dauerhafte Einzelstellenreparatur DN 100 - 200**
Dauerhafte Einzelstellenreparatur mittels KRS- Qualitäts-GFK-Innenauskleidung DN 100-200; Länge: bis je max.100 cm wurzelfest, form- und längsschlüssig beinhaltet:
- Herstellen und Vorbereiten und Anliefern aller hierfür erforderlichen Materialien
- Trägermaterial:
zweischichtig gewebtes und doppelt gelegtes nicht oxydierendes Glasfaserlaminat oder (je nach Schadensbild) vorgefertigtes, vorgenähtes und
beschichtetes Polyesternadelfilzmaterial
- Harz: Epoxy-PUR-Harz / Silikatharz
- Materialstärke/Statik:
DN 100-125 mm ≤ 3mm
DN 150 und größer ≤ 5mm
(glatt auslaufend, ohne Stoßkante)

Das Sanierungsmaterial hat DIPT-Zulassung
und ist speziell für den Einsatz sowie Einbau
im Kanal zugelassen und mit dem Gütezeichen
RAL G ausgezeichnet.
Menge: 7,000 St

**05.04.01.2.20 Dauerhafte Streckenreparatur DN 100-150**
Dauerhafte Streckenreparatur mittels KRS- Qualitäts-GFK-Innenauskleidung DN 100-150 mm wurzelfest, form- und längsschlüssig beinhaltet:
- Herstellen und Vorbereiten und Anliefern aller hierfür erforderlichen Materialien
- Trägermaterial:
zweischichtig gewebtes und doppelt gelegtes nicht oxydierendes Glasfaserlaminat oder (je nach Schadensbild) vorgefertigtes, vorgenähtes und
beschichtetes Polyesternadelfilzmaterial
- Harz: Epoxy-PUR-Harz / Silikatharz
- Materialstärke/Statik:
DN 100-125 mm ≤ 3mm
DN 150 und größer ≤ 5mm
(glatt auslaufend, ohne Stoßkante)

Das Sanierungsmaterial hat DIPT-Zulassung
und ist speziell für den Einsatz sowie Einbau
im Kanal zugelassen und mit dem Gütezeichen
RAL G ausgezeichnet.
Menge: 8,000 m

**05.04.01.2.21 Dauerhafte Streckenreparatur DN 400**
Dauerhafte Streckenreparatur mittels KRS- Qualitäts-GFK-Innenauskleidung DN 400 mm wurzelfest, form- und längsschlüssig beinhaltet:
- Herstellen und Vorbereiten und Anliefern aller hierfür erforderlichen Materialien
- Trägermaterial:
zweischichtig gewebtes und doppelt gelegtes nicht oxydierendes Glasfaserlaminat oder (je nach Schadensbild) vorgefertigtes, vorgenähtes und
beschichtetes Polyesternadelfilzmaterial
- Harz: Epoxy-PUR-Harz / Silikatharz
- Materialstärke/Statik:
DN 400 mm ≤ 5mm (glatt auslaufend, ohne Stoßkante)

Das Sanierungsmaterial hat DIPT-Zulassung
und ist speziell für den Einsatz sowie Einbau
im Kanal zugelassen und mit dem Gütezeichen
RAL G ausgezeichnet.
Menge: 4,000 m

**05.04.01.2.22 Schmutzwasser-Pumpe**
Hochleistungs-Schmutzwasser-Pumpe
Pumpe 220/380
Menge: 5,000 Std

###### Bereich 05.04.01.3 Arbeiten unterhalb und an der best. Bodenplatte

**05.04.01.3.1 Erdaushub von Rohrgräben und Schächten bis 1,25 m**
Erdaushub von Rohrgräben und Schächten in mittelschwer bis schwer lösbarem Boden, Klasse 4 - 5, innerhalb des bestehenden Gebäudes.
Einteilung nach VOB/C - DIN 18 300 (Erdarbeiten). Abrechnung erfolgt nach ZTV-Wa Erdarbeiten (aktuelle Fassung).
Sohle gleichmäßig in erforderlichem Gefälle angelegt. Einschl. Rohrgrabenverbau mit Vorhalten der Schalung, samt Bolzen, inkl. Sicherung und An- und Abtransport. Wiedereinfüllen der Rohrgräben mit geliefertem Material.
Abrechnung erfolgt nach Aufmaß bzw. nach prüfbaren Abrechnungsplänen, Abrechnung schichtweise gem. nachfolgender Schichtung. Aushubtiefe bis 1,25 m unter Rohplanie.
Der Erdaushub ist profilgerecht zu lösen und seitlich zu lagern.
Verdrängten Boden laden, inkl. Abfuhr und Entsorgung. Arbeiten mit Gerät.
Menge: 6,000 m³

**05.04.01.3.2 Erdaushub von Rohrgräben und Schächten von 1,26 m - 1,75 m**
Erdaushub von Rohrgräben und Schächten in mittelschwer bis schwer lösbarem Boden, Klasse 4 - 5, innerhalb des bestehenden Gebäudes.
Einteilung nach VOB/C - DIN 18 300 (Erdarbeiten). Abrechnung erfolgt nach ZTV-Wa Erdarbeiten (aktuelle Fassung).
Sohle gleichmäßig in erforderlichem Gefälle angelegt. Einschl. Rohrgrabenverbau mit Vorhalten der Schalung, samt Bolzen, inkl. Sicherung und An- und Abtransport. Wiedereinfüllen der Rohrgräben mit geliefertem Material.
Abrechnung erfolgt nach Aufmaß bzw. nach prüfbaren Abrechnungsplänen, Abrechnung schichtweise gem. nachfolgender Schichtung. Aushubtiefe von 1,26 bis 1,75 m unter Rohplanie.
Der Erdaushub ist profilgerecht zu lösen und seitlich zu lagern.
Verdrängten Boden laden, inkl. Abfuhr und Entsorgung. Arbeiten mit Gerät.
Menge: 6,000 m³

**05.04.01.3.3 Zuschlag Handaushub bis 1,25 m**
Zuschlag für Handaushub, Tiefe bis 1,25 m.
Menge: 2,000 m³

**05.04.01.3.4 Zuschlag Handaushub von 1,26 m - 1,75 m**
Zuschlag für Handaushub, Tiefe von 1,26 m bis 1,75 m.
Menge: 2,000 m³

**05.04.01.3.5 Füllmaterial für Einbettung von Rohrleitungen und zwar Natursand 0-4 mm**
Füllmaterial für Einbettung von Rohrleitungen und zwar Natursand 0 - 4 mm liefern, einbauen und verdichten.
Bettung mind. 20 cm unter Rohrsohle,
bis mind. 30 cm über Rohrscheitel.
Vergütet wird nach Grabenbreite und Bettungshöhe. Verdichtungsgrad 100 %
Menge: 1,000 m³

**05.04.01.3.6 Einfüllmaterial für die Rohrgräben und Schächte**
Einfüllmaterial für die Rohrgräben und Schächte, einbauen und verdichten. Das Einfüllmaterial soll aus Sand, Schutzkies oder sonstigem gut geeignetem, verdichtbarem, frostsicherem Material bestehen. Ausführung nur nach Absprache mit der Bauleitung wie in den Vorbemerkungen beschrieben.
Abgerechnet wird nach Volumen in eingebautem Zustand. Einbaustärke max. 30 cm in einer Schicht, schichtweise verdichten.
Menge: 11,000 m³

**05.04.01.3.7 Erstellen und Einbringen von Unterlagsbeton, Klasse C 12/15, für Fußbögen, Bögen**
Erstellen und Einbringen von Unterlagsbeton, Klasse C 12/15, für Fußbögen, Bögen, Kreuzungen, Rohranschlüsse an Leitungen, Schächte und Abläufe, Kanalanschlüsse, sowie Ausbetonieren untergrabener Fundamente.
Ausführung in Kleinmengen bis ca. 0,8 m³, sowie zu unterschiedlichen Zeitpunkten usw. einschl. Zuschlag für Mindermengen bei Betonlieferungen
Menge: 0,500 m³

**05.04.01.3.8 Öffnen einer bestehenden Bodenplatte mittels Schneidwerkzeug**
Öffnen der bestehenden Bodenplatte innerhalb des bestehenden Gebäudes aus Stahlbeton und Estrich durch präzises Schneiden mittels geeignetem Schneidwerkzeug (z. B. Fugen- schneider oder Trennschleifer). Die Arbeiten sind gemäß den geltenden technischen Regeln, Unfallverhütungs- vorschriften sowie den anerkannten Regeln der Technik auszuführen.

Umfang der Leistung:
· Festlegen und Anzeichnen der Schnittführung entsprechend den Planvorgaben.
· Staubarmes bzw. staubfreies Schneiden der Bodenplatte in der erforderlichen Abmessung von ca. 2,00 m × 1,50 m.
· Schneiden bis zur erforderlichen Tiefe von ca. 25 cm.
· Schutz und Sicherung angrenzender Bauteile, Leitungen und Einrichtungen.
· Entkoppelte, erschütterungsarme Ausführung zur Vermeidung von Schäden an der Bestandsstruktur.
· Abheben oder Entfernen der ausgeschnittenen Segmente inklusive Zwischenlagerung am vom Auftraggeber benannten Ort.
· Reinigen der Schnittkanten sowie der Arbeitsfläche nach Abschluss der Arbeiten.

Besondere Hinweise:
· Der Auftragnehmer hat vor Beginn der Arbeiten die Leitungsfreiheit (Elektro, Sanitär, Heizung etc.) im Arbeitsbereich zu prüfen bzw. prüfen zu lassen.
· Die Entsorgung von Betonabbruch ist in dieser Position enthalten.
· Eventuell erforderliche Wasserzufuhr zur Kühlung des Schneidwerkzeuges ist bereitzustellen.
Menge: 6,000 St

*Hinweis: Kernbohrungen*
Kernbohrungen

Kernbohrung in Stahlbetondecke oder -wände oder Ziegelwände, verschiedene Stärken, einschl. Abtransport des Ausbruchmaterials. Vor der Bohrung ist die Genehmigung durch die Bauleitung einzuholen.
Bohrung, einschl. Schutzmaßnahmen zur Vermeidung von Schmutz- und Wasserschäden im umliegenden Bereich.
Raumhöhe: max. 4,5 m
Incl. aller erforderlicher Nebenarbeiten (wie An- und Abfahrt usw.)

**05.04.01.3.9 Kernbohrung 101 bis 150 mm**
Kernbohrung wie vor, jedoch Bohrung von 101 bis 150 mm Durchmesser
Menge: 6,000 m

**05.04.01.3.10 Kernbohrung 151 bis 200 mm**
Kernbohrung wie vor, jedoch Bohrung von 151 bis 200 mm Durchmesser
Menge: 1,000 m

**05.04.01.3.11 Kernbohrung 201 bis 250 mm**
Kernbohrung wie vor, jedoch Bohrung von 201 bis 250 mm Durchmesser
Menge: 3,000 m

**05.04.01.3.12 Stück- und Eisenzuschlag 101-150 mm**
Stück- und Eisenzuschlag pro Bohrung 101 - 150 mm Durchmesser, einschl. genaues Einmaßen und Anzeichnen der Bohrung und Vorabsuche der Eisenträger in Stahlbeton
Menge: 4,000 St

**05.04.01.3.13 Stück- und Eisenzuschlag 151-200 mm**
Stück- und Eisenzuschlag pro Bohrung 151 - 200 mm Durchmesser, einschl. genaues Einmaßen und Anzeichnen der Bohrung und Vorabsuche der Eisenträger in Stahlbeton
Menge: 1,000 St

**05.04.01.3.14 Stück- und Eisenzuschlag 201-250 mm**
Stück- und Eisenzuschlag pro Bohrung 201 - 250 mm Durchmesser, einschl. genaues Einmaßen und Anzeichnen der Bohrung und Vorabsuche der Eisenträger in Stahlbeton
Menge: 2,000 St

###### Bereich 05.04.01.4 Erdarbeiten im Außenbereich

**05.04.01.4.1 Erdaushub von Rohrgräben und Schächten bis 1,25 m**
Erdaushub von Rohrgräben und Schächten in mittelschwer bis schwer lösbarem Boden, Klasse 4 - 5, außerhalb des Gebäudes.
Einteilung nach VOB/C - DIN 18 300 (Erdarbeiten). Abrechnung erfolgt nach ZTV-Wa Erdarbeiten (aktuelle Fassung).
Sohle gleichmäßig in erforderlichem Gefälle angelegt. Einschl. Rohrgrabenverbau mit Vorhalten der Schalung, samt Bolzen, inkl. Sicherung und An- und Abtransport. Wiedereinfüllen der Rohrgräben mit geliefertem Material.
Abrechnung erfolgt nach Aufmaß bzw. nach prüfbaren Abrechnungsplänen, Abrechnung schichtweise gem. nachfolgender Schichtung. Aushubtiefe bis 1,25 m unter Rohplanie.
Der Erdaushub ist profilgerecht zu lösen und seitlich zu lagern.
Verdrängten Boden laden, inkl. Abfuhr und Entsorgung. Arbeiten mit Gerät.
Menge: 25,000 m³

**05.04.01.4.2 Erdaushub von Rohrgräben und Schächten von 1,26 m - 1,75 m**
Erdaushub von Rohrgräben und Schächten in mittelschwer bis schwer lösbarem Boden, Klasse 4 - 5, außerhalb des Gebäudes.
Einteilung nach VOB/C - DIN 18 300 (Erdarbeiten). Abrechnung erfolgt nach ZTV-Wa Erdarbeiten (aktuelle Fassung).
Sohle gleichmäßig in erforderlichem Gefälle angelegt. Einschl. Rohrgrabenverbau mit Vorhalten der Schalung, samt Bolzen, inkl. Sicherung und An- und Abtransport. Wiedereinfüllen der Rohrgräben mit geliefertem Material.
Abrechnung erfolgt nach Aufmaß bzw. nach prüfbaren Abrechnungsplänen, Abrechnung schichtweise gem. nachfolgender Schichtung. Aushubtiefe von 1,26 bis 1,75 m unter Rohplanie.
Der Erdaushub ist profilgerecht zu lösen und seitlich zu lagern.
Verdrängten Boden laden, inkl. Abfuhr und Entsorgung. Arbeiten mit Gerät.
Menge: 89,000 m³

**05.04.01.4.3 Zuschlag Handaushub bis 1,25 m**
Zuschlag für Handaushub, Tiefe bis 1,25 m.
Menge: 5,000 m

**05.04.01.4.4 Zuschlag Handaushub von 1,26 m - 1,75 m**
Zuschlag für Handaushub, Tiefe von 1,26 m bis 1,75 m.
Menge: 5,000 m

**05.04.01.4.5 Füllmaterial für Einbettung von Rohrleitungen und zwar Natursand 0-4 mm**
Füllmaterial für Einbettung von Rohrleitungen und zwar Natursand 0 - 4 mm liefern, einbauen und verdichten.
Bettung mind. 20 cm unter Rohrsohle,
bis mind. 30 cm über Rohrscheitel.
Vergütet wird nach Grabenbreite und Bettungshöhe. Verdichtungsgrad 100 %
Menge: 14,000 m³

**05.04.01.4.6 Einfüllmaterial für die Rohrgräben und Schächte**
Einfüllmaterial für die Rohrgräben und Schächte, einbauen und verdichten. Das Einfüllmaterial soll aus Sand, Schutzkies oder sonstigem gut geeignetem, verdichtbarem, frostsicherem Material bestehen. Ausführung nur nach Absprache mit der Bauleitung wie in den Vorbemerkungen beschrieben.
Abgerechnet wird nach Volumen in eingebautem Zustand. Einbaustärke max. 30 cm in einer Schicht, schichtweise verdichten.
Menge: 104,000 m³

**05.04.01.4.7 Erstellen und Einbringen von Unterlagsbeton, Klasse C 12/15, für Fußbögen, Bögen**
Erstellen und Einbringen von Unterlagsbeton, Klasse C 12/15, für Fußbögen, Bögen, Kreuzungen, Rohranschlüsse an Leitungen, Schächte und Abläufe, Kanalanschlüsse, sowie Ausbetonieren untergrabener Fundamente.
Ausführung in Kleinmengen bis ca. 0,8 m³, sowie zu unterschiedlichen Zeitpunkten usw. einschl. Zuschlag für Mindermengen bei Betonlieferungen
Menge: 1,500 m³

**05.04.01.4.8 Trassenwarnband Abwasserleitung**
Trassenwarnband zum Schutz erdverlegter Rohrleitungen mind. 30 cm über dem Scheitelpunkt jeder einzelnen Rohrleitung zu verlegen.

Trassenwarnband aus PVC, Farbe Grün,
Breite 40 mm, mit der Aufschrift  "Achtung Abwasserleitung".

Passend für vorstehend beschriebene Rohrleitungstypen
Menge: 80,000 m

**05.04.01.4.9 Versetzen der best. Regenwasser Fallrohre DN 100**
Versetzen der best. Regenwasser Fallrohre wegen neuen Vollwärmeschutz um ca. 30 cm vom Gebäude weg. In dieser Position sind folgende Punkte mit einzukalkulieren:
- Best. Pflaster im Bereich von 1,0 x 1,0 m öffnen (entfernen) und wieder zu schließen
- Erdaushub in diesem Bereich von 1,0 x 1,0 m mit einer Tiefe von 1,50 m und wiederverfüllen
- Versetzten der Regenwasser-Fallleitung aus PP, trennen der Leitung, einsetzten von ca. 1,0 m PP-Rohr und 2 Stück Bögen mit 35°, einschl. Dichtungs- und Verbindungsteile für Regen- wasser-Rohr DN 100

Pauschal
Menge: 2,000 St

**05.04.01.4.10 Versetzen der best. Regenwasser Fallrohre DN 200**
Versetzen der best. Regenwasser Fallrohre wegen neuen Vollwärmeschutz um ca. 30 cm vom Gebäude weg. In dieser Position sind folgende Punkte mit einzukalkulieren:
- Best. Pflaster im Bereich von 1,0 x 1,0 m öffnen (entfernen) und wieder zu schließen
- Erdaushub in diesem Bereich von 1,0 x 1,0 m mit einer Tiefe von 1,50 m und wiederverfüllen
- Versetzten der Regenwasser-Fallleitung aus PP, trennen der Leitung, einsetzten von ca. 1,0 m PP-Rohr und 2 Stück Bögen mit 35°, einschl. Dichtungs- und Verbindungsteile für Regen- wasser-Rohr DN 200

Pauschal
Menge: 5,000 St

**05.04.01.4.11 Versetzen der best. Regenwasser Fallrohre DN 125**
Versetzen der best. Regenwasser Fallrohre wegen neuen Vollwärmeschutz um ca. 30 cm vom Gebäude weg. In dieser Position sind folgende Punkte mit einzukalkulieren:
- Best. Teer im Bereich von 1,0 x 1,0 m öffnen (entfernen) und wieder zu schließen
- Erdaushub in diesem Bereich von 1,0 x 1,0 m mit einer Tiefe von 1,50 m und wiederverfüllen
- Versetzten der Regenwasser-Fallleitung aus PP, trennen der Leitung, einsetzten von ca. 1,0 m PP-Rohr und 2 Stück Bögen mit 35°, einschl. Dichtungs- und Verbindungsteile für Regen- wasser-Rohr DN 125

Pauschal
Menge: 2,000 St

**05.04.01.4.12 Versetzen der best. Regenwasser Fallrohre DN 150**
Versetzen der best. Regenwasser Fallrohre wegen neuen Vollwärmeschutz um ca. 30 cm vom Gebäude weg. In dieser Position sind folgende Punkte mit einzukalkulieren:
- Best. Teer im Bereich von 1,0 x 1,0 m öffnen (entfernen) und wieder zu schließen
- Erdaushub in diesem Bereich von 1,0 x 1,0 m mit einer Tiefe von 1,50 m und wiederverfüllen
- Versetzten der Regenwasser-Fallleitung aus PP, trennen der Leitung, einsetzten von ca. 1,0 m PP-Rohr und 2 Stück Bögen mit 35°, einschl. Dichtungs- und Verbindungsteile für Regen- wasser-Rohr DN 150

Pauschal
Menge: 2,000 St

**05.04.01.4.13 Versetzen der best. Regenwasser Fallrohre DN 125**
Versetzen der best. Regenwasser Fallrohre wegen neuen Vollwärmeschutz um ca. 30 cm vom Gebäude weg. In dieser Position sind folgende Punkte mit einzukalkulieren:
- Best. Kies im Bereich von 1,0 x 1,0 m entfernen und wieder aufzubringen
- Erdaushub in diesem Bereich von 1,0 x 1,0 m mit einer Tiefe von 1,50 m und wiederverfüllen
- Versetzten der Regenwasser-Fallleitung aus PP, trennen der Leitung, einsetzten von ca. 1,0 m PP-Rohr und 2 Stück Bögen mit 35°, einschl. Dichtungs- und Verbindungsteile für Regen- wasser-Rohr DN 125

Pauschal
Menge: 2,000 St

**05.04.01.4.14 Versetzen der best. Regenwasser Fallrohre DN 150**
Versetzen der best. Regenwasser Fallrohre wegen neuen Vollwärmeschutz um ca. 30 cm vom Gebäude weg. In dieser Position sind folgende Punkte mit einzukalkulieren:
- Best. Kies im Bereich von 1,0 x 1,0 m entfernen und wieder aufzubringen
- Erdaushub in diesem Bereich von 1,0 x 1,0 m mit einer Tiefe von 1,50 m und wiederverfüllen
- Versetzten der Regenwasser-Fallleitung aus PP, trennen der Leitung, einsetzten von ca. 1,0 m PP-Rohr und 2 Stück Bögen mit 35°, einschl. Dichtungs- und Verbindungsteile für Regen- wasser-Rohr DN 150

Pauschal
Menge: 2,000 St

###### Bereich 05.04.01.5 Abbrucharbeiten

**05.04.01.5.1 Asphalt trennen**
Bituminösen Oberbau senkrecht abkanten, Stärke bis 16 cm, durch Fugenschneidgerät, evtl. anfallendes Abbruchmaterial ist zu beseitigen inkl. Deponiekosten.
Menge: 72,000 lfm

**05.04.01.5.2 Gebundenen Oberbau aufbrechen**
Vorhandene Asphaltdecken und bituminöse gebundene Tragschichten ohne Unterbau nach Wahl des Bieters ausbauen, evtl. transportfähig zerkleinern, und auf eine genehmigte Entsorgungsstelle des AN beseitigen. Ausbaustärke bis 16 cm.
Menge: 13,000 m³

**05.04.01.5.3 Streifen/Rinnen/Mulde aus Natursteinen ausbauen**
Vorhandene Streifen/Rinnen/Mulden aus Natursteinen ausbauen, laden und entsorgen.
Menge: 12,000 lfm

**05.04.01.5.4 Bord oder Einfasssteine ausbauen**
Vorhandene Bord- oder Einfasssteine aus Granit fachgerecht ausbauen, von Beton und Mörtel sauber reinigen, laden, und zur Wiederverwendung zwischenlager/abkippen. Material (Beton und Mörtel) wird Eigentum des AN und ist umweltgerecht zu entsoregen.
Menge: 15,000 lfm

**05.04.01.5.5 Betonpflaster und -Platten ausbauen und entsorgen**
Vorhandenes Betonpflaster und -Platten (z.B. Quadratpflaster, Rechteckpflaster, Knochenpflaster), Stärke 8-10 cm, einschl. Bettung und Fugenfüllung aus ungebundenem Material ausbauen, laden und entsorgen.
Menge: 11,000 m²

**05.04.01.5.6 Granitpflaster und -Platten ausbauen und entsorgen**
Vorhandenes Granitpflaster und -Platten (z.B.Kopfsteinpflaster, Granitplatten bis 1,0 m2  ,), Stärke bis 20 cm, einschl. Bettung und Fugenfüllung aus ungebundenem Material ausbauen, laden und entsorgen.
Menge: 8,000 m²

###### Bereich 05.04.01.6 Demontage von best. Rohren unterhalb Bodenplatte

*Hinweis: Vorbemerkung*
Vorbemerkung

Zum Umfang der nachfolgend näher beschriebenen Demontage- arbeiten gehört auch der komplette Abtransport bis zu den Lagerplätzen sowie die Verschrottung der demontierten Anlagenteile. Die Teile gehen in den Besitz des Auftragnehmers über.

Die Demontagen sowie evtl. erforderlicher Zwischenlagerungen von demontierten Technikinstallationen müssen in Absprache mit der
örtlichen Bauleitung erfolgen.
Zum Demontageumfang gehört auch die komplette Demontage sämtlicher Befestigungskonstruktionen. Sofern für die Demontage von elektrischen Geräten notwendig, ist ein bauseits vorhandener ELT-Verteiler für die Heizungstechnik freizuschalten und gegen Wiedereinschalten zu sichern. Die Kosten sind in die betreffenden Einheitspreise mit einzukalkulieren.

In die Einheitspreise sind die komplette Demontage und Entsorgung sowie die Deponiegebühren für alle zu entsorgenden Bauteile miteinzukalkulieren. Dem AN wird freigestellt Bauteile der eigenen
Wiederverwertung zuzuführen.

Die Gestellung evtl. erforderlicher Müll- bzw. Materialcontainer ist ebenfalls in die Pauschale einzukalkulieren.

*Hinweis: Demontage von Schmutz- und Regenwasserleitungen im Erdreich*
Demontage von Schmutz- und Regenwasserleitungen im Erdreich unterhalb der Bodenplatte

**05.04.01.6.1 Dem./Ents. Schmutzwasserleitungen Steinzeug, DN 100**
Demontage und Entsorgung von Schmutzwasser- leitungen aus Steinzeug, im Erdreich verlegt inkl. Einbauten. Einschl. aller erforderlichen Nebenarbeiten wie Abtrennen, in transportable Stücke schneiden, Abtransportieren und Entsorgen incl. Verwertungs- oder Entsorgungskosten.
Mischpreis pauschal für Rohre DN 100
Menge: 25,000 m

**05.04.01.6.2 Dem./Ents. Schmutzwasserleitungen Steinzeug, DN 125**
Demontage und Entsorgung von Schmutzwasser- leitungen wie vor, jedoch DN 125
Menge: 15,000 m

**05.04.01.6.3 Dem./Ents. Schmutzwasserleitungen Steinzeug, DN 150**
Demontage und Entsorgung von Schmutzwasser- leitungen wie vor, jedoch DN 150
Menge: 6,000 m

**05.04.01.6.4 Dichtes Verschl. Schmutzwasseranschlüssen DN 100**
Dichtes Verschließen von best. Schmutzwasseranschlüssen nach Demontagearbeiten.
Einschl. aller erforderlichen Nebenarbeiten
Für Anschlüsse DN 100
Menge: 18,000 St

**05.04.01.6.5 Dichtes Verschl. Schmutzwasseranschlüssen DN 125**
Dichtes Verschließen von best. Schmutzwasseranschlüssen nach Demontagearbeiten.
Einschl. aller erforderlichen Nebenarbeiten
Für Anschlüsse DN 125
Menge: 8,000 St

**05.04.01.6.6 Dichtes Verschl. Schmutzwasseranschlüssen DN 150**
Dichtes Verschließen von best. Schmutzwasseranschlüssen nach Demontagearbeiten.
Einschl. aller erforderlichen Nebenarbeiten
Für Anschlüsse DN 150
Menge: 3,000 St

**05.04.01.6.7 Dem./Ents. Bodenabläufe DN 100**
Demontage und Entsorgung von Bodenabläufen DN 100. Einschl. aller erforderlichen Nebenarbeiten wie Abtrennen, Abtransportieren und Entsorgen incl. Verwertungs- oder Entsorgungskosten.
Menge: 15,000 St

###### Bereich 05.04.01.7 Dienstleistungen und Nebenarbeiten

**05.04.01.7.1 Baustelleneinrichtung und Reinigung**
Baustelleneinrichtung und Reinigung
beinhaltet:
- An- und Abfahrt des kompl. Arbeitstrupp
einschl. Spezialfahrzeug
- Bereitstellen bzw. Liefern von Verbrauchs- und
Verschleißmaterialien zur Rohr-u. Kanalsanierung
- gründliche nochmalige elektromechanische bzw. Hochdruck-Reinigung der zu sanierenden
Stelle(n) bzw. Leitung(en) incl.Beseitigung von
Einwachsungen
- Vorbereitung der Leitung
- Koordination der Maßnahme
- Bereitstellen aller dazugehörigen Maschinen
und Geräte zur Rohr-u. Kanalsanierung
- Bereitstellen des kompletten, erforderlichen
Fachpersonals
- Räumung und Säubern der Baustelle
Menge: 1,000 St

*Hinweis: Dichtigkeitsprüfung*

**05.04.01.7.2 Wasserdichtigkeitsprüfung DN 100 - DN 300**
Wasserdichtigkeitsprüfung mit mind. 0,5 bar Überdruck 30 Min. lang, gemäß DIN EN 1610 der Kanalleitung aus PP-Rohr nach Verlegen,
auch in mehreren Teilabschnitten für Rohrnetz für Regen- und Schmutzwasser, von Rohrleitungen DN 100 - DN 300. Über das Ergebnis ist ein Protokoll anzufertigen und zu übergeben. Auszuführen sind Teilabschnitte (bis 10 Stück) zu verschiedenen Zeitpunkten nach Absprache.
Sämtliche Vorkehrungen mit dichtem Verschließen aller Anschlüsse, Füllvorrichtung, füllen und entleeren, der Leitungsanlage usw., ist in diese Position einzukalkulieren.
Abrechnung pro Meter Gesamtrohrleitung
Menge: 80,000 m

**05.04.01.7.3 Videoaufnahmen**
Videoaufnahmen der neu verlegten Abwasser- leitungen auf Anordnung und Nachweis, einschl. Protokoll und Auswertung. Ausführung nach Bedarf.

An- und Abfuhr der Videogeräte mit Zubehör
pauschal für das gesamte Abwassergrundkanal- netz innerhalb und außerhalb des Gebäudes (mehrere Teilabschnitte bis 10 St)
Menge: 80,000 m

**05.04.01.7.4 Dokumentation der Inspektionsdaten**
*** Pauschalposition
Dokumentation der Inspektionsdaten, auf Daten- träger DVD-R, aufbereitet gemäß Arbeitshilfen Abwasser des BMVBS und BMVg.
Menge: 1,000 psch

**05.04.01.7.5 Durchspülen**
*** Pauschalposition
Durchspülen der vorstehenden Kanaltrassen nach Fertigstellung und dann Verschließen der Leitungsanschlüsse und vor Verschmutzung schützen, auch in Teilabschnitten (bis 10 Abschnitte), mit allen erforderlichen Materialien, Wasser, Schläuche, Spiralen usw., ein Spülprotokoll ist anzufertigen, für komplette Kanaltrasse, pauschal
Menge: 1,000 psch

**05.04.01.7.6 Durchspülen**
*** Pauschalposition
Durchspülen wie vor, jedoch nochmals vor Inbetrieb- nahme des Gebäudes (bis 10 Teilabschnitte).
Menge: 1,000 psch

**05.04.01.7.7 TV-Endabnahme nach der Sanierung**
*** Pauschalposition
TV-Endabnahme nach der Sanierung beinhaltet:
- portable Kanal-TV-Untersuchungseinheit
- Bilddokumentation
- Zusammenstellung der Unterlagen
Menge: 1,000 psch

**05.04.01.7.8 Sanierungstrupp**
Sanierungstrupp
Umwelttechniker / 2 Monteure zum Einbau der Sanierungsmaterialien
Menge: 40,000 Std

*Hinweis: Ausführungs- und Montageplanung*

**05.04.01.7.9 Fortschreibung Trassen**
*** Pauschalposition
Der Auftragnehmer erhält nach Auftragserteilung vom Auftraggeber die Planungsunterlagen der Trassen, welche durch den Auftragnehmer fortzuschreiben sind.

Der AN ist für die vollständige Ausführungs-/
Montageplanung verantwortlich.

Dies beinhaltet:
- Lagepläne mit Eintragung der Rohrleitungsführung
  etc.
- Höhenplan, ansonsten wie Lagepläne
- Schachtbauwerkzeichnungen
- Rohrstatik
- Unterstützungsstatik
- endgültige Trassenklärung mit dem AG und den
  örtlichen Behörden und Versorgungsunternehmen
- Trassenabsteckung mit Abklärung der
  erforderlichen Verkehrsregulierung und Behörden
Menge: 1,000 psch

**05.04.01.7.10 Bestandsdokumentation**
*** Pauschalposition
Bestandsdokumentation

Umfang:
Für die Baubestandsdokumentation sind alle für den späteren Betrieb und die Nutzung, sowie für Umbauten, Instandsetzungen und Instandhaltungen erforderlichen Einzeldokumente (inkl. Planunterlagen) zu erbringen.

Dies umfasst (nicht abschließend):
Nachweise zu Baustoff und Bauart Berechnungen
Produktdatenblätter, Herstellerverzeichnisse Betriebs-und Instandhaltungsvorgaben, Pflegehinweise, Ersatzteillisten Prüfprotokolle, Gutachten Unterlagen zu Abnahme, Einweisungen, Übergaben Pläne, Zeichnungen, Schemata
Foto-und Bilddokumentation Anlagenbeschreibungen Daten der Geräte

In dieser Position ist die Erbringung der Unterlagen zu kalkulieren, die nicht in anderen Positionen erfasst sind und keine Nebenleistung darstellen.

Struktur:
Alle zu erbringenden Dokumente aus dieser und anderen Positionen und aus Nebenleistungen müssen in eine vom AG vorgegebene 3-stufige Gliederungsstruktur eingeordnet werden. Dies gilt sowohl für die Papierdokumentation in Aktenordnern, als auch für die digitale Dokumentation in Dateiform. Alle Einzeldokumente
(Papierdokumente und Einzeldateien) sind in Verzeichnissen in der vorgegebenen Gliederungsstruktur zu erfassen.

Form:
Die gesamte Dokumentation ist in Papierform in Aktenordnern zu übergeben. Die Anzahl der Ausfertigungen wird vom AG als dreifach vorgeben.
Die einzelnen Papierdokumente sind in der vorgegebenen Struktur in die Ordner einzuordnen und mit Trennblättern zu unterteilen. Der Inhalt der Ordner ist jeweils in einem vorangestellten Verzeichnis zu dokumentieren. Zusätzlich sind alle
Einzeldokumente jeweils in digitaler Form als PDF-Datei und ggf. zusätzlich als bearbeitbares Dateiformat auf Datenträger gesammelt zu übergeben. Die Dateien sind in der vorgegebenen Struktur (digitalen Ordnern) auf dem Datenträger
abzulegen.

Übergabe an AG:
Die Papier-und digitale Dokumentation ist einzeln im Bauablauf und als Gesamtpaket zusammengefasst der Objektüberwachung des AG zu übergeben. Das Gesamtpaket der Dokumentation muss vor der Abnahme so rechtzeitig übergeben werden, dass eine Überprüfung durch die Objektüberwachung vor dem Abnahmetermin möglich ist. Können aus technischen oder ablaufbedingten Gründen
einzelne Dokumente nicht vor der Abnahme fertiggestellt werden, so ist dies rechtzeitig der Objektüberwachung schriftlich mitzuteilen und die Übergabe dieser Dokumente abzustimmen.
Menge: 1,000 psch

#### Bereich 05.05 Z Abbruch HLS

##### Abschnitt 05.05.01 Sanitärinstallation - KG 410

###### Bereich 05.05.01.1 Demontage - KG 411.2

*Hinweis: Vorbemerkung*
Vorbemerkung

Zum Umfang der nachfolgend näher beschriebenen Demontage- arbeiten gehört auch der komplette Abtransport bis zu den Lagerplätzen sowie die Verschrottung der demontierten Anlagenteile. Die Teile gehen in den Besitz des Auftragnehmers über, sofern nicht ausdrücklich ein anderer Verwendungszweck angegeben wird.

Die Demontagen sowie evtl. erforderlicher Zwischenlagerungen von demontierten Technikinstallationen müssen in Absprache mit der örtlichen Bauleitung erfolgen.
Zum Demontageumfang gehört auch die komplette Demontage sämtlicher Befestigungs- und Aufhängekonstruktionen bis unter Putz sowie das besenreine Verlassen geräumter Bereiche.

Sofern für die Demontage von elektrischen Geräten notwendig, ist ein bauseits vorhandener ELT-Verteiler für die Heizungstechnik bzw. Wassertechnik freizuschalten und gegen Wiedereinschalten zu sichern. Die Kosten sind in die betreffenden Einheitspreise mit einzukalkulieren.

In die Einheitspreise sind die komplette Demontage und Entsorgung sowie die Deponiegebühren für alle zu entsorgenden Bauteile miteinzukalkulieren. Dem AN wird freigestellt, Bauteile der eigenen Wiederverwertung zuzuführen.

Die Gestellung evtl. erforderlicher Müll- bzw. Materialcontainer ist ebenfalls in die Pauschale einzukalkulieren.

Das Trinkwassernetz wird von den Abbrucharbeiten bauseits (durch den AG) getrennt. Die Leitungen bzw. das Trinkwassernetz ist zum Zeitpunkt der Abbrucharbeiten drucklos.
Es ist nicht auszuschließen, dass Teilabschnittleitungen unter Druck stehen. Eine Überprüfung ist zwingend erforderlich.

**05.05.01.1.1 Trinkwassernetz entleeren Teilstrecke**
*** Pauschalposition
Trinkwassernetz (Kalt- und Warmwasserleitungen) vor Demontagearbeiten entleeren, einschl. aller dazu erforderlichen Nebenleistungen.

Das Entleeren ist in einem Arbeitsgang durchzuführen
Leitungsnetz Gesamtlänge: ca. 115 m
(DN 15 bis DN 32)
Menge: 1,000 psch

*Hinweis: Demontage Armaturen*

**05.05.01.1.2 Dem./Ents. Wasser-Absperrarmaturen DN 15-20**
Demontage von Wasser Absperrarmaturen,
Schmutzfänger, Rückschlagklappen, usw. DN 15 - DN 20
Als Mischpreis je Stück.
Menge: 5,000 St

**05.05.01.1.3 Dem./Ents. Wasser-Absperrarmaturen DN 25-32**
Demontage wie vor, jedoch Wasser-Absperrarmaturen DN 25 - 32
Menge: 4,000 St

*Hinweis: Demontage Wasserrohrleitungen*

**05.05.01.1.4 Dem./Ents. verz. Rohrleitungen DN 15-20**
Demontage und Entsorgung von verzinkten Rohrleitungen für Kaltwasser komplett einschl.  Wärmedämmung, Befestigungen und Einbauten. Einschl. aller erforderlichen Nebenarbeiten wie Abtrennen, in transportable Stücke schneiden, aus dem Gebäude schaffen, Abtransportieren und Entsorgen incl. Verwertungs- oder Entsorgungskosten.
Mischpreis pauschal für Rohre DN 15 - 20.
Menge: 15,000 m

**05.05.01.1.5 Dem./Ents. verz. Rohrleitungen DN 25-40**
Demontage und Entsorgung von Kaltwasserrohren wie vor, jedoch DN 25 - 40
Menge: 10,000 m

*Hinweis: Demontage von Schmutzwasserleitungen*

**05.05.01.1.6 Dem./Ents. Schmutzwasserleitungen PVC DN 50**
Demontage und Entsorgung von Schmutzwasser- leitungen aus PVC (HT-Rohr), größtenteils unter Putz verlegt incl. Einbauten und Schwitzwasser- dämmung, Einschl. aller erforderlichen Nebenarbeiten wie Abtrennen, in transportable Stücke schneiden, aus dem Gebäude schaffen, Abtransportieren und Entsorgen inkl. Verwertungs- oder Entsorgungskosten.
Mischpreis pauschal für Rohre DN 50
Menge: 10,000 m

**05.05.01.1.7 Dem./Ents. Schmutzwasserleitungen PVC DN 70**
Demontage von Schmutzwasserleitungen wie vor, jedoch DN 70
Menge: 15,000 m

**05.05.01.1.8 Dem./Ents. Schmutzwasserleitungen PVC DN 100**
Demontage von Schmutzwasserleitungen wie vor, jedoch DN 100
Menge: 14,000 m

**05.05.01.1.9 Dem./Ents. Schmutzwasserleitungen Guss DN 50**
Demontage Schmutzwasserleitung wie vor, jedoch Gussleitung DN 50
Menge: 12,000 m

**05.05.01.1.10 Dem./Ents. Schmutzwasserleitungen Guss DN 70**
Demontage Schmutzwasserleitung wie vor, jedoch Gussleitung DN 70
Menge: 16,000 m

**05.05.01.1.11 Dem./Ents. Schmutzwasserleitungen Guss DN 100**
Demontage Schmutzwasserleitung wie vor, jedoch Gussleitung DN 100
Menge: 25,000 m

**05.05.01.1.12 Demontage und Entsorgung von asbesthaltigen Eternitrohren**
Demontage und Entsorgung von asbesthaltigen Eternitrohren gemäß den geltenden Vorschriften für Tätigkeiten mit Gefahrstoffen. Abbau in staubarmer Arbeitsweise, verpacken in zugelassenen, staub- dichten Gebinden, Transport zur zertifizierten Entsorgungsanlage, inkl. aller Nebenarbeiten und Entsorgungsnachweise.
Staubarme Demontage von Faserzementrohren in Kellerräumen inkl. Schutzmaßnahmen, verpacken in zugelassenen Gebinden, Entsorgung und Reinigung.

Besonderheiten:
· Arbeiten in geschlossenen Räumen mit geeigneter Absaugung/Unterdruck
· Demontage aus Wand- und Deckenbefestigungen
· Schutz und Abdeckung angrenzender Bauteile
· Entsorgung sämtlicher kontaminierter Hilfsstoffe

Leistungsumfang:
Demontage, Verpackung, Abtransport und fachgerechte Entsorgung von Faserzementrohren (Eternit) mit Asbestanteilen.
Abwasserrohr DN 50 bis DN 150

Ausführungsbedingungen:
· Die Arbeiten gelten als Tätigkeiten mit gefährlichen Gefahrstoffen (Asbest) und sind entsprechend den geltenden Arbeitsschutz- und Gefahrstoffvorschriften durchzuführen.
· Der Auftragnehmer muss zugelassen und qualifiziert für den Umgang mit Asbestprodukten sein (Sachkundenachweis für Tätigkeiten mit Asbest).
· Herstellung einer staubarmen Arbeitsweise (z. B. befeuchtete Trennung, Vermeidung von Bruch, kein Einsatz von Hochleistungs-Trennschleifern).
· Demontage der Rohre in möglichst ganzen Stücken, um Faserfreisetzung zu minimieren.
· Sichere Verpackung der demontierten Rohrstücke in zugelassenen, staubdichten Big Bags bzw. geeigneten UN-zugelassenen Behältern.
· Kennzeichnung der verpackten asbesthaltigen Abfälle gemäß Gefahrstoff- und Abfallrecht.
· Transport zu einer zugelassenen Entsorgungs- anlage für Asbestabfälle.
· Entsorgungsnachweise sind dem Auftraggeber vollständig vorzulegen.
· Baustelle ist während der Arbeiten eindeutig abzusperren und zu kennzeichnen ("Asbest - Zutritt verboten").
· Persönliche Schutzausrüstung für alle Beschäftigten inkl. Atemschutz, Einweganzüge und Handschuhe ist vom Auftragnehmer bereitzustellen und zu verwenden.
· Reinigung der Arbeitsstellen nach Abschluss der Arbeiten (staubarm, feucht).

Leistungsnachweis:
Abnahme erfolgt nach Vorlage aller Entsorgungs- belege, Dokumentation der durchgeführten Maßnahmen und Begehung der gereinigten Arbeitsstellen.
Menge: 62,000 m

**05.05.01.1.13 Dichtes Verschl. Schmutzwasseranschlüssen DN 50**
Dichtes Verschließen von best. Schmutzwasseranschlüssen nach Demontagearbeiten.
Einschl. aller erforderlichen Nebenarbeiten
Für Anschlüsse DN 50
Menge: 30,000 St

**05.05.01.1.14 Dichtes Verschl. Schmutzwasseranschlüssen DN 70**
Dichtes Verschließen von best. Schmutzwasseranschlüssen wie vor, jedoch DN 70
Menge: 15,000 St

**05.05.01.1.15 Dichtes Verschl. Schmutzwasseranschlüssen DN 100**
Dichtes Verschließen von best. Schmutzwasseranschlüssen wie vor, jedoch DN 100
Menge: 10,000 St

**05.05.01.1.16 Trennen, kürzen, dichtes Verschl. Trinkwasserltg. DN 15-20**
Trennen, kürzen und dichtes Verschließen von
Trinkwasserleitungen, aus Stahlrohr, DN 15-20, inkl. Zubehör wie Kappe oder Stopfen, inkl. aller Nebenarbeiten wie Gewindeschneiden, Freilegen der Rohrleitungen (Stemmarbeiten in Ziegelwänden) usw.
Menge: 10,000 St

**05.05.01.1.17 Trennen, kürzen, dichtes Verschl. Trinkwasserltg. DN 25**
Trennen, kürzen und dichtes Verschließen von
Trinkwasserleitungen wie vor, jedoch DN 25
Menge: 5,000 St

**05.05.01.1.18 Dem./Ents. Bodenabläufe DN 50 - 100**
Demontage und fachgerechte Entsorgung inkl. aller Einbauteile, Befestigungselemente und Kleinteile,
Bodenabläufe DN 50 - 100
Menge: 7,000 St

**05.05.01.1.19 Dem./Ents. Waschbecken**
Demontage und fachgerechte Entsorgung inkl. aller Einbauteile, Befestigungselemente und Kleinteile von bestehenden Waschbecken in den einzelnen Räume und WC-Anlagen (einschl. Trennen von best. Leitungen), vom UG und EG vor das Gebäude transportieren und Entsorgen inkl. Verwertungs- oder Entsorgungskosten.
Maße der Becken ca. 60 x 50 cm bzw.
50 mm Durchmesser
Menge: 12,000 St

**05.05.01.1.20 Dem./Ents. Wand-WC's**
Demontage und fachgerechte Entsorgung inkl. aller Einbauteile, Befestigungselemente und Kleinteile
von bestehenden Wand-WC's (einschl. WC-Sitz, Drückerplatte und UP-Gerüst) Standorte in den WC-Anlagen (einschl. Trennen von den Rohrleitungen), vom UG und EG vor das Gebäude transportieren und Entsorgen inkl. Verwertungs- oder Entsorgungskosten, Maße ca. 60 x 40 cm
Menge: 12,000 St

**05.05.01.1.21 Dem./Ents. best. Urinalanlage**
Demontage und fachgerechte Entsorgung inkl. aller Einbauteile, Befestigungselemente und Kleinteile der  bestehenden Urinalanlage.

Urinal (einschl. Betätigungseinheit und UP-Gerüst).
Trennen der Rohrleitungen, vom UG und EG vor das Gebäude. Transportieren und Entsorgen inkl. Verwertungs- oder Entsorgungskosten.
Menge: 4,000 St

**05.05.01.1.22 Dem./Ents. WC-Papier-Haltern**
Demontage und fachgerechte Entsorgung inkl. aller Einbauteile, Befestigungselemente und Kleinteile von WC-Papier-Haltern
Menge: 12,000 St

**05.05.01.1.23 Dem./Ents. Seifenspender**
Demontage und fachgerechte Entsorgung inkl. aller Einbauteile, Befestigungselemente und Kleinteile von Seifenspendern
Menge: 12,000 St

**05.05.01.1.24 Dem./Ents. best. Kleinteilen**
Demontage und fachgerechte Entsorgung inkl. aller Einbauteile, Befestigungselemente und Kleinteile  von bestehenden Kleinteilen (Ablagen, Haken, Gitterkörbchen etc.)
Menge: 25,000 St

**05.05.01.1.25 Dem./Ents. Ausgussbecken**
Demontage und fachgerechte Entsorgung inkl. aller Einbauteile, Befestigungselemente und Kleinteilevon Ausgussbecken, vom UG und EG vor das Gebäude transportieren und Entsorgen inkl. Verwertungs- oder Entsorgungskosten (einschl. Trennen der bestehenden Trinkwasserleitungen)
Menge: 3,000 St

**05.05.01.1.26 Demontage Teeküche**
Demontage und Entsorgung von bestehenden Tee- küche einschl. Küchenarmatur. Eckventile, Siphon und Befestigungen, in den einzelnen Räumen (einschl. Trennen von best. Leitungen), vom UG und EG vor das Gebäude transportieren und Entsorgen inkl. Verwertungs- oder Entsorgungskosten.
Menge: 2,000 St

**05.05.01.1.27 Demontage von bestehenden Wandspiegeln**
Demontage und Entsorgung von bestehenden Wandspiegeln einschl. Halterungen vom EG und UG vor das Gebäude transportieren und Entsorgen inkl. Verwertungs- oder Entsorgungskosten. Maße ca. 70 x 50 cm
Menge: 12,000 St

**05.05.01.1.28 Demontage und Entsorgung Auslaufhahn**
Demontage und Entsorgung von bestehenden Auslaufhahn einschl. Befestigung vom EG vor das Gebäude transportieren und entsorgen inkl. Verwertungs- oder Entsorgungskosten.
Menge: 2,000 St

**05.05.01.1.29 Dem./Ents. Waschbeckenarmaturen**
Demontage und fachgerechte Entsorgung inkl. aller Einbauteile, Befestigungselemente und Kleinteile von bestehenden Waschbeckenarmaturen, vom UG und EG vor das Gebäude transportieren und Entsorgen inkl. Verwertungs- oder Entsorgungskosten (einschl. Trennen der bestehenden Trinkwasserleitungen)
Menge: 12,000 St

**05.05.01.1.30 Demontage Duschanlage**
Demontage und fachgerechte Entsorgung einer Duschanlage inkl. aller Einbauteile, Befestigungs- elemente und Kleinteile, Duschwanne BxL ca. 0,90 x 0,90 m inkl. Ablauf vom UG. und EG vor das Gebäude transportieren und Entsorgen inkl. Verwertungs- oder Entsorgungskosten. (Einschl. Trennen der Abwasserleitung)
Menge: 2,000 St

**05.05.01.1.31 Demontage Duscharmatur**
Demontage und fachgerechte Entsorgung einer Duscharmatur mit Wandbrause inkl. aller Einbau- teile, Befestigungselemente und Kleinteile vom UG. und EG vor das Gebäude transportieren und Entsorgen inkl. Verwertungs- oder Entsorgungskosten. (Einschl. Trennen der best. Trinkwasserleitung)
Menge: 15,000 St

##### Abschnitt 05.05.02 Heizungsinstallation - KG 420

###### Bereich 05.05.02.1 Demontage - KG 422

*Hinweis: Vorbemerkung*
Vorbemerkung

Zum Umfang der nachfolgend näher beschriebenen Demontage- arbeiten gehört auch der komplette Abtransport bis zu den Lagerplätzen sowie die Verschrottung der demontierten Anlagenteile. Die Teile gehen in den Besitz des Auftragnehmers über.

Die Demontagen sowie evtl. erforderlicher Zwischenlagerungen von demontierten Technikinstallationen müssen in Absprache mit der örtlichen Bauleitung erfolgen.
Zum Demontageumfang gehört auch die komplette Demontage sämtlicher Befestigungs- und Aufhängekonstruktionen bis unter Putz sowie das besenreine Verlassen geräumter Bereiche.

Sofern für die Demontage von elektrischen Geräten notwendig, ist ein bauseits vorhandener ELT-Verteiler für die Heizungstechnik freizuschalten und gegen Wiedereinschalten zu sichern. Die Kosten sind in die betreffenden Einheitspreise mit einzukalkulieren.

In die Einheitspreise sind die komplette Demontage und Entsorgung sowie die Deponiegebühren für alle zu entsorgenden Bauteile miteinzukalkulieren. Dem AN wird freigestellt Bauteile der eigenen Wiederverwertung zuzuführen.

Die Gestellung evtl. erforderlicher Müll- bzw. Materialcontainer ist ebenfalls in die Pauschale einzukalkulieren.

Das Heizungswassernetz wird von den Abbrucharbeiten bauseits (durch den AG) getrennt. Die Leitungen bzw. das Heizungswassernetz ist zum Zeitpunkt der Abbrucharbeiten drucklos.
Es ist nicht auszuschließen, dass Teilabschnittleitungen unter Druck stehen. Eine Überprüfung ist zwingend erforderlich.

**05.05.02.1.1 Dem./Ents. Absperrarmaturen, usw. DN 15-20**
Demontage und fachgerechte Entsorgung inkl. aller Einbauteile, Befestigungselemente und Kleinteile von Heizungs- und Wasserabsperrarmaturen, Schmutzfänger, Rückschlagklappen, Differenzdruckventile, Drosselklappen usw. DN 15 - DN 20
Menge: 6,000 St

**05.05.02.1.2 Dem./Ents. Absperrarmaturen, usw. DN 25-40**
Demontage und fachgerechte Entsorgung inkl. aller Einbauteile, Befestigungselemente und Kleinteile von Heizungs- und Wasserabsperrarmaturen, Schmutzfänger, Rückschlagklappen, Differenzdruckventile, Drosselklappen usw.
DN 25-40
Menge: 4,000 St

**05.05.02.1.3 Dem./Ents. Stahlrohrltg. DN 12-20 1/2"-3/4"**
Demontage und fachgerechte Entsorgung inkl. aller Einbauteile, Befestigungselemente und Kleinteile von Heizungs- oder Wasser-Stahlrohrleitungen in geschw. oder nahtl. gezogener Ausführung komplett einschl. aller Befestigungsmaterialien, Einbauten und Wärmedämmung, einschl. aller erforderlichen Nebenarbeiten, wie Abtrennen, in transportable Stücke schneiden, aus dem Gebäude
schaffen, Abtransportieren und Entsorgen, Wärmedämmung als Mineralwollematten mit Oberflächenschutz aus PVC, für Rohre DN 12 bis DN 20 1/2"-3/4", einschl. Verwertungs- oder Entsorgungskosten.
Menge: 35,000 m

**05.05.02.1.4 Dem./Ents. Stahlrohrltg. DN 25-32 1"-1 1/4"**
Demontage und Entsorgung wie vor, jedoch
DN 25-32 1"-1 1/4"
Menge: 15,000 m

**05.05.02.1.5 Dem./Ents. Stahlrohrltg. DN 40-50**
Demontage und Entsorgung wie vor, jedoch
DN 40-50
Menge: 12,000 m

**05.05.02.1.6 Heizungsanlage entleeren (Teilentleerung in Verbindung mit Hausmeister)**
*** Pauschalposition
Heizungsanlage zur Erneuerung der Rohrleitungen vor Demontagearbeiten entleeren, einschl. aller dazu erforderlichen Nebenleistungen.
Entleerung von ca. 150 lfdm Rohre DN 12 bis
DN 50
Menge: 1,000 psch

**05.05.02.1.7 Trennen/dichtes Verschl. Stahlrohrltg. DN 15**
Trennen, Kürzen und dichtes Verschließen von
Heizungsrohren, aus Stahlrohr, DN 15, inkl.
Zubehör wie Kappe oder Stopfen bzw. notwendiges
Schweißmaterial, inkl. aller Nebenarbeiten
Menge: 6,000 St

**05.05.02.1.8 Trennen/dichtes Verschl. Stahlrohrltg. DN 20**
Trennen, Kürzen und dichtes Verschließen von
Heizungsrohren, aus Stahlrohr, DN 20, inkl.
Zubehör wie Kappe oder Stopfen bzw. notwendiges
Schweißmaterial, inkl. aller Nebenarbeiten
Menge: 4,000 St

**05.05.02.1.9 Trennen/dichtes Verschl. Stahlrohrltg. DN 25**
Trennen, Kürzen und dichtes Verschließen von
Heizungsrohren, aus Stahlrohr, DN 25, inkl.
Zubehör wie Kappe oder Stopfen bzw. notwendiges
Schweißmaterial, inkl. aller Nebenarbeiten
Menge: 4,000 St

**05.05.02.1.10 Trennen/ohne dichtes Verschl. Stahlrohrltg. DN 15**
Trennen von Stahlrohrleitung wie vorstehend beschrieben, jedoch ohne dichtes Verschließen, jedoch Vorbereitung zum Wiederanschluss von
DN 15
Menge: 2,000 St

**05.05.02.1.11 Trennen/ohne dichtes Verschl. Stahlrohrltg. DN 20**
Trennen von Stahlrohrleitungen wie vor, jedoch
DN 20
Menge: 2,000 St

**05.05.02.1.12 Trennen/ohne dichtes Verschl. Stahlrohrltg. DN 25**
Trennen von Stahlrohrleitungen wie vor, jedoch
DN 25
Menge: 2,000 St

**05.05.02.1.13 Trennen/ohne dichtes Verschl. Stahlrohrltg. DN 32**
Trennen von Stahlrohrleitungen wie vor, jedoch
DN 32
Menge: 2,000 St

**05.05.02.1.14 Dem./Ents. Kleinarmat. wie Meßgeräten usw.**
*** Pauschalposition
Demontage von Kleinarmaturen, wie Meßgeräten, Tauchhülsen, Thermometer, Manometer, Wasser- standsgläser usw., in Heizzentralen, einschl. deren Entleer- und Absperrarmaturen, Bezeichnungs- schilder, Entlüftungen usw., Kalkulationsgrundlage ca. 20 Stück
Menge: 1,000 psch

##### Abschnitt 05.05.03 Lüftungsinstallation - KG 430

###### Bereich 05.05.03.1 Demontage - KG 431.1

*Hinweis: Vorbemerkung*
Vorbemerkung

Zum Umfang der nachfolgend näher beschriebenen Demontagearbeiten gehört auch der komplette Abtransport bis zu den Lagerplätzen sowie die Entsorgung der demontierten Anlagenteile. Die Teile gehen in den Besitz des Auftragnehmers über.

Die Demontagen sowie evtl. erforderliche Zwischenlagerungen von demontierten Technikinstallationen müssen in Absprache mit dem Gebäudenutzer sowie der örtlichen Bauleitung erfolgen.
Zum Demontageumfang gehört auch die komplette Demontage sämtlicher Befestigungs- und Aufhängekonstruktionen bis unter Putz sowie das besenreine Verlassen geräumter Bereiche.

Sofern für die Demontage von elektrischen Geräten notwendig, werden vorhandene ELT-Verteiler von der ausführenden Firma Elektro bauseits freigeschaltet.

In die Einheitspreise sind die komplette Demontage und Entsorgung sowie die Deponiegebühren für alle zu entsorgenden Bauteile mit einzukalkulieren.
Dem AN wird freigestellt Bauteile der eigenen Wiederverwertung zuzuführen.

Als Nachweis für die Abrechnung der entsorgten Bauteilmassen sind Wiegescheine vom Entsorgungsunternehmen vorzulegen.

Die Gestellung evtl. erforderlicher Abfall- bzw. Materialcontainer ist ebenfalls in die Pauschale einzukalkulieren.

**05.05.03.1.1 Dem./Ents. Lüftungsleitungen, bis 500 mm Kantenlänge**
Demontage und Entsorgung von Lüftungsleitungen aus verzinktem Stahlblech, rechteckiger Querschnitt einschl. der Befestigungen mit sämtlichen Rohrschellen, Profilschienen und Flanschen, Form- und Verbindungsstücke, teils mit Wärmedämmung aus Mineralfasermatten/-platten auf Alu kaschiert und Kanaleinbauten, incl. entfernen der Dämung und getrennter Entsorgung mit Abtransport aus dem Gebäude. Aus dem UG und EG bis vor Gebäude transportieren. Montagehöhe über Fußboden bis 3,50 m Höhe.
Einschl. Kosten für Entsorgung oder Wiederverwertung.
Bis 500 mm Kantenlänge
Menge: 45,000 m²

**05.05.03.1.2 Dem./Ents. Lüftungsleitungen, 501-1000 mm Kantenlänge**
Demontage und Entsorgung von Lüftungsleitungen wie vor, jedoch Kantenlänge 501 - 1000 mm
Menge: 25,000 m²

**05.05.03.1.3 Dem./Ents. Lüftungsleitungen DN 100-250**
Demontage und Entsorgung von Lüftungsleitungen aus verzinktem Stahlblech oder Alu wie vor, jedoch runder Querschnitt DN 100 bis DN 250
Menge: 15,000 m

**05.05.03.1.4 Dem./Ents. PVC-Lüftungsrohr DN 100-250**
Demontage und Entsorgung von PVC-Lüftungsrohr aus verzinktem Stahlblech oder Alu wie vor, jedoch runder Querschnitt DN 100 bis DN 250
Menge: 10,000 m

**05.05.03.1.5 Dem./Ents. PVC-Lüftungsrohr DN 250-315**
Demontage und Entsorgung von PVC-Lüftungsrohr aus verzinktem Stahlblech oder Alu wie vor, jedoch runder Querschnitt DN 250 bis DN 315
Menge: 5,000 m

**05.05.03.1.6 Dem./Ents. PVC-Lüftungsrohr DN 315-400**
Demontage und Entsorgung von PVC-Lüftungsrohr aus verzinktem Stahlblech oder Alu wie vor, jedoch runder Querschnitt DN 315 bis DN 400
Menge: 4,000 m

**05.05.03.1.7 Trennen, dichtes Verschl. Luftl. 1000 x 500 mm**
Trennen und dichtes Verschließen von Lüftungs- leitungen, bis max. Kanalquerschnitt 0,4 m²  entspricht 1000 x 500 mm
Menge: 4,000 St

**05.05.03.1.8 Dem./Ents. Lüftungsventile DN 100-150**
Demontage und Entsorgung von Lüftungsventilen incl. Befestigungen, max. Ventilgröße DN 100-150
Menge: 20,000 St

**05.05.03.1.9 Dem./Ents. Telefonie-Schalldämpfer 100-200 mm**
Demontage und Entsorgung von Telefonie-Schalldämpfer inkl. Befestigungen
max. Größe: empty;  100-200 mm
max. Länge: 1000 mm
Menge: 1,000 St

**05.05.03.1.10 Dem./Ents. Lüftungsgitter 500x300mm**
Demontage und Entsorgung von Lüftungsgitter an der Decke incl. Befestigung
Größe: 500 x 300 mm
Menge: 4,000 St

**05.05.03.1.11 Dem./Ents. Spiro-Rohr DN 100 - DN 300**
Demontage und fachgerechte Entsorgung inkl. aller Einbauteile, Befestigungselemente und Kleinteile von Spiro-Rohr DN 100 - DN 300
Menge: 6,000 m

#### Bereich 05.06 Oberflächenentwässerung und Dränarbeiten

##### Abschnitt 05.06.01 Entwässerungsleitungen

**05.06.01.1 Bestandsplanung Der Auftragnehmer hat auf Grundlage der Ausführungsplanung und**
*** Pauschalposition
Bestandsplanung
Der Auftragnehmer hat auf Grundlage der
Ausführungsplanung und den örtlichen Gegebenheiten die
Bestandsplanung eigenverantwortlich zu erstellen,
sowie alle Nachweise und Berechnungen vorzulegen.
Übergabepunkt =  Anschluss öffentlicher Kanal.

Weiter gehört das Abstecken der Kanaltrassen innerhalb
des Gebäudes nach den aktuellen Plänen,
eigenverantwortliches Nachprüfen der Höhenmaße und
Lage der Leitungen, bezogen auf die Ausführungsplanung
und nach der Örtlichkeit.
Spätestens zur Abrechnung sind Bestandspläne -
M 1:50, die in allen Teilen genau der tatsächlichen
Ausführung entsprechen müssen, der Bauleitung zu
übergeben, und zwar:

* 3 Satz auf CD-Datenträger (DWG-, DXF-,
  (PDF-Formate)
* 3 Satz farbig geplottete Pläne

Der AN hat eine komplette betriebsfertige Anlage unter
Berücksichtigung sämtlicher Normen und Forderungen zu
erstellen und anzubieten.
Menge: 1,000 psch

**05.06.01.2 KG-Muffenstopfen zum dichten Verschweißen und sichern, DN 100**
Menge: 26,000 St

**05.06.01.3 KG-PVC-Rohr in kurzen Stücken als Überschubrohr für Entwässerungsleitu ngen, zum**
KG-PVC-Rohr in kurzen Stücken als Überschubrohr für
Entwässerungsleitungen, zum einbetonieren bei
Fundamentdurchführungen, einschl. einlegen und
fixieren in den Fundamenten, Länge bis 0,50 m DN 200
Menge: 26,000 St

**05.06.01.4 Kabelschutzrohr für Elektro-Haupteinführung**
Kabelschutzrohr als Halbschale/Rinne mit Abdeckung
im Bereich der Kabelüberbauung bei bestehender Elektro-Haupteinführung einbauen.

Abmessung: ca. DN150, zweiteilig
untere Schale setzen, Kabel einlegen, abdecken.

Unterhalb der Bodenplatte des neuen Verbindungsbaues.
Menge: 8,000 lfm

*Hinweis: Für Regenwasserleitungen*

**05.06.01.5 KG-Abwasserrohr aus PP, DN 100**
Vollwand-Kanalrohr aus PP, nach DIN EN 1852
oder mit allgemeiner bauaufsichtlicher Zulassung
(mehrschichtiger Wandaufbau),
Rohrsteifigkeit SN 10 nach DIN EN ISO 9969,
mit angeformter Steckmuffe einschließlich
fest eingelegtem Lippendichtring,
liefern und nach DIN EN 1610 und den
Verlegerichtlinien des Herstellers verlegen.
DN/OD 100
Menge: 120,000 m

**05.06.01.6 KG-Abwasserrohr aus PP, DN 125**
Vollwand-Kanalrohr aus PP, nach DIN EN 1852
oder mit allgemeiner bauaufsichtlicher Zulassung
(mehrschichtiger Wandaufbau),
Rohrsteifigkeit SN 10 nach DIN EN ISO 9969,
mit angeformter Steckmuffe einschließlich
fest eingelegtem Lippendichtring,
liefern und nach DIN EN 1610 und den
Verlegerichtlinien des Herstellers verlegen.
DN/OD 125
Menge: 60,000 m

**05.06.01.7 KG-Abwasserrohr aus PP, DN 150**
Vollwand-Kanalrohr aus PP, nach DIN EN 1852
oder mit allgemeiner bauaufsichtlicher Zulassung
(mehrschichtiger Wandaufbau),
Rohrsteifigkeit SN 10 nach DIN EN ISO 9969,
mit angeformter Steckmuffe einschließlich
fest eingelegtem Lippendichtring,
liefern und nach DIN EN 1610 und den
Verlegerichtlinien des Herstellers verlegen.
DN/OD 150
Menge: 60,000 m

**05.06.01.8 KG-Abwasserrohr aus PP, DN 200**
Vollwand-Kanalrohr aus PP, nach DIN EN 1852
oder mit allgemeiner bauaufsichtlicher Zulassung
(mehrschichtiger Wandaufbau),
Rohrsteifigkeit SN 10 nach DIN EN ISO 9969,
mit angeformter Steckmuffe einschließlich
fest eingelegtem Lippendichtring,
liefern und nach DIN EN 1610 und den
Verlegerichtlinien des Herstellers verlegen.
DN/OD 200
Menge: 60,000 m

**05.06.01.9 KG-Abwasserrohr aus PP, DN 225**
Vollwand-Kanalrohr aus PP, nach DIN EN 1852
oder mit allgemeiner bauaufsichtlicher Zulassung
(mehrschichtiger Wandaufbau),
Rohrsteifigkeit SN 10 nach DIN EN ISO 9969,
mit angeformter Steckmuffe einschließlich
fest eingelegtem Lippendichtring,
liefern und nach DIN EN 1610 und den
Verlegerichtlinien des Herstellers verlegen.
DN/OD 225
Menge: 8,000 m

**05.06.01.10 F-u.V. als Bogen, bis 45°, DN 100**
Form- und Verbindungsstück wie vor, jedoch als Bogen
aus PP aller Grade bis 45°, DN 100 (Bogen über 45°
dürfen nicht eingebaut werden)
Menge: 45,000 St

**05.06.01.11 F-u.V. als Bogen, bis 45°, DN 125**
Form- und Verbindungsstück wie vor, jedoch als Bogen
aus PP aller Grade bis 45°, DN 125 (Bogen über 45°
dürfen nicht eingebaut werden)
Menge: 20,000 St

**05.06.01.12 F-u.V. als Bogen, bis 45°, DN 150-250**
Form- und Verbindungsstück wie vor, jedoch als Bogen
aus PP aller Grade bis 45°, DN 150 bis DN250 (Bogen über 45°
dürfen nicht eingebaut werden)
Menge: 10,000 St

**05.06.01.13 Form-u.Verb.-Stck.,als Abzweig DN100/100**
Form- und Verbindungsstücke für KG-Abwasser-
rohrleitungen aus PP, welche übermessen als Zuschlag
zu den Rohrpos. verrechnet werden, einschl. erforderl.
Dichtungsmaterial mit verbessertem Dichtungsring und
Gleitmittel, liefern und einbringen, als Abzweige in
verschiedenen Gradstellungen, DN 100/100
Menge: 10,000 St

**05.06.01.14 Form-u.Verb.-Stck., als Abzweig DN125/125 - 150/125**
Form- und Verbindungsstücke für KG-Abwasser-
rohrleitungen aus PP, welche übermessen als Zuschlag
zu den Rohrpos. verrechnet werden, einschl. erforderl.
Dichtungsmaterial mit verbessertem Dichtungsring und
Gleitmittel, liefern und einbringen, als Abzweige in
verschiedenen Gradstellungen, DN 125/125, bis 250/150
Menge: 10,000 St

**05.06.01.15 Form-u.Verb.-Stck.,als Übergänge DN100/125/150**
Form- und Verbindungsstücke für KG-Abwasser-
rohrleitungen aus PP, welche übermessen als Zuschlag
zu den Rohrpos. verrechnet werden, einschl. erforderl.
Dichtungsmaterial mit verbessertem Dichtungsring und
Gleitmittel, liefern und einbringen, als Übergänge  in
verschiedenen Nennweiten, DN 100/125, DN 125/150
Menge: 8,000 St

**05.06.01.16 Form-u.Verb.-Stck.,als Übergänge DN150/200/250**
Form- und Verbindungsstücke für KG-Abwasser-
rohrleitungen aus PP, welche übermessen als Zuschlag
zu den Rohrpos. verrechnet werden, einschl. erforderl.
Dichtungsmaterial mit verbessertem Dichtungsring und
Gleitmittel, liefern und einbringen, als Übergänge  in
verschiedenen Nennweiten, DN 150/200, DN 200/225, DN 225/250
Menge: 4,000 St

**05.06.01.17 Kanalansschluss Hauptleitung**
Kanalanschluss fachgerecht herstellen an öffentliches Abwassernetz in Abstimmung und nach Freigabe der zuständigen Behörde.
Abzweig setzen in Vorhandenen Kanalverlauf.
Vorhandene Leitung:
Steinzeug, Betonrohre

Abrechnung pauschal
Menge: 3,000 St

##### Abschnitt 05.06.02 Erdarbeiten außerhalb Gebäude

*Hinweis: Bagger- bzw. Kleinbaggereinsatz*
Bagger- bzw. Kleinbaggereinsatz

Bei Ausführung des Rohrgrabenaushubs mit Baggereinsatz
wird der Aushub nur nach DIN EN 1610 vergütet.

Aushub gemäß Unfallverhütungsvorschriften, als offener
Rohrgraben, bei beengten Verhältnissen, mit
senkrechten Wänden, Verbau wird gesondert vergütet.
Das Schützen der Baugrube vor Oberflächen- oder
Sickerwasser ist in die Einheitspreise einzurechnen.

Grundlage für die Abrechnung ist die DIN EN 1610 bzw.
DIN 4124.

Ein Zuschlag für Aufbruch aller Art, die ohne
Schwierigkeiten mit dem Bagger aufgebrochen werden
können und bei denen ein besonderer Maschineneinsatz
(Kompressor, Aufreißer einer Planierraupe usw.) nicht
erforderlich ist, wird bei Baggerbetrieb nicht gewährt.

Mittelpreis für alle Bodenarten der Klasse 3 - 5, DIN
18300.

Aushub teilweise seitlich auf eine Seite lagern, bzw.
am Gelände abtransportieren und zwischenlagern.
Provisorische Überbrückungen sind einzukalkulieren.
Der abgetragene Humus ist gesondert abzufahren und zu
lagern, aber in den normalen Grabenaushub
einzukalkulieren.

Abrechnungsbreite des Rohrgrabens nach DIN EN 1610

**05.06.02.1 Aushubtiefe von 0,00 - 1,25 m**
Rohrgrabenaushub Aushubtiefe von 0,00 - 1,25 m
Bodenklasse 3-5
Menge: 330,000 m3

**05.06.02.2 Aushubtiefe von 1,25 - 2,0 m**
Rohrgrabenaushub Aushubtiefe von 1,25 - 2,0 m
Bodenklasse 3-5
Menge: 255,000 m3

**05.06.02.3 Mehrpreis zu vorst. Pos. f. Bodenkl. 2, fließende Bodenart**
Mehrpreis zu vorstehenden Position für Bodenklasse 2,
fließende Bodenart, ohne zusätzliche Berücksichtigung
der Aushubtiefe
Menge: 5,000 m3

**05.06.02.4 Mehrpreis zu vorst. Pos., Bodenkl. 6, leichter Fels**
Mehrpreis zu vorstehenden Position für Bodenklasse 6,
leichter Fels, ohne zusätzliche Berücksichtigung der
Aushubtiefe
Menge: 5,000 m3

**05.06.02.5 Seitl. provisorische Holzverschalungen der Grabenwände, um das Nachrut schen von**
Seitl. provisorische Holzverschalungen der
Grabenwände, um das Nachrutschen von Frostschutzkies
zu verhindern, einschl. Versteifungen und
provisorische Überbrückungen, Schalungen ca. 50 cm
hoch, für Bereiche die mit Kies aufgefüllt sind,
Abrechnung nach Länge.
Menge: 20,000 m

**05.06.02.6 Füllmaterial für Einbettung v. Rohrlei- tungen**
Füllmaterial für Einbettung von Rohrleitungen, und
zwar Natursand 0 - 4 mm liefern, einbauen und
verdichten. Sandbettung mind. 10 cm unter
Rohrscheitel, mit mind. 10 cm über Rohrscheitel.
Vergütet wird nach Grabenbreite und Sandbetthöhe,
Verdichtungsgrad 100 %
Menge: 110,000 m3

**05.06.02.7 Hinterfüllen der Kanalgräben außerhalb der Leitungszone.**
Hinterfüllen der Kanalgräben außerhalb der
Leitungszone. Liefern und Einfüllen von geeignetem
wasserdurchlässigem Auffüllkies 8/16 mm, Einbringen in
Lagen von max. 20 cm und 100 % verdichten bis zur
absoluten Standfestigkeit
Menge: 500,000 m3

**05.06.02.8 Stampfbeton B 10 zum Hinterfüllen der Bögen, sonstigen Formstücke und Auflager b**
Stampfbeton B 10 zum Hinterfüllen der Bögen, sonstigen
Formstücke und Auflager bzw. Ummantelung von
Rohrleitungen nach Rohrstatik, sowie Versiegeln der
Rohrgräben. Die Rohrver- bindungen der
einzubetonierenden Formstücke und Rohrleitungen müssen
ohne Brecharbeit lösbar sein, zur Rohrsicherung gegen
Auftrieb, einschl. Anbringen evtl. notwendiger
Schalungen und statischen Berechnungen
Menge: 5,000 m3

**05.06.02.9 Handsch. Mittelpr. Bodenart. Kl. 3 - 5**
Handschachtung

Sie ist nur dort anzuwenden, wo mit dem Bagger nicht
gearbeitet werden kann (Engstellen, Gebäudenähe,
Kabellagen, Suchschlitzen usw.). Handschacht ohne
zusätzliche Berücksichtigung der Aushubtiefe, als
Mehrpreis zu den allgemeinen Aushubpositionen.

Handschachtung Mittelpreis für gewachsenen Bodenarten Klasse 3 -
5, DIN 18300 als Mehrpreis für Handschachtung zum
Normalaushub
Menge: 5,000 m3

**05.06.02.10 Aushubmaterial und Bauschutt schaffen**
Nicht mehr zur Wiederverwendung geeignetes
Aushubmaterial sowie Bauschutt vom Gelände schaffen
und zur nächsten geeigneten Deponie bringen, einschl.
Transportkosten und Deponiegebühren, Abrechnung nach
Gewicht und Wiegeschein (1 m3 entspricht 1,5 bis 2 to)
Menge: 1100,000 t

*Hinweis: Vorbeschrieb Schächte*
Vorbeschrieb Schächte

Stb-Schacht, rund lichte Weite 1000 mm,
Schachtunterteil aus Ortbeton. Betonplatte aus Beton
C20/25 (mit erhöhtem Wassereindringwiderstand), mind.
20 cm dick, Wand aus Beton C20/25 (mit hohem
Wassereindringwiderstand),
Höhe Unterteil mind. 25 cm über Rohrscheitel, Auftritt
in Höhe des Rohrscheitels,
Schachtoberteil aus Betonfertigteilen Typ 2 DIN EN
1917 und DIN V 4034-1, gleicher Innendurchmesser wie
Unterteil, bestehend aus Schachtringe, Schachthals
1000/625 mm, Auflagerring,
Fugendichtung Muffe mit Dichtring aus Elastomeren DIN
4060 Teil 1, Außenwände mit Voranstrich und zwei
Deckanstrichen aus Bitumenemulsion. Steigeisen DIN
4060 Teil 1, Außenwände mit Voranstrich und zwei
Deckanstrichen aus Bitumenemulsion.
Steigeisen DIN 1211-A, Steigmaß 333 mm, Gerinne
gerade, Auskleidung Gerinne und Auftritt mit
Halbschalen DIN 1230 und Klinkerriemchen DIN 4051.

Der Preis enthält die für den Anschluß der
Rohrleitungen mitzuliefernden gelenkigen Einbindungen
der Rohre mit Rohrstutzen und beweglichen
Schachtanschlußstücke mit Dichtungen, einschl. der
erforderlichen Öffnungen im untersten Schachtring.

Die O.K. der Schachtabdeckungen muss belagbündig sein.

Abrechnungstiefe:
Schachthöhe ist von Wasserlauf des Kanals im Schacht
bis Oberkante Schachtabdeckung.

**05.06.02.11 Schachtunterteil DN .1000 - Durchlaufgerinne DN 160 -250**
Schachtunterteil als Betonfertigteil SU-M Typ 2 nach
DIN EN 1917 - DIN 4034-1, geeignet zum Aufsetzen von
Schachtfertigteilen Typ 2 DIN EN 1917 und DIN V 4034-1
einschließlich Steigbügel nach DIN 19555 Form A in Stahl,
Steigmass 250 mm, halbkreisförmigem Durchlaufgerinne mit Durchmesser entsprechend der abgehenden Rohrleitung, Gefälle des Gerinnes standardmäßig 1,0 %
Schachtkörper, Gerinne und Auftritt monolithisch in Beton C40/50 mit homogener Betonoberfläche und glattem
ungeschlämmten Gerinneverlauf fugenlos in einem Guss in der Schalung erhärtet;
Neigung der Auftrittsfläche 1:20;
Gerinne scheitelhoch; Anschlüsse für gelenkige Einbindungen der Zu- und Abläufe auf 10 cm dicker Auflage aus Mineralbeton oder ähnlichem tragfähigen Material herstellen.
Einschließlich eingebauten Formstücken für
die Anschlüsse der Zu- und Ableitungen mit
Schachtanschlusselementen für PP
Durchlaufgerinne gekrümmt
Zuleitung: PP DN/OD 125 -200
Ableitung: PP DN/OD 125-200
Schachtdurchmesser 1000 mm
Menge: 4,000 St

**05.06.02.12 Seitenzulauf**
Zuschlag zu Schachtunterteil - DN 160
für Ausbildung von Seitenzuläufen
bei Schachtunterteilen.
Zulaufgerinne und Berme in Beton
gemäß Detailplan bzw. örtlicher Angabe
ausbilden und fachgerecht in Hauptgerinne
einmünden einschl. geeigneten Schachtanschlusselement der einmündenden Rohrart.
Vergütung pro Zulauf
für Seitenzuläufe bis DN 160
Menge: 4,000 St

**05.06.02.13 Anschluss an bestehenden Schacht DN 1000**
Schachtanschluss fachgerecht und wasserdicht
durch Einbau eines Schachtanschlusselementes
gemäß Herstellervorschrift an Betonschächte
herstellen, einschließlich Bohrung.
Vorhandenen Schacht im Bereich der Bohrung
freilegen und säubern.
Erforderliche Bohrung an vorhandenem Schacht
bzw. Schachtbodenteil herstellen.
Einschl. liefern und fachgerechtes Einbauen von Bohrring und Anschlusselement,
einschl. aller Nebenleistungen wie Einputzen des
Schachtanschlusselementes.

Schacht:  DN 1000
Anschlusstiefe: ca. 1,0 m
Schachttiefe: ca. 1,75 m
Rohrmaterial:  PP/PE/PVC
Rohrdurchmesser: DN 110 bis DN 160
Menge: 3,000 St

**05.06.02.14 Schachtringe DN 1000**
Schachtringe SR-M Typ 2 aus Betonfertigteil nach
DIN EN 1917 - DIN 4034-1 mit integrierter Dichtung und
einbetoniertem Lastausgleich, einschliesslich Steigbügel nach
DIN 19555, Form A aus Stahl, Steigmass 250 mm,
liefern und wasserdicht versetzen.
Wanddicke 120 mm,
Bauhöhe 1000 mm,
die Bauhöhen 500 mm und 750 mm sind nur zum Höhenausgleich einzusetzen, die Bauhöhe 250 mm
ist zu vermeiden.
Diese Position beinhaltet alle
Schachtteile zwischen OK Bodenteil, bzw.
Schachtübergangsplatte
und UK Schachthals.
Durchmesser 1000 mm
Menge: 9,000 stgm

**05.06.02.15 Schachthals einbauen DN 1000/625**
Schachthals (Konus) SH-M Typ 2 nach
DIN EN 1917 - DIN 4034-1 mit integrierter Dichtung und
inbetoniertem Lastausgleich einschließlich Steigbügel
nach DIN 19555, Form A aus Stahl, Steigmass 250 mm,
liefern und wasserdicht versetzen.
Wandstärke 120 mm

Lichte Weite  1000 mm
Bauhöhe  850 mm
Einstiegsöffnung  625 mm
Menge: 4,000 St

**05.06.02.16 Auflagering für Abdeckung einbauen**
Auflagering AR-V nach DIN EN 1917 - DIN 4034-1,
lichter Durchmesser 625 mm für Schachtabdeckung,
vollfugig auf Normal- oder Dünnbettmörtel einbauen.
Beton der Druckfestigkeitsklasse C35/45,
Expositionsklasse XF3, XA2.
Ringhöhe 40 bis 100 mm.
Einbau von maximal 2 Auflageringen je Schacht
Menge: 6,000 St

**05.06.02.17 Schachtabdeckung Klasse D**
Schachtabdeckung Klasse D 400,
entsprechend DIN EN 124 / DIN 1229,
gemäß den Anforderungen der Gütesicherung
nach RAL-GZ 692,
rund, lichte Weite 610 mm,
Rahmenhöhe 160 mm,
Rahmen aus Beton-Guss,
Deckel aus Gusseisen mit Ventilation,
mit dämpfender Einlage,
einschließlich Schmutzfänger F nach DIN 1221 liefern und und höhengerecht versetzen.
Menge: 4,000 St

##### Abschnitt 05.06.03 Planung, Dokumentation, Prüfung Oberflächenentwässerung

*Hinweis: Planung, Dokumentation, Prüfung*
nachfolgende Postionen gelten
bei Schumutz- und Regenwasserleitungen
für die Gesamtanlage bei  Zwischenbau und Bestandsbauten.

**05.06.03.1 Durchspülen der vorstehenden Kanaltrassen nach Fertigstellung und dann Verschlie**
*** Pauschalposition
Durchspülen der vorstehenden Kanaltrassen nach
Fertigstellung und dann Verschließen der
Leitungsanschlüsse und vor Verschmutzung schützen,
auch in Teilabschnitten (bis 5 Abschnitte), mit allen
erforderlichen Materialien, Wasser, Schläuche,
Spiralen usw., ein Spülprotokoll ist anzufertigen, für
komplette Kanaltrasse, pauschal

Für Gesamtanlage
Menge: 1,000 psch

**05.06.03.2 Durchspülen wie vor, jedoch nochmals vor Inbetriebnahme des Gebäudes**
*** Pauschalposition
Durchspülen wie vor, jedoch nochmals vor
Inbetriebnahme des Gebäudes

Für Gesamtanlage
Menge: 1,000 psch

**05.06.03.3 Videoaufnahmen der neu verlegten Abwasser leitungen auf Anordnung und Nachweis,**
*** Pauschalposition
Videoaufnahmen der neu verlegten Abwasser- leitungen
auf Anordnung und Nachweis, einschl. Protokoll und
Auswertung. Ausführung nach Bedarf.

An- und Abfuhr der Videogeräte mit Zubehör
pauschal für das gesamte Abwassergrundkanal- netz
innerhalb Gebäude

Für Gesamtanlage
Menge: 1,000 psch

**05.06.03.4 Anfertigen und Fortschreiben eigener Montagepläne**
*** Pauschalposition
Anfertigen eigener Montagepläne
anhand der Ausführungspläne des Ing.Büros, gemäß VOB/C
DIN 18381 Abschnitt 3.1.2.
Diese sind 2-fach dem Ingenieurbüro und dem Bauherrn
zur
Kenntnis vorzulegen.
Montage ohne Planvorlage ist nicht zulässig, dadurch
bedingte
Änderungen gehen ausschließlich zu Lasten des
Auftragnehmers!

Fortschreiben der Montagepläne
mit Eintragung sämtlicher Änderungen, die während der
Ausführung vorgenommen werden, jeder Teilrechnung ist
ein
dem tatsächlichen Ausführungsstand entsprechender
Plansatz beizufügen.

Für Gesamtanlage
Menge: 1,000 psch

**05.06.03.5 Erstellen der Bestandspläne und Bestandsdokumentation**
*** Pauschalposition
Erstellen der Bestandspläne
als Endprodukt der fortgeschriebenen Montagepläne, in
allen
Details gemäß der tatsächlichen Ausführung.

Die Bestandspläne müssen nach dem Dateiformatstandard
des
Bauherrn erstellt werden pdf und dwg-Format.

Inhalt der Bestandspläne:
- Anordung und Bemaßung von Anlagenteilen
- Kennzeichnung der verschiedenen Medienströme mit
  Gefälleangaben
- Kennzeichnung und Vermaßung von Revisions- und
  Wartungskomponenten
- Platzbedarf für Reparaturen und Instandhaltung
- Darstellung der Rohrtrassen
- Darstellung von Liefer- und Zuständigkeitsgrenzen

Diese Pläne sind
2 Wochen vor der Schlußabnahme einzureichen.

(Pläne, die nicht der Ausführung entsprechen oder
unvollständig
sind, werden nicht angenommen bzw. nach genauerer
Überprüfung zurückgeschickt).

Unterlagen nach DIN 18 381 Abschnitt 3.5 wie z.B.:
für ENTWÄSSERUNGSANLAGE:
- Zusammenstellung der wichtigsten technischen Daten
- alle für einen sicheren und wirtschaftlichen Betrieb
  erforderlichen Betriebs- und Wartungsanleitungen
- Kopien vorgeschriebener Prüfbescheinigungen und
  Werksatteste
- Protokolle über die Dichtheitsprüfung
- Protokoll über die Einweisung des Wartungs- und
  Bedienungspersonals.
- Ersatzteillisten aller techn. Geräte
- Bezugsnachweise bzw. Herstelleranschriften
- Herstellerunterlagen zu den eingebauten
  Anlagenbauteilen
- Prüfzeugnisse / Zulassungen zu den eingesetzten
  Anlagenbauteilen

Übergabe der Bestandspläne und Bestandsdokumentation auf Datenträger bzw. Zusendung gemäß Angabe AG.

Für Gesamtanlage
Menge: 1,000 psch

**05.06.03.6 Dichtheitsprüfung Grundleitungen DN100-200**
*** Pauschalposition
Dichtheitsprüfung Grundleitungen DN100-125
für die vor beschriebenen Grundeitungen in einzelnen
Abschnitten und bei den Längsbauten.

Vorbeschrieb für die Ausführung der Druckprobe
an den Schmutzwasser-Grundleitungen nach
DIN EN 1610 sowie DIN EN 12056 und DIN EN 752

ANMERKUNG:
Die Fachbauleitung und das Tiefbauamt ist rechtzeitig
(mind. 24
Std.) vor jeder Druckprobe zu verständigen und zur
schriftlichen
Abnahme beizuziehen.
Rohrleitungsstränge, die nicht schriftlich abgenommen
wurden,
dürfen nicht überdeckt, bzw. einbetoniert werden.

Leistungsbeschreibung:
Dichtheitsprüfung der vor beschriebenen Schmutzwasserleitungen als Luftdruckprüfung nach den Vorschriften
des
Bayer.Landesamt für Wasserwirtschaft (siehe dazu
Merkblatt
Nr.: 4.3-8 vom 11.11.92).
Für die Druckmessung ist ein digitales Absolutdruckmanometer mit Nullabgleich (geeicht auf ± 1 mbar bei
einem
Temperaturbereich von - 5 bis + 40°C) zu ver- wenden.
Das Prüfprotokoll muß mit Datums-, Zeit-und Ortsangabe
an Ort
u.Stelle graphisch (Überdruck über der Zeit aufgetragen)dargestellt werden. Außerdem muß der Prüfdruck,
Prüfdauer, der aufgetretene Druckabfall, der
Atmosphärendruck und der Grundwasserstand angegeben
werden.
Mit einzukalkulieren ist das Setzen der Absperrblasen
für die
Druckprobe in geeigneter Größe und Anzahl, einschl.
Gestellung und Vorhaltung aller hierfür notwendigen
Geräte und
Materialien.
Prüfmedium:  Luft
Prüfdruck:  0,2 bar
Prüfmethode:  Druckmeßgerät
Der Prüfvorgang erstreckt sich auf mehrere Haupt-
Leitungsstränge, in unterschiedlicher Länge und
verschiedene
Abschnitten entsprechend des Baufortschrittes in
Teilabschnitten, einschl.aller Nebenarbeiten.

Beachte:
Die Gesamt-Dichtheitsprüfung ist unterteilt in max. 5
Teildruckproben, welche entsprechend des
Baufortschritts zu
unterschiedlichen Zeitpunkten auszuführen sind.
Einzurechnen
ist deshalb in dieser Position der Mehraufwand für die
Druckprüfung in Teilabschnitten inkl. evtl. gesonderter
Anfahrten.

Für Gesamtanlage
Auszahlung der Positionssumme:
100 % nach Abschluß aller Teildruckproben
Menge: 1,000 psch

##### Abschnitt 05.06.04 Dränarbeiten

*Hinweis: DRÄNARBEITEN*
2 BESONDERER TEIL  -  Dränarbeiten
siehe oben

**05.06.04.1 Sickerrohre DN 100 aus Kunststoff- Filterrohren - Gebäude**
Sickerrohre DN 100 aus Kunststoff- Filterrohren mit
Fuß längsgerieft und Oberteil quergeschlitzt mit
Muffe, zur Ableitung des Oberflächenwassers. Das Rohr
ist seitlich bis zum Beginn der Einlaufschiltze
setzungsfrei in Magerbeton einzubetten und zu
verdichten. (Betonauflager im EP enthalten). Die
Oberfläche des Verfüllungsmaterials ist mit einer, zum
Rohr hinweisenden Neigung von 1:3, zu versehen und
geschlossen zuzutreiben. Die Schlitze sind zur
Sicherung gegen Verschmutzung während der Herstellung
der Sickerraumsohle mit Folie abzudecken. Liefern und
verlegen, einschl. des notwendigen Feinerdaushubs. Im
Gefälle zu den Anschlüssen an Reinwasserrohre oder
Schächte zu verlegen, incl. Herstellen der Anschlüsse
an Schächte und Rohren. Die Drainage ist mit einer
Filterkiespackung zu überdecken. (Flächenfilter in
gesonderter Position).
Es ist darauf zu achten, dass das grobe Material
direkt auf dem Rohr zu liegen kommt. Vor Einbringen
des Filterkieses muss die Abdeckung wieder entfernt
werden.

PVC (U)-Stangendränrohre nach DIN 4095,
Mindestwassereintrittsfläche 80 cm²/m
Mindestgefälle 0,5 %
Anmerkung:
Die Wasseraufnahme und Abflussleistung
des Rohres nach DIN 4095 ist nachzuweisen.

Gebäude erneuern Ringdrainage
Menge: 120,000 m

**05.06.04.2 Sickerrohre DN 125 aus Kunststoff- Filterrohren - Gebäude**
Sickerleitung wie vor, jedoch  DN 125
Mindestgefälle 0,5 %
Menge: 60,000 m

**05.06.04.3 Sickerrohre DN 150 aus Kunststoff- Filterrohren - Gebäude**
Sickerleitung wie vor, jedoch  DN 150
Mindestgefälle 0,5 %
Menge: 30,000 m

**05.06.04.4 Filterkiespackung für vorgenannte Drainageleitung, Höhe ca. 30 - 40 cm**
Menge: 55,000 m3

**05.06.04.5 Glasvliesbahn zur Umhüllung der vorgenannten Drainageleitung. Bei Trennstellen**
Glasvliesbahn zur Umhüllung der vorgenannten
Drainageleitung. Bei Trennstellen sind 30 cm
Überlappung vorzusehen.
Menge: 640,000 m2

**05.06.04.6 PVC-Rohre ungeschlitzt DN 150 (Vorflutzuleitung)**
PVC-Rohre ungeschlitzt DN 150 (Vorflutzuleitung),
Einzellänge 2,50 m

PVC (U)-Stangendränrohre nach DIN 1187,
ungeschlitzt, flexibel und gütegesichert, Farbe orange,
Einzellänge 2,50 m mit einseitig aufgesteckter Muffe,
liefern und höhen- und fluchtgerecht
im Arbeitsraum von Baugruben verlegen
(Mindestgefälle 0,5 %).

Produkt: Vorflutzuleitung
Menge: 15,000 m
Produkt:
  Artikel:
    Artikelnummer: 50110160
    Artikelkurztext: PVC-Rohre ungeschlitzt DN 150 (Vorflutzuleitung)

**05.06.04.7 Bogen aller Gradeinstellung als Zuschlag für Sickerrohr, DN 100-125**
Menge: 22,000 St

**05.06.04.8 T-Stück DN 125/150 aus PVC-U**
T-Stück DN 125/150 aus PVC-U
T-Stück liefern und fachgerecht einbauen.
Menge: 4,000 St
Produkt:
  Artikel:
    Artikelnummer: 53630125
    Artikelkurztext: T-Stück DN 125/150 aus PVC-U

**05.06.04.9 Spülkamine DN 315**
Spülkamine DN 315 aus PVC-U, als Spül-, Kontroll- und
Sammelschacht mit 3 Abgängen DN 200.
1  Blindstopfen und Abdeckung aus belastbarem GFK, mit
Sandfang und Deckel
Menge: 20,000 m

**05.06.04.10 Stückzuschlag Spülkamine**
Stückzuschlag für Setzen und Anschließen der
senkrechten Spülkamine DN 315 an das Sickerrohr
Menge: 14,000 St

**05.06.04.11 Verschlussstopfen DN 100 aus PVC-U**
Verschlussstopfen DN 100 aus PVC-U
Verschlussstopfen liefern und fachgerecht einbauen.
Menge: 4,000 St
Produkt:
  Artikel:
    Artikelnummer: 53680100
    Artikelkurztext: Verschlussstopfen DN 100 aus PVC-U

**05.06.04.12 Spülen der vorbeschriebenen Drainageleitung, evtl. Verschmutzungen**
*** Pauschalposition
Spülen der vorbeschriebenen Drainageleitung, evtl.
Verschmutzungen aus dem Kieseinbau sollen hierdurch
beseitigt werden
Menge: 1,000 psch

#### Bereich 05.07 Außenputz auf vorhandenen Kamin

*Hinweis: Vorhandener Kamin Beschreibung*
Vorhandener Kamin aus Stahlbetonfertigteilen.

Der Kamin besteht aus 50 hohen Fertigteilen, die übereinander gesetzt sind. An den Nahtstellen sind ca. 2 cm tiefe Nuten vorhanden. Die Kanten sind gefast ausgeführt.

Querschnitt 1,05 m x 1,78 m
Höhe der Fertigteile 50 cm, Wanddicke gesamt 20 cm
Abdeckplatte mit Aufkantung 35 cm Höhe.

Kaminhöhe gesamt ca. 13,85 m ab OKR EG
davon über Pultdach ca. 8,20 m
davon frei über Hauptdach ca. 4,50 m

Der Kamin ist während der Sanierung in Betrieb, da die daran angeschlossene Pelletsheizung die angrenzende Schule und Kindergarten versorgt.

**05.07.1 Abbruch Stahlbügel bei Leitergang am Kamin**
Leitergang an vorhandenem Kamin.
aus Einzelbügel für Trittbügel und Rückenschutz,
aus verzinktem Stahl, die auf beiden Seiten in die Stahlbetonfertigteile eingelassen sind.

Breite Trittbügel ca. 40 cm
Rückenschutz ca. 60

Bügel beiseitig bündig abschneiden und Entsorgen für nachträgliches Verputzen der Fläche

Bei Kamin oberhalb des Pultdach
Menge: 44,000 St

**05.07.2 Demontieren Leitergang EG - OG, Lagern zur Wiedermontage**
Leitergang als zusammenhängender Leitergang mit Leiter und Rückenschutz.
Höhe ca. 7,0m
4 x 2 Ankerbügel in der Mauerwerkswand eingelassen.

Demontieren komplett, und Lagern für Wieder Montage durch Metallbauer.
Im Zuge der Gerüststellung

Ostfassade vom EG über Dach bei Geräteraum
Menge: 1,000 St

**05.07.3 Schutzabdeckung Boden, Milchtütenpapier**
Abdeckung für Boden und Treppe, zum Schutz vor Verschmutzung und Beschädigung mit beidseitig silikoniertem/PE-beschichtetem Karton, unempfindlich gegen Wasser, Flüssigkeiten und Gerüststellen.
Bauteil: Blechdach
Schutzabdeckung: z.B. Milchtütenpapier
Ausführungsort : Dächer
Menge: 18,000 m²

**05.07.4 Oberfläche Reinigen vorhandener Kamin**
Oberfläche von vorhandenem Kamin aus Stahlbeton-Fertigteilen außenseitig und oben von Schmutzanhaftungen und Algen, Pilze, Moos reinigen.

Es darf dabei kein Wasser oder Schmutz in den aktiven Zug der Pelletsheizung eindringen.

Für nachträglichen Putzauftrag.
Menge: 45,000 m²

**05.07.5 Betonsanierung Kamin aus Stahlbetonfertigteilen**
Betonsanierung einer tragenden Fertigteilkonstruktion, als Komplettleistung, wie folgt:

- Abstemmen schadhafter Betonteile und Freilegen der Bewehrung
- freigelegte Bewehrungsteile entrosten, durch Strahlen mit festem Strahlmittel
- gestrahlte Bewehrung mit 2-komponentiger Korrosionsschutzbeschichtung beschichten

- in zweiten Beschichtungsauftrag Quarzsand einbringen

- schadhafte Betonteile und Risse entstauben und vornässen,
 überschüssiges Wasser entfernen

- Kantenabbrüche nachprofilieren
- Betonschadflächen mit Kunstharzbindemittel grundieren
- Saniermörtel in Schadflächen einbringen und verdichten, Flächen abglätten: max. 10 mm Schichtstärke
- Leistung einschl. Schutzmaßnahmen
- Gerüststellung gesondert
- Abrechnung pro Gesamtfläche der Schadstellen
Wanddicke: bis 20 cm
Schadstellen in Prozent der Gesamtfläche: bis 50 %
Größe Einzelflächen: bis 0,25 m²
Reinheitsgrad Strahlen: Sa 2 1/2
Schadhafte Kantenlängen: bis 50 %

Risseverpressung gesondert.

Angeb. System : '....'

Bei Kamin Nordseite
Menge: 14,000 m²

**05.07.6 Risseverpressung, Zementleim, bis 2,0 mm**
Risseverpressung zum Schließen von mittelbreiten Rissen in der Betonoberfläche, die nicht auf Korrosion der Bewehrung zurückzuführen sind, mit Zementleim; einschl. aller vorbereitenden, begleitenden und nach der Injektion erforderlichen Arbeiten, um die Bauteiloberfläche entsprechend der ausgeschriebenen Instandsetzungsmaßnahme überarbeiten zu können.
Eine geordnete Entsorgung von Leergebinden, Materialresten usw. ist dem Auftraggeber nachzuweisen.
Abrechnung nach Risslänge.
Rissbreite: bis 2,0 mm
Bauteildicke : 20 cm
Betonfestigkeit : '....' Injektionsmaterial: Zementleim (ZL)

nach Erfordernis in Zusammenhang und systemkompatibel  mit vorbeschriebener Betonsanierung.

Angeb. Fabrikat : '....'
Menge: 5,000 m

**05.07.7 Risseverpressung, Zementleim, bis 1,0 mm**
Risseverpressung zum Schließen von mittelbreiten Rissen in der Betonoberfläche, die nicht auf Korrosion der Bewehrung zurückzuführen sind, mit Zementleim; einschl. aller vorbereitenden, begleitenden und nach der Injektion erforderlichen Arbeiten, um die Bauteiloberfläche entsprechend der ausgeschriebenen Instandsetzungsmaßnahme überarbeiten zu können.
Eine geordnete Entsorgung von Leergebinden, Materialresten usw. ist dem Auftraggeber nachzuweisen.
Abrechnung nach Risslänge.
Rissbreite: bis 1,0 mm
Bauteildicke : 20 cm
Betonfestigkeit : '....' Injektionsmaterial: Zementleim (ZL)

nach Erfordernis in Zusammenhang und systemkompatibel  mit vorbeschriebener Betonsanierung.

Angeb. Fabrikat : '....'
Menge: 5,000 m

**05.07.8 Grundierung für Putzauftrag auf Stahlbetonkamin**
Untergrund verfestigen und als Haftvermittler für Außenputz
Menge: 45,000 m²

**05.07.9 Horizontale Fugen füllen**
Vorhandene Fugen zwischen den Fertigteilen
verspachteln mit geegneter Spachtelmasse
Fugenquerschnitt ca. 2 cm x 3,5 cm
Oberfläche bündig zu Außenkante herstellen.
einschließlich fachgerechtes Einarbeiten von Gewebestreifen
Menge: 88,000 lfm

**05.07.10 Edelputz, mineralisch, Kratzputz, Außenwand**
Geeigneten Grundputz auftragen und Edelputz als Oberputz, mineralisch, an Wänden im Außenbereich. Untergrund muss durchgehärtet, aufgeraut, ggf. vorgenässt sein, Wasserfilm abziehen lassen. Putz in ca. 3-facher Korngröße auftragen, mit gezahntem Glätter durchkämmen und eben verziehen, nach ausreichender Erhärtung fleckenlos kratzen, nach Austrocknung mit weichem Besen abkehren.
Bauteil: Außenwand
Art des Untergrunds: Stahlbeton grundiert
Festigkeitsklasse Unterputz: CS II/III (P II)
Art der Putzlage: Oberputz
Mörtelart: Edelputzmörtel (CR)
Putzbinder: mineralisch
Festigkeitsklasse: CS II
Kapillare Wasseraufnahme: Wc 2
Art des Auftrags: mit gezahntem Glätter
Oberflächenbearbeitung: Kratzputz
Größtkorn: 4 mm
Farbe: weiß
Angeb. Fabrikat : '....'
Menge: 45,000 m²

**05.07.11 Armierung, Glasfasergewebe, Außenwand**
Geeignete Putzarmierung zu vorbeschreibenem Außenputz am Kamin
Putzarmierung mit Glasfaser, vollflächig an Wandflächen im Außenbereich; Stöße mind. 100 mm überlappen.
Bauteil: Außenwand
Armierung: Glasfasergewebe
Art des Auftrags: vollflächig

Angeb. Fabrikat : '....'
Menge: 45,000 m²

**05.07.12 Kantenschutz und Anschluss an Wände**
geeignete Kantenschutzschienen und Putzanschluss- und Abschlussschiene einbauen, und fachgerecht anarbeiten.
Material: V2A

an Kanten und Anschlüssen
Menge: 46,000 m

#### Bereich 05.08 Abbruch nach Aufwand

*Hinweis: Ergänzend zu § 15 VOB/B und Nr. 15*
Ergänzend zu § 15 VOB/B und Nr. 15
der Zusätzlichen Vertragsbedingungen
für die Ausführung von Bauleistungen
im Hochbau (ZVH) wird vereinbart:

Stundenlohnarbeiten werden nur nach
Erteilung gesonderter schriftlicher
Aufträge ausgeführt und vergütet.
Die Abrechnung erfolgt nach Verrechnungssätzen ( Eur/pro Stunde) gegen Nachweis der tatsächlich geleisteten Stunden und des Materialverbrauchs.

Die Stundenverrechnungssätze enthalten:
- den tatsächlichen Lohn
  (einschl. vermögenswirksamer Leistungen)
- die Zuschläge für
  - Gemeinkosten
  - Sozialkassenbeiträge
  - Winterbauumlage, sowie
- Lohn- bzw. Gehaltsnebenkosten

Nicht enthalten sind:
- die Zuschläge für
- Überstunden
- Nacht-, Sonntags- und Feiertagsarbeit.

Die Verrechnungssätze sind unter beachtung der preisrechtlichen Vorschriften ermittelt.

Die Stunden und Materialnachweise sind
von einem auf der Baustelle ganztägig
anwesenden Vertreter des Bauleiters
(Polier, Vorarbeiter) arbeitstäglich
zu führen.

Die Abrechnung muss den jeweiligen Förderbereichen Abschnittsweise zugeordnet werden.

**05.08.1 Bauvorarbeiter**
Menge: 30,000 Std

**05.08.2 Spezialbaufacharbeiter**
Menge: 40,000 Std

**05.08.3 Baufacharbeiter**
Menge: 50,000 Std

**05.08.4 Helfer**
Menge: 50,000 Std

**05.08.5 Kompressor über 5-10 M3/Std. einschl. Bohr- o. Abbauhammer über 20 kg**
Menge: 25,000 Std

**05.08.6 LKW-Kipper ca. 12 t Nutzlast**
Menge: 10,000 Std

**05.08.7 Minnibagger**
Menge: 5,000 Std

**05.08.8 Abbauhammer**
Menge: 10,000 Std

**05.08.9 Boschhammer mit Bedienung**
Menge: 10,000 h

**05.08.10 Dübelbohrmaschine**
Menge: 10,000 h

**05.08.11 Flex**
Menge: 10,000 Std

**05.08.12 Beton B 5**
Menge: 1,000 m3

**05.08.13 Beton B 10**
Menge: 1,000 m3

**05.08.14 Beton B 15**
Menge: 1,000 m3

**05.08.15 Beton B 25**
Menge: 1,000 m3

**05.08.16 Auffüllkies**
Menge: 1,000 m3

**05.08.17 Mörtel MG I**
Menge: 100,000 l

**05.08.18 Mörtel MG II**
Menge: 100,000 l

**05.08.19 Mörtel MG III**
Menge: 100,000 l

**05.08.20 Mauersand und Putzsand**
Menge: 1,000 m3

**05.08.21 Kies 0/16**
Menge: 1,000 m3

**05.08.22 Mauerziegel HLZ A 1,2/150, 1 1/2 NF**
Menge: 25,000 Stck

**05.08.23 Leichtziegel HLZ B 0,8/75, 49 x 24 x 23,8 cm**
Menge: 25,000 Stck

**05.08.24 HLZ NF**
Menge: 50,000 St

**05.08.25 Schalung mit Schaltafel, zur Verfügung stellen.**
Menge: 10,000 m2

**05.08.26 Kanthölzer, zur Verfügung stellen.**
Menge: 20,000 m

**05.08.27 Schalung rauh mit Brettern.**
Menge: 10,000 m2

**05.08.28 Nägel**
Menge: 5,000 kg
